# FRW Brühl LV
Angebotsaufforderung (GAEB DA XML 3.2, DA83)
Projekt: 680_6
Währung: EUR
Auftraggeber: Stadt Brühl, Engelsdorfer Str. 2, 50321 Brühl
Erstellt mit: SOFTTECH GmbH / GXML Toolbox V3.3 R20230503, AVANTI pro 2026, 04.03.2026

## 480 Gebäudeautomation
Datum: 04.03.2026

*Hinweis: Projektbeschreibung*
Projektbeschreibung
Für den Neubau der Feuer- und Rettungswache steht eine bisherige Brachfläche in zentraler Lage in der Stadt Brühl - südlich der Straßenkreuzung Römerstraße/Liblarer Straße zur Verfügung. Die sehr stark befahrene Römerstraße (L183) begrenzt das Grundstück an der östlichen Seite. Sie ist die zentrale Verkehrsachse im Stadtgebiet von Brühl. Sowohl in der Bauphase als auch in der Betriebsphase sind die Ein- und Ausfahrt an der Römerstraße geplant. Es ist daher von beengten Verhältnisse für den Anlieferverkehr und die Baustelleneinrichtung auszugehen. Bitte beachten Sie hierzu das Baulogistikkonzept von der ProSite GmbH (gem. Anlagenliste).
Eine Erschließung über die anderen Grundstücksgrenzen ist nicht möglich, sich im Norden und Süden Wohnbebauung und im Westen eine Seniorenwohnanlage anschließen.
Hinweis:
Das Baufeld befindet sich in Erdbebenzone 2 und Untergrundklasse T.
Eine Anpassung des Logistikhandbuches durch den operativen Logistiker (BCL) hat zu Projektbeginn stattgefunden. Die aktuellste Version ist über BCL abrufbar.

Weitere Kenndaten für das Bauvorhaben:
Grundstücksfläche:  8700 m2
Bruttogrundfläche UG:  ca. 6.207 m2
Bruttogrundfläche EG:  ca. 4.117 m2
Bruttogrundfläche OG1:  ca. 1.989 m2
Bruttogrundfläche OG2:  ca. 2.801 m2
Bruttogrundfläche OG3:  ca. 1.347 m2
Bruttogrundfläche gesamt:  ca. 16.462 m2
Bruttorauminhalt:  ca. 94.900 m3

Öffentliche Erschließung:
Die Zufahrt der Baustelle sowie die Versorgung mit allen benötigten Medien erfolgt über die Römerstraße.
Die Erschließung der Baustelle, Lage der Bauwasser- und Baustromversorgung, Baucontainer und Sanitärcontainer ist für die unterschiedlichen Bauphasen im Baulogistikkonzept der ProSite GmbH (siehe Anlagenliste) beschrieben.
Hinweis:
Notwendige Überarbeitungen der Phasenpläne werden vom
operativen Logistiker (BCL) vorgenommen und entsprechend unter den Projektbeteiligten kommuniziert.

Entwurfsbeschreibung:
Der Entwurf sieht einen Baukörper vor, der entlang der Grundstücksgrenzen um einen zentralen Innenhof entwickelt. Der bis zu viergeschossige Baukörper hat an der südöstlichen Ecke seinen Hochpunkt und treppt sich Richtung Norden hin ab. Der Hochpunkt markiert die repräsentative Eingangssituation der hauptamtlichen Wache. Die entlang der Römerstraße angeordneten verglasten Fahrzeughallen lassen das Gebäude direkt als Feuer- und Rettungswache erkennen. Ein- und Ausschnitte des Baukörpers schaffen funktionale Verbindungen in Form von Durchfahrten, eine überdachte Eingangssituation und Loggien als Freisitze für den Nutzer. Die benachbarte Wohnbebauung wird dank der Anordnung des Gebäudes auf dem Grundstück möglichst wenig durch Schallemissionen der Feuer-und Rettungswache beeinträchtigt. Zusätzlich wird eine ca. 6,0 m hohe hohe, begrünte Schallschutzwand zum Senecaweg hin angeordnet. Dies schirmt die Wohnbebauung im Süden vor der Rückfahrt der Einsatzfahrzeuge und der Einfahrt in die Tiefgarage ab. Die Fassade besteht aus einer wandgebundenen Fassadenbegrünung und einer kombinierten Holz- und Metallfassade sowie Photovoltaikelementen, welche dem Emissionsschutz und den Anforderungen an ein nachhaltiges Gebäude Rechnung tragen

Gebäudeaufteilung:
In der neuen Feuer- und Rettungswache im Wesentlichen folgende Funktionsbereiche zusammengefasst:
- Hauptamtliche Feuerwehr (HF)
- Rettungsdienst (RD)
- Freiwillige Feuerwehr (FF)
- Einsatzabwicklung
- Werkstätten
- Verwaltung
- Ausbildung/Schulung
- Leitstelle und Stabsräume
- Sporträume
- Kinder- und Jugendfeuerwehr

Zwischen den einzelnen Funktionsbereichen bestehen funktionale Beziehungen und Synergien. Die Rettungswache kann jedoch z.B. bei einem Betreiberwechsel auch autark betrieben werden.
Die Organisation des Grundrisses erfolgt in Form von kompakten Funktionseinheiten, die sich um den innen liegenden Betriebshof gruppieren. Foyer, Fahrzeughallen, Werkstätten und Sozialbereiche mit Umkleideräumen sind hier erdgeschossig platziert. Neben den Betriebs- und Übungsflächen mit Übungsturm orientieren sich auch die Freisitze in Form von Loggien und Terrassen zum Innenhof.
Entlang der Römerstraße ist die hauptamtliche Feuer- und die Rettungswache mit ihren Fahrzeugstellplätzen angeordnet. Diese verfügen über eine direkte Ausfahrt für die Einsatzfahrzeuge auf die Römerstraße.
Südwestlich befinden sich die Räumlichkeiten der Freiwilligen- und der Kinder-und Jugendfeuerwehr mit angrenzenden Stellplätzen. Die Alarmausfahrt der FF findet über eine Durchfahrt über den Betriebshof auf die Römerstraße statt. In dem verbindenden Brückenbaukörper ist der gemeinsam genutzte Sportbereich der HF und der FF verortet. An die Fahrzeughalle der Freiwilligen Feuerwehr schließen Lager und untergeordnete Stellplätze der Hauptamtlichen Feuerwehr an. Im Norden des Grundstücks sind die Werkstätten und der Übungsbereich mit Übungsturm für verschiedene Übungsszenarien platziert.
Vorhalteflächen für den Rettungsdienst finden sich im Obergeschoss auf dem eingeschossigen Werkstattbaukörper. Zudem sind alle drei Bereiche in Teilen für eine spätere mögliche Aufstockung in Holzbauweise ausgelegt.
Die Zufahrt zur Tiefgarage und die Rückfahrt der Einsatzwagen erfolgt südlich vom Grundstück über die Römerstraße. Von der Tiefgarage aus erreicht man die Treppenhäuser mit Verbindung zum Foyer der Hauptamtlichen Feuerwehr, zu den Räumlichkeiten der Freiwilligen Feuerwehr sowie zum Betriebshof und der Rettungswache.
Der öffentlich zugängliche Haupteingang ist zentral angeordnet und dient als Haupterschließung für die Bereiche der Hauptamtlichen Feuerwehr und des Schulungsbereichs.
Über das Foyer gelangt man direkt zur Fahrzeughalle, zum Spindraum mit PSA und der Verwaltung. Die Treppe im Foyer führt Mitarbeiter und Besucher zu den Büroräumen im 1. Obergeschoss, den Bereitschafts- und Aufenthaltsräumen im 2. Obergeschoss und dem Schulungsbereich sowie den Stabsräumen im 3. Obergeschoss. Durch die Rutschschachtanlagen gelangt man auf kürzestem Weg in die Fahrzeughallen.
Interne Treppenräume mit Rutschschachtanlagen verbinden die verschiedenen Funktionsbereiche miteinander und sorgen für kurze Alarmwege.
Die Freiwillige Feuerwehr erhält ein eigenständiges Treppenhaus mit eigenem Zugang nahe dem Hauteingang, und außerhalb des geschützten Betriebshofes.
Im EG befindet sich angrenzend an die Fahrzeughalle der FF der Umkleide- und Sanitärbereich. Diesen erreicht man auf kurzem Wege über den Nebeneingang und die Tiefgarage. Im 1. OG befinden sich Umkleiden und Aufenthaltsbereiche der Kinder- und Jugendfeuerwehr sowie Büros. Im 2. OG sind die Küche und Aufenthaltsbereich der FF sowie der Mehrzweckraum als Übergang zu den Räumlichkeiten der HF.

Arbeitsschutz/Arbeitssicherheit:
Jedes Unternehmen ist gemäß Arbeitssicherheitsgesetz verpflichtet eine Gefährdungsbeurteilung zu erstellen und die Mitarbeiter über eventuelle Gefahren zu unterweisen.
Die objektbezogene Gefährdungsbeurteilung ist 2 Wochen vor Beginn der Bauarbeiten beim zuständigen Sicherheits- und Gesundheitsschutzkoordinator (SiGeKo) einzureichen. Der AN gewährleistet, dass mindestens ein Mitarbeiter vor Ort ist, der in der Lage ist, sich in deutscher Sprache und Schrift zu verständigen. Für die jeweiligen Bauarbeiten notwendige Arbeitsschutzmaßnahmen und Vorrichtungen sind inkl. eventuellen Auf- und Abbaukosten gemäß Gefährdungsbeurteilung in die Kosten mit einzurechnen.
Eine gesonderte Vergütung für Maßnahmen, die dem Stand der Technik und der Arbeitsschutzvorschriften genügen müssen, erfolgt nicht. Erste Hilfe- und Brandschutzmaßnahmen sind vorzuhalten. Bei feuergefährlichen Arbeiten ist der Brandschutz unbedingt sicher zu stellen. Nach Abschluss der Arbeiten ist mindestens eine Brandsicherheitswache von 60 Minuten einzuhalten.
Schutzmaßnahmen:
Einrichtungen zum Arbeits- und Gesundheitsschutz sind generell schnellstmöglich anzubringen. Das Entfernen, Beschädigen oder Umgehen von Schutzmaßnahmen ist Verboten und wird geahndet.

Verantwortlicher Bauleiter nach Landesbauordnung
Der Unternehmer übernimmt für die Dauer seiner Leistungserbringung das Stellen des verantwortlichen Bauleiters nach § 56 der Landesbauordnung NRW. Alle daraus resultierenden Kosten sind einzukalkulieren

Wöchentlicher Baustellen-Jourfixe: Baustellenbesprechungen sind als wöchentlicher Jourfixe mit dem verantwortlichen Oberbauleiter des AN, der Bauleitung, dem Architekten und Vertretern der Bauherrschaft wahrzunehmen.

*Hinweis: Bauablauf, Terminplan, Planlieferungen*
Bauabschnitte

Für die Strukturierung des Bauablaufs wurden unterschiedliche Bauabschnitte definiert.
Im UG wird der Baukörper in zwei Bauabschnitte unterteilt. Die Trennung verläuft ungefähr entlang Achse C.7 und B.A und unterteilt das UG in den südwestlich gelegenen Bauabschnitt 1 (BA 1) und den nordöstlich gelegenen Bauabschnitt 2 (BA2).
In Bauabschnitt 1 und 2 befindet sich jeweils eine Kranstandort, welche in den oberern Geschossen im Bereich des Innenhofes liegen.

In den oberen Geschossen erfolgt die Ausführung in 4 Bauabschnitten. Der erste Bauabschnitt (BA1) ersteckt sich entlang der westlichen Grundstücksgrenze, ungefähr bis Achse A.D. Der Zweite Bauabschnitt (BA2) liegt an der Nordseite ungefähr zwischen den Achsen B.A bis C.B.
Der dritte Bauabschnitt (BA3) umfasst die Südöstliche Gebäudeecke, ungefähr von Achse A.D bis C.7.
Der vierte Bauabschnitt (BA4) komplettiert den Baukörper an der östlichen Gebäudeseite ungefähr von Achse C.7 bis C.B.

Bauablauf

Das Montagepersonal ist den Anforderungen der Baustelle anzupassen. Es ist ein zeitgleiches Arbeiten in mehreren Bauteilen, Bauabschnitten und Geschossen zu berücksichtigen.

Der AN beginnt mit der Baustelleneinrichtung. Anschließend erfolgt der Aufbau der beiden Kräne an den definierten Standorten.

Die Arbeiten in BA 1 im UG beginnen mit der Erstellung der Pfahlkopffundamente auf die vom Spezialtiefbauer erstellten Bohrpfähle. Abschnittsweise werden dann Bodenplatte, Außenwände, Stützen, Innenwände, Unterzüge und Decken erstellt. Etwas zeitversetzt erfolgen die gleichen Arbeiten für BA 2. Für die Kräne ist eine temporäre Aussparung in der Innenhofdecke vorzusehen.

Im Erdgeschoss werden die Arbeiten im BA 1 begonnen und sukzessive Außenwände, Stützen, Innenwände, Unterzüge und Decken erstellt. Dies wiederholt sich für die Bauabschnitte 2,3 und 4. Der Beginn der Arbeiten in den Bauabschnitten 1-4 erfolgt zeitlich versetzt. Die Erstellung von Außenwänden, Stützen, Innenwände, Unterzüge und Decken erfolgt ebenfalls zeitlich versetzt, sodass nach Fertigstellung einer Bauteilgruppe in einem Bauteil mit der Erstellung der gleichen Bauteilgruppe im nächsten Bauteil begonnen werden kann. Dies gilt für alle folgende Geschosse.
In den Bauabschnitten 3 und 4 werden die Arbeiten mit der Erstellung der Bodenplatten in den nicht unterkellerten Bereichen begonnen.

Gleichzeitig mit Baubeginn im Bauabschnitt 3 des EG, werden die Arbeiten in BA 1 des 1. OG begonnen und für BA 2-4 fortgesetzt. In BA 1 und 2 erfolgt mit Erstellung der Geschossdecken auch die Erstellung der Dachdecken inkl. Attika.

Mit Beginn im BA 4 des 1. OG werden auch die Arbeiten im BA1 des 2. OG begonnen und anschließend für die BA 2-4 fortgesetzt. Mit Erstellung der Geschossdecken erfolgt in allen Bauteilen auch die Erstellung der Dachdecken inkl. Attika.

Zum Ende der Bauzeit in BA 4 des 2. OG werden die Arbeiten zuerst im BA 4 des 3. OG kurz darauf die Arbeiten im BA 3 begonnen. Mit Erstellung der Geschossdecken erfolgt in allen Bauteilen auch die Erstellung der Dachdecken inkl. Attika.

Zum Abschluss der Leistungen erfolgt der Abbau der Kräne und der fachgerechte Verschluss der temporären Öffnung im Innenhofbereich.

Terminplanung

Der den Ausschreibungsunterlagen beigefügte Terminplan und die darin enthaltenen Einzelfristen gelten als vertraglich vereinbart.
Auf Grundlage dieses Terminplanes und der Termine in den BVB´s des AG hat der AN spätestens binnen 2 Wochen nach Beauftragung einen Detailterminplan vorzulegen, welcher neben sämtlichen in diesem Leistungsverzeichnis beschriebenen Baumaßnahmen alle seitens des AG vorgegebenen Meilensteine auch bauseitige Leistungen betreffend enthält. Der Terminplan ist so detailliert aufzustellen, dass einzelnen Arbeitsschritte hieraus hervor gehen. Der Terminplan ist sukzessive durch den AN fortzuschreiben.

Dem AG bleibt es darüber hinaus vorbehalten aus Gründen des Gesamtablaufes Fristen und Termine im Rahmen der Ausführungszeiträume neu festzulegen, sofern diese Bestimmungen objektiv der Billigkeit unter Berücksichtigung der Ineressen beider Parteien und des in vergleichbaren Fällen Üblichen entspricht. Diese dem billigen Ermessen entsprechenden neuen Fristen und Termine werden dann im Bauzeitenplan aufgenommen; bei dessen beiderseitiger Billigung durch den AG und den AN werden sie dann automatisch Bestandteil der vertraglichen Abreden. Die Ausübung dieses Leistungsbestimmungsrechtes führt zu keinem Mehrvergütungsanspruch.

Planlieferung

Der AN erhält sukzessive in Anlehnung an den Bauablauf die zur Ausführung notwendigen Planunterlagen.
Die Lieferung aller Planunterlagen an den AN erfolgt ausschließlich digital als pdf- Datei.

Werbung

Firmenwerbung ist nicht zugelassen.

Vorzulegende Unterlagen während der Ausführung

Während der Ausführung sind mindestens wöchentlich, Tagesberichte in Form eines Bautagebuchs vorzulegen, digital als PDF.

Kommunikation an der Baustelle

Die Verfahrenssprache, d.h. die gesamte Kommunikation auf der Baustelle erfolgt in deutscher Sprache. Der AN hat daher sicherzustellen, dass während der Arbeiten immer mindestens ein deutschsprachiger Vorarbeiter vor Ort ist und alle auf der Baustelle eingesetzten Personen der deutschen Sprache soweit mächtig sind, dass Sie in deutscher Sprache an Sie gerichtete Anweisungen, insbesondere der Sicherheit dienende Anweisungen, zweifelsfrei verstehen und entsprechend umsetzen können.

Die schriftliche Kommunikation zur Bauabwicklung erfolgt ebenfalls ausschließlich in deutscher Sprache.
Alle von der oder der Fachbauleitung angeforderten Unterlagen, Nachweise, Dokumente, Zulassungen etc. sind in deutscher Sprache bei der Bauleitung oder der Fachbauleitung vorzulegen.
Nachweise der Befähigung der Mitarbeiter bei besonderen Anforderungen sind ausschließlich in deutscher Sprache vorzulegen.

Der Auftraggeber bzw. die Objektüberwachung des Auftraggeber verwendet zur Qualitätssicherung, Optimierung und Vereinfachung der Koordination und Kommunikation aller Beteiligten eine Baumanagementsoftware (Planradar).
Hierzu stellt der AG bzw. die Objektüberwachung des AG dem Auftragnehmer einen kostenfreien Zugang zu dieser Baumanagementsoftware zur Verfügung.
Die Software kann über eine kostenfreie App für gängiger Smartphones und/oder über einen Webbrowser jeweils nach einmaliger Registrierung per E-Mail genutzt werden.
Hierrüber werden Hinweise, Mängel etc. erfasst und unmittelbar nach der ersten Feststellung dem AN angezeigt.
Der Auftragnehmer ist verpflichtet die weitere Verfolgung und Freimeldung zur Mängelbeseitigung über die Managementsoftware vorzunehmen.

Abrechnung

Die Abrechnung erfolgt ausschließlich nach Planunterlagen, welche als Aufmaßpläne 1:50, farbig angelegt mit Eintragung der abgerechneten Positionsnummer zu erstellen sind.

*Hinweis: Anlagenbeschreibung*
Gebäudeautomation

Regeltechnik

  Allgemeine Anforderung:
  Für den Betrieb der technischen Gebäudeausrüstung ist ein für die Haustechnik konzipiertes Regel- und Steuersystem in Digitaltechnik (DDC) vorgesehen. Das System ist in der Lage, umfangreiche Mess-, Regel-, Optimierungs-, Steuer- und Überwachungsfunktionen zu übernehmen.  Zur individuellen Anpassung ist das System frei programmierbar. Es ist ein Gebäudeautomationssystem mit der Systemarchitektur nach ISO EN 16484-3 mit drei Ebenen vorgesehen. Diese sind mit einer Kommunikation durchgängig gegenseitig verbunden:

- Managementebene,
- Automationsebene,
- (Automationsstationen /Einzelraumregelung),
- Feldebene (Feldgeräte)

  Die Kommunikation innerhalb des gesamten Gebäudeautomatisierungssystems basiert auf den aktuellen BACnet Standards.

System
DDC-Regeltechnik, BACnet fähig, mit 7 autarken Unterstationen in den Technikzentralen und 4 weiteren in der Peripherie,untereinander kommunikationsfähig.
Das System ist erweiterungsfähig.

Die Bedienung erfolgt jeweils über ein Display  im Schaltschrank. Es können Anlagenzustände abgefragt werden, Sollwerte eingestellt und umgestellt werden.

  Über die GA werden die TGA-Gewerke gesteuert, geregelt, überwacht bzw. aufgeschaltet.

Standorte der Automationsschwerpunkte (Schaltschränke) sind:

3 ASP im UG Zentrale Heizung/Kälte/Lüftung

2 ASP im 2.OG Zentrale Lüftung/Heizung/Kälte
2 ASP im 3.OG Zentrale Lüftung sowie 4 Satelliten ISPs in den Ebenen zur Aufschaltung von Regelkomponenten der für Lüftung/Kälte/ELT

Die Aufstellung der ZLT (Managementebene), soll im Büro SGL-T im 1.OG erfolgen.

  Über die GA werden nachstehende Gewerke gesteuert, geregelt, überwacht bzw. aufgeschaltet.

KGR 410 Sanitärtechnik:

- Erfassung der Zähleinrichtungen wie
  Trinkwasserzähler
- Störmeldungen Abscheider, Nachspeisung
  Zisternen, Spülsystem Trinkwasser

KGR 420 Heizungstechnik:

- Aufschaltung der autark regelnden Kesselanlagen
  über MOD-Bus,  Meldekontakte
- statischer Heizkreis Heizflächen
- Heizkreise für RLT-Anlage / Lufterhitzer
- Heizkreis für WW-Bereitung
- Heizkreis Industrieflächenheizung
- Speicherlade- und Zirkulationskreisläufe
- Lufterhitzer mit Raumtemperaturüberwachung
- Aufschaltung von Meldekontakten

KGR 430 Lüftungstechnik:

- Teilklimanlagen
- Be- / Entlüftungsanlagen
- Abluftanlagen

KGR 434 Kältetechnik:

- Aufschaltung von Meldekontakten der Umluftkühlgeräte mit Raumtemperaturüberwachung

KGR 440 / 450 Elektrotechnik:

- Aufschaltung von Meldekontakten

KGR 460 Fördertechnik:

- Aufschaltung Aufzüge

KGR 470 Nutzungsspezifische Anlagen:

- Aufschaltung von Meldekontakten

  Standorte der Automationsschwerpunkte (Schaltschränke) sind im Gebäude verteilt und gemäß dem Topologieschema angeordnet.

  Verkabelung

  Elektrotechnische Verkabelung aller TGA-seitigen Komponenten und Feldgeräte entsprechend VDI-Vorschriften.
  Innerhalb der Ebenen erfolgt die Kabelführung überwiegend auf den Haupttrassen des Gewerk Elektro. In Schächten und Technikzentralen werden Kabelwege seitens der GA erstellt.

*Hinweis: Zusätzliche technische Vertragsbedingungen (ZTV) - GA -*
Zusätzliche technische Vertragsbedingungen (ZTV)
 Gebäudeautomation

1. Allgemeines
Die Baumaßnahme beinhaltet im Rahmen der Maßnahme die Erstellung der Gebäudeautomation Anlage. Das Leistungsverzeichnis beinhaltet die erforderlichen Arbeiten im Gewerk GA.

1.1 Zur Koordinierung der Arbeiten hat der Auftragnehmer mit allen am Bau beteiligten Firmen engstens zusammenzuarbeiten.

1.2 Vor Bestellung und Einbau von Einrichtungsgegenständen kann die Bauleitung die Vorlage von Mustern, Abbildungen und sonstigen technischen Angaben verlangen. Die Kosten dafür sind in die Angebotspreise einzukalkulieren.

1.3 Für eine Geräteart ist nur ein Fabrikat und ein Typ anzubieten und zu liefern.

1.4 Maße und Farbangaben
Alle angegebenen Maße sind als ca.-Maße zu verstehen, sofern nicht anders beschrieben.

1.5 Liefern und Montieren
Sofern nicht explizit anders beschrieben gilt liefern und montieren.

2. Lüftungsleitungen und Armaturen

2.1 Montagehinweis:
Leitungen, die durch Wände, Fußböden und Decken führen, sind so Anzuordnen, dass die Forderungen der LAR eingehalten werden. Der Raum zwischen Leitung und Aussparung muss mit nicht brennbaren Material nach DIN4102 ausgestopft werden, so dass ein Überschlag von Feuer und Rauch und auch Schall in andere Bereiche verhindert wird. Hierzu sind separate Positionen ausgeschrieben.

2.2 Die Leitungen sind geradlinig, rechtwinklig zu Decken und Wänden anzuordnen. Bei der Verlegung von Leitungen ist besondere Sorgfalt und besonderer Schutz vorzusehen, wenn diese im Fußboden verlegt werden.

2.3 Die Empfehlung der Hersteller zur Verlegung und Montage aller Komponenten sind zu berücksichtigen.

2.4 Der gültige Deckenspiegel bzw. Wanddetails sind zu beachten.

zu übergeben.

3. Geräuschdämmung
- keine Vorgaben

4. Feldgeräte

4.1 Sichtbare Feldgeräte in den Räumen sind vor Bestellung mit der Bauleitung zu bemustern.

5. Montageunterlagen

5.1 Sofort nach schriftlicher Auftragserteilung hat der Auftragnehmer, die Ausführungs- und Werkpläne zu erstellen und mit dem Auftraggeber und dessen beauftragten Fachingenieuren abzustimmen. Notwendige Detailarbeit ist mit allen Gewerken durchzuführen.

5.2 Der Auftragnehmer hat auf der Grundlage der gültigen Ausführungsplanung und Leistungsbeschreibung Montage- und Detailpläne im Maßstab 1:50 / 1:20 zu erstellen.
Vor der Ausführung ist eine Koordination mit sämtlichen am Bau beteiligten Gewerken durchzuführen, sowie in nachfolgenden Unterlagen Einsicht zu nehmen und bei der Montageplanung zu beachten:
- zur Ausführung freigegebene Architektenpläne einschließlich Statik (Schalpläne)
- zur Ausführung freigegebene Einrichtungspläne des Nutzers
- sämtliche Bauauflagen
- Wasseranalysen des Wasserlieferanten bei der Anlagen- oder Gerätewahl

5.3 Alle Montage- und Ausführungsunterlagen des Auftragnehmers müssen mit einem Freigabevermerk versehen sein. Bei notwendiger Koordination mit anderen Gewerken muss der Vermerk die Freigabe dieser Gewerke miteinschließen.

5.4 Alle Montageunterlagen sind mindestens 2 Wochen vor Montagebeginn zur Prüfung einzureichen. Die Unterlagen müssen vollständig sein und alle Angaben über Trassenführung, Dimension, Brandabschnitte und Maschinenaufstellung aufweisen.

5.4 Notwendige Zulassungs- und Prüfbescheinigungen müssen vor Montagebeginn beschafft und zur Verfügung gestellt werden.

5.5 Werden Schlitz- und Durchbruchspläne durch den Auftraggeber geliefert, müssen diese innerhalb von 14 Tagen durch den Auftragnehmer geprüft werden und vor Ort auf Vollständigkeit zu kontrollieren.

6. Revisionsunterlagen

6.1 Die Revisionsunterlagen müssen dem Auftraggeber 14 Tage vor Abnahme übergeben werden.

7. Leistungsmessung und Abnahme

7.1 Alle Maßnahmen und Arbeiten, die zum Nachweis der zugesicherten Leistungen notwendig sind, müssen vom Auftragnehmer durchgeführt werden.

8. Elektroinstallationsarbeiten

8.1 Es ist auf eine fachgerechte Montage, insbesondere nach DIN 57100/VDE 0100, zu achten; zur Befestigung von Leitungen sind Nagelschellen zu verwenden.

8.2 Die verwendeten Stoffe müssen das VDE-Prüfzeichen tragen.

8.3 Die Leitungsführung hat waagerecht-senkrecht-rechtwinklig auf dem wirtschaftlich günstigen Weg zu erfolgen. Sind Leitungen aus baulichen Gründen auf Umwegen zu verlegen, so sind die Leitungswege mit der Bauleitung abzusprechen.

9. Ausführungsfristen

9.1 Entsprechend der besonderen Vertragsbedingungen werden für die Leistungen bzw. Teilleistungen folgende Fristen festgelegt:
Montage entsprechend Terminplan des Architekten.

10. Abfallentsorgung

10.1 Die Abfallentsorgung wird wie im Logistikkonzept aufgeführt umgesetzt.

11. Sicherheitshinweise

11.1 Der Bauherr setzt nach BaustellV einen Sicherheits- und Gesundheitsschutzkoordinator ein. Er koordiniert und überwacht die Belange der Arbeitssicherheit und des Gesundheitsschutzes. Die Tätigkeit des Koordinators befreit den Auftragnehmer nicht von seiner Abstimmungspflicht entsprechend § 8 ArbSchG und § 6 Abs. 2 UVV "Allgemeine Vorschriften" (VGB 1). Die Verantwortlichkeit des Auftragnehmers für die Erfüllung der Arbeitsschutzpflichten gegenüber seinen Beschäftigten bleibt unberührt.

11.2 Alle Firmen haben bei der Ausführung der Arbeiten, zum Schutz aller auf der Baustelle Beschäftigten, die erforderlichen Maßnahmen des Arbeitsschutzes, gemäß § 5 der Baustellenverordnung vom 1998 und den einschlägigen Unfallverhütungsvorschriften zu treffen. Die Hinweise des Koordinators im Sicherheits- und Gesundheits- schutzplan sind mit zu berücksichtigen. Für die Sicherheit auf der Baustelle ist der AN für sein Gewerk verantwortlich.

11.3 Alle einschlägigen bekannten DIN und VDI-Vorschriften und die technischen Regelwerke der Berufsgenossenschaften sind zu beachten und einzuhalten.

11.4 Bei der Auswahl der Maßnahmen zum Arbeitsschutz sind die geltenden Arbeitsschutzbestimmungen und die neuesten Erkenntnisse zur Sicherheit und zum Gesundheitsschutz nach dem derzeitigen Stand der Technik der Arbeitsmedizin und Hygiene sowie gesicherte arbeitswissenschaftliche Erkenntnisse zu berücksichtigen. Insbesondere sind die "Allgemeinen Grundsätze " nach § 4 Arbeitsschutzgesetz anzuwenden.
Weiterhin ist die Baustellenverordnung von 1998, die einschlägigen technischen Regelwerke der Unfallverhu_tungsvorschriften, die Arbeitsstättenrichtlinie, das Arbeitsschutzgesetz, die Arbeitsschutzvorschriften, die Landesbauordnung etc. einzuhalten.

12. Isolier- und Dämmarbeiten

12.1 Die technischen Brandschutzmaßnahmen sind Bestandteil der Ausschreibung.

12.2 Die Dämmarbeiten sind gemäß gültigen Vorschriften fachgerecht auszuführen.

13. Sonstiges / Montageleitung:

13.1 Der Auftragnehmer hat bei der Auftragsbestätigung einen Projektleiter und einen bauleitenden Monteur(deutschsprachig) schriftlich zu benennen. Letzterer muss während den durchgehenden Arbeiten ständig auf der Baustelle sein. Beide dürfen nur in Abstimmung mit der örtlichen Fachbauleitung gewechselt werden.

13.2 Vom AN ist ein Bautagebuch zu führen:
Gemäß VOB ist der AN verpflichtet in chronologischer Zeitfolge Bautagesberichte zu führen. Im Einzelnen müssen diese folgende Angaben enthalten:

Name und Berufsbezeichnung der tätigen Monteure
Arbeitsbeginn und Arbeitsende mit Pausenzeiten,
Datum der Tätigkeit
Art und Ort der Tätigkeit auf der Baustelle.

14. Arbeiten

14.1 Die staubbildenden Maßnahmen sind auf ein notwendiges Minimum zu reduzieren.

14.2 Das Baufeld befindet sich in Erdbebenzone 2. Alle zu montierenden Komponenten sind entsprechend nach DIN EN 1998-1 sicher zu befestigen und mit dem Baukörper zu verbinden. Notwendige Aussteifungen der Befestigungssysteme sind mit in die Einheitspreise zu kalkulieren.

14.3 Der anfallende Bauschutt sowie Verpackungsmaterialien, Isolierreste, Kabelreste etc. ist vom Arbeitnehmer jeweils täglich fachgerecht zu entsorgen (siehe Logistikkonzept).

### Titel 01 Automationsstationen

#### Untertitel 01.01 ASP01

**01.01.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 2,000 ST

**01.01.0020 E/A-Bus Erweiterung für dezentrale Teilinseln**
E/A-Bus Erweiterung für dezentrale Teilinseln

Erweiterung des E/A-Busses auf bis zu 2*200 m auf Basis der differenziellen RS-485-Übertragungstechnik:
- Selbstaufbauender Bus (Inselbus) für einfache Installation
- max.9 Inselbus-Erweiterungsmodule pro I/O-Insel
- keine Programmierung/Parametrierung erforderlich
- Kommunikationsanzeige durch LED
- Kompakte Bauform nach DIN 43880
- Montage auf Normtragschiene 35*7,5 mm (Hutschiene TH 35-7,5
  nach EN60715)
- 32mm Modulbreite
- einfache Installation und Zugängigkeit
- steckbare Schraubklemmen
- alle Klemmen sind gegen Kurzschluß und Falschverdrahtung mit AC/
  DC 24 V und phasenverkehrte Spannung AC 24 V geschützt
- Betriebsspannung DC24V, Stromaufnahme 50mA
- Schutzart nach EN 60529
- Front-Teile im DIN AUsschnitt IP30
- Klemmenpartie IP20
Menge: 1,000 ST

**01.01.0030 Hochwertiges BACnet/ IP Touch Panel 10" mit integriertem Web-Server**
Hochwertiges BACnet/ IP Touch Panel 10" mit integriertem Web-Server

Basisfunktionalität:
- BACnet-Client im Netzwerk auf Basis DIN EN ISO 16484-5
  (BACnet).
- Kommunikation konfigurierbar BACnet/IP oder BACnet/SC (Secure
  Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen

Gehäuseschutzart nach EN 60529:
- Von vorne: IP54
- Von hinten: IP 20 (bei Schaltschrankeinbau)

Die optionale Bilderstellung erfolgt direkt über einen Web Zugriff mittels des integrierten Grafikeditors. Die Grafikerstellung kann wahlweise mit einem Offline Tool erfolgen. Die Bilderstellung erfolgt nicht automatisiert. Im Grafiktool ist eine umfangreiche Grafikbibliothek für die Bilderstellung integriert:
- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.01.0040 Zusatz-Speisungsmodul der E/A-Module und Feldgeräte**
Zusatz-Speisungsmodul der E/A-Module und Feldgeräte
- Modulspeisung DC 24 V, 1,2 A
- Feldspeisung AC 24 V, 6A
- LED-Anzeigen zur Diagnose von E/A-Bus, Modul- und Feldspeisung
- Durchleitung des Bussignals
Menge: 2,000 ST

**01.01.0050 Anschlussmodul E/A-Bus Durchleitung von Speisung und E/A-Bus**
Menge: 5,000 ST

**01.01.0060 Adress-Stecker, 1-24 + Reset**
Menge: 2,000 ST

**01.01.0070 Adress-Stecker, 25-48 + Reset**
Menge: 2,000 ST

**01.01.0080 Ausgangsmodul Digital 6-Kanal, Hand Relaisausgänge, LED-Anzeige**
Ausgangsmodul Digital 6-Kanal, Hand Relaisausgänge, LED-Anzeige Lokale Vorrangbedienung nach ISO 16484-2 mit Handtasten pro Kanal, Pro Kanal konfigurierbar für Schalten:
- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 16,000 ST

**01.01.0090 Universalmodul 8-Kanal, Hand und LCD DE, ZE, AE, AA, LED-Anzeige**
Universalmodul 8-Kanal, Hand und LCD DE, ZE, AE, AA, LED-Anzeige LCD-Display für Betriebstatus und Diagnose sowie lokale Vorrangbedienung nach ISO 16484-2 mit Handtasten pro Kanal,pro Kanal konfigurierbar für Melden, Zählen:
- potentialfreier Dauer- oder Impulskontakt als Öffner oder Schliesser,
  Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 7,000 ST

**01.01.0100 Eingangsmodul Digital 16-Kanal für DE, ZE mit Status-LED**
Eingangsmodul Digital 16-Kanal für DE, ZE mit Status-LED Pro Kanal konfigurierbar für Melden, Zählen:
- potentialfreier Dauer- oder Impulskontakt als Öffner oder Schliesser,
  Speicherfunktion
- Impulskontakt bis 25 Hz
- Leitungslänge bis zu 300 m

Modul-LED für Status und Diagnose, Kanal-LEDs für Status und Diagnose, Klemmen kurzschlussfest bis 24 V mit Prüfabgriffen, 4 Speisungsklemmen für Feldgeräte, Direktanschluss ohne Reihenklemmen, Trennklemmenfunktion, Trennung von Elektronik und Sockel, freie Kanalbeschriftung möglich
Menge: 12,000 ST

**01.01.0110 Universalmodul 8-Kanal DE, ZE, AE, AA, LED-Anzeige**
Universalmodul 8-Kanal DE, ZE, AE, AA, LED-Anzeige Pro Kanal konfigurierbar für Melden, Zählen:
- potentialfreier Dauer- oder Impulskontakt als Öffner oder Schliesser,
  Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 14,000 ST

**01.01.0120 Switch 8 x 10/100 Mbit/s, AC/DC 24V**
Switch 8 x 10/100 Mbit/s, AC/DC 24V

SCALANCE XB008 unmanaged Industrial Ethernet Switch für 10/100 Mbit/s; zum Aufbau von kleinen Stern- und Linienstrukturen; LED-Diagnose, IP20, AC/DC 24V Spannungsversorgung, mit 8x10/100 Mbit/s Twisted Pair Ports mit RJ45-Buchsen; Handbuch als Download verfügbar
Menge: 1,000 ST

**01.01.0130 Verbindungskabel Bediengerät - Automationsstationen (3m)**
Menge: 1,000 ST

**01.01.0140 N 125/12 Spannungsversorgung, 320mA**
N 125/12  Spannungsversorgung, 320mA

mit integrierter Drossel, Bemessungsbetriebsspannung AC 120...230 V, 50...60 Hz, DC 220 V, Ausgangsspannung DC 29 V, Ausgangsstrom 320 mA, mit zusätzlichem unverdrosseltem Ausgang für DC 29 V zur Versorgung einer zweiten Buslinie über eine externe Drossel, mit Anschluß der verdrosselten Ausgangsspannung über ein
Kontaktsystem zur Datenschiene und über eine steckbare Kleinspannungsklemme oder Busklemme, mit Anschluß der unverdrosselten Ausgangsspannung über eine steckbare Kleinspannungsklemme, als Reiheneinbaugerät für Montage auf Tragschiene TH35 DIN EN 60715
Menge: 1,000 ST

**01.01.0150 IP Gateway KNX/BACnet N143/01**
BACnet Application Specific Controller (B-ASC) als Gateway zwischen KNX TP und BACnet IP

Bis zu 250 BACnet Objekte. Bis zu 455 BACnet Einträge zur automatischen Weiterleitung von BACnet Objektwerten bei Änderung (COV-Subscriptions). Automatische Umsetzung der KNX Kommunikationsobjekte in BACnet Objekte gemäß Konfiguration mit der ETS. Zur Kommunikation zwischen KNX/EIB-Geräten und PCs sowie, in Verbindung mit einem LAN-Modem oder DSL Router, zum Fernzugriff auf eine KNX/EIB-Installation zur Nutzung als Schnittstelle mit der ETS4 und zu einer Visualisierung, Nutzung des Protokolls KNXnet/IP, Bis zu einer KNXnet/IP Tunneling Verbindung für Buszugriff der ETS oder anderer PC Software, ObjectServer Verbindung zur Visualisierung über Netzwerkverbindungen mit langen Signallaufzeiten. Zuweisung der Netzwerkparameter durch den Installateur über die ETS oder automatisch von einem DHCP-Dienst im Netzwerk, 2 LEDs zur Anzeige von Betriebsbereitschaft und IP-Kommunikation. Zusätzliche Spannungsversorgung über eine externe
Sicherheitsspannungsquelle für AC/DC 24 V, 40 mA, Steckbarer Klemmblock zum Anschluss der externen Spannungsquelle, Integrierter Busankoppler, Busanschluss über Busklemme, Ethernetanschluss über RJ45-Buchse, Reiheneinbaugerät für Montage auf Tragschiene TH35 DIN EN 60715.
Menge: 1,000 ST

**01.01.0160 Linien-/Bereichskoppler N 140/13**
Linien-/Bereichskoppler N 140/13

zum Datenaustausch zwischen zwei EIB-Buslinien über bis zu 64 Byte umfassende Telegramme, einsetzbar als Linienkoppler zur Kopplung einer Linie an eine Hauptlinie, Bereichskoppler zur Kopplung einer Hauptlinie an die Bereichslinie oder Linienverstärker (Repeater) zur Kopplung von zwei Segmenten derselben Linie, mit galvanischer Trennung der beiden Buslinien, mit 3 Leuchtdioden zur Anzeige der Betriebsbereitschaft sowie eines Telegramm-Empfangs pro Linie, mit ladbarer Filtertabelle zur Steuerung des Datenaustausches zwischen den beiden Buslinien, mit zusätzlich ladbarer Filtertabelle für Telegramme mit LTE-Adressierung, mit Erkennen und Melden einer Kommunikationsstörung auf der untergeordneten Linie an die übergeordnete, mit Spannungsversorgung aus der Hauptlinie, mit Busanschluß zur Linie und zur Hauptlinie jeweils über Busklemme, als Reiheneinbaugerät für Montage auf Tragschiene TH35 DIN EN 60715
Menge: 1,000 ST

**01.01.0170 USB-Schnittstelle N 148/12**
USB-Schnittstelle N 148/12

zum galvanisch getrennten Zugriff auf die Buslinie über die eingebaute USB-Buchse (Typ B), zur Ankopplung eines PCs zur Adressierung, Parametrierung, Visualisierung, Protokollierung und Diagnose der Busteilnehmer, mit Zugriff auf alle Busteilnehmer im gesamten Bussystem, mit Spannungsversorgung über die Buslinie und über USB durch den angeschlossenen PC, mit integriertem Busankoppler, Busanschluss über Kontaktsystem zur Datenschiene und parallel über Busklemme, mit Übertragung in USB 2.0 und 3.0 -Geschwindigkeit (max. 12 MBit/s) zwischen PC und USB-Schnittstelle, als Reiheneinbaugerät für Montage auf Tragschiene TH35 DIN EN 60715
Menge: 1,000 ST

*Hinweis: Dienstleistungen*

**01.01.0180 Projektabwicklung und Koordination**
Projektabwicklung und Koordination des Liefer- und Leistungs- umfanges bestehend aus:

- Aktualisieren der Informationslisten
- Aktualisieren der Regelschemen mit MSR-Komponenten
- Überprüfung und Festlegung der Einstellwerte für Soll- und
  Führungsgrößen
- Auslegung der Stellgeräte entsprechend der Leistungsdaten
- Festlegung der Kennzeichnung der MSR-Komponenten in
  Abstimmung mit dem Auftraggeber
- Überprüfung der Anschlussbedingungen anhand der beigestellten
  Dokumentation für übergreifende Funktionen aus anderen Gewerken
- Festlegung der Benutzeradressen mit dem Auftraggeber
- Festlegung der Regelalgorithmen und Regelparameter in DDC-
  Regelkreisen
- Festlegung aller Verriegelungen und Anlaufüberbrückungen in DDC-
  Anlagensteuerungen
- Festlegung von Terminplänen in Abstimmung mit den Firmen der
  beteiligten Gewerke
- Klärung von Schnittstellen zu anderen Gewerken
- Abstimmung und Festlegung von Einbauorten für Geber und
  Stellgeräte
- Teilnahme an vereinbarten gewerkespezifischen Baustellenbesprechungen
- Abstimmung und Festlegung von Art und Umfang von Vorleistungen
Menge: 1,000 PSC

**01.01.0190 Programmierung und Parametrierung**
Programmierung und Parametrierung von Automationsfunktionen einschließlich aller notwendigen Dienstleistungen für eine funktionsfähige Anlage. Der Leistungsumfang beinhaltet die Bearbeitung von physikalischen und kommunikativen Eingabe-, Ausgabe- und Verarbeitungsfunktionen entsprechend der Funktionsbeschreibung für:

Ein-/Ausgabefunktionen
- Melden
- Schalten
- Stellen
- Messen
- Zählen

Verarbeitungsfunktionen:
- Überwachen
- Steuern
- Regeln
- Rechnen und Optimieren
- Kommunikation auf der Feld- und Automationsebene
Menge: 1,000 PSC

**01.01.0200 Inbetriebnahme Automationsstation**
Inbetriebnahme Automationsstation als komplette Leistung

bestehend aus:
- Anwenderprogramme prüfen
- Einstellung der Parameter entsprechend der Funktionsbeschreibung
  und des Regel- und Steuerungsverhaltens
- Einstellung der Feldgeräte
- Funktionstest der angeschlossenen Feldgeräte und
  Informationspunkte in der Automationsstation
- Erstellen eines Messprotokolls der Soll- und Istwerte
- Abnahme und Übergabe des zu liefernden Systemes durch
  stichprobenartigen Funktionsnachweis sowie durch entsprechende
  Systemprotokolle

Die Inbetriebnahme wird durchgeführt, wenn die baulichen Voraussetzungen erfüllt sind bzw. nach Aufforderung durch die Bauleitung.
Menge: 1,000 PSC

**01.01.0210 Projektabwicklung und Koordination**
Projektabwicklung und Koordination von kommunikativen Informationspunkten
Menge: 1,000 PSC

**01.01.0220 Programmierung und Parametrierung**
Programmierung und Parametrierung von DDC-Funktionen von kommunikativen Informationspunkten
Menge: 1,000 PSC

**01.01.0230 Inbetriebnahme Automationsstation**
Inbetriebnahme Automationsstation pro (kommunikativen) Informationspunkten
Menge: 1,000 PSC

**01.01.0240 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- kommunikationsprotokoll BACnet nach DIN EN ISO 16484-5, werden nicht separat vergütet und sind in die Einheitspreise mit einzukalkulieren.
Menge: 1,000 PSC

**01.01.0250 Drittgerätelizenz KNX für Automationsstation**
Drittgerätelizenz KNX für Automationsstation

250 DP, IBS-PX-KNX-FULizenz zur Anbindung von Drittgeräten über das KNX- Protokoll nach Europäischer Norm EN1434-3. Datenaustausch von bis zu 250 KNX-Informationen. Über die Automationsstation werden die KNX Informationen auf BACnet-Objekten gemäß ANSI/ASHRAE Standard 135-2001 (BACnet), ENV 13321-1, abgebildet. Die Software kann bis zu 5 Mod-Bus-Geräte verarbeiten.

Komplett liefern und betriebsfertig montieren
Menge: 1,000 psch

**01.01.0260 Projektierung KNX Kopplung max 160 DP**
Projektierung KNX Kopplung

Ingenieurtechnische Projektierung der KNX Kopplung sowie der Integration in die DDC / GLT im Rahmen dieser Leistungs-beschreibung im Wesentlichen bestehend aus:

- Technische Klärung sämtlicher erforderlicher Komponenten für die
  KNX Kopplung
- Fortschreiben der Daten- bzw. Informationspunktlisten mit Stand
- Erstellen der Teilnehmerlisten.
- Klärung sämtlicher Schnittstellen zu den anderen Gewerken.
- Teilnahme des Projektleiters bzw. Projektingenieurs an den
  regelmäßigen sowie an sonstigen Baudurchführungs- und
  Koordinationsgespächen.
- Mitwirken bei der Erstellung von Terminplänen in Abstimmung mit
  den übrigen am Bau beteiligten Gewerken.
- Abstimmung und Festlegung über Art und Umfang erforderlicher
  Vorleistungen.
- Abstimmung und Festlegung von Einbauorten für Geber und
  Stellgeräte.
- Festlegung der Benutzeradressennomenklatur mit dem AG bzw.
  dessen Fachbauleitung.
- Überprüfung der Anschlussbedingungen anhand von beigestellten /
  übergeben Dokumentation für übergreifende Funktionen aus anderen
  Gewerken.
- Festlegung der Nomenklatur für die Bezeichnung der Automationskomponenten in Abstimmung mit dem AG bzw. dessen
  Fachbauleitung.
- Festlegung der Anlagenkonfiguration
- Eingabe der Benutzeradressen
- Eingabe und Zuweisung von kundenspezifischen Klartexten und
  Kommentaren Betriebsfertige
- Programmierung und Parametrierung der anlagenspezifischen
  Softwareprogramme einschließlich aller notwendigen
  Dienstleistungen für eine voll funktionsfähige Anlage.
Menge: 1,000 psch

**01.01.0270 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.01.0280 Dokumentation**
Dokumentation

Es wird für jeden Informationsschwerpunkt eine vollständige und aktuelle Dokumentation in deutscher Sprache auf Datenträger (1x) und Papier (2x) erstellt. Die Dokumentation wird in die u.g. Register unterteilt. Der Auftraggeber erhält zusätzlich alle Systempassworte für den zeitlich und inhaltlich uneingeschränkten Zugriff auf alle Geräte (auch auf Systemadministratorebene). Außerdem erhält der Auftraggeber alle projektspezifischen Programme (incl. Quellcode und Bibliotheken) mit uneingeschränkten Nutzungsrechten und Zugriffs-berechtigungen. Diese werden auf Datenträger übergeben. Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.01.0290 Montageplanung**
Montageplanung

Für die Genehmigung der Montageplanung legt der Auftragnehmer folgende Unterlagen vor:

1. Funktionsbeschreibung (Pflichtenheft) der
  - in der GA-Funktionsliste
  - in den entsprechenden Regelschemata
  - in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen. Alternative Lösungen werden im Pflichtenheft vom AN beschrieben. Abweichungen und alternative Lösungen werden vom Auftraggeber (AG) im Rahmen der Freigabe des Pflichtenhefts geprüft und ggf. genehmigt.
Menge: 1,000 PSC

**01.01.0300 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des lastenheftes sind verbindlich einzuhalten.
Menge: 1,000 PSC

**01.01.0310 Einmalige Abnahme und Übergabe des Liefer- und Leistungsumfanges**
Einmalige Abnahme und Übergabe des Liefer- und Leistungsumfanges unter Betriebsbedingungen an den Auftraggeber, in Anwesenheit des Auftragnehmers. In der Leistung sind:

- Abnahmeprotokolle enthalten und
- Übergabe der Dokumentation
Menge: 1,000 ST

**01.01.0320 Erstellen EDE-Liste zum Austausch von BACnet-Adressen**
Menge: 1,000 PSC

**01.01.0330 Dokumentation**
Dokumentation

Es wird für jeden Informationsschwerpunkt eine vollständige und aktuelle Dokumentation in deutscher Sprache auf Datenträger (1x) und Papier (2x) erstellt. Die Dokumentation wird in die u.g. Register unterteilt. Der Auftraggeber erhält zusätzlich alle Systempassworte für den zeitlich und inhaltlich uneingeschränkten Zugriff auf alle Geräte (auch auf Systemadministratorebene). Außerdem erhält der Auftraggeber alle projektspezifischen Programme (incl. Quellcode und Bibliotheken) mit uneingeschränkten Nutzungsrechten und Zugriffs-berechtigungen. Diese werden auf Datenträger übergeben. Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.01.0340 Montageplanung**
Montageplanung

Für die Genehmigung der Montageplanung legt der Auftragnehmer folgende Unterlagen vor:

1. Funktionsbeschreibung (Pflichtenheft) der
  - in der GA-Funktionsliste
  - in den entsprechenden Regelschemata
  - in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen. Alternative Lösungen werden im Pflichtenheft vom AN beschrieben. Abweichungen und alternative Lösungen werden vom Auftraggeber (AG) im Rahmen der Freigabe des Pflichtenhefts geprüft und ggf. genehmigt.
Menge: 1,000 PSC

**01.01.0350 Einweisung des Betreibers in die Funktion und Betriebsweise**
Einweisung des Betreibers in die Funktion und Betriebsweise

sowie in Dokumentation und Bedienung (Betriebs- und Störungsfall) des Liefer- und Leistungsumfanges. Die erfolgte Durchführung wird dem Auftragnehmer vom Betreiber oder seinem Bevollmächtigten schriftlich bestätigt. Für die Einweisung ist 1 Werktag vorgesehen.
Menge: 1,000 ST

**01.01.0360 Software der Unterstationen ist zwingend den Betreiber zu übergeben**
Menge: 1,000 ST

#### Untertitel 01.02 ASP01.1

**01.02.0010 E/A-Bus Erweiterung für dezentrale Teilinseln**
E/A-Bus Erweiterung für dezentrale Teilinseln

Erweiterung des E/A-Busses auf bis zu 2*200 m auf Basis der differenziellen RS-485-Übertragungstechnik:
- Selbstaufbauender Bus (Inselbus) für einfache Installation
- max.9 Inselbus-Erweiterungsmodule pro I/O-Insel
- keine Programmierung/Parametrierung erforderlich
- Kommunikationsanzeige durch LED
- Kompakte Bauform nach DIN 43880
- Montage auf Normtragschiene 35*7,5 mm (Hutschiene TH 35-7,5
  nach EN60715)
- 32mm Modulbreite
- einfache Installation und Zugängigkeit
- steckbare Schraubklemmen
- alle Klemmen sind gegen Kurzschluß und Falschverdrahtung mit AC/
  DC 24 V und phasenverkehrte Spannung AC 24 V geschützt
- Betriebsspannung DC24V, Stromaufnahme 50mA
- Schutzart nach EN 60529
- Front-Teile im DIN AUsschnitt IP30
- Klemmenpartie IP20
Menge: 1,000 ST

**01.02.0020 Hochwertiges BACnet/ IP Touch Panel 7" mit integriertem Web-Server**
Hochwertiges BACnet/ IP Touch Panel 7" mit integriertem Web-Server als BACnet-Client im Netzwerk auf Basis DIN EN ISO 16484-5 (BACnet).

Leistungsmerkmale:
- Kommunikation konfigurierbar BACnet/IP oder BACnet/SC (Secure
  Connect).

BACnet/SC-Kommunikation:
- unter Verwendung des Verschlüsselungsstandards TLS1.3
- Teilnehmer Authentifizierung mit X.509 Zertifikate
- Bedienen und Beobachten der Anlagenfunktionen (Alarme, Zeitschaltprogramme, Kalender, Sollwertänderungen, Anzeige von Istwerten etc.)
- optionale Anzeige und Bedienung von kundenspezifischen Anlagengrafiken erstellbar
- Bilderstellung im integrierten Grafikeditor (wahlweise im Offline Tool)
- integrierte BACnet Browser mit online Zugriff auf alle im System vorhandenen BACnet Objekte
- Anwendersicht: Darstellung von bis zu 500 BACnet Objekten
- BACnet zertifiziert nach Geräteprofil B-OD Version 1.16
- eingebauter Web-Server zum Anschluss zusätzlicher Endgeräte mit HTML5- Browser (PC oder Tablet)
- 7" hochauflösende, kapazitives Touch- Display im Breitbild-Format
- Typ TFT mit 16.7 Mio Farben
- Multi Touch Bedienung (Zoomen, Wischen)
- Kompakter Aufbau mit geringer Einbautiefe, für die Montage in
  Schaltschranktüren (nicht für den Wandweinbau geeignet)
- Auflösung:  1024 x 600 Pixel(16:9)
- LED Hintergrundbeleuchtung, dimmbar
- LED zur Alarmanzeige bei inaktivem Bildschirm
- Anschluss über Ethernet RJ45
- Betriebsspannung AC 24V, oder DC 24V
- Kunststoff-Rahmen Gehäuseschutzart nach EN 60529
- Von vorne: IP54
- Von hinten: IP20 (bei Schaltschrankeinbau)
Menge: 1,000 ST

**01.02.0030 Zusatz-Speisungsmodul der E/A-Module und Feldgeräte**
Zusatz-Speisungsmodul der E/A-Module und Feldgeräte
- Modulspeisung DC 24 V, 1,2 A
- Feldspeisung AC 24 V, 6A
- LED-Anzeigen zur Diagnose von E/A-Bus, Modul- und Feldspeisung
- Durchleitung des Bussignals
Menge: 1,000 ST

**01.02.0040 Anschlussmodul E/A-Bus Durchleitung von Speisung und E/A-Bus**
Menge: 1,000 ST

**01.02.0050 Adress-Stecker, 49-72 + Reset**
Menge: 1,000 ST

**01.02.0060 Ausgangsmodul Digital 6-Kanal, Hand Relaisausgänge, LED-Anzeige**
Ausgangsmodul Digital 6-Kanal, Hand
Relaisausgänge, LED-Anzeige
Lokale Vorrangbedienung nach ISO 16484-2 mit Handtasten pro Kanal, Pro Kanal konfigurierbar für Schalten:
- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 2,000 ST

**01.02.0070 Universalmodul 8-Kanal, Hand und LCD DE, ZE, AE, AA, LED-Anzeige**
Universalmodul 8-Kanal, Hand und LCD
DE, ZE, AE, AA, LED-Anzeige
LCD-Display für Betriebstatus und Diagnose sowie lokale Vorrangbedienung nach ISO 16484-2 mit Handtasten pro Kanal,pro Kanal konfigurierbar für Melden, Zählen:
- potentialfreier Dauer- oder Impulskontakt als Öffner oder Schliesser, Speicherfunktion
- Impulskontakt bis 25 Hz
- Leitungslänge bis zu 300 m

Messen:
- hochauflösender Messeingang 15 Bit
- LG-Ni 1000 Ohm, Pt1000 Ohm
- PTC T1
- aktiver Messwert 0...10 VDC

Stellen:
- 0...10 VDC, stetig
Modul-LED für Status und Diagnose, Kanal-LEDs für Status und
Diagnose mit Wirksinn und Helligkeit entsprechend der E/A-Funktion,LCD-Anzeige von Signaltyp, Prozesswert und Diagnoseinformation, Klemmen kurzschlussfest bis 24 V mit Prüfabgriffen, 4 Speisungsklemmen für Feldgeräte, Trennklemmenfunktion mit Direktanschluss ohne Reihenklemmen, Trennung von Elektronik und Sockel, freie Kanalbeschriftung möglich
Menge: 2,000 ST

**01.02.0080 Eingangsmodul Digital 16-Kanal für DE, ZE mit Status-LED**
Eingangsmodul Digital 16-Kanal
für DE, ZE mit Status-LED Pro Kanal konfigurierbar für
Melden, Zählen:
- potentialfreier Dauer- oder Impulskontakt als Öffner oder Schliesser, Speicherfunktion
- Impulskontakt bis 25 Hz
- Leitungslänge bis zu 300 m
Modul-LED für Status und Diagnose, Kanal-LEDs für Status und Diagnose, Klemmen kurzschlussfest bis 24 V mit Prüfabgriffen, 4 Speisungsklemmen für Feldgeräte, Direktanschluss ohne Reihenklemmen, Trennklemmenfunktion, Trennung von Elektronik und Sockel, freie Kanalbeschriftung möglich
Menge: 2,000 ST

**01.02.0090 Universalmodul 8-Kanal DE, ZE, AE, AA, LED-Anzeige**
Universalmodul 8-Kanal
DE, ZE, AE, AA, LED-Anzeige
Pro Kanal konfigurierbar für
Melden, Zählen:
- potentialfreier Dauer- oder Impulskontakt als Öffner oder Schliesser, Speicherfunktion
- Impulskontakt bis 25 Hz
- Leitungslänge bis zu 300 m

Messen:
- hochauflösendender Messeingang 15 Bit
- LG-Ni 1000 Ohm, Pt1000 Ohm
- PTC T1
- aktiver Messwert 0...10 VDC

Stellen:
- 0...10 VDC, stetig
Modul-LED für Status und Diagnose, Kanal-LEDs für Status und
Diagnose mit Wirksinn und Helligkeit entsprechend der E/A-Funktion,
Klemmen kurzschlussfest bis 24 V mit Prüfabgriffen, 4 Speisungsklemmen für Feldgeräte, Direktanschluss ohne Reihenklemmen, Trennklemmenfunktion, Trennung von Elektronik und Sockel, freie Kanalbeschriftung möglich
Menge: 2,000 ST

**01.02.0100 Switch 5 x 10/100 Mbit/s, AC/DC 24V**
unmanaged Switch
5 x 10/100 Mbit/s, AC/DC 24V
Gehäuse für den platzsparenden Schaltschrankeinbau auf Standardhutschiene,
Schutzart IP 20,
Spannungsversorgung AC/DC 24V,
Diagnose am Gerät über LED (Power, Linkstatus, Datenverkehr),
Kabelabgang nach vorn, Spannungseinspeisung von unten
Menge: 1,000 ST

**01.02.0110 Verbindungskabel Bediengerät - Automationsstationen (3m)**
Menge: 1,000 ST

*Hinweis: Dienstleistungen*

**01.02.0120 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.02.0130 Programmierung und Parametrierung**
Programmierung und Parametrierung von Automationsfunktionen einschließlich aller notwendigen Dienstleistungen für eine funktionsfähige Anlage. Der Leistungsumfang beinhaltet die Bearbeitung von physikalischen und kommunikativen Eingabe-, Ausgabe- und Verarbeitungsunktionen entsprechend der Funktionsbescheibung für:

Ein-/Ausgabefunktionen
- Melden
- Schalten
- Stellen
- Messen
- Zählen

Verarbeitungsfunktionen
- Überwachen
- Steuern
- Regeln
- Rechnen und Optimieren
- Kommunikation auf der Feld- und Automationsebene
Menge: 1,000 PSC

**01.02.0140 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle
Die Inbetriebnahme wird durchgeführt, wenn diebaulichen Voraussetzungen erfüllt sind bzw. nach Aufforderung durch die Bauleitung.
Menge: 1,000 PSC

**01.02.0180 Funktionsprüfung und 1:1-Datenpunkttest**
Funktionsprüfung und 1:1-Datenpunkttest
Physikalische und kommunikative Datenpunkte zwischen allen vom AN und Fremdgewerken gelieferten Feldgeräten (z.B. STB, Pmin, Pmax, Druckaufnehmer, Temperaturfühler, Pumpen, Druckhaltung, Entgasungen und dergleichen) und der übergeordneten Gebäudeleittechnik im Beisein des Anlagenbetreibers sowie dem
Errichter der übergeordneten Gebäudeleittechnik.
Die Einzelprüfung der Informationen und Funktionen aller Datenpunkte der GA durch den AN (ergänzend zur DIN 18386 3.4) ist mit den beteiligten Gewerkefirmen und dem Betreiber abzustimmen.
Vom AN GA ist entsprechendes Fachpersonal zur Auslösung von Stör- und Betriebszuständen und zur Funktionsprüfung an allen vom AN oder Fremdgewerken gelieferten Feldgeräten beizustellen. Hierbei sind z.B. die Störmeldungen durch ausklemmen der Kabel, auch an Fremdgeräten (z.B.Pumpen, Druckhaltung usw.), zu erzeugen.
Zusätzlich müssen alle Funktionen, wie z.B. Zeitprogramme, Folgeschaltungen und dergleichen getestet und mit Prüfprotokoll nachgewiesen werden.

Umfassend:
- 1:1-Datenpunkt-Test und Funktionsprüfung Überprüfung der Funktion eines Datenpunktes über alle  Ebenen (Feld-bis Managementebene, d.h. von Sensor bis GLT bzw. von GLT bis Aktor) und Einstellen der erforderlichen Parameter
- Dokumentation dieser Prüfung in Form eines Prüfprotokolls mit Angabe von:
+ Datenpunktbezeichnung (Klartext)
+ Datenpunkt-Keyname
+ Prüfdatum
+ Name des Prüfers
+ Ergebnis der Prüfung
Der Funktionstest und 1:1- Datenpunktprüfung ist in einem Protokoll zu dokumentieren. Das Vorliegen der Einzelprüfungsprotokolle ist Voraussetzung für die Abnahme.
Softwaredatenpunkte und notwendige kommunikative Funktionen, auch für das Datenkommunikationsprotokoll BACnet nach DIN EN ISO 16484-5, werden nicht separat vergütet und sind in die Einheitspreise
mit einzukalkulieren.
Menge: 1,000 PSC

**01.02.0190 Probebetrieb Automationssystem**
Probebetrieb Automationssystem
Der Probebetrieb beginnt nach erfolgter Inbetriebnahme, Funktionsprüfung durch den Bauherrn bzw. dessen Vetreter sowie festgestellter Mängelfreiheit.
Der Probebetrieb dauert mindestens 3 Wochen. Während des Probebetriebes erfolgt die Betriebsführung der betriebstechnischen Anlagen durch den Auftragnehmer und dem Bedienungspersonal
des Betreibers.
In dieser Phase ist das Automationssystem zu optimieren und den sich ergebenden Situationen des Nutzerbetriebes anzupassen.
Zeitgleich erfolgt die praxisbezogene Einweisung des Bedienungspersonals in das Automationssystem in Bezug auf Programmierung und Parametrierung.
Nach Beendigung des Probebetriebes hat der Auftrag nehmer die Abnahme der mängelfreien Anlage schriftlich beim Bauherrn bzw. dessen Vertreter zu beantragen.
Menge: 1,000 PSC

**01.02.0200 Dokumentation**
Dokumentation
Es wird für jeden Informationsschwerpunkt eine vollständige und aktuelle Dokumentation in deutscher Sprache auf Datenträger (1x) und Papier (2x) erstellt. Die Dokumentation wird in die u.g. Register unterteilt.
Der Auftraggeber erhält zusätzlich alle Systempassworte für den zeitlich und inhaltlich uneingeschränkten Zugriff auf alle Geräte (auch auf Systemadministratorebene). Außerdem erhält der Auftraggeber alle projektspezifischen Programme (incl. Quellcode und Bibliotheken) mit uneingeschränkten
Nutzungsrechten und Zugriffsberechtigungen. Diese werden auf Datenträger übergeben.
Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.02.0210 Montageplanung**
Montageplanung
Für die Genehmigung der Montageplanung legt der Auftragnehmer folgende Unterlagen vor:

1. Funktionsbeschreibung (Pflichtenheft) der
  - in der GA-Funktionsliste
  - in den entsprechenden Regelschemata
  - in diesem Leistungsverzeichnis
  geforderten Leistungen.

2. Grundrisse und Montageunterlagen inkl. Eintragung von MSR-Gerätschaften

3. Schaltpläne der geplanten Schaltschränke

4. Umsetzung der vorgegebenen Benutzeradressstruktur mittels EDE-Listen mit allen vorgesehenen BACnet-Objekten.

Auf ungeklärte Fragen zur Funktion geht der AN in den Vorbemerkungen des zu erstellenden Pflichtenhefts detailliert ein Auf Abweichungen zu den beschriebenen Sicherheitsfunktionen oder zu den im Leistungsverzeichnis als Bedarf formulierten Anforderungen wird in den Vorbemerkungen zum Pflichtenheft vom AN explizit hingewiesen.

Alternative Lösungen werden im Pflichtenheft vom AN beschrieben.
Abweichungen und alternative Lösungen werden vom Auftraggeber (AG) im Rahmen der Freigabe des Pflichtenhefts geprüft und ggf. genehmigt.
Menge: 1,000 PSC

**01.02.0220 Beschriftung Feldgeräte**
Beschriftung Feldgeräte
Es wird für jedes Feldgerät außerhalb des Schaltschranks eine einheitliche Beschriftung erstellt.
Diese wird am Kabel unverlierbar angebracht, damit bei Austausch des Feldgeräts die Beschriftung nicht verloren geht.
Über die 5-zeilige Beschriftung wird die inhaltliche und räumliche Zuordnung hergestellt zu:

  - Anlage der Gebäudeautomation
  - Benutzeradresse
  - Informationsschwerpunkt /
  Automationsstation
  - Schaltschrankfeld und Betriebsmittelkennzeichen

Eine detaillierte Beschreibung findet sich im
  Lastenheft Gebäudeautomation
  Kapitel 11 Beschilderung

Die Vorgaben des lastenheftes sind verbindlich einzuhalten.
Menge: 1,000 PSC

**01.02.0230 Einmalige Abnahme und Übergabe des Liefer- und Leistungsumfanges**
Einmalige Abnahme und Übergabe des Liefer- und Leistungsumfanges unter Betriebsbedingungen an den Auftraggeber, in Anwesenheit des Auftragnehmers.
In der Leistung sind enthalten:
- Abnahmeprotokolle
- Übergabe der Dokumentation
Menge: 1,000 ST

**01.02.0240 Erstellen EDE-Liste zum Austausch von BACnet-Adressen**
Erstellen EDE-Liste zum Austausch von BACnet-Adressen,
Menge: 1,000 PSC

**01.02.0250 Dokumentation**
Dokumentation
Es wird für jeden Informationsschwerpunkt eine vollständige und aktuelle Dokumentation in deutscher Sprache auf Datenträger (1x) und Papier (2x) erstellt. Die Dokumentation wird in die u.g. Register unterteilt.
Der Auftraggeber erhält zusätzlich alle Systempassworte für den zeitlich und inhaltlich uneingeschränkten Zugriff auf alle Geräte (auch auf Systemadministratorebene). Außerdem erhält der Auftraggeber alle projektspezifischen Programme (incl. Quellcode und Bibliotheken) mit uneingeschränkten
Nutzungsrechten und Zugriffsberechtigungen. Diese werden auf Datenträger übergeben.
Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.02.0260 Montageplanung**
Montageplanung
Für die Genehmigung der Montageplanung legt der Auftragnehmer folgende Unterlagen vor:

1. Funktionsbeschreibung (Pflichtenheft) der
  - in der GA-Funktionsliste
  - in den entsprechenden Regelschemata
  - in diesem Leistungsverzeichnis
  geforderten Leistungen.

2. Grundrisse und Montageunterlagen inkl. Eintragung von MSR-Gerätschaften

3. Schaltpläne der geplanten Schaltschränke

4. Umsetzung der vorgegebenen Benutzeradressstruktur mittels EDE-Listen mit allen vorgesehenen BACnet-Objekten.

Auf ungeklärte Fragen zur Funktion geht der AN in den Vorbemerkungen des zu erstellenden Pflichtenhefts detailliert ein. Auf Abweichungen zu den beschriebenen Sicherheitsfunktionen oder zu den im Leistungsverzeichnis als Bedarf formulierten Anforderungen wird in den Vorbemerkungen zum Pflichtenheft vom AN explizit hingewiesen.
Alternative Lösungen werden im Pflichtenheft vom AN beschrieben.
Abweichungen und alternative Lösungen werden vom Auftraggeber (AG) im Rahmen der Freigabe des Pflichtenhefts geprüft und ggf. genehmigt.
Menge: 1,000 PSC

**01.02.0270 Einweisung des Betreibers in die Funktion und Betriebsweise**
Einweisung des Betreibers in die Funktion und Betriebsweise

sowie in Dokumentation und Bedienung (Betriebs- und Störungsfall) des Liefer- und Leistungsumfanges. Die erfolgte Durchführung wird dem Auftragnehmer vom Betreiber oder seinem Bevollmächtigten schriftlich bestätigt. Für die Einweisung ist 1 Werktag vorgesehen.
Menge: 1,000 ST

**01.02.0280 Software der Unterstationen ist zwingend den Betreiber zu übergeben**
Menge: 1,000 ST

#### Untertitel 01.03 ASP01.2

**01.03.0010 Automationsstation bis 80 DP**
Automationsstation bis 80 DP BACnet/IP
Komp.u.Integration BACnet Rev. 1.16 B-BC
Kompakte, frei programmierbare
Automationsstation mit nativer BACnet Kommunikation auf Basis DIN EN ISO 16484-5.
24 Ein-/Ausgänge On-Bord,
Modular erweiterbar auf bis zu 80 physikalische DP zum Steuern,Regeln, Überwachen und Optimieren von betriebstechnischen Anlagen, Funktionen nach ISO 16484-2 und VDI3814.
- BACnet Building Controller V1.16, B-BC (BTL-Label)
- AMEV BACnet 2017, Profile AS-B
- Kommunikation konfigurierbar BACnet/IP oder BACnet/SC (Secure Connect).

BACnet/SC-Kommunikation:
- unter Verwendung des Verschlüsselungsstandards TLS1.3
- Teilnehmer Authentifizierung mit X.509 Zertifikate
- BACnet/SC Router und /SC-Hub aktivierbar

Integrierte Schnittstellen:
- integrierter 2-Port Ethernet Switch für kostengünstige Verkabelung
- Web-Interface zum Beobachten, systemweiten Bedienen (bis zu 50 zugewiesene Geräte) und zur Inbetriebnahme
- WLAN IEEE 802.11b/g/n 2,4GHz aktivierbar für Service und Inbetriebnahme
- selbstaufbauender E/A Modulbus für Messen, Melden, Schalten, Stellen, Zählen.
- 2x konfigurierbare Schnittstellen für Modbus RTU, BACnet/MSTP Geräte oder M Bus
- 1x Schnittstelle M-Bus mit interner Stromversorgung für max. 4 M-Bus Lasten
- 1x Schnittstelle für  KNX/PL-Link
- Max. Anzahl Hardwaredatenpunkte Onboard 24
- Max. Anzahl Hardwaredatenpunkte inkl. Onboard 80
- Max. Anzahl Datenpunkte Modbus TCP 80
- Max. Anzahl Datenpunkte Modbus RTU 80
- Max. Anzahl Gesamtdatenpunkte 120
- Max. Anzahl KNX/PL-Link Geräte 64

Integrierte Sicherheitsfunktionen:
- verschlüsselte Kommunikation BACnet/SC
- verschlüsselte Kommunikation zum Web Server (https)
- signierte Gerätefirmware Penetration Test und Bereitstellung von Sicherheitsupdates.

Leistungsmerkmale:
- Frei programmierbar (in Anlehnung an den CEN-Standard 11312).
- Systemfunktionen gemäss B-BC (Alarmierung, Zeitplanung, Trendfunktionen, Zugriffsschutz)
- Echtzeituhr und Datensicherung bei Spannungsausfall mit Supercap und opt. Batteriepufferung
- farbige LEDs für Systemdiagnose
- Automatische Netzwiederkehr
- Laden von Programmänderungen ohne Anlagenbetriebsunterbrechung
- Historischer Datenspeicher
- Ereignisorientierte Datenübertragung
- Hocheffizienter und flexibler Zugriffsschutz über vordefinierte, änderbare und erweiterbare Benutzerprofile und Benutzerrollen
- BACnet Geräteüberwachung (Supervisor)
- Timemaster RTC, NTP Gerätedaten
- Flash-ROM-Speicher zur Firmware- Aktualisierung
- Speisung AC 24V oder DC 24V
- EU-Konformität (CE)
- Schutzart EN60529: Front IP 30, Terminal IP20
- Abmessungen (HxBxT) 124x270x71 mm
Menge: 1,000 ST

**01.03.0020 Hochwertiges BACnet/ IP Touch Panel 7" mit integriertem Web-Server**
Hochwertiges BACnet/ IP Touch Panel 7"
mit integriertem Web-Server als BACnet-Client im Netzwerk auf Basis DIN EN ISO 16484-5 (BACnet).

Leistungsmerkmale:
- Kommunikation konfigurierbar BACnet/IP oder BACnet/SC (Secure Connect).

BACnet/SC-Kommunikation:
- unter Verwendung des Verschlüsselungsstandards TLS1.3
- Teilnehmer Authentifizierung mit X.509 Zertifikate
- Bedienen und Beobachten der Anlagenfunktionen (Alarme, Zeitschaltprogramme, Kalender, Sollwertänderungen, Anzeige von Istwerten etc.)
- optionale Anzeige und Bedienung von kundenspezifischen Anlagengrafiken erstellbar Bilderstellung im integrierten Grafikeditor (wahlweise im Offline Tool)
- integrierte BACnet Browser mit online Zugriff auf alle im System vorhandenen BACnet Objekte
- Anwendersicht: Darstellung von bis zu 500 BACnet Objekten
- BACnet zertifiziert nach Geräteprofil B-OD Version 1.16
- eingebauter Web-Server zum Anschluss zusätzlicher Endgeräte mit HTML5- Browser (PC oder Tablet)
- 7" hochauflösende, kapazitives Touch-Display im Breitbild-Format
- Typ TFT mit 16.7 Mio Farben
- Multi Touch Bedienung (Zoomen, Wischen)
- Kompakter Aufbau mit geringer Einbautiefe, für die Montage in Schaltschranktüren (nicht für den Wandweinbau geeignet)
- Auflösung:  1024 x 600 Pixel(16:9)
- LED Hintergrundbeleuchtung, dimmbar
- LED zur Alarmanzeige bei inaktivem Bildschirm
- Anschluss über Ethernet RJ45
- Betriebsspannung AC 24V, oder DC 24V
- Kunststoff-Rahmen Gehäuseschutzart nach EN 60529
- Von vorne: IP54
- Von hinten: IP20 (bei  Schaltschrankeinbau)
Menge: 1,000 ST

**01.03.0030 Zusatz-Speisungsmodul der E/A-Module und Feldgeräte**
Zusatz-Speisungsmodul der E/A-Module und Feldgeräte
- Modulspeisung DC 24 V, 1,2 A
- Feldspeisung AC 24 V, 6A
- LED-Anzeigen zur Diagnose von E/A-Bus, Modul- und Feldspeisung
- Durchleitung des Bussignals
Menge: 1,000 ST

**01.03.0040 Anschlussmodul E/A-Bus Durchleitung von Speisung und E/A-Bus**
Menge: 1,000 ST

**01.03.0050 Adress-Stecker, 1-12 + Reset**
Menge: 1,000 ST

**01.03.0060 Ausgangsmodul Digital 6-Kanal, Hand Relaisausgänge, LED-Anzeige**
Ausgangsmodul Digital 6-Kanal, Hand
Relaisausgänge, LED-Anzeige
Lokale Vorrangbedienung nach ISO 16484-2 mit Handtasten pro Kanal, Pro Kanal konfigurierbar für Schalten:
- Dauerkontakt 1-stufig, Umschalter
- Impulskontakt Schliesser, Öffner
- Impulskontakt Ein-Aus
- Dauerkontakt 3-stufig
- Impulskontakt 3-stufig
- Dreipunkt
- Strom AC max. 4 A ohm. 3 A induktiv
- Strom DC max. 4 A bei DC 24 V ohm.
- gemischter Betrieb 250V / 24V möglich
- Leitungslänge bis zu 1000 m

Modul-LED für Status und Diagnose,
Kanal-LEDs 3-farbig für Status und Diagnose mit Wirksinn entsprechend E/A-Funktion, Klemmen kurzschlussfest bis 24 V mit Prüfabgriffen, 4 Speisungsklemmen für Feldgeräte,Trennklemmenfunktion mit Direktanschluss ohne Reihenklemmen, Trennung von Elektronik und Sockel, freie Kanalbeschriftung möglich
Menge: 1,000 ST

**01.03.0070 Universalmodul 8-Kanal, Hand und LCD DE, ZE, AE, AA, LED-Anzeige**
Universalmodul 8-Kanal, Hand und LCD
DE, ZE, AE, AA, LED-Anzeige
LCD-Display für Betriebstatus und Diagnose sowie lokale Vorrangbedienung nach ISO 16484-2 mit Handtasten pro Kanal,pro Kanal konfigurierbar für Melden, Zählen:
- potentialfreier Dauer- oder Impulskontakt als Öffner oder Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 1,000 ST

**01.03.0080 Eingangsmodul Digital 16-Kanal für DE, ZE mit Status-LED**
Eingangsmodul Digital 16-Kanal
für DE, ZE mit Status-LED
Pro Kanal konfigurierbar für Melden, Zählen:
- potentialfreier Dauer- oder Impulskontakt als Öffner oder Schliesser, Speicherfunktion
- Impulskontakt bis 25 Hz
- Leitungslänge bis zu 300 m

Modul-LED für Status und Diagnose, Kanal-LEDs für Status und Diagnose, Klemmen kurzschlussfest bis 24 V mit Prüfabgriffen, 4 Speisungsklemmen für Feldgeräte, Direktanschluss ohne Reihenklemmen, Trennklemmenfunktion, Trennung von Elektronik und Sockel, freie Kanalbeschriftung möglich
Menge: 2,000 ST

**01.03.0090 Switch 5 x 10/100 Mbit/s, AC/DC 24V**
unmanaged Switch 5 x 10/100 Mbit/s, AC/DC 24V
Gehäuse für den platzsparenden Schaltschrankeinbau auf Standardhutschiene,
Schutzart IP 20,
Spannungsversorgung AC/DC 24V,
Diagnose am Gerät über LED (Power, Linkstatus, Datenverkehr),
Kabelabgang nach vorn,
Spannungseinspeisung von unten
Menge: 1,000 ST

**01.03.0100 Verbindungskabel Bediengerät - Automationsstationen (3m)**
Menge: 1,000 ST

*Hinweis: Dienstleistungen*

**01.03.0110 Projektabwicklung und Koordination**
Projektabwicklung und Koordination des Liefer- und Leistungs- umfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellen- besprechungen
- Abstimmung und Festlegung von Art und Umfang von Vorleistungen
Menge: 1,000 PSC

**01.03.0120 Programmierung und Parametrierung**
Programmierung und Parametrierung von Automationsfunktionen einschließlich aller notwendigen Dienstleistungen für eine funktionsfähige Anlage. Der Leistungsumfang beinhaltet die Bearbeitung von physikalischen und kommunikativen Eingabe-, Ausgabe- und Verarbeitungsunktionen entsprechend der Funktionsbescheibung für:

Ein-/Ausgabefunktionen
- Melden
- Schalten
- Stellen
- Messen
- Zählen

Verarbeitungsfunktionen
- Überwachen
- Steuern
- Regeln
- Rechnen und Optimieren
- Kommunikation auf der Feld- und Automationsebene
Menge: 1,000 PSC

**01.03.0130 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.03.0170 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.03.0180 Probebetrieb Automationssystem**
Probebetrieb Automationssystem

Der Probebetrieb beginnt nach erfolgter Inbetriebnahme, Funktionsprüfung durch den Bauherrn bzw. dessen Vertreter sowie festgestellter Mängelfreiheit. Der Probebetrieb dauert mindestens 3 Wochen. Während des Probebetriebes erfolgt die Betriebsführung der betriebstechnischen Anlagen durch den Auftragnehmer und dem Bedienungspersonal des Betreibers. In dieser Phase ist das Automationssystem zu optimieren und den sicher gebenden Situationen des Nutzerbetriebes anzupassen. Zeitgleich erfolgt die praxisbezogene Einweisung des Bedienungspersonals in das Automationssystem in Bezug auf Programmierung und Parametrierung. Nach Beendigung des Probebetriebes hat der Auftragnehmer die Abnahme der mängelfreien Anlage schriftlich beim Bauherrn bzw. dessen Vertreter zu beantragen.
Menge: 1,000 PSC

**01.03.0190 Dokumentation**
Dokumentation
Es wird für jeden Informationsschwerpunkt eine vollständige und aktuelle Dokumentation in deutscher Sprache auf Datenträger (1x) und Papier (2x) erstellt. Die Dokumentation wird in die u.g. Register unterteilt.
Der Auftraggeber erhält zusätzlich alle Systempassworte für den zeitlich und inhaltlich uneingeschränkten Zugriff auf alle Geräte (auch auf Systemadministratorebene). Außerdem erhält der Auftraggeber alle projektspezifischen Programme (incl. Quellcode und Bibliotheken) mit uneingeschränkten
Nutzungsrechten und Zugriffsberechtigungen. Diese werden auf Datenträger übergeben.
Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.03.0200 Montageplanung**
Montageplanung
Für die Genehmigung der Montageplanung legt der Auftragnehmer folgende Unterlagen vor:

1. Funktionsbeschreibung (Pflichtenheft) der
  - in der GA-Funktionsliste
  - in den entsprechenden Regelschemata
  - in diesem Leistungsverzeichnis
  geforderten Leistungen.

2. Grundrisse und Montageunterlagen inkl. Eintragung von MSR-Gerätschaften

3. Schaltpläne der geplanten Schaltschränke

4. Umsetzung der vorgegebenen Benutzeradressstruktur mittels EDE-Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.03.0210 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.03.0220 Einmalige Abnahme und Übergabe des Liefer- und Leistungsumfanges**
Einmalige Abnahme und Übergabe des Liefer- und Leistungs- umfanges

unter Betriebsbedingungen an den Auftraggeber, in Anwesenheit des Auftragnehmers. In der Leistung sind enthalten
- Abnahmeprotokolle
- Übergabe der Dokumentation
Menge: 1,000 ST

**01.03.0230 Erstellen EDE-Liste zum Austausch von BACnet-Adressen**
Menge: 1,000 PSC

**01.03.0240 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.03.0250 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.03.0260 Einweisung des Betreibers in die Funktion und Betriebsweise**
Einweisung des Betreibers in die Funktion und Betriebsweise

sowie in Dokumentation und Bedienung (Betriebs- und Störungsfall) des Liefer- und Leistungsumfanges. Die erfolgte Durchführung wird dem Auftragnehmer vom Betreiber oder seinem Bevollmächtigten schriftlich bestätigt. Für die Einweisung ist 1 Werktag vorgesehen.
Menge: 1,000 ST

**01.03.0270 Software der Unterstationen ist zwingend den Betreiber zu übergeben**
Menge: 1,000 ST

#### Untertitel 01.04 ASP02

**01.04.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 2,000 ST

**01.04.0020 Hochwertiges BACnet/ IP Touch Panel 10" mit integriertem Web-Server**
Hochwertiges BACnet/ IP Touch Panel 10" mit integriertem Web-Server

Basisfunktionalität:
- BACnet-Client im Netzwerk auf Basis DIN EN ISO 16484-5 (BACnet)
- Kommunikation konfigurierbar BACnet/IP oder BACnet/SC (Secure
  Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet Objekte der zugeordneten
  Geräte

Verwendung zur komfortable Bedienung von Räumen,Raumgruppen oder Stockwerken Funktionsumfang:

- Bedienung von Licht, Jalousie und allen HLK Applikationen
- Frei konfigurierbare Oberfläche
- Bedienung von Räumen oder Raumgruppen über kundenspezifischen
  Anlagengrafiken
- Max. Anzahl Raumgrafiken: 15
Menge: 1,000 ST

**01.04.0030 Zusatz-Speisungsmodul der E/A-Module und Feldgeräte**
Zusatz-Speisungsmodul der E/A-Module und Feldgeräte

- Modulspeisung DC 24 V, 1,2 A
- Feldspeisung AC 24 V, 6A
- LED-Anzeigen zur Diagnose von E/A-Bus, Modul- und Feldspeisung
- Durchleitung des Bussignals
Menge: 4,000 ST

**01.04.0040 Anschlussmodul E/A-Bus Durchleitung von Speisung und E/A-Bus**
Menge: 4,000 ST

**01.04.0050 Adress-Stecker, 1-24 + Reset**
Menge: 2,000 ST

**01.04.0060 Adress-Stecker, 25-48 + Reset**
Menge: 2,000 ST

**01.04.0070 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 13,000 ST

**01.04.0080 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC Stellen:
- 0...10 VDC, stetig

Modul-LED für Status und Diagnose, Kanal-LEDs für Status und Diagnose mit Wirksinn und Helligkeit entsprechend der E/A-Funktion, LCD-Anzeige von Signaltyp, Prozesswert und Diagnoseinformation, Klemmen kurzschlussfest bis 24 V mit Prüfabgriffen, 4 Speisungsklemmen für Feldgeräte, Trennklemmenfunktion mit Direktanschluss ohne Reihenklemmen, Trennung von Elektronik und Sockel, freie Kanalbeschriftung möglich
Menge: 5,000 ST

**01.04.0090 Eingangsmodul Digital 16-Kanal für DE, ZE mit Status-LED**
Eingangsmodul Digital 16-Kanal für DE, ZE mit Status-LED Pro Kanal konfigirierbar für Melden und Zählen:

- potentialfreier Dauer- oder Impulskontakt als Öffner oder
  Schliesser, Speicherfunktion
- Impulskontakt bis 25 Hz
- Leitungslänge bis zu 300 m

Modul-LED für Status und Diagnose,Kanal-LEDs für Status und Diagnose, Klemmen kurzschlussfest bis 24 V mit Prüfabgriffen, 4 Speisungsklemmen für Feldgeräte, Direktanschluss ohne Reihenklemmen, Trennklemmenfunktion, Trennung von Elektronik und Sockel, freie Kanalbeschriftung möglich
Menge: 9,000 ST

**01.04.0100 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion,
Klemmen kurzschlussfest bis 24 V mit Prüfabgriffen, 4 Speisungsklemmen für Feldgeräte, Direktanschluss ohne Reihenklemmen, Trennklemmenfunktion, Trennung von Elektronik und Sockel, freie Kanalbeschriftung möglich
Menge: 13,000 ST

**01.04.0110 Switch 8 x 10/100 Mbit/s, AC/DC 24V**
Switch 8 x 10/100 Mbit/s, AC/DC 24V

SCALANCE XB008 unmanaged Industrial Ethernet Switch für 10/100 Mbit/s; zum Aufbau von kleinen Stern- und Linienstrukturen; LED-Diagnose, IP20, AC/DC 24V Spannungsversorgung, mit 8x10/100 Mbit/s Twisted Pair Ports mit RJ45-Buchsen; Handbuch als Download verfügbar
Menge: 1,000 ST

**01.04.0120 Verbindungskabel Bediengerät - Automationsstationen (3m)**
Menge: 1,000 ST

*Hinweis: Dienstleistungen*

**01.04.0130 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.04.0140 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.04.0150 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.04.0160 Projektabwicklung und Koordination**
Projektabwicklung und Koordination von kommunikativen Informationspunkt
Menge: 1,000 PSC

**01.04.0170 Programmierung und Parametrierung**
Programmierung und Parametrierung von DDC-Funktionen von kommunikativen
Menge: 1,000 PSC

**01.04.0180 Inbetriebnahme Automationsstation pro (kommunikativen)**
Inbetriebnahme Automationsstation pro (kommunikativen) Informationspunkt
Menge: 1,000 PSC

**01.04.0190 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.04.0200 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.04.0210 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.04.0220 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.04.0230 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.04.0240 Einmalige Abnahme und Übergabe des Liefer- und Leistungsumfanges**
Einmalige Abnahme und Übergabe des Liefer- und Leistungs- umfanges unter Betriebsbedingungen an den Auftraggeber, in Anwesenheit des Auftragnehmers.

In der Leistung sind enthalten
- Abnahmeprotokolle
- Übergabe der Dokumentation
Menge: 1,000 ST

**01.04.0250 Erstellen EDE-Liste zum Austausch von BACnet-Adressen**
Menge: 1,000 PSC

**01.04.0260 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.04.0270 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.04.0280 Einweisung des Betreibers in die Funktion und Betriebsweise**
Einweisung des Betreibers in die Funktion und Betriebsweise

sowie in Dokumentation und Bedienung (Betriebs- und Störungsfall) des Liefer- und Leistungsumfanges. Die erfolgte Durchführung wird dem Auftragnehmer vom Betreiber oder seinem Bevollmächtigten schriftlich bestätigt. Für die Einweisung ist 1 Werktag vorgesehen.
Menge: 1,000 ST

**01.04.0290 Software der Unterstationen ist zwingend den Betreiber zu übergeben**
Menge: 1,000 ST

#### Untertitel 01.05 ISP03

**01.05.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.05.0020 Hochwertiges BACnet/ IP Touch Panel 10" mit integriertem Web-Server**
Hochwertiges BACnet/ IP Touch Panel 10" mit integriertem Web-Server

Basisfunktionalität:
BACnet-Client im Netzwerk auf Basis DIN EN ISO 16484-5 (BACnet).
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet Objekte der zugeordneten
  Geräte

Verwendung zur komfortable Bedienung von Räumen,Raumgruppen oder Stockwerken Funktionsumfang:
- Bedienung von Licht, Jalousie und allen HLK Applikationen
- Frei konfigurierbare Oberfläche
- Bedienung von Räumen oder Raumgruppen über kundenspezifischen
  Anlagengrafiken
- Max. Anzahl Raumgrafiken: 15
Menge: 1,000 ST

**01.05.0030 Zusatz-Speisungsmodul der E/A-Module und Feldgeräte**
Zusatz-Speisungsmodul der E/A-Module und Feldgeräte
- Modulspeisung DC 24 V, 1,2 A
- Feldspeisung AC 24 V, 6A
- LED-Anzeigen zur Diagnose von E/A-Bus, Modul- und Feldspeisung
- Durchleitung des Bussignals
Menge: 2,000 ST

**01.05.0040 Anschlussmodul E/A-Bus Durchleitung von Speisung und E/A-Bus**
Menge: 3,000 ST

**01.05.0050 Adress-Stecker, 1-24 + Reset**
Menge: 1,000 ST

**01.05.0060 Adress-Stecker, 25-48 + Reset**
Menge: 1,000 ST

**01.05.0070 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihen- klemmen, Trennung von Elektronik und Sockel, freie Kanalbeschriftung möglich
Menge: 10,000 ST

**01.05.0080 Universalmodul 8-Kanal, Hand und LCD DE, ZE, AE, AA, LED-Anzeige**
Universalmodul 8-Kanal, Hand und LCD DE, ZE, AE, AA, LED-Anzeige LCD-Display für Betriebsstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 5,000 ST

**01.05.0090 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 8,000 ST

**01.05.0100 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 10,000 ST

**01.05.0110 Switch 5 x 10/100 Mbit/s, AC/DC 24V**
Switch 5 x 10/100 Mbit/s, AC/DC 24V

Gehäuse für den platzsparenden Schaltschrankeinbau auf Standardhutschiene, Schutzart IP 20, Spannungsversorgung AC/DC 24V, Diagnose am Gerät über LED (Power, Linkstatus, Datenverkehr),Kabelabgang nach vorn, Spannungseinspeisung von unten
Menge: 1,000 ST

**01.05.0120 Verbindungskabel Bediengerät - Automationsstationen (3m)**
Menge: 1,000 ST

*Hinweis: Dienstleistungen*

**01.05.0130 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.05.0140 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.05.0150 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.05.0160 Projektabwicklung und Koordination**
Projektabwicklung und Koordination von kommunikativen Informationspunkt
Menge: 1,000 PSC

**01.05.0170 Programmierung und Parametrierung**
Programmierung und Parametrierung von DDC-Funktionen von kommunikativen
Menge: 1,000 PSC

**01.05.0180 Inbetriebnahme Automationsstation pro (kommunikativen)**
Inbetriebnahme Automationsstation pro (kommunikativen) Informationspunkt
Menge: 1,000 PSC

**01.05.0190 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.05.0200 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.05.0210 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.05.0220 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.05.0230 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.05.0240 Einmalige Abnahme und Übergabe des Liefer- und Leistungsumfanges**
Einmalige Abnahme und Übergabe des Liefer- und Leistungs-umfanges unter Betriebsbedingungen an den Auftraggeber, in Anwesenheit des Auftragnehmers.

In der Leistung sind enthalten
- Abnahmeprotokolle
- Übergabe der Dokumentation
Menge: 1,000 ST

**01.05.0250 Erstellen EDE-Liste zum Austausch von BACnet-Adressen**
Menge: 1,000 PSC

**01.05.0260 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.05.0270 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.05.0280 Einweisung des Betreibers in die Funktion und Betriebsweise**
Einweisung des Betreibers in die Funktion und Betriebsweise

sowie in Dokumentation und Bedienung (Betriebs- und Störungsfall) des Liefer- und Leistungsumfanges. Die erfolgte Durchführung wird dem Auftragnehmer vom Betreiber oder seinem Bevollmächtigten schriftlich bestätigt. Für die Einweisung ist 1 Werktag vorgesehen.
Menge: 1,000 ST

**01.05.0290 Software der Unterstationen ist zwingend den Betreiber zu übergeben**
Menge: 1,000 ST

#### Untertitel 01.06 ISP04

**01.06.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an  den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.06.0020 Automationsstation bis 200 DP BACnet/IP Modular BACnet Rev. 1.16 B-BC**
Automationsstation bis 200 DP BACnet/IP Modular BACnet Rev. 1.16 B-BC Modulare, frei programmierbare Automationsstation mit nativer BACnet Kommunikation auf Basis DIN EN ISO 16484-5 für bis 200 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und zur Inbetriebnahme
- WLAN IEEE 802.11b/g/n 2,4GHz aktivierbar für Service und
  Inbetriebnahme
- selbstaufbauender E/A Modulbus für Messen, Melden, Schalten,
  Stellen, Zählen.
- 2x konfigurierbare Schnittstellen für Modbus RTU, BACnet/MSTP
  Geräte oder M-Bus
- 1x Schnittstelle M-Bus mit interner Stromversorgung für max. 4 M-
  Bus Lasten
- 1x Schnittstelle für  KNX/PL-Link
- Max. Anzahl Hardwaredatenpunkte Onboard 1
- Max. Anzahl Hardwaredatenpunkte 200
- Max. Anzahl Datenpunkte Modbus TCP, Modbus RTU oder M-Bus
  200
- Max. Anzahl Gesamtdatenpunkte 250
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.06.0030 Hochwertiges BACnet/ IP Touch Panel 10" mit integriertem Web-Server**
Hochwertiges BACnet/ IP Touch Panel 10" mit integriertem Web-Server

Basisfunktionalität:
- BACnet-Client im Netzwerk auf Basis DIN EN ISO 16484-5 (BACnet)
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.06.0040 Zusatz-Speisungsmodul der E/A-Module und Feldgeräte**
Zusatz-Speisungsmodul der E/A-Module und Feldgeräte
- Modulspeisung DC 24 V, 1,2 A
- Feldspeisung AC 24 V, 6A
- LED-Anzeigen zur Diagnose von E/A-Bus, Modul- und Feldspeisung
- Durchleitung des Bussignals
Menge: 2,000 ST

**01.06.0050 Anschlussmodul E/A-Bus Durchleitung von Speisung und E/A-Bus**
Menge: 3,000 ST

**01.06.0060 Adress-Stecker, 1-24 + Reset**
Menge: 2,000 ST

**01.06.0070 Adress-Stecker, 25-48 + Reset**
Menge: 2,000 ST

**01.06.0080 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 13,000 ST

**01.06.0090 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 5,000 ST

**01.06.0100 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 11,000 ST

**01.06.0110 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 11,000 ST

**01.06.0120 Switch 5 x 10/100 Mbit/s, AC/DC 24V**
Switch 5 x 10/100 Mbit/s, AC/DC 24V

Gehäuse für den platzsparenden Schaltschrankeinbau auf Standardhutschiene, Schutzart IP 20, Spannungsversorgung AC/DC 24V, Diagnose am Gerät über LED (Power, Linkstatus, Datenverkehr),Kabelabgang nach vorn, Spannungseinspeisung von unten
Menge: 1,000 ST

**01.06.0130 Verbindungskabel Bediengerät - Automationsstationen (3m)**
Menge: 1,000 ST

**01.06.0140 N 125/12 Spannungsversorgung, 320mA**
N 125/12  Spannungsversorgung, 320mA

mit integrierter Drossel, Bemessungsbetriebsspannung AC 120...230 V, 50...60 Hz, DC 220 V, Ausgangsspannung DC 29 V, Ausgangsstrom 320 mA, mit zusätzlichem unverdrosseltem Ausgang für DC 29 V zur Versorgung einer zweiten Buslinie über eine externe Drossel, mit Anschluß der verdrosselten Ausgangsspannung über ein Kontaktsystem zur Datenschiene und über eine steckbare Kleinspannungsklemme oder Busklemme, mit Anschluß der unverdrosselten Ausgangsspannung über eine steckbare Kleinspannungsklemme, als Reiheneinbaugerät für Montage auf Tragschiene TH35 DIN EN 60715
Menge: 1,000 ST

**01.06.0150 Linien-/Bereichskoppler N 140/13**
Linien-/Bereichskoppler N 140/13

zum Datenaustausch zwischen zwei EIB-Buslinien über bis zu 64 Byte umfassende Telegramme, einsetzbar als Linienkoppler zur Kopplung einer Linie an eine Hauptlinie, Bereichskoppler zur Kopplung einer Hauptlinie an die Bereichslinie oder Linienverstärker (Repeater) zur Kopplung von zwei Segmenten derselben Linie, mit galvanischer Trennung der beiden Buslinien, mit 3 Leuchtdioden zur Anzeige der Betriebsbereitschaft sowie eines Telegramm-Empfangs pro Linie, mit ladbarer Filtertabelle zur Steuerung des Datenaustausches zwischen den beiden Buslinien, mit zusätzlich ladbarer Filtertabelle für Telegramme mit LTE-Adressierung, mit Erkennen und Melden einer Kommunikationsstörung auf der untergeordneten Linie an die übergeordnete, mit Spannungsversorgung aus der Hauptlinie, mit Busanschluß zur Linie und zur Hauptlinie jeweils über Busklemme, als Reiheneinbaugerät für Montage auf Tragschiene TH35 DIN EN 60715
Menge: 1,000 ST

**01.06.0160 USB-Schnittstelle N 148/12**
USB-Schnittstelle N 148/12

zum galvanisch getrennten Zugriff auf die Buslinie über die eingebaute USB-Buchse (Typ B), zur Ankopplung eines PCs zur Adressierung, Parametrierung, Visualisierung, Protokollierung und Diagnose der Busteilnehmer, mit Zugriff auf alle Busteilnehmer im gesamten Bussystem, mit Spannungsversorgung über die Buslinie und über USB durch den angeschlossenen PC, mit integriertem Busankoppler, Busanschluss über Kontaktsystem zur Datenschiene und parallel über Busklemme, mit Übertragung in USB 2.0 und 3.0 -Geschwindigkeit (max. 12 MBit/s) zwischen PC und USB-Schnittstelle, als Reiheneinbaugerät für Montage auf Tragschiene TH35 DIN EN 60715
Menge: 1,000 ST

*Hinweis: Dienstleistungen*

**01.06.0170 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.06.0180 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.06.0190 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.06.0200 Projektabwicklung und Koordination**
Projektabwicklung und Koordination von kommunikativen Informationspunkt
Menge: 1,000 PSC

**01.06.0210 Programmierung und Parametrierung**
Programmierung und Parametrierung von DDC-Funktionen von kommunikativen
Menge: 1,000 PSC

**01.06.0220 Inbetriebnahme Automationsstation pro (kommunikativen)**
Inbetriebnahme Automationsstation pro (kommunikativen) Informationspunkt
Menge: 1,000 PSC

**01.06.0230 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.06.0240 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.06.0250 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.06.0260 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.06.0270 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.06.0280 Einmalige Abnahme und Übergabe des Liefer- und Leistungsumfanges**
Einmalige Abnahme und Übergabe des Liefer- und Leistungs-umfanges unter Betriebsbedingungen an den Auftraggeber, in Anwesenheit des Auftragnehmers.

In der Leistung sind enthalten
- Abnahmeprotokolle
- Übergabe der Dokumentation
Menge: 1,000 ST

**01.06.0290 Erstellen EDE-Liste zum Austausch von BACnet-Adressen**
Menge: 1,000 PSC

**01.06.0300 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.06.0310 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.06.0320 Einweisung des Betreibers in die Funktion und Betriebsweise**
Einweisung des Betreibers in die Funktion und Betriebsweise

sowie in Dokumentation und Bedienung (Betriebs- und Störungsfall) des Liefer- und Leistungsumfanges. Die erfolgte Durchführung wird dem Auftragnehmer vom Betreiber oder seinem Bevollmächtigten schriftlich bestätigt. Für die Einweisung ist 1 Werktag vorgesehen.
Menge: 1,000 ST

**01.06.0330 Software der Unterstationen ist zwingend den Betreiber zu übergeben**
Menge: 1,000 ST

#### Untertitel 01.07 ASP04.1

**01.07.0010 Automationsstation bis 200 DP BACnet/IP Modular BACnet Rev. 1.16 B-BC**
Automationsstation bis 200 DP BACnet/IP Modular BACnet Rev. 1.16 B-BC Modulare, frei programmierbare Automationsstation mit nativer BACnet Kommunikation auf Basis DIN EN ISO 16484-5 für bis 200 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und zur Inbetriebnahme
- WLAN IEEE 802.11b/g/n 2,4GHz aktivierbar für Service und
  Inbetriebnahme
- selbstaufbauender E/A Modulbus für Messen, Melden, Schalten,
  Stellen, Zählen.
- 2x konfigurierbare Schnittstellen für Modbus RTU, BACnet/MSTP
  Geräte oder M-Bus
- 1x Schnittstelle M-Bus mit interner Stromversorgung für max. 4 M-
  Bus Lasten
- 1x Schnittstelle für  KNX/PL-Link
- Max. Anzahl Hardwaredatenpunkte Onboard 1
- Max. Anzahl Hardwaredatenpunkte 200
- Max. Anzahl Datenpunkte Modbus TCP, Modbus RTU oder M-Bus
  200
- Max. Anzahl Gesamtdatenpunkte 250
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.07.0020 Hochwertiges BACnet/ IP Touch Panel 10" mit integriertem Web-Server**
Hochwertiges BACnet/ IP Touch Panel 10" mit integriertem Web-Server

Basisfunktionalität:
- BACnet-Client im Netzwerk auf Basis DIN EN ISO 16484-5 (BACnet)
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.07.0030 Zusatz-Speisungsmodul der E/A-Module und Feldgeräte**
Zusatz-Speisungsmodul der E/A-Module und Feldgeräte
- Modulspeisung DC 24 V, 1,2 A
- Feldspeisung AC 24 V, 6A
- LED-Anzeigen zur Diagnose von E/A-Bus, Modul- und Feldspeisung
- Durchleitung des Bussignals
Menge: 2,000 ST

**01.07.0040 Anschlussmodul E/A-Bus Durchleitung von Speisung und E/A-Bus**
Menge: 3,000 ST

**01.07.0050 Adress-Stecker, 1-24 + Reset**
Menge: 1,000 ST

**01.07.0060 Adress-Stecker, 25-48 + Reset**
Menge: 1,000 ST

**01.07.0070 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 10,000 ST

**01.07.0080 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 4,000 ST

**01.07.0090 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 4,000 ST

**01.07.0100 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 5,000 ST

**01.07.0110 Switch 5 x 10/100 Mbit/s, AC/DC 24V**
Switch 5 x 10/100 Mbit/s, AC/DC 24V

Gehäuse für den platzsparenden Schaltschrankeinbau auf Standardhutschiene, Schutzart IP 20, Spannungsversorgung AC/DC 24V, Diagnose am Gerät über LED (Power, Linkstatus, Datenverkehr), Kabelabgang nach vorn, Spannungseinspeisung von unten
Menge: 1,000 ST

**01.07.0120 Verbindungskabel Bediengerät - Automationsstationen (3m)**
Menge: 1,000 ST

*Hinweis: Dienstleistungen*

**01.07.0130 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.07.0140 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.07.0150 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.07.0160 Projektabwicklung und Koordination**
Projektabwicklung und Koordination von kommunikativen Informationspunkt
Menge: 1,000 PSC

**01.07.0170 Programmierung und Parametrierung**
Programmierung und Parametrierung von DDC-Funktionen von kommunikativen
Menge: 1,000 PSC

**01.07.0180 Inbetriebnahme Automationsstation pro (kommunikativen)**
Inbetriebnahme Automationsstation pro (kommunikativen) Informationspunkt
Menge: 1,000 PSC

**01.07.0190 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.07.0200 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.07.0210 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.07.0220 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.07.0230 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.07.0240 Einmalige Abnahme und Übergabe des Liefer- und Leistungsumfanges**
Einmalige Abnahme und Übergabe des Liefer- und Leistungs-umfanges unter Betriebsbedingungen an den Auftraggeber, in Anwesenheit des Auftragnehmers.

In der Leistung sind enthalten
- Abnahmeprotokolle
- Übergabe der Dokumentation
Menge: 1,000 ST

**01.07.0250 Erstellen EDE-Liste zum Austausch von BACnet-Adressen**
Menge: 1,000 PSC

**01.07.0260 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.07.0270 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.07.0280 Einweisung des Betreibers in die Funktion und Betriebsweise**
Einweisung des Betreibers in die Funktion und Betriebsweise

sowie in Dokumentation und Bedienung (Betriebs- und Störungsfall) des Liefer- und Leistungsumfanges. Die erfolgte Durchführung wird dem Auftragnehmer vom Betreiber oder seinem Bevollmächtigten schriftlich bestätigt. Für die Einweisung ist 1 Werktag vorgesehen.
Menge: 1,000 ST

**01.07.0290 Software der Unterstationen ist zwingend den Betreiber zu übergeben**
Menge: 1,000 ST

#### Untertitel 01.08 ASP05

**01.08.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an  den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.08.0020 Hochwertiges BACnet/ IP Touch Panel 10" mit integriertem Web-Server**
Hochwertiges BACnet/ IP Touch Panel 10" mit integriertem Web-Server

Basisfunktionalität:
- BACnet-Client im Netzwerk auf Basis DIN EN ISO 16484-5 (BACnet)
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.08.0030 Zusatz-Speisungsmodul der E/A-Module und Feldgeräte**
Zusatz-Speisungsmodul der E/A-Module und Feldgeräte
- Modulspeisung DC 24 V, 1,2 A
- Feldspeisung AC 24 V, 6A
- LED-Anzeigen zur Diagnose von E/A-Bus, Modul- und Feldspeisung
- Durchleitung des Bussignals
Menge: 2,000 ST

**01.08.0040 Anschlussmodul E/A-Bus Durchleitung von Speisung und E/A-Bus**
Menge: 3,000 ST

**01.08.0050 Adress-Stecker, 1-24 + Reset**
Menge: 1,000 ST

**01.08.0060 Adress-Stecker, 25-48 + Reset**
Menge: 1,000 ST

**01.08.0070 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 11,000 ST

**01.08.0080 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 4,000 ST

**01.08.0090 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 8,000 ST

**01.08.0100 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 8,000 ST

**01.08.0110 Switch 5 x 10/100 Mbit/s, AC/DC 24V**
Switch 5 x 10/100 Mbit/s, AC/DC 24V

Gehäuse für den platzsparenden Schaltschrankeinbau auf Standardhutschiene, Schutzart IP 20, Spannungsversorgung AC/DC 24V, Diagnose am Gerät über LED (Power, Linkstatus, Datenverkehr), Kabelabgang nach vorn, Spannungseinspeisung von unten
Menge: 1,000 ST

**01.08.0120 Verbindungskabel Bediengerät - Automationsstationen (3m)**
Menge: 1,000 ST

*Hinweis: Dienstleistungen*

**01.08.0130 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.08.0140 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.08.0150 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.08.0160 Projektabwicklung und Koordination**
Projektabwicklung und Koordination von kommunikativen Informationspunkt
Menge: 1,000 PSC

**01.08.0170 Programmierung und Parametrierung**
Programmierung und Parametrierung von DDC-Funktionen von kommunikativen
Menge: 1,000 PSC

**01.08.0180 Inbetriebnahme Automationsstation pro (kommunikativen)**
Inbetriebnahme Automationsstation pro (kommunikativen) Informationspunkt
Menge: 1,000 PSC

**01.08.0190 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.08.0200 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.08.0210 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.08.0220 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.08.0230 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.08.0240 Einmalige Abnahme und Übergabe des Liefer- und Leistungsumfanges**
Einmalige Abnahme und Übergabe des Liefer- und Leistungs-umfanges unter Betriebsbedingungen an den Auftraggeber, in Anwesenheit des Auftragnehmers.

In der Leistung sind enthalten
- Abnahmeprotokolle
- Übergabe der Dokumentation
Menge: 1,000 ST

**01.08.0250 Erstellen EDE-Liste zum Austausch von BACnet-Adressen**
Menge: 1,000 PSC

**01.08.0260 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.08.0270 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.08.0280 Einweisung des Betreibers in die Funktion und Betriebsweise**
Einweisung des Betreibers in die Funktion und Betriebsweise

sowie in Dokumentation und Bedienung (Betriebs- und Störungsfall) des Liefer- und Leistungsumfanges. Die erfolgte Durchführung wird dem Auftragnehmer vom Betreiber oder seinem Bevollmächtigten schriftlich bestätigt. Für die Einweisung ist 1 Werktag vorgesehen.
Menge: 1,000 ST

**01.08.0290 Software der Unterstationen ist zwingend den Betreiber zu übergeben**
Menge: 1,000 ST

#### Untertitel 01.09 ASP06

**01.09.0010 Automationsstation bis 200 DP BACnet/IP Modular BACnet Rev. 1.16 B-BC**
Automationsstation bis 200 DP BACnet/IP Modular BACnet Rev. 1.16 B-BC Modulare, frei programmierbare Automationsstation mit nativer BACnet Kommunikation auf Basis DIN EN ISO 16484-5 für bis 200 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und zur Inbetriebnahme
- WLAN IEEE 802.11b/g/n 2,4GHz aktivierbar für Service und
  Inbetriebnahme
- selbstaufbauender E/A Modulbus für Messen, Melden, Schalten,
  Stellen, Zählen.
- 2x konfigurierbare Schnittstellen für Modbus RTU, BACnet/MSTP
  Geräte oder M-Bus
- 1x Schnittstelle M-Bus mit interner Stromversorgung für max. 4 M-
  Bus Lasten
- 1x Schnittstelle für  KNX/PL-Link
- Max. Anzahl Hardwaredatenpunkte Onboard 1
- Max. Anzahl Hardwaredatenpunkte 200
- Max. Anzahl Datenpunkte Modbus TCP, Modbus RTU oder M-Bus
  200
- Max. Anzahl Gesamtdatenpunkte 250
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.09.0020 Hochwertiges BACnet/ IP Touch Panel 10" mit integriertem Web-Server**
Hochwertiges BACnet/ IP Touch Panel 10" mit integriertem Web-Server

Basisfunktionalität:
- BACnet-Client im Netzwerk auf Basis DIN EN ISO 16484-5 (BACnet)
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.09.0030 Zusatz-Speisungsmodul der E/A-Module und Feldgeräte**
Zusatz-Speisungsmodul der E/A-Module und Feldgeräte
- Modulspeisung DC 24 V, 1,2 A
- Feldspeisung AC 24 V, 6A
- LED-Anzeigen zur Diagnose von E/A-Bus, Modul- und Feldspeisung
- Durchleitung des Bussignals
Menge: 1,000 ST

**01.09.0040 Anschlussmodul E/A-Bus Durchleitung von Speisung und E/A-Bus**
Menge: 2,000 ST

**01.09.0050 Adress-Stecker, 1-24 + Reset**
Menge: 1,000 ST

**01.09.0060 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 4,000 ST

**01.09.0070 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 1,000 ST

**01.09.0080 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 5,000 ST

**01.09.0090 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 2,000 ST

**01.09.0100 Switch 5 x 10/100 Mbit/s, AC/DC 24V**
Switch 5 x 10/100 Mbit/s, AC/DC 24V

Gehäuse für den platzsparenden Schaltschrankeinbau auf Standardhutschiene, Schutzart IP 20, Spannungsversorgung AC/DC 24V, Diagnose am Gerät über LED (Power, Linkstatus, Datenverkehr), Kabelabgang nach vorn, Spannungseinspeisung von unten
Menge: 1,000 ST

**01.09.0110 Verbindungskabel Bediengerät - Automationsstationen (3m)**
Menge: 1,000 ST

**01.09.0120 M-Bus Pegelwandler 60 M-Bus Lasten**
M-Bus Pegelwandler 60 M-Bus Lasten, max 6 P. pro Netzw

- Anschluss von bis zu 60 M-Bus Lasten pro Pegelwandler
- Verwendung von bis zu 6 Pegelwandlern in einem M-Bus Netzwerk
  mit max. 360 einfachen M-Bus Lasten
- Lokale Datenauslesung mit PC-Software ACT531 via USB
- Auslesung von max. 1.000 logischen Zählern im Pegelwandler-
  Netzwerk
- Fernauslesung via M-Bus Web-Server (optional)
- Spannungsversorgung 24 V AC/DC
Menge: 1,000 ST

*Hinweis: Dienstleistungen*

**01.09.0130 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.09.0140 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.09.0150 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.09.0160 Projektabwicklung und Koordination**
Projektabwicklung und Koordination von kommunikativen Informationspunkt
Menge: 1,000 PSC

**01.09.0170 Programmierung und Parametrierung**
Programmierung und Parametrierung von DDC-Funktionen von kommunikativen
Menge: 1,000 PSC

**01.09.0180 Inbetriebnahme Automationsstation pro (kommunikativen)**
Inbetriebnahme Automationsstation pro (kommunikativen) Informationspunkt
Menge: 1,000 PSC

**01.09.0190 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.09.0200 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.09.0210 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.09.0220 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.09.0230 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.09.0240 Einmalige Abnahme und Übergabe des Liefer- und Leistungsumfanges**
Einmalige Abnahme und Übergabe des Liefer- und Leistungs-umfanges unter Betriebsbedingungen an den Auftraggeber, in Anwesenheit des Auftragnehmers.

In der Leistung sind enthalten
- Abnahmeprotokolle
- Übergabe der Dokumentation
Menge: 1,000 ST

**01.09.0250 Erstellen EDE-Liste zum Austausch von BACnet-Adressen**
Menge: 1,000 PSC

**01.09.0260 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.09.0270 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.09.0280 Einweisung des Betreibers in die Funktion und Betriebsweise**
Einweisung des Betreibers in die Funktion und Betriebsweise

sowie in Dokumentation und Bedienung (Betriebs- und Störungsfall) des Liefer- und Leistungsumfanges. Die erfolgte Durchführung wird dem Auftragnehmer vom Betreiber oder seinem Bevollmächtigten schriftlich bestätigt. Für die Einweisung ist 1 Werktag vorgesehen.
Menge: 1,000 ST

**01.09.0290 Software der Unterstationen ist zwingend den Betreiber zu übergeben**
Menge: 1,000 ST

#### Untertitel 01.10 ASP07

**01.10.0010 Automationsstation bis 400 DP BACnet/IP Modular BACnet Rev. 1.16 B-BC**
Automationsstation bis 400 DP BACnet/IP Modular BACnet Rev. 1.16 B-BC Modulare, frei programmierbare Automationsstation mit nativer BACnet Kommunikation auf Basis DIN EN ISO 16484-5 für bis 400 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und Inbetriebnahme
- WLAN IEEE 802.11b/g/n 2,4GHz aktivierbar für Service und
  Inbetriebnahme
- selbstaufbauender E/A Modulbus für Messen, Melden, Schalten,
  Stellen, Zählen.
- 4x konfigurierbare Schnittstellen für Modbus RTU, BACnet/MSTP
  Geräte oder M-Bus
- 1x Schnittstelle M-Bus mit interner Stromversorgung für max. 4 M-
  Bus Lasten
- 1x Schnittstelle für  KNX/PL-Link
- Max. Anzahl Hardwaredatenpunkte Onboard 1
- Max. Anzahl Hardwaredatenpunkte 400
- Max. Anzahl Datenpunkte Modbus TCP, Modbus RTU oder M-Bus
  400
- Max. Anzahl Gesamtdatenpunkte 600
- Max. Anzahl KNX/PL-Link Geräte 64

Integrierte Sicherheitsfunktionen:
- verschlüsselte Kommunikation BACnet/SC
- verschlüsselte Kommunikation zum Web Server (https)
- signierte Gerätefirmware
- Penetration Test und Bereitstellung von Sicherheitsupdates.

Leistungsmerkmale:
- Frei programmierbar (in Anlehnung an  den CEN-Standard 11312).
- Systemfunktionen gemäss B-BC (Alarmierung, Zeitplanung,
  Trendfunktionen, Zugriffsschutz)
- Echtzeituhr und Datensicherung bei Spannungsausfall mit Supercap
  und opt. Batteriepufferung
- farbige LEDs für Systemdiagnose
- BACnet Geräteüberwachung (Supervisor)
- Automatische Netzwiederkehr
- Laden von Programmänderungen ohne Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.10.0020 Hochwertiges BACnet/ IP Touch Panel 10" mit integriertem Web-Server**
Hochwertiges BACnet/ IP Touch Panel 10" mit integriertem Web-Server

Basisfunktionalität:
- BACnet-Client im Netzwerk auf Basis DIN EN ISO 16484-5 (BACnet)
- Kommunikation konfigurierbar BACnet/IP oder BACnet/SC (Secure Connect).

BACnet/SC-Kommunikation:
- unter Verwendung des Verschlüsselungsstandards TLS1.3
- Teilnehmer Authentifizierung mit X.509 Zertifikate
- integrierte BACnet Browser mit online Zugriff auf alle im System
  vorhandenen BACnet Objekte
- Anwendersicht: Darstellung von bis zu 1000 BACnet Objekten
- BACnet zertifiziert nach Geräteprofil B-OD Version 1.16
- eingebauter Web-Server zum Anschluss zusätzlicher Endgeräte mit
  HTML5-Browser (PC oder Tablet)
- 10,1" hochauflösende, kapazitives Touch-Display im Breitbild-Format
- Typ TFT mit 262K Farben
- Multi Touch Bedienung (Zoomen, Wischen)
- Kompakter Aufbau mit geringer Einbautiefe, für die Montage in
  Schaltschranktüren
- Wandmontage mit separat bestellbarem Einbaurahmen
- Auflösung:  1280 x 800 Pixel(16:9)
- LED Hintergrundbeleuchtung, dimmbar
- LED zur Alarmanzeige bei inaktivem Bildschirm
- Anschluss über Ethernet RJ45
- Betriebsspannung AC 24V, DC24V oder Power over Ethernet (PoE)
- Aluminiumrahmen Gehäuseschutzart nach EN 60529
- Von vorne: IP54
- Von hinten: IP 20 (bei Schaltschrankeinbau)

Die optionale Bilderstellung erfolgt direkt über einen Web Zugriff mittels des integrierten Grafikeditors. Die Grafikerstellung kann wahlweise mit einem Offline Tool erfolgen. Die Bilderstellung erfolgt nicht automatisiert. Im Grafiktool ist eine umfangreiche Grafikbibliothek für die Bilderstellung integriert:

- Vorlagen für Räume, Raumgruppen und HLK Anlagen
- Symbolvorlagen für die Anlagen- und Raumbedienung
- Änderungen der Grafiken sind im laufenden Betrieb möglich

Verwendung zur Anlagenbedienung:
Leistungsmerkmale:
- An- und Abmeldung
- Benutzerverwaltung
- Beobachtung und Bedienung der Gebäudeautomation über
  kundenspezifischen Anlagengrafiken
- Alarmansicht zur Überwachung und Aufzeichnung von Alarmen
- Alarmweiterleitung an E-Mail-Empfänger
- Graphische Bedienung von Zeitschaltprogrammen
- Graphische Darstellung von Trenddaten
- Generische Bedienung aller BACnet
  Objekte der zugeordneten Geräte

Verwendung zur komfortable Bedienung von Räumen,Raumgruppen oder Stockwerken Funktionsumfang:
- Bedienung von Licht, Jalousie und allen HLK Applikationen
- Frei konfigurierbare Oberfläche
- Bedienung von Räumen oder Raumgruppen über kundenspezifischen
  Anlagengrafiken
- Max. Anzahl Raumgrafiken: 15
Menge: 1,000 ST

**01.10.0030 Zusatz-Speisungsmodul der E/A-Module und Feldgeräte**
Zusatz-Speisungsmodul der E/A-Module und Feldgeräte
- Modulspeisung DC 24 V, 1,2 A
- Feldspeisung AC 24 V, 6A
- LED-Anzeigen zur Diagnose von E/A-Bus, Modul- und Feldspeisung
- Durchleitung des Bussignals
Menge: 2,000 ST

**01.10.0040 Anschlussmodul E/A-Bus Durchleitung von Speisung und E/A-Bus**
Menge: 3,000 ST

**01.10.0050 Adress-Stecker, 1-24 + Reset**
Menge: 1,000 ST

**01.10.0060 Adress-Stecker, 25-48 + Reset**
Menge: 1,000 ST

**01.10.0070 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 3,000 ST

**01.10.0080 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 2,000 ST

**01.10.0090 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 3,000 ST

**01.10.0100 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 5,000 ST

**01.10.0110 E/A-Bus Erweiterung für dezentrale Teilinseln**
E/A-Bus Erweiterung für dezentrale Teilinseln Erweiterung des E/A-Busses auf bis zu 2*200 m auf Basis der differenziellen RS-485-Übertragungstechnik

- Selbstaufbauender Bus (Inselbus) für einfache Installation
- max.9 Inselbus-Erweiterungsmodule pro I/O-Insel
- keine Programmierung/Parametrierung erforderlich
- Kommunikationsanzeige durch LED
- Kompakte Bauform nach DIN 43880
- Montage auf Normtragschiene 35*7,5 mm (Hutschiene TH 35-7,5
  nach EN60715)
- 32mm Modulbreite
- einfache Installation und Zugängigkeit
- steckbare Schraubklemmen
- alle Klemmen sind gegen Kurzschluß und Falschverdrahtung mit AC/
  DC 24 V und phasenverkehrte Spannung AC 24 V geschützt
- Betriebsspannung DC24V, Stromaufnahme 50mA
- Schutzart nach EN 60529
- Front-Teile im DIN AUsschnitt IP30
- Klemmenpartie IP20
Menge: 2,000 ST

**01.10.0120 Switch 8 x 10/100 Mbit/s, AC/DC 24V**
Switch 5 x 10/100 Mbit/s, AC/DC 24V

Gehäuse für den platzsparenden Schaltschrankeinbau auf Standardhutschiene, Schutzart IP 20, Spannungsversorgung AC/DC 24V, Diagnose am Gerät über LED (Power, Linkstatus, Datenverkehr), Kabelabgang nach vorn, Spannungseinspeisung von unten
Menge: 1,000 ST

**01.10.0130 M-Bus Pegelwandler 60 M-Bus Lasten, max 6 P. pro Netzw**
M-Bus Pegelwandler 60 M-Bus Lasten, max 6 P. pro Netzw

- Anschluss von bis zu 60 M-Bus Lasten pro Pegelwandler
- Verwendung von bis zu 6 Pegelwandlern in einem M-Bus Netzwerk
  mit max. 360 einfachen M-Bus Lasten
- Lokale Datenauslesung mit PC-Software ACT531 via USB
- Auslesung von max. 1.000 logischen Zählern im Pegelwandler-
  Netzwerk
- Fernauslesung via M-Bus Web-Server (optional)
- Spannungsversorgung 24 V AC/DC
Menge: 1,000 ST

**01.10.0140 Verbindungskabel Bediengerät - Automationsstationen (3m)**
Menge: 1,000 ST

*Hinweis: Dienstleistungen*

**01.10.0150 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.10.0160 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.10.0170 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.10.0180 Projektabwicklung und Koordination**
Projektabwicklung und Koordination von kommunikativen Informationspunkt
Menge: 1,000 PSC

**01.10.0190 Programmierung und Parametrierung**
Programmierung und Parametrierung von DDC-Funktionen von kommunikativen
Menge: 1,000 PSC

**01.10.0200 Inbetriebnahme Automationsstation pro (kommunikativen)**
Inbetriebnahme Automationsstation pro (kommunikativen) Informationspunkt
Menge: 1,000 PSC

**01.10.0210 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.10.0220 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.10.0230 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.10.0240 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.10.0250 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.10.0260 Einmalige Abnahme und Übergabe des Liefer- und Leistungsumfanges**
Einmalige Abnahme und Übergabe des Liefer- und Leistungs-umfanges unter Betriebsbedingungen an den Auftraggeber, in Anwesenheit des Auftragnehmers.

In der Leistung sind enthalten
- Abnahmeprotokolle
- Übergabe der Dokumentation
Menge: 1,000 ST

**01.10.0270 Erstellen EDE-Liste zum Austausch von BACnet-Adressen**
Menge: 1,000 PSC

**01.10.0280 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.10.0290 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.10.0300 Einweisung des Betreibers in die Funktion und Betriebsweise**
Einweisung des Betreibers in die Funktion und Betriebsweise

sowie in Dokumentation und Bedienung (Betriebs- und Störungsfall) des Liefer- und Leistungsumfanges. Die erfolgte Durchführung wird dem Auftragnehmer vom Betreiber oder seinem Bevollmächtigten schriftlich bestätigt. Für die Einweisung ist 1 Werktag vorgesehen.
Menge: 1,000 ST

**01.10.0310 Software der Unterstationen ist zwingend den Betreiber zu übergeben**
Menge: 1,000 ST

#### Untertitel 01.11 ASP07.1

**01.11.0010 E/A-Bus Erweiterung für dezentrale Teilinseln**
E/A-Bus Erweiterung für dezentrale Teilinseln Erweiterung des E/A-Busses auf bis zu 2*200 m auf Basis der differenziellen RS-485-Übertragungstechnik

- Selbstaufbauender Bus (Inselbus) für einfache Installation
- max.9 Inselbus-Erweiterungsmodule pro I/O-Insel
- keine Programmierung/Parametrierung erforderlich
- Kommunikationsanzeige durch LED
- Kompakte Bauform nach DIN 43880
- Montage auf Normtragschiene 35*7,5 mm (Hutschiene TH 35-7,5
  nach EN60715)
- 32mm Modulbreite
- einfache Installation und Zugängigkeit
- steckbare Schraubklemmen
- alle Klemmen sind gegen Kurzschluß und Falschverdrahtung mit AC/
  DC 24 V und phasenverkehrte Spannung AC 24 V geschützt
- Betriebsspannung DC24V, Stromaufnahme 50mA
- Schutzart nach EN 60529
- Front-Teile im DIN AUsschnitt IP30
- Klemmenpartie IP20
Menge: 1,000 ST

**01.11.0020 Zusatz-Speisungsmodul der E/A-Module und Feldgeräte**
Zusatz-Speisungsmodul der E/A-Module und Feldgeräte
- Modulspeisung DC 24 V, 1,2 A
- Feldspeisung AC 24 V, 6A
- LED-Anzeigen zur Diagnose von E/A-Bus, Modul- und Feldspeisung
- Durchleitung des Bussignals
Menge: 1,000 ST

**01.11.0030 Anschlussmodul E/A-Bus Durchleitung von Speisung und E/A-Bus**
Menge: 1,000 ST

**01.11.0040 Adress-Stecker, 1-24 + Reset**
Menge: 1,000 ST

**01.11.0050 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 2,000 ST

**01.11.0060 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 1,000 ST

**01.11.0070 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 2,000 ST

**01.11.0080 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 3,000 ST

**01.11.0090 Switch 5 x 10/100 Mbit/s, AC/DC 24V**
Switch 5 x 10/100 Mbit/s, AC/DC 24V

Gehäuse für den platzsparenden Schaltschrankeinbau auf Standardhutschiene, Schutzart IP 20, Spannungsversorgung AC/DC 24V, Diagnose am Gerät über LED (Power, Linkstatus, Datenverkehr), Kabelabgang nach vorn, Spannungseinspeisung von unten
Menge: 1,000 ST

**01.11.0100 Verbindungskabel Bediengerät - Automationsstationen (3m)**
Menge: 1,000 ST

*Hinweis: Dienstleistungen*

**01.11.0110 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.11.0120 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.11.0130 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.11.0140 Projektabwicklung und Koordination**
Projektabwicklung und Koordination von kommunikativen Informationspunkt
Menge: 1,000 PSC

**01.11.0150 Programmierung und Parametrierung**
Programmierung und Parametrierung von DDC-Funktionen von kommunikativen
Menge: 1,000 PSC

**01.11.0160 Inbetriebnahme Automationsstation pro (kommunikativen)**
Inbetriebnahme Automationsstation pro (kommunikativen) Informationspunkt
Menge: 1,000 PSC

**01.11.0170 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.11.0180 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.11.0190 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.11.0200 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.11.0210 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.11.0220 Einmalige Abnahme und Übergabe des Liefer- und Leistungsumfanges**
Einmalige Abnahme und Übergabe des Liefer- und Leistungs-umfanges unter Betriebsbedingungen an den Auftraggeber, in Anwesenheit des Auftragnehmers.

In der Leistung sind enthalten
- Abnahmeprotokolle
- Übergabe der Dokumentation
Menge: 1,000 ST

**01.11.0230 Erstellen EDE-Liste zum Austausch von BACnet-Adressen**
Menge: 1,000 PSC

**01.11.0240 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.11.0250 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.11.0260 Einweisung des Betreibers in die Funktion und Betriebsweise**
Einweisung des Betreibers in die Funktion und Betriebsweise

sowie in Dokumentation und Bedienung (Betriebs- und Störungsfall) des Liefer- und Leistungsumfanges. Die erfolgte Durchführung wird dem Auftragnehmer vom Betreiber oder seinem Bevollmächtigten schriftlich bestätigt. Für die Einweisung ist 1 Werktag vorgesehen.
Menge: 1,000 ST

**01.11.0270 Software der Unterstationen ist zwingend den Betreiber zu übergeben**
Menge: 1,000 ST

#### Untertitel 01.12 ASP07.2

**01.12.0010 Automationsstation bis 100 DP BACnet/IP Modular BACnet Rev. 1.16 B-BC**
Automationsstation bis 100 DP BACnet/IP Modular BACnet Rev. 1.16 B-BC Modulare, frei programmierbare Automationsstation mit nativer BACnet Kommunikation auf Basis DIN EN ISO 16484-5 für bis 100 physikalische DP bzw. kommunikative DP zum Steuern, Regeln, Überwachen und Optimieren von betriebstechnischen Anlagen, Funktionen nach ISO 16484-2 und VDI3814.

- BACnet Building Controller V1.16, B-BC (BTL-Label)
- AMEV BACnet 2017, Profile AS-B
- Kommunikation konfigurierbar BACnet/IP oder BACnet/SC (Secure
  Connect).

BACnet/SC-Kommunikation:
- unter Verwendung des Verschlüsselungsstandards TLS1.3
- Teilnehmer Authentifizierung mit X.509 Zertifikate
- BACnet/SC Router und /SC-Hub aktivierbar

Integrierte Schnittstellen:
- integrierter 2-Port Ethernet Switch für kostengünstige Verkabelung
- Web-Interface zum Beobachten, systemweiten Bedienen (bis zu 50
  zugewiesene Geräte) und zur Inbetriebnahme
- WLAN IEEE 802.11b/g/n 2,4GHz aktivierbar für Service und
  Inbetriebnahme
- selbstaufbauender E/A Modulbus für Messen, Melden, Schalten,
  Stellen, Zählen.
- 1x konfigurierbare Schnittstellen für Modbus RTU, BACnet/MSTP
  Geräte oder M-Bus
- 1x Schnittstelle M-Bus mit interner Stromversorgung für max. 4 M-
  Bus Lasten
- 1x Schnittstelle für  KNX/PL-Link
- Max. Anzahl Hardwaredatenpunkte Onboard 1
- Max. Anzahl Hardwaredatenpunkte 100
- Max. Anzahl Datenpunkte Modbus TCP,
  Modbus RTU oder M-Bus 100
- Max. Anzahl Gesamtdatenpunkte 100
- Max. Anzahl KNX/PL-Link Geräte 64

Integrierte Sicherheitsfunktionen:
- verschlüsselte Kommunikation BACnet/SC
- verschlüsselte Kommunikation zum Web Server (https)
- signierte Gerätefirmware
- Penetration Test und Bereitstellung von Sicherheitsupdates.

Leistungsmerkmale:
- Frei programmierbar (in Anlehnung an den CEN-Standard 11312).
- Systemfunktionen gemäss B-BC (Alarmierung, Zeitplanung,
  Trendfunktionen, Zugriffsschutz)
- Echtzeituhr und Datensicherung bei Spannungsausfall mit Supercap
  und opt. Batteriepufferung
- farbige LEDs für Systemdiagnose
- BACnet Geräteüberwachung (Supervisor)
- Automatische Netzwiederkehr
- Laden von Programmänderungen ohne
  Anlagenbetriebsunterbrechung
- Historischer Datenspeicher
- Ereignisorientierte Datenübertragung
- Hocheffizienter und flexibler Zugriffsschutz über vordefinierte,
  änderbare und erweiterbare Benutzerprofile und Benutzerrollen
- BACnet Geräteüberwachung (Supervisor)
- Timemaster RTC, NTP

Gerätedaten:
- Flash-ROM-Speicher zur Firmware-Aktualisierung
- Speisung AC/DC 24V
- EU-Konformität (CE)
- Schutzart EN60529: Front IP 30, Terminal IP20
- Abmessungen (HxBxT) 124x198x75 mm
Menge: 1,000 ST

**01.12.0020 Zusatz-Speisungsmodul der E/A-Module und Feldgeräte**
Zusatz-Speisungsmodul der E/A-Module und Feldgeräte
- Modulspeisung DC 24 V, 1,2 A
- Feldspeisung AC 24 V, 6A
- LED-Anzeigen zur Diagnose von E/A-Bus, Modul- und Feldspeisung
- Durchleitung des Bussignals
Menge: 1,000 ST

**01.12.0030 Anschlussmodul E/A-Bus Durchleitung von Speisung und E/A-Bus**
Menge: 1,000 ST

**01.12.0040 Adress-Stecker, 1-24 + Reset**
Menge: 1,000 ST

**01.12.0050 Ausgangsmodul Digital 6-Kanal, Hand Relaisausgänge, LED-Anzeige**
Ausgangsmodul Digital 6-Kanal, Hand Relaisausgänge, LED-Anzeige Lokale Vorrangbedienung nach ISO 16484-2 mit Handtasten pro Kanal, Pro Kanal konfigurierbar für Schalten:

- Dauerkontakt 1-stufig, Umschalter
- Impulskontakt Schliesser, Öffner
- Impulskontakt Ein-Aus
- Dauerkontakt 3-stufig
- Impulskontakt 3-stufig
- Dreipunkt
- Strom AC max. 4 A ohm. 3 A induktiv
- Strom DC max. 4 A bei DC 24 V ohm.
- gemischter Betrieb 250V / 24V möglich
- Leitungslänge bis zu 1000 m

Modul-LED für Status und Diagnose, Kanal-LEDs 3-farbig für Status und Diagnose mit Wirksinn entsprechend E/A-Funktion, Klemmen kurzschlussfest bis 24 V mit Prüfabgriffen, 4 Speisungsklemmen für Feldgeräte,Trennklemmenfunktion mit Direktanschluss ohne Reihenklemmen, Trennung von Elektronik und Sockel, freie Kanalbeschriftung möglich
Menge: 2,000 ST

**01.12.0060 Universalmodul 8-Kanal, Hand und LCD DE, ZE, AE, AA, LED-Anzeige**
Universalmodul 8-Kanal, Hand und LCD DE, ZE, AE, AA, LED-Anzeige LCD-Display für Betriebstatus und Diagnose sowie lokale Vorrangbedienung nach ISO 16484-2 mit Handtasten pro Kanal,pro Kanal konfigurierbar für Melden, Zählen:

- potentialfreier Dauer- oder Impulskontakt als Öffner oder
  Schliesser, Speicherfunktion
- Impulskontakt bis 25 Hz
- Leitungslänge bis zu 300 m

Messen:
- hochauflösender Messeingang 15 Bit
- LG-Ni 1000 Ohm, Pt1000 Ohm
- PTC T1
- aktiver Messwert 0...10 VDC

Stellen:
- 0...10 VDC, stetig

Modul-LED für Status und Diagnose, Kanal-LEDs für Status und Diagnose mit Wirksinn und Helligkeit entsprechend der E/A-Funktion, LCD-Anzeige von Signaltyp, Prozesswert und Diagnoseinformation, Klemmen kurzschlussfest bis 24 V mit Prüfabgriffen, 4 Speisungsklemmen für Feldgeräte, Trennklemmenfunktion mit Direktanschluss ohne Reihenklemmen, Trennung von Elektronik und Sockel, freie Kanalbeschriftung möglich
Menge: 1,000 ST

**01.12.0070 Eingangsmodul Digital 16-Kanal für DE, ZE mit Status-LED**
Eingangsmodul Digital 16-Kanal für DE, ZE mit Status-LED Pro Kanal konfigurierbar für Melden, Zählen:

- potentialfreier Dauer- oder Impulskontakt als Öffner oder
  Schliesser, Speicherfunktion
- Impulskontakt bis 25 Hz
- Leitungslänge bis zu 300 m

Modul-LED für Status und Diagnose, Kanal-LEDs für Status und Diagnose, Klemmen kurzschlussfest bis 24 V mit Prüfabgriffen, 4 Speisungsklemmen für Feldgeräte, Direktanschluss ohne Reihenklemmen, Trennklemmenfunktion, Trennung von Elektronik und Sockel, freie Kanalbeschriftung möglich
Menge: 2,000 ST

**01.12.0080 Universalmodul 8-Kanal DE, ZE, AE, AA, LED-Anzeige**
Universalmodul 8-Kanal DE, ZE, AE, AA, LED-Anzeige Pro Kanal konfigurierbar für Melden, Zählen:

- potentialfreier Dauer- oder Impulskontakt als Öffner oder
  Schliesser, Speicherfunktion
- Impulskontakt bis 25 Hz
- Leitungslänge bis zu 300 m

Messen:
- hochauflösendender Messeingang 15 Bit
- LG-Ni 1000 Ohm, Pt1000 Ohm
- PTC T1
- aktiver Messwert 0...10 VDC

Stellen:
- 0...10 VDC, stetig

Modul-LED für Status und Diagnose, Kanal-LEDs für Status und Diagnose mit Wirksinn und Helligkeit entsprechend der E/A-Funktion, Klemmen kurzschlussfest bis 24 V mit Prüfabgriffen, 4 Speisungsklemmen für Feldgeräte, Direktanschluss ohne Reihenklemmen, Trennklemmenfunktion, Trennung von Elektronik und Sockel, freie Kanalbeschriftung möglich
Menge: 3,000 ST

**01.12.0090 Switch 5 x 10/100 Mbit/s, AC/DC 24V**
Switch 5 x 10/100 Mbit/s, AC/DC 24V

Gehäuse für den platzsparenden Schaltschrankeinbau auf Standardhutschiene, Schutzart IP 20, Spannungsversorgung AC/DC 24V, Diagnose am Gerät über LED (Power, Linkstatus, Datenverkehr), Kabelabgang nach vorn, Spannungseinspeisung von unten
Menge: 1,000 ST

**01.12.0100 Verbindungskabel Bediengerät - Automationsstationen (3m)**
Menge: 1,000 ST

**01.12.0110 M-Bus Pegelwandler 60 M-Bus Lasten, max 6 P. pro Netzw**
M-Bus Pegelwandler 60 M-Bus Lasten, max 6 P. pro Netzw

- Anschluss von bis zu 60 M-Bus Lasten pro Pegelwandler
- Verwendung von bis zu 6 Pegelwandlern in einem M-Bus Netzwerk
  mit max. 360 einfachen M-Bus Lasten
- Lokale Datenauslesung mit PC-Software ACT531 via USB
- Auslesung von max. 1.000 logischen Zählern im Pegelwandler-
  Netzwerk
- Fernauslesung via M-Bus Web-Server (optional)
- Spannungsversorgung 24 V AC/DC
Menge: 1,000 ST

*Hinweis: Dienstleistungen*

**01.12.0120 Projektabwicklung und Koordination**
Projektabwicklung und Koordination des Liefer- und Leistungsumfanges bestehend aus:

- Aktualisieren der Informationslisten
- Aktualisieren der Regelschemen mit MSR-Komponenten
- Überprüfung und Festlegung der Einstellwerte für Soll- und Führungsgrößen
- Auslegung der Stellgeräte entsprechend der Leistungsdaten
- Festlegung der Kennzeichnung der MSR-Komponenten in Abstimmung mit dem Auftraggeber
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte
- Teilnahme an vereinbarten gewerkespezifischen Baustellenbesprechungen
- Abstimmung und Festlegung von Art und Umfang von Vorleistungen
Menge: 1,000 PSC

**01.12.0130 Programmierung und Parametrierung**
Programmierung und Parametrierung von Automationsfunktionen einschließlich aller notwendigen Dienstleistungen für eine funktionsfähige Anlage. Der Leistungsumfang beinhaltet die Bearbeitung von physikalischen und kommunikativen Eingabe-, Ausgabe- und Verarbeitungsfunktionen entsprechend der Funktionsbescheibung für:

Ein-/Ausgabefunktionen
- Melden
- Schalten
- Stellen
- Messen
- Zählen

Verarbeitungsfunktionen
- Überwachen
- Steuern
- Regeln
- Rechnen und Optimieren
- Kommunikation auf der Feld- und Automationsebene
Menge: 1,000 PSC

**01.12.0140 Inbetriebnahme Automationsstation**
Inbetriebnahme Automationsstation als komplette Leistung bestehend aus:

- Anwenderprogramme prüfen
- Einstellung der Parameter entsprechend der Funktionsbeschreibung und des Regel- und Steuerungsverhaltens
- Einstellung der Feldgeräte
- Funktionstest der angeschlossenen Feldgeräte und Informationspunkte in der Automationsstation
- Erstellen eines Messprotokolls der Soll- und Istwerte
- Abnahme und Übergabe des zu liefernden Systemes durch stichprobenartigen Funktionsnachweis sowie durch entsprechende Systemprotokolle

Die Inbetriebnahme wird durchgeführt, wenn die baulichen Voraussetzungen erfüllt sind bzw. nach Aufforderung durch die Bauleitung.
Menge: 1,000 PSC

**01.12.0150 Projektabwicklung und Koordination**
Projektabwicklung und Koordination von kommunikativen Informationspunkt
Menge: 1,000 PSC

**01.12.0160 Programmierung und Parametrierung**
Programmierung und Parametrierung von DDC-Funktionen von kommunikativen
Menge: 1,000 PSC

**01.12.0170 Inbetriebnahme Automationsstation pro (kommunikativen)**
Inbetriebnahme Automationsstation pro (kommunikativen) Informationspunkt
Menge: 1,000 PSC

**01.12.0180 Funktionsprüfung und 1:1-Datenpunkttest**
Funktionsprüfung und 1:1-Datenpunkttest

Physikalische und kommunikative Datenpunkte zwischen allen vom AN und Fremdgewerken gelieferten Feldgeräten (z.B. STB, Pmin, Pmax, Druckaufnehmer, Temperaturfühler, Pumpen, Druckhaltung, Entgasungen und dergleichen) und der übergeordneten Gebäudeleittechnik im Beisein des Anlagenbetreibers sowie dem Errichter der übergeordneten Gebäudeleittechnik. Die Einzelprüfung der Informationen und Funktionen aller Datenpunkte der GA durch den AN (ergänzend zur DIN 183863.4) ist mit den beteiligten Gewerke- firmen und dem Betreiber abzustimmen. Vom AN GA ist entsprechendes Fachpersonal zur Auslösung von Stör- und Betriebszuständen und zur Funktionsprüfung an allen vom AN oder Fremdgewerken gelieferten Feldgeräten beizustellen. Hierbei sind z.B. die Störmeldungen durch ausklemmen der Kabel, auch an Fremdgeräten (z.B. Pumpen, Druckhaltung usw.), zu erzeugen. Zusätzlich müssen alle Funktionen, wie z.B. Zeitprogramme, Folgeschaltungen und dergleichen getestet und mit Prüfprotokoll nachgewiesen werden. Umfassend:

- 1:1-Datenpunkt-Test und Funktionsprüfung, Überprüfung der
  Funktion eines Datenpunktes über alle  Ebenen (Feld- bis
  Managementebene, d.h. von Sensor bis GLT bzw. von GLT bis
  Aktor) und Einstellen der erforderlichen Parameter
- Dokumentation dieser Prüfung in Form eines Prüfprotokolls mit
  Angabe von:
+ Datenpunktbezeichnung (Klartext)
+ Datenpunkt-Keyname
+ Prüfdatum
+ Name des Prüfers
+ Ergebnis der Prüfung

Der Funktionstest und 1:1- Datenpunktprüfung ist in einem Protokoll zu dokumentieren. Das Vorliegen der Einzelprüfungsprotokolle ist Voraussetzung für die Abnahme. Softwaredatenpunkte und notwendige kommunikative Funktionen, auch für das Daten- Kommunikationsprotokoll BACnet nach DIN EN ISO 16484-5, werden nicht separat vergütet und sind in die Einheitspreise mit einzukalkulieren.
Menge: 1,000 PSC

**01.12.0190 Probebetrieb Automationssystem**
Probebetrieb Automationssystem

Der Probebetrieb beginnt nach erfolgter Inbetriebnahme, Funktionsprüfung durch den Bauherrn bzw. dessen Vertreter sowie festgestellter Mängelfreiheit. Der Probebetrieb dauert mindestens 3 Wochen. Während des Probebetriebes erfolgt die Betriebsführung der betriebstechnischen Anlagen durch den Auftragnehmer und dem Bedienungspersonal des Betreibers. In dieser Phase ist das Automationssystem zu optimieren und den sich ergebenden Situationen des Nutzerbetriebes anzupassen. Zeitgleich erfolgt die praxisbezogene Einweisung des Bedienungspersonals in das Automationssystem in Bezug auf Programmierung und Parametrierung. Nach Beendigung des Probebetriebes hat der Auftragnehmer die Abnahme der mängelfreien Anlage schriftlich beim Bauherrn bzw. dessen Vertreter zu beantragen.
Menge: 1,000 PSC

**01.12.0200 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.12.0210 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.12.0220 Beschriftung Feldgeräte**
Beschriftung Feldgeräte

Es wird für jedes Feldgerät außerhalb des Schaltschranks eine einheitliche Beschriftung erstellt. Diese wird am Kabel unverlierbar angebracht, damit bei Austausch des Feldgeräts die Beschriftung nicht verloren geht. Über die 5-zeilige Beschriftung wird die inhaltliche und räumliche Zuordnung hergestellt zu:

- Anlage der Gebäudeautomation
- Benutzeradresse
- Informationsschwerpunkt / Automationsstation
- Schaltschrankfeld und Betriebsmittelkennzeichen

Eine detaillierte Beschreibung findet sich im Lastenheft Gebäudeautomation Kapitel 11 Beschilderung. Die Vorgaben des Lastenheftes sind verbindlich einzuhalten.
Menge: 1,000 PSC

**01.12.0230 Einmalige Abnahme und Übergabe des Liefer- und Leistungsumfanges**
Einmalige Abnahme und Übergabe des Liefer- und Leistungs-umfanges unter Betriebsbedingungen an den Auftraggeber, in Anwesenheit des Auftragnehmers.

In der Leistung sind enthalten
- Abnahmeprotokolle
- Übergabe der Dokumentation
Menge: 1,000 ST

**01.12.0240 Erstellen EDE-Liste zum Austausch von BACnet-Adressen**
Menge: 1,000 PSC

**01.12.0250 Dokumentation**
Dokumentation

Es wird für jeden Informationsschwerpunkt eine vollständige und aktuelle Dokumentation in deutscher Sprache auf Datenträger (1x) und Papier (2x) erstellt. Die Dokumentation wird in die u.g. Register unterteilt.

Der Auftraggeber erhält zusätzlich alle Systempassworte für den zeitlich und inhaltlich uneingeschränkten Zugriff auf alle Geräte (auch auf Systemadministratorebene). Außerdem erhält der Auftraggeber alle projektspezifischen Programme (incl. Quellcode und Bibliotheken) mit uneingeschränkten Nutzungsrechten und Zugriffsberechtigungen. Diese werden auf Datenträger übergeben.

Registereinteilung:

1. Dokumentation BACnet-Kommunikation
  - BACnet-Geräte, Technische Datenblätter, PICS, BiBBs, Zertifikate,
  Testate
  - Verwaltung Netzwerk (B-PAT Tabelle) IP-Adressen, BACnet-
  Adressen, MAC-Adressen, BBMD, BACnet-Port
  - Netzwerk-Topologie BACnet-Geräte incl. Bedienstationen,
  Router und Switche

2. Dokumentation Gebäudeautomation gemäss VDI3814
  - GA-Funktionslisten (Hardware Datenpunkte)
  - GA-Regelschemata (Hardware Datenpunkte)
  - EDE-Listen aller BACnet-Objekte
  - Liste verwendeter Properties und unterstützter Dienste (EPICS)

3. Dokumentation Feldgeräte
  - Übersichtsliste der Feldgeräte mit
  Wartungsintervallen
  - Technische Unterlagen mit Bedienungs-, Wartungs- und
  Instandhaltungsanleitungen

4. Dokumentation Schaltschrank
  - Belegungsliste Automationsstationen und I/O-Module
  - Technische Unterlagen mit Bedienungs-, Wartungs- und
  Instandhaltungsanleitungen
  - Schaltpläne
  - Kabellisten
  - Messprotokolle gemäss VDE

5. Dokumentation Inbetriebnahme
  - Inbetriebnahme-Checklisten 1:1-Test Hardware Datenpunkte mit
  Datum und Unterschrift
  - Einstellungen Feldgeräte
  - Einstellungen Properties aller Hardware-BACnet- Objekte

6. Dokumentation Funktions- und Regelungsbeschreibung
  - Übersicht der Anlagen der Gebäudeautomation
  - Beschreibung der Steuerungsfunktionen
  - Beschreibung der Regelungsfunktionen
  - Beschreibung der Schutzfunktionen mit Befehlspriorisierung
  - Übersicht und Einstellungen Sollwerte und Anlagenbedienung
  (Analoge, Binäre und Multistate Values)
  - Übersicht und Einstellungen Zeit- und Kalenderobjekte
  - Übersicht und Einstellungen Loop-Objekte

7. Dokumentation Ereignis- und Alarmmanagement
  - Einstellungen Properties Meldungsklassen
  - Übersicht Alarmmeldungen (Intrinsic und Algorithmic Change
  Reporting) mit Zuordnung zur Meldungsklasse
  - Überwachung Netzwiederkehr
  - Überwachung Kommunikation (Watchdog, Heartbeat)
  - Zeitsynchronisierung

8. Dokumentation Langzeitarchivierung
  - Übersicht und Einstellungen Trend-Log-Objekte
  - Nachweis der Regelgüte aller Regelkreise und Loop-Objekte

9. Dokumentation Energiemanagement
  - Übersicht Energieerfassung (Zähler) nach Gewerk
  - Beschreibung Energieeinsparmöglichkeiten

10. Protokolle, Bescheinigungen
  - Fachunternehmererklärung
  - Einweisungsprotokoll
  - Abnahmeprotokoll
  - Erklärung über Beseitigung der Abnahmemängel

11. Übergabe Systempassworte und Lizenzen
  - Passworte für alle Ebenen
  - Lizenzblätter (Lizenz nur auf Datenträger)

12. Übergabe projektspezifische Programme
  - Nur auf Datenträger
  - Hinweise zum Backup und Restore
Menge: 1,000 PSC

**01.12.0260 Montageplanung**
Montageplanung

Für die Genehmigung der Montageplanung legt der Auftragnehmer folgende Unterlagen vor:

1. Funktionsbeschreibung (Pflichtenheft) der
- in der GA-Funktionsliste
- in den entsprechenden Regelschemata
- in diesem Leistungsverzeichnis geforderten Leistungen.

2. Grundrisse und Montageunterlagen inkl. Eintragung von MSR-
  Gerätschaften

3. Schaltpläne der geplanten Schaltschränke

4. Umsetzung der vorgegebenen Benutzeradressstruktur mittels EDE-
  Listen mit allen vorgesehenen BACnet-Objekten.

Auf ungeklärte Fragen zur Funktion geht der AN in den Vorbemerkungen des zu erstellenden Pflichtenhefts detailliert ein. Auf Abweichungen zu den beschriebenen Sicherheitsfunktionen oder zu den im Leistungsverzeichnis als Bedarf formulierten Anforderungen wird in den Vorbemerkungen zum Pflichtenheft vom AN explizit hingewiesen.

Alternative Lösungen werden im Pflichtenheft vom AN beschrieben.
Abweichungen und alternative Lösungen werden vom Auftraggeber (AG) im Rahmen der Freigabe des Pflichtenhefts geprüft und ggf. genehmigt.
Menge: 1,000 PSC

**01.12.0270 Einweisung des Betreibers in die Funktion und Betriebsweise**
Einweisung des Betreibers in die Funktion und Betriebsweise

sowie in Dokumentation und Bedienung (Betriebs- und Störungsfall) des Liefer- und Leistungsumfanges. Die erfolgte Durchführung wird dem Auftragnehmer vom Betreiber oder seinem Bevollmächtigten schriftlich bestätigt. Für die Einweisung ist 1 Werktag vorgesehen.
Menge: 1,000 ST

**01.12.0280 Software der Unterstationen ist zwingend den Betreiber zu übergeben**
Die Software der Unterstationen ist
zwingend den Betreiber zu übergeben
Menge: 1,000 ST

#### Untertitel 01.13 Raumregler FF

**01.13.0010 Raumthermostat, AC24V / AC230V mit KNX-Schnittstelle und Display**
Raumthermostat, AC24V / AC230V mit KNX-Schnittstelle und Display

>KNX Raumthermostat für Aufputzmontage zur manuellen und automatischen Regelung der Luftqualität in Wohn-, Industrie und Geschäftsräumen

>Kommunikation für:
- S-Mode, LTE-Mode, PL-Link

>Betriebsspannung AC 24V oder 230V

>Hintergrundbeleuchtete Anzeige

>Inbetriebnahme mit:
- Synco ACS790; ETS
- lokales HMI; PCT Go App über NFC

>Integration in:
- Desigo CC über Gruppenadressierung
- Synco
- in Drittsystemen über (ETS)

>Green Leaf Funktion zur Energieeinsparung und dessen
  Visualisierung

>Master/Slave Funktion:
- Optimierung des Energieverbrauchs in großen Innenräumen
- Fehlermanagementfunktion am Master

>Lokales Zeitschaltprogamm:
- Anzeige der Schaltzyklen am Display
- Drei Schaltzyklen pro Tag

>Regelung der Deltatemperatur zwischen Vorlauf/Rücklauf

>Eu.bac-zertifiziertes Thermostat

>Zusatzfunktion im Gastgewerbe:
- Temperatureinstellung in C oder F direkt durch Hotelgäste

>Steuerausgängen für:
- 2-Punkt, 3-Punkt oder PWM

>Regelverhalten: 2P-/ PI-/ P-Regelung

>Steuerung des 6-Weg-Kugelhahn über KNX S-Mode

>Raumtemperaturregelung über:
- eingebauten Temperaturfühler
- externen Raumtemperaturfühler,
- externer Rücklufttemperaturfühler

>Raumfeuchteregelung über:
- eingebauten Feuchtefühler

>Wahl der Betriebsart über Taste

>Vorübergehende Verlängerung des Komfort-Betriebs

>Anzeige der Raumtemperatur:
- Bereich von 0-49 Grad C oder Grad F
- Genauigkeit:<+/-0,5 K bei 25 Grad C

>Anzeige der Raumfeuchtigkeit:
- Bereich von 10-90%
- Genauigkeit:< 5% bei Kalibrierung
- Genauigkeit:<+/- 10% bei 25 Grad C

>Minimale oder maximale Begrenzung des Raumtemperatursollwerts

>Tastensperre: Automatisch oder manuell

>Drei multifunktionale Eingänge für:
- Fensterkontakt
- Präsenzmelder
- Externer Raum- oder Rücklauf-Temperaturfühler
- Störungseingang
- Überwachungseingang für Temperaturfühler oder Schalterzustand
- Fühler für Heizen/Kühlen Umschaltung
- Taupunktfühler
- Freigabe der Elektroheizung

>Begrenzung der Fußbodentemperatur

>Wählbare Relaisfunktionen:
- Abschalten externer Geräte im Schutzbetrieb
- Einschalten externer Geräte bei Heiz-/Kühlanforderung
- Ausgangsstatus Sequenz Heizen/Kühlen
- Regelausgang Entfeuchten/Feuchten

>Heizen/Kühlen-Umschaltung über:
- automatisch, lokalen Fühler oder KNX- Bus

>Ausgängen Ventilator:
- für 1-/ 3-stufigen oder 0-10V DC

>Ventilatoransteuerungsfunktionen:
- Ventilatorkick
- Ventilatorstart
- wählbarer Ventilatorbetrieb

>Erinnerungsfunktion zur Ventilator-Filterreinigung

>Spülfunktion mit einem 2-Weg-Ventil

>Regelmäßige Ventilfunktion zum Schutz gegen Festsitzen

>Anschlussklemme:
- Max. 1,5mm2 Durchmesser

>Abmessungen (H/B/T): 134 x 92 x 25 mm

>Umweltbedingung:
- Nach IEC 60721-3-(1,2,3)

>RCM-Konformität nach ECM:
- AS/NZS 61000-6-3

>Schutzklasse: II nach EN60730

>Gehäuseschutzart: IP30 gemäß EN60529

>Gehäusefarbe: RAL 9016 weiß
Menge: 24,000 ST

**01.13.0020 Rahmenmontageplatte für Raumregler**
Rahmenmontageplatte für Raumregler

Rahmenmontageplatte für Aufputzmontage ohne Unterputzdose, als Montagezubehör für Raumregler
Menge: 24,000 ST

**01.13.0030 Elektrothermischer Antrieb, 100N, 2P NC, 4 mm, 230V AC, 1m Kabel, VA80**
Elektrothermischer Antrieb, 100N, 2P NC, 4 mm, 230V AC, 1m Kabel, VA80 integrierte First Open Funktion

Leistungsaufnahme:  1W Betriebsspannung: 230V AC
Stellkraft:  100N
Gehäuseschutzart:  IP54
Stellzeit:  ca 210 s
Stellungsanzeige:  360 Grad sichtbar
Mechanischer Anschluss:  M30x1,5
Anschlusskabel:  1m
Menge: 36,000 ST

*Hinweis: Dienstleistung Raumautomation*

**01.13.0040 Programmierung und Parametrierung von Raumautomationsregler**
Programmierung und Parametrierung von Raumautomationsregler und Raumfunktionen einschließlich aller notwendigen Dienst- leistungen für eine funktionsfähige Raumregelung. Der Leistungsumfang beinhaltet die Bearbeitung von physikalischen und kommunikativen Eingabe-, Ausgabe- und Verarbeitungsunktionen entsprechend der Funktionsbescheibung für:

Ein-/Ausgabefunktionen
- Melden
- Schalten
- Stellen
- Messen
- Zählen

Verarbeitungsfunktionen
- Überwachen
- Steuern
- Regeln
- Rechnen und Optimieren
- Kommunikation auf der Raum- und
  Automationsebene

Erstellung von kundenspezifischen Raumlösungen auf Basis von geprüften und vordefinierte Applikationsbausteinen für das Raumklima, sowie übergeordnete Funktionen.
Menge: 24,000 ST

**01.13.0050 Inbetriebnahme Raumautomationsregler als komplette Leistung**
Inbetriebnahme Raumautomationsregler als komplette Leistung bestehend aus:

- Anwenderapplikation prüfen
- Einstellung der Parameter entsprechend der Funktionsbeschreibung
  und des Regel- und Steuerungsverhaltens
- Einstellung der Feldgeräte
- Funktionstest der angeschlossenen Feldgeräte und
  Informationspunkte
- Erstellen eines Messprotokolls der Soll- und Istwerte
- Abnahme und Übergabe des zu liefernden Systems durch
  stichprobenartigen Funktionsnachweis sowie durch entsprechende
  Systemprotokolle

Die Inbetriebnahme wird durchgeführt, wenn die baulichen Voraussetzungen erfüllt sind (Versorgungsmedien und dauerhafte Spannungsversorgung)
Menge: 24,000 ST

#### Untertitel 01.14 Raumregler RW

**01.14.0010 Raumthermostat, AC24V / AC230V mit KNX-Schnittstelle und Display**
Raumthermostat, AC24V / AC230V mit KNX-Schnittstelle und Display

>KNX Raumthermostat für Aufputzmontage zur manuellen und automatischen Regelung der Luftqualität in Wohn-, Industrie und Geschäftsräumen

>Kommunikation für:
- S-Mode, LTE-Mode, PL-Link

>Betriebsspannung AC 24V oder 230V

>Hintergrundbeleuchtete Anzeige

>Inbetriebnahme mit:
- Synco ACS790; ETS
- lokales HMI; PCT Go App über NFC

>Integration in:
- Desigo CC über Gruppenadressierung
- Synco
- in Drittsystemen über (ETS)

>Green Leaf Funktion zur Energieeinsparung und dessen
  Visualisierung

>Master/Slave Funktion:
- Optimierung des Energieverbrauchs in großen Innenräumen
- Fehlermanagementfunktion am Master

>Lokales Zeitschaltprogamm:
- Anzeige der Schaltzyklen am Display
- Drei Schaltzyklen pro Tag

>Regelung der Deltatemperatur zwischen Vorlauf/Rücklauf

>Eu.bac-zertifiziertes Thermostat

>Zusatzfunktion im Gastgewerbe:
- Temperatureinstellung in C oder F direkt durch Hotelgäste

>Steuerausgängen für:
- 2-Punkt, 3-Punkt oder PWM

>Regelverhalten: 2P-/ PI-/ P-Regelung

>Steuerung des 6-Weg-Kugelhahn über KNX S-Mode

>Raumtemperaturregelung über:
- eingebauten Temperaturfühler
- externen Raumtemperaturfühler,
- externer Rücklufttemperaturfühler

>Raumfeuchteregelung über:
- eingebauten Feuchtefühler

>Wahl der Betriebsart über Taste

>Vorübergehende Verlängerung des Komfort-Betriebs

>Anzeige der Raumtemperatur:
- Bereich von 0-49 Grad C oder Grad F
- Genauigkeit:<+/-0,5 K bei 25 Grad C

>Anzeige der Raumfeuchtigkeit:
- Bereich von 10-90%
- Genauigkeit:< 5% bei Kalibrierung
- Genauigkeit:<+/- 10% bei 25 Grad C

>Minimale oder maximale Begrenzung des Raumtemperatursollwerts

>Tastensperre: Automatisch oder manuell

>Drei multifunktionale Eingänge für:
- Fensterkontakt
- Präsenzmelder
- Externer Raum- oder Rücklauf-Temperaturfühler
- Störungseingang
- Überwachungseingang für Temperaturfühler oder Schalterzustand
- Fühler für Heizen/Kühlen Umschaltung
- Taupunktfühler
- Freigabe der Elektroheizung

>Begrenzung der Fußbodentemperatur

>Wählbare Relaisfunktionen:
- Abschalten externer Geräte im Schutzbetrieb
- Einschalten externer Geräte bei Heiz-/Kühlanforderung
- Ausgangsstatus Sequenz Heizen/Kühlen
- Regelausgang Entfeuchten/Feuchten

>Heizen/Kühlen-Umschaltung über:
- automatisch, lokalen Fühler oder KNX- Bus

>Ausgängen Ventilator:
- für 1-/ 3-stufigen oder 0-10V DC

>Ventilatoransteuerungsfunktionen:
- Ventilatorkick
- Ventilatorstart
- wählbarer Ventilatorbetrieb

>Erinnerungsfunktion zur Ventilator-Filterreinigung

>Spülfunktion mit einem 2-Weg-Ventil

>Regelmäßige Ventilfunktion zum Schutz gegen Festsitzen

>Anschlussklemme:
- Max. 1,5mm2 Durchmesser

>Abmessungen (H/B/T): 134 x 92 x 25 mm

>Umweltbedingung:
- Nach IEC 60721-3-(1,2,3)

>RCM-Konformität nach ECM:
- AS/NZS 61000-6-3

>Schutzklasse: II nach EN60730

>Gehäuseschutzart: IP30 gemäß EN60529

>Gehäusefarbe: RAL 9016 weiß
Menge: 53,000 ST

**01.14.0020 Rahmenmontageplatte für Raumregler**
Rahmenmontageplatte für Raumregler

Rahmenmontageplatte für Aufputzmontage ohne Unterputzdose, als Montagezubehör für Raumregler
Menge: 53,000 ST

**01.14.0030 Elektrothermischer Antrieb, 100N, 2P NC, 4 mm, 230V AC, 1m Kabel, VA80**
Elektrothermischer Antrieb, 100N, 2P NC, 4 mm, 230V AC, 1m Kabel, VA80 integrierte First Open Funktion

Leistungsaufnahme:  1W Betriebsspannung: 230V AC
Stellkraft:  100N
Gehäuseschutzart:  IP54
Stellzeit:  ca 210 s
Stellungsanzeige:  360 Grad sichtbar
Mechanischer Anschluss:  M30x1,5
Anschlusskabel:  1m
Menge: 80,000 ST

*Hinweis: Dienstleistung Raumautomation*

**01.14.0040 Programmierung und Parametrierung von Raumautomationsregler**
Programmierung und Parametrierung von Raumautomationsregler und Raumfunktionen einschließlich aller notwendigen Dienst- leistungen für eine funktionsfähige Raumregelung. Der Leistungsumfang beinhaltet die Bearbeitung von physikalischen und kommunikativen Eingabe-, Ausgabe- und Verarbeitungsunktionen entsprechend der Funktionsbescheibung für:

Ein-/Ausgabefunktionen
- Melden
- Schalten
- Stellen
- Messen
- Zählen

Verarbeitungsfunktionen
- Überwachen
- Steuern
- Regeln
- Rechnen und Optimieren
- Kommunikation auf der Raum- und
  Automationsebene

Erstellung von kundenspezifischen Raumlösungen auf Basis von geprüften und vordefinierte Applikationsbausteinen für das Raumklima, sowie übergeordnete Funktionen.
Menge: 53,000 ST

**01.14.0050 Inbetriebnahme Raumautomationsregler als komplette Leistung**
Inbetriebnahme Raumautomationsregler als komplette Leistung bestehend aus:

- Anwenderapplikation prüfen
- Einstellung der Parameter entsprechend der Funktionsbeschreibung
  und des Regel- und Steuerungsverhaltens
- Einstellung der Feldgeräte
- Funktionstest der angeschlossenen Feldgeräte und
  Informationspunkte
- Erstellen eines Messprotokolls der Soll- und Istwerte
- Abnahme und Übergabe des zu liefernden Systems durch
  stichprobenartigen Funktionsnachweis sowie durch entsprechende
  Systemprotokolle

Die Inbetriebnahme wird durchgeführt, wenn die baulichen Voraussetzungen erfüllt sind (Versorgungsmedien und dauerhafte Spannungsversorgung)
Menge: 53,000 ST

### Titel 02 Feldgeräte

*Hinweis: Anlieferung und Lagerung aller Feldgeräte gem. Logistikkonzept*
Hinweis: Anlieferung und Lagerung aller Feldgeräte gem. Logistikkonzept

#### Untertitel 02.01 ASP01

*Hinweis: RLT 02*

**02.01.0010 Kanaltemperaturfühler Ni1000, 400 mm**
Kanaltemperaturfühler Ni1000, 400 mm mit vollaktiver Fühlerrute für Mittelwertmessung

Technische Daten:
Schutzart:  IP42
  IP54 mit Kabelverschraubung
Verwendbereich:  -50...+80 GrdC
Messelement:  Ni 1000 Ohm
Anschluss:  2-adrig
Menge: 6,000 ST

**02.01.0020 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.01.0030 Drehantrieb für Luftklappen, 5 Nm, AC/DC 24 V, Stetig**
Drehantrieb für Luftklappen, 5 Nm, AC/DC 24 V, Stetig

- Bürstenloser Gleichstrommotor
- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.01.0040 Differenzdruckwächter Einstellbereich 20...300 Pa**
Differenzdruckwächter Einstellbereich: 20...300 Pa

zur Strömungs und Filterüberwachung in Luftkanälen

Technische Daten:
Schaltdifferenz:  einstellbar
Ausgang:  EPU 250 V, 1(0,5) A
Menge: 2,000 ST

**02.01.0050 Differenzdruckwächter Einstellbereich 50...500 Pa**
Differenzdruckwächter Einstellbereich 50...500 Pa

zur Strömungs- und Filterüberwachung in Luftkanälen

Technische Daten:
Schaltdifferenz:  einstellbar
Ausgang:  EPU 250 V, 1(0,5) A
Menge: 4,000 ST

**02.01.0060 Tauchtemperaturfühler mit Schutzrohr Ni1000, Eintauchtiefe 100 mm**
Tauchtemperaturfühler mit Schutzrohr Ni1000, Eintauchtiefe 100 mm

Schutzart:  IP42
Gewindenippel:  PN 10, G 1/2A
Messelement:  Ni 1000 Ohm
Verwendbereich:  -30...+130 GradC

Zul. Umgebungstemperaturbereich
am Anschlußkopf:  -40...+70 GradC
Anschluss:  2-adrig
Menge: 4,000 ST

**02.01.0070 Frostwächter Kapillare 6000 mm inkl. Zubehör**
Frostwächter Kapillare 6000 mm inkl. Zubehör

für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.01.0080 Kanalrauchmelder 230V KRM-1X-DZ 0.6 bauteilgeprüft, DIBt-Zulassung**
Kanalrauchmelder 230V KRM-1X-DZ 0.6 bauteilgeprüft, DIBt-Zulassung

Bauteilgeprüft in Verbindung mit Brand- und Rauchschutzklappen DIBt-Zulassung Nr.Z-78.6-249 für jährliche Wartung Für den Einsatz in Lüftungskanälen zur frühzeitigen Erkennung von Schwelbränden und Bränden mit Rauchentwicklung. Der Sensor arbeitet nach dem Streulichtprinzip. Mit Alarmschwellennachführung, dadurch längere Standzeit. Kontinuierliche Anzeige der Verschmutzung durch 2- stellige LED-Anzeige im Klartext. Bei Verschmutzung > 70% fällt das Relais ab. Anzeige von Rauchalarm, fehlender Luftströmung, Systemstörung und Betriebsbereitschaft durch LED's Entriegelung und Funktionsprüfung durch Taster. Rauchalarmrelais mit pot.-freiem Umschalt-/Öffnerkontakt. Eine Überprüfung mit Testspray ist ohne Öffnung des Deckels möglich. Lieferung mit Luftkanalentnahmerohr 600 mm lang.

Anschlussverschraubung:  3 x M 16
Abmessungen ohne Rohr:  166 x 257 x 77 mm (BxHxT) Umgebungstemperatur: -20...+50°C
Zulässige Luftfeuchtigkeit:  10 - 95% nicht kondensierend
Strömungsgeschwindigkeit:  1-20m/s
Schutzart:  IP 65, mit WDG IP 65

Datenblatt Nr. 41351
Menge: 2,000 ST

**02.01.0090 Luftkanaldruckdifferenzfühler**
Luftkanaldruckdifferenzfühler lin., 0...1000Pa, 0...1500Pa, 0...3000Pa

Luftkanaldruckdifferenz für Luft und nicht aggressive Gase

Technische Daten:
Ausgangssignal:  0...10 V DC
3 Druckmessbereiche:  0...1000 Pa
  0...1500 Pa
  0...3000 Pa
Betriebsspannung:  24 V AC oder 13,5 ...33 V DC
Leistungsaufnahme:  < 0,5 VA
Schutzart:  IP42 nach IEC60529
Menge: 2,000 ST

**02.01.0100 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.01.0110 Ventilantrieb elektromotorisch AC/DC 24 V, stetiges Stellsignal**
Ventilantrieb elektromotorisch AC/DC 24 V, stetiges Stellsignal

Betriebsspannung:  AC 24 V +/-20 %
  DC 24 V +20/-15 %
Frequenz:  45...65 HZ

Leistungsaufnahme bei 50 Hz: 8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.01.0120 Wartungsschalter bis 11 kW 400 V 3-polig, mit Hilfskontakt**
Wartungsschalter bis 11 kW 400 V 3-polig, mit Hilfskontakt für Rückmeldung, Ausführung als Lasttrennschalter, Drehantrieb, rot/gelb Anzahl der Hilfskontakte: 1Ö & 1S Verriegelung in Null-Stellung

Isolierstoffgehäuse IP65; nach IEC 60947-3, DIN VDE 0660 Teil 107 (EN 60947-3)
Menge: 2,000 ST

*Hinweis: Bereiche RLT02*

**02.01.0130 Raumtemperaturfühler Nickel 1000 Ohm**
Raumtemperaturfühler Nickel 1000 Ohm

Technische Daten:
Farbe:  weiß RAL 9010
Verwendungsbereich:  0...50 GradC
Anschluss:  2-adrig
Menge: 10,000 ST

**02.01.0140 Kanaltemperaturfühler Ni1000, 400 mm**
Kanaltemperaturfühler Ni1000, 400 mm mit vollaktiver Fühlerrute für Mittelwertmessung

Technische Daten:
Schutzart:  IP42
  IP54 mit Kabelverschraubung
Verwendbereich:  -50...+80 GrdC
Messelement:  Ni 1000 Ohm
Anschluss:  2-adrig
Menge: 3,000 ST

**02.01.0150 Feuerschutzthermostat, 350 mm Kapillare Einstellbereich 20...120 GradC**
Feuerschutzthermostat, 350 mm Kapillare Einstellbereich 20...120 GradC in Stahlblechgehäuse, für Kanalmontage, mit Handrückstellung, als Temperatur-Sicherheitsbegrenzer

Technische Daten:
Meßelement:  Flüssigkeit
Fühlerlänge:  350 mm
Einstellbereich:  20...120 GradC
Schaltdifferenz:  8 K fest
Ausgangssignal:  1 x 2-Punkt EPU
Schaltleistung:  220 V, 15 (8) A
Max.-Temperatur:  200 GradC
Montagelage:  beliebig
Bauart:  TÜV geprüft n. DIN 3440 und 4794
Menge: 3,000 ST

**02.01.0160 Anlege-Temperaturwächter Sollwertbereich 15...95 GradC**
Anlege-Temperaturwächter Sollwertbereich 15...95 GradC mit 330 mm Spannband TÜV-geprüft nach DIN 3440

Technische Daten:
Kontakt 1-2:  AC24..250 V, 10(2,5)A
Kontakt 1-3:  AC24..250 V, 6(2,5)A
Anschluss:  3-adrig
Schutzart:  IP43
Menge: 3,000 ST

**02.01.0170 Schutzrohr gelocht für Luftkanaleinbau Messing, LW 12, G1/2", L=200 mm**
Menge: 3,000 ST

**02.01.0180 Luftstromwächter, AC 230V aktiv, mit Schaltausgang**
Luftstromwächter, AC 230V aktiv, mit Schaltausgang

Technische Daten:
Umschaltkontakt:  1 x 250 VAC, 5A, 300VA
Einstellbereich:  0,2...10,0 m/s
Anlaufüberbrückung:  1-3 min einstellbar
Betriebsspannung:  230 VAC
Anschluss:  4(5)-adrig
Schutzart:  IP65
Menge: 3,000 ST

**02.01.0190 Stromventil einphasig Schaltleistung 0,4...10 kW ohmsche Last**
Stromventil einphasig Schaltleistung 0,4...10 kW ohmsche Last zum Steuern von elektrischen Heizelementen, Triac-Steuerung mit Nullspannungsschalter, Steuer-/Leistungsteil galvanisch getrennt, Montage auf DIN-Tragschiene

Technische Daten:
Steuerspannung:  24 VAC
Steuersignal:  24 VAC Puls-Pause
Leistungsaufnahme:  0,5 VA
Netzspannung:  42...660 VAC
Strom I effektiv:  25 A max bei 40 GradC
Umgebungstemp.:  -5...+70 GradC
Schutzart:  IP20
Menge: 9,000 ST

**02.01.0200 Signalwandler, zur Wandlung von 0..10 VDC in 24 VAC (PPM)**
Signalwandler, zur Wandlung von 0..10 VDC in 24 VAC (PPM) Zur Wandlung von 0...10 VDC -Signalen in 2Pkt.-Puls-Pausensignal 24 VAC. Für Schaltschrankeinbau mittels Normschiene oder Wandaufbau

Signaleingang:  0...10 VDC
Signalausgang:  24 VAC, PPM
Betriebsspannung:  24 VAC, +/- 20%
Leistungsaufnahme:  1 VA
Menge: 3,000 ST

**02.01.0210 360 Decken-Bewegungsmelder 230V AC max. 3000W. Aufputz**
Menge: 4,000 ST

**02.01.0220 Wartungsschalter bis 5,5 kW 400 V 3-polig, mit Hilfskontakt**
Wartungsschalter bis 5,5 kW 400 V 3-polig, mit Hilfskontakt für Rückmeldung, Ausführung als Lasttrennschalter, Drehantrieb, rot/gelb Anzahl der Hilfskontakte: 1Ö & 1S Verriegelung in Null-Stellung, Isolierstoffgehäuse IP65; nach IEC 60947-3, DIN VDE 0660 Teil 107 (EN 60947-3)
Menge: 3,000 ST

*Hinweis: RLT 03*

**02.01.0230 Kanaltemperaturfühler Ni1000, 400 mm**
Kanaltemperaturfühler Ni1000, 400 mm mit vollaktiver Fühlerrute für Mittelwertmessung

Technische Daten:
Schutzart:  IP42
  IP54 mit Kabelverschraubung
Verwendbereich:  -50...+80 GrdC
Messelement:  Ni 1000 Ohm
Anschluss:  2-adrig
Menge: 6,000 ST

**02.01.0240 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme  öffnen: 6 VA

Hilfsschalter:
Einstellbereich:  0...90 Grad
Schaltleistung:  230 VAC, 6 A
Gehäuseschutzart:  IP54 (DIN 60529) CE-geprüft
Menge: 2,000 ST

**02.01.0250 Differenzdruckwächter Einstellbereich 20...300 Pa**
Differenzdruckwächter Einstellbereich 20...300 Pa zur Strömungs und Filterüberwachung in Luftkanälen

Technische Daten:
Schaltdifferenz:  einstellbar
Ausgang:  EPU 250 V, 1(0,5) A
Menge: 2,000 ST

**02.01.0260 Differenzdruckwächter Einstellbereich 50...500 Pa**
Differenzdruckwächter Einstellbereich 50...500 Pa zur Strömungs- und Filterüberwachung in Luftkanälen

Technische Daten:
Schaltdifferenz:  einstellbar
Ausgang:  EPU 250 V, 1(0,5) A
Menge: 4,000 ST

**02.01.0270 Tauchtemperaturfühler mit Schutzrohr Ni1000, Eintauchtiefe 100 mm**
Tauchtemperaturfühler mit Schutzrohr Ni1000, Eintauchtiefe 100 mm

Schutzart:  IP42
Gewindenippel:  PN 10, G 1/2A
Messelement:  Ni 1000 Ohm
Verwendbereich:  -30...+130 GradC

Zul. Umgebungstemperaturbereich
am Anschlußkopf:  -40...+70 GradC
Anschluss:  2-adrig
Menge: 6,000 ST

**02.01.0280 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.01.0290 Kanalrauchmelder 230V KRM-1X-DZ 0.6 bauteilgeprüft, DIBt-Zulassung**
Kanalrauchmelder 230V KRM-1X-DZ 0.6 bauteilgeprüft, DIBt-Zulassung Bauteilgeprüft in Verbindung mit Brand- und Rauchschutzklappen DIBt-Zulassung Nr.Z-78.6-249 für jährliche Wartung Für den Einsatz in Lüftungskanälen zur frühzeitigen Erkennung von Schwelbränden und Bränden mit Rauchentwicklung. Der Sensor arbeitet nach dem Streulichtprinzip. Mit Alarmschwellennachführung, dadurch längere Standzeit. Kontinuierliche Anzeige der Verschmutzung durch 2-stellige LED-Anzeige im Klartext. Bei Verschmutzung > 70% fällt das Relais ab. Anzeige von Rauchalarm, fehlender Luftströmung, Systemstörung und
Betriebsbereitschaft durch LED's Entriegelung und Funktionsprüfung durch Taster. Rauchalarmrelais mit pot.-freiem Umschalt-/Öffnerkontakt. Eine Überprüfung mit Testspray ist ohne Öffnung des Deckels möglich. Lieferung mit Luftkanalentnahmerohr 600 mm lang.

Anschlussverschraubung:  3 x M 16
Abmessungen ohne Rohr:  166 x 257 x 77 mm
(BxHxT) Umgebungstemperatur: -20...+50°C
Zulässige Luftfeuchtigkeit:  10 - 95% nicht kondensierend
Strömungsgeschwindigkeit:  1-20m/s
Schutzart:  IP 65, mit WDG IP 65

Datenblatt Nr. 41351
Menge: 2,000 ST

**02.01.0300 Luftkanaldruckdifferenzfühler lin., 0...1000Pa, 0...1500Pa, 0...3000Pa**
Luftkanaldruckdifferenzfühler lin., 0...1000Pa, 0...1500Pa, 0...3000Pa Luftkanaldruckdifferenz für Luft und nicht aggressive Gase

Technische Daten:
Ausgangssignal:  0...10 V DC
3 Druckmessbereiche:  0...1000 Pa
  0...1500 Pa
  0...3000 Pa
Betriebsspannung:  24 V AC oder 13,5 ...33 V DC
Leistungsaufnahme:  < 0,5 VA
Schutzart:  IP42 nach IEC60529
Menge: 2,000 ST

**02.01.0310 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.01.0320 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.01.0330 Dreiwegventil PN 16, Flansch DN 25 kvs 10 m3/h, Nennhub 20 mm**
Dreiwegventil PN 16, Flansch DN 25 kvs 10 m3/h, Nennhub 20 mm

- Gehäuse aus Grauguss EN-GJL-250
- Stössel aus nichtrostendem Stahl
- Kegel aus Messing/Rotguss
- Stopfbuchse Messing
- Stösseldichtung Messing, EPDM O-Ringe
- gleichprozentige Ventilkennlinie
- Flanschanschluss nach ISO 7005

Medien: Kalt-, Warm- und Heisswasser, Wasser mit Frostschutzmittel, Solen, demineralisiertes Wasser nach VDI2035 Mediumstemperatur -10..+150 GradC
Menge: 1,000 ST

**02.01.0340 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.01.0350 Wartungsschalter bis 5,5 kW 400 V 3-polig, mit Hilfskontakt**
Wartungsschalter bis 5,5 kW 400 V 3-polig, mit Hilfskontakt für Rückmeldung, Ausführung als Lasttrennschalter, Drehantrieb, rot/gelb Anzahl der Hilfskontakte: 1Ö & 1S Verriegelung in Null-Stellung, Isolierstoffgehäuse IP65; nach IEC 60947-3, DIN VDE 0660 Teil 107 (EN 60947-3)
Menge: 2,000 ST

*Hinweis: Bereiche RLT03*

**02.01.0360 Raumfühler für Luftqualität CO2, Temperatur (aktiv)**
Raumfühler für Luftqualität CO2, Temperatur (aktiv) Raumfühler zur Erfassung der CO2-Konzentration in der Raumluft und der Temperatur

propotionale
Messsignalausgänge:  0...10 VDC entsprechend 0...2000 ppm CO2
  0...10 VDC entsprechen ....Grd. C

Technische Daten:
Betriebsspannung:  24 VAC
Leistungsaufnahme:  6 VA
Verwendungsbereich:  0...2000 ppm CO2 ... Grd. C
Anschluss:  4(5)-adrig
Menge: 1,000 ST

**02.01.0370 Kanaltemperaturfühler Ni1000, 400 mm**
Kanaltemperaturfühler Ni1000, 400 mm mit vollaktiver Fühlerrute für Mittelwertmessung

Technische Daten:
Schutzart:  IP42
  IP54 mit Kabelverschraubung
Verwendbereich:  -50...+80 GrdC
Messelement:  Ni 1000 Ohm
Anschluss:  2-adrig
Menge: 1,000 ST

**02.01.0380 Zweiwegventil PN 16, kvs = 2,5 m3/h mit Gewindeanschluss, DN 15**
Zweiwegventil PN 16, kvs = 2,5 m3/h mit Gewindeanschluss, DN 15, Rotguss

- Kegel, Sitz und Spindel aus CrNi-Stahl
- lineare Ventilkennlinie
- Außengewindeanschluss nach ISO 228/1

Medien:  Wasser bis 120 GradC,
  Wasser mit max. 50 % Glykol
  (als Frostschutz)
Nennhub:  5,5 mm
Menge: 1,000 ST

**02.01.0390 2er-Set Tempergussverschraubungen, Anschluss: Ventil G 1, Rohr Rp 1/2**
2er-Set Tempergussverschraubungen, Anschluss: Ventil G 1, Rohr Rp 1/2

Bestehend aus:
- 2 Überwurfmuttern
- 2 Einlegeteilen
- 2 Flachdichtungen
Menge: 1,000 ST

**02.01.0400 Ventilantrieb elektromotorisch, 30 s, AC/DC24 V, stetig**
Ventilantrieb elektromotorisch, 30 s, AC/DC24 V, stetig

- Wartungsfreier Stellantrieb mit kraftabhängiger Sitzerkennung
- Handverstellung, Stellungs- und Statusanzeige
- Einbauplatz: 1 Hilfsschalter

Technische Daten:
Nennhub:  5,5 mm
Stellkraft:  400 N
Stellzeit:  30 s
Betriebsspannung:  AC/DC 24 V
Stellsignal:  DC 0..10 V, DC 4..20 mA,
  0..1000 Ohm
Leistungsaufnahme:  5,3 VA
Gehäuseschutzart:  IP54 (EN 60529)
Menge: 1,000 ST

**02.01.0410 Drehantrieb für Luftklappen, 230V AC 4 Nm, Federrücklauf, 2-P**
Drehantrieb für Luftklappen,  230V AC 4 Nm, Federrücklauf, 2-P, Hilfsschalter

- Wartungsfreier Gleichstrommotor
- wählbare Drehrichtung
- mit Notstellfunktion
- robustes und leichtes Kunststoffgehäuse

Technische Daten:
Schliesszeit mit Federrücklauf:  15 s
Nenndrehwinkel:  90 Grad
Max. Drehwinkel:  < 95 Grad
Ansteuerung:  2 Pkt.
Betriebsspannung:  230 V AC
Leistungsaufnahme:  6,9 VA
Gehäuseschutzart:  IP 54 (EN 60529) CE-geprüft
Menge: 1,000 ST

*Hinweis: RLT 05*

**02.01.0420 Kanaltemperaturfühler Ni1000, 400 mm**
Kanaltemperaturfühler Ni1000, 400 mm mit vollaktiver Fühlerrute für Mittelwertmessung

Technische Daten:
Schutzart:  IP42
  IP54 mit Kabelverschraubung
Verwendbereich:  -50...+80 GrdC
Messelement:  Ni 1000 Ohm
Anschluss:  2-adrig
Menge: 6,000 ST

**02.01.0430 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.01.0440 Drehantrieb für Luftklappen, 5 Nm, AC/DC 24 V, Stetig**
Drehantrieb für Luftklappen, 5 Nm, AC/DC 24 V, Stetig

- Bürstenloser Gleichstrommotor
- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.01.0450 Differenzdruckwächter Einstellbereich 20...300 Pa**
Differenzdruckwächter Einstellbereich 20...300 Pa zur Strömungs und Filterüberwachung in Luftkanälen

Technische Daten:
Schaltdifferenz:  einstellbar
Ausgang:  EPU 250 V, 1(0,5) A
Menge: 2,000 ST

**02.01.0460 Differenzdruckwächter Einstellbereich 50...500 Pa**
Differenzdruckwächter Einstellbereich 50...500 Pa zur Strömungs- und Filterüberwachung in Luftkanälen

Technische Daten:
Schaltdifferenz:  einstellbar
Ausgang:  EPU 250 V, 1(0,5) A
Menge: 4,000 ST

**02.01.0470 Tauchtemperaturfühler mit Schutzrohr Ni1000, Eintauchtiefe 100 mm**
Tauchtemperaturfühler mit Schutzrohr Ni1000, Eintauchtiefe 100 mm

Schutzart:  IP42
Gewindenippel:  PN 10, G 1/2A
Messelement:  Ni 1000 Ohm
Verwendbereich:  -30...+130 GradC

Zul. Umgebungstemperaturbereich
am Anschlußkopf:  -40...+70 GradC
Anschluss:  2-adrig
Menge: 4,000 ST

**02.01.0480 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.01.0490 Kanalrauchmelder 230V KRM-1X-DZ 0.6 bauteilgeprüft, DIBt-Zulassung**
Kanalrauchmelder 230V KRM-1X-DZ 0.6 bauteilgeprüft, DIBt-Zulassung Bauteilgeprüft in Verbindung mit Brand- und Rauchschutzklappen DIBt-Zulassung Nr.Z-78.6-249 für jährliche Wartung Für den Einsatz in Lüftungskanälen zur frühzeitigen Erkennung von Schwelbränden und Bränden mit Rauchentwicklung. Der Sensor arbeitet nach dem Streulichtprinzip. Mit Alarmschwellennachführung, dadurch längere Standzeit. Kontinuierliche Anzeige der Verschmutzung durch 2-stellige LED-Anzeige im Klartext. Bei Verschmutzung > 70% fällt das Relais ab. Anzeige von Rauchalarm, fehlender Luftströmung, Systemstörung und
Betriebsbereitschaft durch LED's Entriegelung und Funktionsprüfung durch Taster. Rauchalarmrelais mit pot.-freiem Umschalt-/Öffnerkontakt. Eine Überprüfung mit Testspray ist ohne Öffnung des Deckels möglich. Lieferung mit Luftkanalentnahmerohr 600 mm lang.

Anschlussverschraubung:  3 x M 16
Abmessungen ohne Rohr:  166 x 257 x 77 mm (BxHxT) Umgebungstemperatur: -20...+50°C
Zulässige Luftfeuchtigkeit:  10 - 95% nicht kondensierend
Strömungsgeschwindigkeit:  1-20m/s
Schutzart:  IP 65, mit WDG IP 65

Datenblatt Nr. 41351
Menge: 2,000 ST

**02.01.0500 Luftkanaldruckdifferenzfühler lin., 0...1000Pa, 0...1500Pa, 0...3000Pa**
Luftkanaldruckdifferenzfühler lin., 0...1000Pa, 0...1500Pa, 0...3000Pa Luftkanaldruckdifferenz für Luft und nicht aggressive Gase

Technische Daten:
Ausgangssignal:  0...10 V DC
3 Druckmessbereiche:  0...1000 Pa
  0...1500 Pa
  0...3000 Pa
Betriebsspannung:  24 V AC oder 13,5 ...33 V DC
Leistungsaufnahme:  < 0,5 VA
Schutzart:  IP42 nach IEC60529
Menge: 2,000 ST

**02.01.0510 Dreiwegventil PN 16, Flansch DN 15 kvs 2,5 m3/h, Nennhub 20 mm**
Dreiwegventil PN 16, Flansch DN 15 kvs 2,5 m3/h, Nennhub 20 mm

- Gehäuse aus Grauguss EN-GJL-250
- Stössel aus nichtrostendem Stahl
- Kegel aus Messing/Rotguss
- Stopfbuchse Messing
- Stösseldichtung Messing, EPDM O-Ringe
- gleichprozentige Ventilkennlinie
- Flanschanschluss nach ISO 7005

Medien: Kalt-, Warm- und Heisswasser, Wasser mit Frostschutzmittel, Solen, demineralisiertes Wasser nach VDI2035 Mediumstemperatur -10..+150 GradC
Menge: 1,000 ST

**02.01.0520 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.01.0530 Dreiwegventil PN 16, Flansch DN 50 kvs 40 m3/h, Nennhub 20 mm**
Dreiwegventil PN 16, Flansch DN 50 kvs 40 m3/h, Nennhub 20 mm

- Gehäuse aus Grauguss EN-GJL-250
- Stössel aus nichtrostendem Stahl
- Kegel aus Messing/Rotguss
- Stopfbuchse Messing
- Stösseldichtung Messing, EPDM O-Ringe
- gleichprozentige Ventilkennlinie
- Flanschanschluss nach ISO 7005

Medien: Kalt-, Warm- und Heisswasser, Wasser mit Frostschutzmittel, Solen, demineralisiertes Wasser nach VDI2035 Mediumstemperatur -10..+150 GradC
Menge: 1,000 ST

**02.01.0540 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.01.0550 Wartungsschalter bis 5,5 kW 400 V 3-polig, mit Hilfskontakt**
Wartungsschalter bis 5,5 kW 400 V 3-polig, mit Hilfskontakt für Rückmeldung, Ausführung als Lasttrennschalter, Drehantrieb, rot/gelb
Anzahl der Hilfskontakte: 1Ö & 1S Verriegelung in Null-Stellung, Isolierstoffgehäuse IP65; nach IEC 60947-3, DIN VDE 0660 Teil 107 (EN 60947-3)
Menge: 2,000 ST

*Hinweis: Bereiche RLT05*

**02.01.0560 Raumfühler für Luftqualität CO2, Temperatur (aktiv)**
Raumfühler für Luftqualität CO2, Temperatur (aktiv) Raumfühler zur Erfassung der CO2-Konzentration in der Raumluft und der Temperatur

propotionale
Messsignalausgänge:  0...10 VDC entsprechend 0...2000 ppm CO2
  0...10 VDC entsprechen ....Grd. C

Technische Daten:
Betriebsspannung:  24 VAC
Leistungsaufnahme:  6 VA
Verwendungsbereich:  0...2000 ppm CO2 ... Grd. C
Anschluss:  4(5)-adrig
Menge: 4,000 ST

**02.01.0570 Raumtemperaturfühler Nickel 1000 Ohm**
Raumtemperaturfühler Nickel 1000 Ohm

Technische Daten:
Farbe:  weiß RAL 9010
Verwendungsbereich:  0...50 GradC
Anschluss:  2-adrig
Menge: 1,000 ST

**02.01.0580 Datenkabel Cat. 8.2 S/FTP 4x2xAWG feste Verlegung, Halogenfrei**
Datenkabel Cat. 8.2 S/FTP 4x2xAWG feste Verlegung, Halogenfrei, das Datenkabel geeignet für alle LAN-Netzwerke und Ethernet-Anwendungen bis 40GBase-T unb erfüllt folgende Anforderungen:

Übertragungsverhalten gemäß:  EIA/TIA-568 und TSB36
  ISO/IEC 11801/EN 50173 (Link-Klasse G)
Halogenfreiheit gemäß:  IEC 60754-2
Flammwidrigkeit gemäß:  IEC 60332-3-25
Kommunikationskabelanlagen
gemäß:  ISO/IEC 11801/EN 50173
Menge: 1,000 M

*Hinweis: RLT 17.1*
RLT 17.1/ RLT17.2

**02.01.0590 Wartungsschalter bis 5,5 kW 400 V 3-polig, mit Hilfskontakt**
Wartungsschalter bis 5,5 kW 400 V 3-polig, mit Hilfskontakt für Rückmeldung, Ausführung als Lasttrennschalter, Drehantrieb, rot/gelb Anzahl der Hilfskontakte: 1Ö & 1S Verriegelung in Null-Stellung, Isolierstoffgehäuse IP65; nach IEC 60947-3, DIN VDE 0660 Teil 107 (EN 60947-3)
Menge: 1,000 ST

**02.01.0600 Raumtemperaturfühler Nickel 1000 Ohm**
Raumtemperaturfühler Nickel 1000 Ohm

Technische Daten:
Farbe:  weiß RAL 9010
Verwendungsbereich:  0...50 GradC
Anschluss:  2-adrig
Menge: 4,000 ST

#### Untertitel 02.03 ASP01.2

**02.03.0010 Durchgangsventil PN 16 Außengewinde DN 20, kvs = 4 m3/h**
Durchgangsventil PN 16 Außengewinde DN 20, kvs = 4 m3/h

- Gehäuse aus Rotguss
- Spindel aus nichtrostendem Stahl
- Kegel und Sitz aus Messing
- Ventilkennlinie gleichprozentig
- Außengewindeanschluss nach ISO 228/1

Medien:  Wasser von 2...110 GradC,
  Wasser mit max. 50 % Glykol
  (als Frostschutz)
Nennhub:  5,5 mm
Menge: 3,000 ST

**02.03.0020 2er-Set Tempergussverschraubungen, Anschluss: Ventil G 1, Rohr Rp 1/2**
2er-Set Tempergussverschraubungen, Anschluss: Ventil G 1, Rohr Rp 1/2

Bestehend aus:
- 2 Überwurfmuttern
- 2 Einlegeteilen
- 2 Flachdichtungen
Menge: 3,000 ST

**02.03.0030 Elektromotorischer Stellantrieb AC/DC 24 V, 0...10 V 300N**
Elektromotorischer Stellantrieb AC/DC 24 V, 0...10 V 300N Betriebsspannung AC/DC 24 V, Stellsignal DC 0...10 V Selbstkalibrierung zum Ventilhub Direkte Montage mit Kupplungsmutter, keine Werkzeuge erforderlich Antriebsstössels- position, manuell einstellbar, Stellungs- und Stellantriebsbewegungs- anzeige (LED) Stellkraft: 300 N Paralleler Betrieb mehrerer Stellantriebe möglich Laufgeschwindigkeit 5 s/mm Hubbereich 1,2...6,5 mm Auflösung 1:100 Zulässige Mediumstemperatur 1..120 GradC Entfernbares Kabel
Menge: 3,000 ST

**02.03.0040 Raumtemperaturfühler Nickel 1000 Ohm**
Raumtemperaturfühler Nickel 1000 Ohm

Technische Daten:
Farbe:  weiß RAL 9010
Verwendungsbereich:  0...50 GradC
Anschluss:  2-adrig
Menge: 3,000 ST

#### Untertitel 02.04 ASP02

*Hinweis: RLT 01*

**02.04.0010 Kanaltemperaturfühler Ni1000, 400 mm**
Kanaltemperaturfühler Ni1000, 400 mm mit vollaktiver Fühlerrute für Mittelwertmessung

Technische Daten:
Schutzart:  IP42
  IP54 mit Kabelverschraubung
Verwendbereich:  -50...+80 GrdC
Messelement:  Ni 1000 Ohm
Anschluss:  2-adrig
Menge: 6,000 ST

**02.04.0020 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.04.0030 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.04.0040 Differenzdruckwächter Einstellbereich 20...300 Pa**
Differenzdruckwächter Einstellbereich 20...300 Pa zur Strömungs und Filterüberwachung in Luftkanälen

Technische Daten:
Schaltdifferenz:  einstellbar
Ausgang:  EPU 250 V, 1(0,5) A
Menge: 2,000 ST

**02.04.0050 Differenzdruckwächter Einstellbereich 50...500 Pa**
Differenzdruckwächter Einstellbereich 50...500 Pa zur Strömungs- und Filterüberwachung in Luftkanälen

Technische Daten:
Schaltdifferenz:  einstellbar
Ausgang:  EPU 250 V, 1(0,5) A
Menge: 4,000 ST

**02.04.0060 Tauchtemperaturfühler mit Schutzrohr Ni1000, Eintauchtiefe 100 mm**
Tauchtemperaturfühler mit Schutzrohr Ni1000, Eintauchtiefe 100 mm

Schutzart:  IP42
Gewindenippel:  PN 10, G 1/2A
Messelement:  Ni 1000 Ohm
Verwendbereich:  -30...+130 GradC

Zul. Umgebungstemperaturbereich
am Anschlußkopf:  -40...+70 GradC
Anschluss:  2-adrig
Menge: 2,000 ST

**02.04.0070 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.04.0080 Kanalrauchmelder 230V KRM-1X-DZ 0.6 bauteilgeprüft, DIBt-Zulassung**
Kanalrauchmelder 230V KRM-1X-DZ 0.6 bauteilgeprüft, DIBt-Zulassung Bauteilgeprüft in Verbindung mit Brand- und Rauchschutzklappen DIBt-Zulassung Nr.Z-78.6-249 für jährliche Wartung Für den Einsatz in Lüftungskanälen zur frühzeitigen Erkennung von Schwelbränden und Bränden mit Rauchentwicklung. Der Sensor arbeitet nach dem Streulichtprinzip. Mit Alarmschwellennachführung, dadurch längere Standzeit. Kontinuierliche Anzeige der Verschmutzung durch 2-stellige LED-Anzeige im Klartext. Bei Verschmutzung > 70% fällt das Relais ab. Anzeige von Rauchalarm, fehlender Luftströmung, Systemstörung und Betriebsbereitschaft durch LED's Entriegelung und Funktionsprüfung durch Taster. Rauchalarmrelais mit pot.-freiem Umschalt-/Öffnerkontakt. Eine Überprüfung mit Testspray ist ohne Öffnung des Deckels möglich. Lieferung mit Luftkanalentnahmerohr 600 mm lang.

Anschlussverschraubung:  3 x M 16
Abmessungen ohne Rohr:  166 x 257 x 77 mm (BxHxT) Umgebungstemperatur: -20...+50°C
Zulässige Luftfeuchtigkeit:  10 - 95% nicht kondensierend
Strömungsgeschwindigkeit:  1-20m/s
Schutzart:  IP 65, mit WDG IP 65

Datenblatt Nr. 41351
Menge: 2,000 ST

**02.04.0090 Luftkanaldruckdifferenzfühler**
Luftkanaldruckdifferenzfühler lin., 0...1000Pa, 0...1500Pa, 0...3000Pa Luftkanaldruckdifferenz für Luft und nicht aggressive Gase

Technische Daten:
Ausgangssignal:  0...10 V DC
3 Druckmessbereiche:  0...1000 Pa
  0...1500 Pa
  0...3000 Pa
Betriebsspannung:  24 V AC oder 13,5 ...33 V DC
Leistungsaufnahme:  < 0,5 VA
Schutzart:  IP42 nach IEC60529
Menge: 2,000 ST

**02.04.0100 Dreiwegventil PN 16, Flansch DN 15 kvs 2,5 m3/h, Nennhub 20 mm**
Dreiwegventil PN 16, Flansch DN 15 kvs 2,5 m3/h, Nennhub 20 mm

- Gehäuse aus Grauguss EN-GJL-250
- Stössel aus nichtrostendem Stahl
- Kegel aus Messing/Rotguss
- Stopfbuchse Messing
- Stösseldichtung Messing, EPDM O-Ringe
- gleichprozentige Ventilkennlinie
- Flanschanschluss nach ISO 7005

Medien: Kalt-, Warm- und Heisswasser, Wasser mit Frostschutzmittel, Solen, demineralisiertes Wasser nach VDI2035 Mediumstemperatur -10..+150 GradC
Menge: 1,000 ST

**02.04.0110 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.04.0120 Wartungsschalter bis 5,5 kW 400 V 3-polig, mit Hilfskontakt**
Wartungsschalter bis 5,5 kW 400 V 3-polig, mit Hilfskontakt für Rückmeldung, Ausführung als Lasttrennschalter, Drehantrieb, rot/gelb Anzahl der Hilfskontakte: 1Ö & 1S Verriegelung in Null-Stellung, Isolierstoffgehäuse IP65; nach IEC 60947-3, DIN VDE 0660 Teil 107 (EN 60947-3)
Menge: 2,000 ST

*Hinweis: Bereiche RLT01*

**02.04.0130 Raumfühler, 0...10 V Meßbereich -50...+50 GradC**
Raumfühler, 0...10 V Meßbereich -50...+50 GradC

Ausgangssignal:  0...10 V
Versorgungsspannung:  13,5...35 VDC, 24 VAC
Schutzart:  IP65
Menge: 2,000 ST

**02.04.0140 Raumtemperaturfühler Nickel 1000 Ohm**
Raumtemperaturfühler Nickel 1000 Ohm

Technische Daten:
Farbe:  weiß RAL 9010
Verwendungsbereich:  0...50 GradC
Anschluss:  2-adrig
Menge: 21,000 ST

**02.04.0150 Raumfühler für Luftqualität CO2, Temperatur (aktiv)**
Raumfühler für Luftqualität CO2, Temperatur (aktiv) Raumfühler zur Erfassung der CO2-Konzentration in der Raumluft und der Temperatur

propotionale
Messsignalausgänge:  0...10 VDC entsprechend 0...2000 ppm CO2
  0...10 VDC entsprechen ....Grd. C

Technische Daten:
Betriebsspannung:  24 VAC
Leistungsaufnahme:  6 VA
Verwendungsbereich:  0...2000 ppm CO2 ... Grd. C
Anschluss:  4(5)-adrig
Menge: 2,000 ST

**02.04.0160 Kanalfühler für rel. Feuchte/Temperatur 2 x DC 0...10 V**
Kanalfühler für rel. Feuchte/Temperatur 2 x DC 0...10 V für Kanaleinbau mit Montageflansch

Technische Daten:
Messelemente
-Temperatur:  aktiv
-Feuchte:  kapazitiver Feuchtesensor
Betriebsspanung:  24 VAC oder 13,5...35 VDC
Leistungsaufnahme:  <1 VA

Ausgangssignale
-Temperatur:  0...10 VDC
  (0...50 GrdC oder -35...+35 GrdC)
-Feuchte:  0...10 VDC (0...90%rF)
Anschluss:  4-adrig
Schutzart:  IP54
Menge: 2,000 ST

**02.04.0170 Dreiwegventil PN 16, kvs = 0,63 m3/h Außengewinde, Nennweite DN15**
Dreiwegventil PN 16, kvs = 0,63 m3/h Außengewinde, Nennweite DN15, Rotguss

- Kegel, Sitz und Spindel aus nichtrostendem Stahl
- lineare Ventilkennlinie
- Außengewindeanschluss nach ISO 228/1

Medien:  Wasser von 5...120 GradC
  Wasser mit max. 50 % Glykol
  bis -15 GradC (Frostschutz)
Nennhub:  5,5 mm
Menge: 1,000 ST

**02.04.0180 Dreiwegventil PN 16, kvs = 2,5 m3/h Außengewinde, Nennweite DN15**
Dreiwegventil PN 16, kvs = 2,5 m3/h Außengewinde, Nennweite DN15, Rotguss

- Kegel, Sitz und Spindel aus nichtrostendem Stahl
- lineare Ventilkennlinie
- Außengewindeanschluss nach ISO 228/1

Medien:  Wasser von 5...120 GradC
  Wasser mit max. 50 % Glykol
  bis -15 GradC (Frostschutz)
Nennhub:  5,5 mm
Menge: 1,000 ST

**02.04.0190 3er-Set Tempergussverschraubungen, Anschluss: Ventil G 1, Rohr Rp 1/2**
3er-Set Tempergussverschraubungen, Anschluss: Ventil G 1, Rohr Rp 1/2

Bestehend aus:
- 3 Überwurfmuttern
- 3 Einlegeteilen
- 3 Flachdichtungen
Menge: 2,000 ST

**02.04.0200 Ventilantrieb elektromotorisch, 30 s, AC/DC24 V, stetig**
Ventilantrieb elektromotorisch, 30 s, AC/DC24 V, stetig - Wartungsfreier Stellantrieb mit kraftabhängiger Sitzerkennung

- Handverstellung, Stellungs- und Statusanzeige
- Einbauplatz: 1 Hilfsschalter

Technische Daten:
Nennhub:  5,5 mm
Stellkraft:  400 N
Stellzeit:  30 s
Betriebsspannung:  AC/DC 24 V
Stellsignal:  DC 0..10 V, DC 4..20 mA,
  0..1000 Ohm
Leistungsaufnahme:  5,3 VA
Gehäuseschutzart:  IP54 (EN 60529)
Menge: 2,000 ST

**02.04.0210 Tauchtemperaturfühler mit Schutzrohr Ni1000, Eintauchtiefe 100 mm**
Tauchtemperaturfühler mit Schutzrohr Ni1000, Eintauchtiefe 100 mm

Schutzart:  IP42
Gewindenippel:  PN 10, G 1/2A
Messelement:  Ni 1000 Ohm
Verwendbereich:  -30...+130 GradC

Zul. Umgebungstemperaturbereich
am Anschlußkopf:  -40...+70 GradC
Anschluss:  2-adrig
Menge: 4,000 ST

**02.04.0220 Kanaltemperaturfühler Ni1000, 400 mm**
Kanaltemperaturfühler Ni1000, 400 mm mit vollaktiver Fühlerrute für Mittelwertmessung

Technische Daten:
Schutzart:  IP42
  IP54 mit Kabelverschraubung
Verwendbereich:  -50...+80 GrdC
Messelement:  Ni 1000 Ohm
Anschluss:  2-adrig
Menge: 2,000 ST

**02.04.0230 Feuerschutzthermostat, 350 mm Kapillare Einstellbereich 20...120 GradC**
Feuerschutzthermostat, 350 mm Kapillare Einstellbereich 20...120 GradC in Stahlblechgehäuse, für Kanalmontage, mit Handrückstellung, als Temperatur-Sicherheitsbegrenzer

Technische Daten:
Meßelement:  Flüssigkeit
Fühlerlänge:  350 mm
Einstellbereich:  20...120 GradC
Schaltdifferenz:  8 K fest
Ausgangssignal:  1 x 2-Punkt EPU
Schaltleistung:  220 V, 15 (8) A
Max.-Temperatur:  200 GradC
Montagelage:  beliebig
Bauart:  TÜV geprüft n. DIN 3440 und 4794
Menge: 2,000 ST

**02.04.0240 Anlege-Temperaturwächter Sollwertbereich 15...95 GradC**
Anlege-Temperaturwächter Sollwertbereich 15...95 GradC mit 330 mm Spannband TÜV-geprüft nach DIN 3440

Technische Daten:
Kontakt 1-2:  AC24..250 V, 10(2,5)A
Kontakt 1-3:  AC24..250 V, 6(2,5)A
Anschluss:  3-adrig
Schutzart:  IP43
Menge: 2,000 ST

**02.04.0250 Schutzrohr gelocht für Luftkanaleinbau Messing, LW 12, G1/2", L=200 mm**
Menge: 2,000 ST

**02.04.0260 Luftstromwächter, AC 230V aktiv, mit Schaltausgang**
Luftstromwächter, AC 230V aktiv, mit Schaltausgang

Technische Daten:
Umschaltkontakt:  1 x 250 VAC, 5A, 300VA
Einstellbereich:  0,2...10,0 m/s
Anlaufüberbrückung:  1-3 min einstellbar
Betriebsspannung:  230 VAC
Anschluss:  4(5)-adrig
Schutzart:  IP65
Menge: 2,000 ST

**02.04.0270 Stromventil einphasig Schaltleistung 0,4...10 kW ohmsche Last**
Stromventil einphasig Schaltleistung 0,4...10 kW ohmsche Last zum Steuern von elektrischen Heizelementen, Triac-Steuerung mit Nullspannungsschalter, Steuer-/Leistungsteil galvanisch getrennt, Montage auf DIN-Tragschiene

Technische Daten:
Steuerspannung:  24 VAC
Steuersignal:  24 VAC Puls-Pause
Leistungsaufnahme:  0,5 VA
Netzspannung:  42...660 VAC
Strom I effektiv:  25 A max bei 40 GradC
Umgebungstemp.:  -5...+70 GradC
Schutzart:  IP20
Menge: 6,000 ST

**02.04.0280 Signalwandler, zur Wandlung von 0..10 VDC in 24 VAC (PPM)**
Signalwandler, zur Wandlung von 0..10 VDC in 24 VAC (PPM) Zur Wandlung von 0...10 VDC -Signalen in 2Pkt.-Puls-Pausensignal 24 VAC. Für Schaltschrankeinbau mittels Normschiene oder Wandaufbau

Signaleingang:  0...10 VDC
Signalausgang:  24 VAC, PPM
Betriebsspannung:  24 VAC, +/- 20%
Leistungsaufnahme:  1 VA
Menge: 2,000 ST

**02.04.0290 360 Decken-Bewegungsmelder 230V AC max. 3000W. Aufputz**
Menge: 5,000 ST

**02.04.0300 Wartungsschalter bis 5,5 kW 400 V 3-polig, mit Hilfskontakt**
Wartungsschalter bis 5,5 kW 400 V 3-polig, mit Hilfskontakt für Rückmeldung, Ausführung als Lasttrennschalter, Drehantrieb, rot/gelb Anzahl der Hilfskontakte: 1Ö & 1S Verriegelung in Null-Stellung, Isolierstoffgehäuse IP65; nach IEC 60947-3, DIN VDE 0660 Teil 107 (EN 60947-3)
Menge: 2,000 ST

**02.04.0310 Wartungsschalter bis 2,2 kW 230 V 2-polig, mit Hilfskontakt**
Wartungsschalter bis 2,2 kW 230 V 2-polig, mit Hilfskontakt für Rückmeldung, Ausführung als Lasttrennschalter, Drehantrieb, rot/gelb Anzahl der Hilfskontakte: 1Ö & 1S Verriegelung in Null-Stellung, Isolierstoffgehäuse IP65; nach IEC 60947-3, DIN VDE 0660 Teil 107 (EN 60947-3)
Menge: 1,000 ST

*Hinweis: RLT 04*

**02.04.0320 Kanaltemperaturfühler Ni1000, 400 mm**
Kanaltemperaturfühler Ni1000, 400 mm mit vollaktiver Fühlerrute für Mittelwertmessung

Technische Daten:
Schutzart:  IP42
  IP54 mit Kabelverschraubung
Verwendbereich:  -50...+80 GrdC
Messelement:  Ni 1000 Ohm
Anschluss:  2-adrig
Menge: 6,000 ST

**02.04.0330 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.04.0340 Drehantrieb für Luftklappen, 5 Nm, AC/DC 24 V, Stetig**
Drehantrieb für Luftklappen, 5 Nm, AC/DC 24 V, Stetig

- Bürstenloser Gleichstrommotor
- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.04.0350 Differenzdruckwächter Einstellbereich 20...300 Pa**
Differenzdruckwächter Einstellbereich 20...300 Pa zur Strömungs und Filterüberwachung in Luftkanälen

Technische Daten:
Schaltdifferenz:  einstellbar
Ausgang:  EPU 250 V, 1(0,5) A
Menge: 2,000 ST

**02.04.0360 Differenzdruckwächter Einstellbereich 50...500 Pa**
Differenzdruckwächter Einstellbereich 50...500 Pa zur Strömungs- und Filterüberwachung in Luftkanälen

Technische Daten:
Schaltdifferenz:  einstellbar
Ausgang:  EPU 250 V, 1(0,5) A
Menge: 4,000 ST

**02.04.0370 Tauchtemperaturfühler mit Schutzrohr Ni1000, Eintauchtiefe 100 mm**
Tauchtemperaturfühler mit Schutzrohr Ni1000, Eintauchtiefe 100 mm

Schutzart:  IP42
Gewindenippel:  PN 10, G 1/2A
Messelement:  Ni 1000 Ohm
Verwendbereich:  -30...+130 GradC

Zul. Umgebungstemperaturbereich
am Anschlußkopf:  -40...+70 GradC
Anschluss:  2-adrig
Menge: 2,000 ST

**02.04.0380 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.04.0390 Kanalrauchmelder 230V KRM-1X-DZ 0.6 bauteilgeprüft, DIBt-Zulassung**
Kanalrauchmelder 230V KRM-1X-DZ 0.6 bauteilgeprüft, DIBt-Zulassung Bauteilgeprüft in Verbindung mit Brand- und Rauchschutzklappen DIBt-Zulassung Nr.Z-78.6-249 für jährliche Wartung Für den Einsatz in Lüftungskanälen zur frühzeitigen Erkennung von Schwelbränden und Bränden mit Rauchentwicklung. Der Sensor arbeitet nach dem Streulichtprinzip. Mit Alarmschwellennachführung, dadurch längere Standzeit. Kontinuierliche Anzeige der Verschmutzung durch 2-stellige LED-Anzeige im Klartext. Bei Verschmutzung > 70% fällt das Relais ab. Anzeige von Rauchalarm, fehlender Luftströmung, Systemstörung und
Betriebsbereitschaft durch LED's Entriegelung und Funktionsprüfung durch Taster. Rauchalarmrelais mit pot.-freiem Umschalt-/Öffnerkontakt. Eine Überprüfung mit Testspray ist ohne Öffnung des Deckels möglich. Lieferung mit Luftkanalentnahmerohr 600 mm lang.

Anschlussverschraubung:  3 x M 16
Abmessungen ohne Rohr:  166 x 257 x 77 mm (BxHxT) Umgebungstemperatur: -20...+50° C
Zulässige Luftfeuchtigkeit  10 - 95% nicht kondensierend
Strömungsgeschwindigkeit:  1-20m/s
Schutzart:  IP 65, mit WDG IP 65

Datenblatt Nr. 41351
Menge: 2,000 ST

**02.04.0400 Luftkanaldruckdifferenzfühler**
Luftkanaldruckdifferenzfühler lin., 0...1000Pa, 0...1500Pa, 0...3000Pa Luftkanaldruckdifferenz für Luft und nicht aggressive Gase

Technische Daten:
Ausgangssignal:  0...10 V DC
3 Druckmessbereiche:  0...1000 Pa
  0...1500 Pa
  0...3000 Pa
Betriebsspannung:  24 V AC oder 13,5 ...33 V DC
Leistungsaufnahme:  < 0,5 VA
Schutzart:  IP42 nach IEC60529
Menge: 2,000 ST

**02.04.0410 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.04.0420 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 1,000 ST

**02.04.0430 Wartungsschalter bis 5,5 kW 400 V 3-polig, mit Hilfskontakt**
Wartungsschalter bis 5,5 kW 400 V 3-polig, mit Hilfskontakt für Rückmeldung, Ausführung als Lasttrennschalter, Drehantrieb, rot/gelb Anzahl der Hilfskontakte: 1Ö & 1S Verriegelung in Null-Stellung, Isolierstoffgehäuse IP65; nach IEC 60947-3, DIN VDE 0660 Teil 107 (EN 60947-3)
Menge: 2,000 ST

*Hinweis: Bereiche RLT04*

**02.04.0440 Raumfühler für Luftqualität CO2, Temperatur (aktiv)**
Raumfühler für Luftqualität CO2, Temperatur (aktiv) Raumfühler zur Erfassung der CO2-Konzentration in der Raumluft und der Temperatur
ropotionale
Messsignalausgänge:  0...10 VDC entsprechend 0...2000 ppm CO2
  0...10 VDC entsprechen ....Grd. C

Technische Daten:
Betriebsspannung:  24 VAC
Leistungsaufnahme:  6 VA
Verwendungsbereich:  0...2000 ppm CO2 ... Grd. C
Anschluss:  4(5)-adrig
Menge: 2,000 ST

**02.04.0450 Raumtemperaturfühler Nickel 1000 Ohm**
Raumtemperaturfühler Nickel 1000 Ohm

Technische Daten:
Farbe:  weiß RAL 9010
Verwendungsbereich:  0...50 GradC
Anschluss:  2-adrig
Menge: 1,000 ST

**02.04.0460 Tauchtemperaturfühler mit Schutzrohr Ni1000, Eintauchtiefe 100 mm**
Tauchtemperaturfühler mit Schutzrohr Ni1000, Eintauchtiefe 100 mm

Schutzart:  IP42
Gewindenippel:  PN 10, G 1/2A
Messelement:  Ni 1000 Ohm
Verwendbereich:  -30...+130 GradC

Zul. Umgebungstemperaturbereich
am Anschlußkopf:  -40...+70 GradC
Anschluss:  2-adrig
Menge: 2,000 ST

**02.04.0470 Tauch- und Anlege-Temperaturwächter Sollwertbereich 15...95 GradC, 100**
Tauch- und Anlege-Temperaturwächter Sollwertbereich 15...95 GradC, 100 mm mit Ms-Schutzrohr geprüft nach DIN14597

Technische Daten:
Druck:  PN10
Gewinde:  R 1/2"
Kontakt 1-2:  AC24..250 V, 0,1...16(2,5)A
Kontakt 1-3:  AC24..250 V, 0,1...6(2,5)A
Anschluss:  3-adrig
Schutzart:  IP54
Menge: 1,000 ST

**02.04.0480 Dreiwegventil PN 16, kvs = 10 m3/h Außengewinde, Nennweite DN25**
Dreiwegventil PN 16, kvs = 10 m3/h Außengewinde, Nennweite DN25, Rotguss

- Kegel und Spindel aus nichtrostendem Stahl
- lineare Ventilkennlinie
- Außengewindeanschluss nach ISO 228/1

Medien:  Wasser von 5...120 GradC
  Wasser mit max. 50 % Glykol
  bis -15 GradC (Frostschutz)
Nennhub:  5,5 mm
Menge: 1,000 ST

**02.04.0490 3er-Set Tempergussverschraubungen Anschluss: Ventil G 1 1/2, Rohr Rp 1**
3er-Set Tempergussverschraubungen Anschluss: Ventil G 1 1/2, Rohr Rp 1

Bestehend aus:
- 3 Überwurfmuttern
- 3 Einlegeteilen
- 3 Flachdichtungen
Menge: 1,000 ST

**02.04.0500 Ventilantrieb elektromotorisch, 30 s, AC/DC24 V, stetig, Notstellfunkt**
Ventilantrieb elektromotorisch, 30 s, AC/DC24 V, stetig, Notstellfunktion

- Wartungsfreier Stellantrieb mit kraftabhängiger Sitzerkennung
- Stellungs- und Statusanzeige
- Notstellfunktion
- Einbauplatz: 1 Hilfsschalter

Technische Daten:
Nennhub:  5,5 mm
Stellkraft:  400 N
Stellzeit:  30 s
Betriebsspannung:  AC/DC 24 V
Stellsignal:  DC 0..10 V, DC 4..20 mA,
  0..1000 Ohm
Leistungsaufnahme:  5,8 VA
Gehäuseschutzart:  IP54 (EN 60529)
Menge: 1,000 ST

**02.04.0510 Schutzkäfig für QAA...**
Schutzkäfig für QAA... zum Schutz vor mechanischer Zerstörung (z.B. in Turnhallen)

Abmessungen (B x H x T):  140 x 93 x 45 mm
Menge: 3,000 ST

**02.04.0520 Durchgangsventil PN 16 Außengewinde DN 20, kvs = 4 m3/h**
Durchgangsventil PN 16 Außengewinde DN 20, kvs = 4 m3/h

- Gehäuse aus Rotguss
- Spindel aus nichtrostendem Stahl
- Kegel und Sitz aus Messing
- Ventilkennlinie gleichprozentig
- Außengewindeanschluss nach ISO 228/1

Medien:  Wasser von 2...110 GradC,
  Wasser mit max. 50 % Glykol
  (als Frostschutz)
Nennhub:  5,5 mm
Menge: 1,000 ST

**02.04.0530 2er-Set Tempergussverschraubungen, Anschluss: Ventil G 1, Rohr Rp 1/2**
2er-Set Tempergussverschraubungen, Anschluss: Ventil G 1, Rohr Rp 1/2

Bestehend aus:
- 2 Überwurfmuttern
- 2 Einlegeteilen
- 2 Flachdichtungen
Menge: 1,000 ST

**02.04.0540 Elektromotorischer Stellantrieb AC/DC 24 V, 0...10 V 300N**
Elektromotorischer Stellantrieb AC/DC 24 V, 0...10 V 300N Betriebsspannung AC/DC 24 V, Stellsignal DC 0...10 V Selbstkalibrierung zum Ventilhub, Direkte Montage mit Kupplungsmutter, keine Werkzeuge erforderlich Antriebsstössels- position, manuell einstellbar, Stellungs- und Stellantriebsbewegungs- anzeige (LED) Stellkraft 300 N, Paralleler Betrieb mehrerer Stellantriebe möglich, Laufgeschwindigkeit 5 s/mm, Hubbereich 1,2...6,5 mm, Auflösung 1:100, Zulässige Mediumstemperatur 1..120 GradC, Entfernbares Kabel
Menge: 1,000 ST

*Hinweis: RLT 17.2*

**02.04.0550 Wartungsschalter bis 5,5 kW 400 V 3-polig, mit Hilfskontakt**
Wartungsschalter bis 5,5 kW 400 V 3-polig, mit Hilfskontakt für Rückmeldung, Ausführung als Lasttrennschalter, Drehantrieb, rot/gelb Anzahl der Hilfskontakte: 1Ö & 1S Verriegelung in Null-Stellung, Isolierstoffgehäuse IP65; nach IEC 60947-3, DIN VDE 0660 Teil 107 (EN 60947-3)
Menge: 1,000 ST

#### Untertitel 02.05 ASP03

*Hinweis: RLT 06*

**02.05.0010 Kanaltemperaturfühler Ni1000, 400 mm**
Kanaltemperaturfühler Ni1000, 400 mm mit vollaktiver Fühlerrute für Mittelwertmessung

Technische Daten:
Schutzart:  IP42
  IP54 mit Kabelverschraubung
Verwendbereich:  -50...+80 GrdC
Messelement:  Ni 1000 Ohm
Anschluss:  2-adrig
Menge: 6,000 ST

**02.05.0020 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.05.0030 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.05.0040 Differenzdruckwächter Einstellbereich 20...300 Pa**
Differenzdruckwächter Einstellbereich 20...300 Pa zur Strömungs und Filterüberwachung in Luftkanälen

Technische Daten:
Schaltdifferenz:  einstellbar
Ausgang:  EPU 250 V, 1(0,5) A
Menge: 2,000 ST

**02.05.0050 Differenzdruckwächter Einstellbereich 50...500 Pa**
Differenzdruckwächter Einstellbereich 50...500 Pa zur Strömungs- und Filterüberwachung in Luftkanälen

Technische Daten:
Schaltdifferenz:  einstellbar
Ausgang:  EPU 250 V, 1(0,5) A
Menge: 4,000 ST

**02.05.0060 Tauchtemperaturfühler mit Schutzrohr Ni1000, Eintauchtiefe 100 mm**
Tauchtemperaturfühler mit Schutzrohr Ni1000, Eintauchtiefe 100 mm

Schutzart:  IP42
Gewindenippel:  PN 10, G 1/2A
Messelement:  Ni 1000 Ohm
Verwendbereich:  -30...+130 GradC

Zul. Umgebungstemperaturbereich
am Anschlußkopf:  -40...+70 GradC
Anschluss:  2-adrig
Menge: 2,000 ST

**02.05.0070 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.05.0080 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.05.0090 Luftkanaldruckdifferenzfühler**
Luftkanaldruckdifferenzfühler lin., 0...1000Pa, 0...1500Pa, 0...3000Pa

Luftkanaldruckdifferenz für Luft und nicht aggressive Gase

Technische Daten:
Ausgangssignal:  0...10 V DC
3 Druckmessbereiche:
  0...1000 Pa
  0...1500 Pa
  0...3000 Pa
Betriebsspannung:  24 V AC oder
  13,5 ...33 V DC
Leistungsaufnahme:  < 0,5 VA
Schutzart:  IP42 nach IEC60529
Menge: 2,000 ST

**02.05.0100 Dreiwegventil PN 16, Flansch DN 15 kvs 2,5 m3/h, Nennhub 20 mm**
Dreiwegventil PN 16, Flansch DN 15 kvs 2,5 m3/h, Nennhub 20 mm

- Gehäuse aus Grauguss EN-GJL-250
- Stössel aus nichtrostendem Stahl
- Kegel aus Messing/Rotguss
- Stopfbuchse Messing
- Stösseldichtung Messing, EPDM O-Ringe
- gleichprozentige Ventilkennlinie
- Flanschanschluss nach ISO 7005

Medien: Kalt-, Warm- und Heisswasser, Wasser mit Frostschutzmittel, Solen, demineralisiertes Wasser nach VDI2035 Mediumstemperatur -10..+150 GradC
Menge: 1,000 ST

**02.05.0110 Ventilantrieb elektromotorisch AC/DC 24 V, stetiges Stellsignal**
Ventilantrieb elektromotorisch AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb:  IEC 60721-3-3, Klasse 3K5
  Temperatur  -5...55 Grad C
- Transport:  IEC 60721-3-2, Klasse 2K3
- Lagerung:  IEC 60721-3-1
EMV-Richtlinie:  2004/108/EG
Elektrische Sicherheit:  EN 60730-1
Niederspannungsrichtlinie:  2006/95/EG
C-tick:  N474
UL-Konformität:  UL 873
Menge: 1,000 ST

**02.05.0120 Wartungsschalter bis 5,5 kW 400 V 3-polig, mit Hilfskontakt**
Wartungsschalter bis 5,5 kW 400 V 3-polig, mit Hilfskontakt für Rückmeldung,
Ausführung als Lasttrennschalter,
Drehantrieb, rot/gelb
Anzahl der Hilfskontakte: 1Ö & 1S
Verriegelung in Null-Stellung,
Isolierstoffgehäuse IP65;
nach IEC 60947-3, DIN VDE 0660 Teil 107 (EN 60947-3)
Menge: 2,000 ST

*Hinweis: Bereiche RLT06*

**02.05.0130 Raumfühler für Luftqualität CO2, Temperatur (aktiv)**
Raumfühler für Luftqualität CO2, Temperatur (aktiv) Raumfühler zur Erfassung der CO2-Konzentration in der Raumluft und der Temperatur
ropotionale
Messsignalausgänge:  0...10 VDC entsprechend 0...2000 ppm CO2
  0...10 VDC entsprechen ....Grd. C

Technische Daten:
Betriebsspannung:  24 VAC
Leistungsaufnahme:  6 VA
Verwendungsbereich:  0...2000 ppm CO2 ... Grd. C
Anschluss:  4(5)-adrig
Menge: 2,000 ST

**02.05.0140 Raumtemperaturfühler Nickel 1000 Ohm**
Raumtemperaturfühler Nickel 1000 Ohm
Technische Daten:
Farbe:  weiß RAL 9010
Verwendungsbereich  0...50 GradC
Anschluss:  2-adrig
Menge: 1,000 ST

**02.05.0150 Kanalfühler für rel. Feuchte/Temperatur 2 x DC 0...10 V**
Kanalfühler für rel. Feuchte/Temperatur 2 x DC 0...10 V
für Kanaleinbau mit Montageflansch

Technische Daten:
Messelemente
-Temperatur:  aktiv
-Feuchte:  kapazitiver Feuchtesensor
Betriebsspanung:  24 VAC oder
  13,5...35 VDC
Leistungsaufnahme:  <1 VA
Ausgangssignale
-Temperatur:  0...10 VDC
  (0...50 GrdC oder -35...+35 GrdC)
-Feuchte:  0...10 VDC (0...90%rF)
Anschluss:  4-adrig
Schutzart:  IP54
Menge: 2,000 ST

**02.05.0160 Dreiwegventil PN 16, kvs = 0,63 m3/h Außengewinde, Nennweite DN15**
Dreiwegventil PN 16, kvs = 0,63 m3/h Außengewinde, Nennweite DN15, Rotguss
- Kegel, Sitz und Spindel aus nichtrostendem Stahl
- lineare Ventilkennlinie
- Außengewindeanschluss nach ISO 228/1
Medien:  Wasser von 5...120 GradC
Wasser mit max. 50 % Glykol bis -15 GradC (Frostschutz)
Nennhub:  5,5 mm
Menge: 1,000 ST

**02.05.0170 Dreiwegventil PN 16, kvs = 2,5 m3/h Außengewinde, Nennweite DN15**
Dreiwegventil PN 16, kvs = 2,5 m3/h Außengewinde, Nennweite DN15, Rotguss
- Kegel, Sitz und Spindel aus nichtrostendem Stahl
- lineare Ventilkennlinie
- Außengewindeanschluss nach ISO 228/1
Medien:  Wasser von 5...120 GradC
Wasser mit max. 50 % Glykol bis -15 GradC (Frostschutz)
Nennhub:  5,5 mm
Menge: 1,000 ST

**02.05.0180 3er-Set Tempergussverschraubungen, Anschluss: Ventil G 1, Rohr Rp 1/2**
3er-Set Tempergussverschraubungen,
Anschluss: Ventil G 1, Rohr Rp 1/2
Bestehend aus:
- 3 Überwurfmuttern
- 3 Einlegeteilen
- 3 Flachdichtungen
Menge: 2,000 ST

**02.05.0190 Ventilantrieb elektromotorisch, 30 s, AC/DC24 V, stetig**
Ventilantrieb elektromotorisch, 30 s, AC/DC24 V, stetig
- Wartungsfreier Stellantrieb mit kraftabhängiger Sitzerkennung
- Handverstellung, Stellungs- und Statusanzeige
- Einbauplatz: 1 Hilfsschalter

Technische Daten:
Nennhub:  5,5 mm
Stellkraft:  400 N
Stellzeit:  30 s
Betriebsspannung:  AC/DC 24 V
Stellsignal:  DC 0..10 V, DC 4..20 mA,
  0..1000 Ohm
Leistungsaufnahme:  5,3 VA
Gehäuseschutzart:  IP54 (EN 60529)
Menge: 2,000 ST

**02.05.0200 Tauchtemperaturfühler mit Schutzrohr Ni1000, Eintauchtiefe 100 mm**
Tauchtemperaturfühler mit Schutzrohr
Ni1000, Eintauchtiefe 100 mm

Schutzart:  IP42
Gewindenippel:  PN 10, G 1/2A
Messelement:  Ni 1000 Ohm
Verwendbereich:  -30...+130 GradC
Zul. Umgebungstemperaturbereich
am Anschlußkopf:  -40...+70 GradC
Anschluss:  2-adrig
Menge: 4,000 ST

**02.05.0210 Kanaltemperaturfühler Ni1000, 400 mm**
Kanaltemperaturfühler
Ni1000, 400 mm
mit vollaktiver Fühlerrute für Mittelwertmessung

Technische Daten:
Schutzart:  IP42 IP54 mit Kabelverschraubung
Verwendbereich:  -50...+80 GrdC
Messelement:  Ni 1000 Ohm
Anschluss:  2-adrig
Menge: 4,000 ST

**02.05.0220 Feuerschutzthermostat, 350 mm Kapillare Einstellbereich 20...120 GradC**
Feuerschutzthermostat, 350 mm Kapillare
Einstellbereich 20...120 GradC
in Stahlblechgehäuse, für Kanalmontage, mit Handrückstellung, als Temperatur-Sicherheitsbegrenzer

Technische Daten:
Meßelement:  Flüssigkeit
Fühlerlänge:  350 mm
Einstellbereich:  20...120 GradC
Schaltdifferenz:  8 K fest
Ausgangssignal:  1 x 2-Punkt EPU
Schaltleistung:  220 V, 15 (8) A
Max.-Temperatur:  200 GradC
Montagelage:  beliebig
Bauart:  TÜV geprüft n. DIN 3440 und 4794
Menge: 4,000 ST

**02.05.0230 Anlege-Temperaturwächter Sollwertbereich 15...95 GradC**
Anlege-Temperaturwächter
Sollwertbereich 15...95 GradC mit 330 mm Spannband TÜV-geprüft nach DIN 3440

Technische Daten:
Kontakt 1-2:  AC24..250 V, 10(2,5)A
Kontakt 1-3:  AC24..250 V, 6(2,5)A
Anschluss:  3-adrig
Schutzart:  IP43
Menge: 4,000 ST

**02.05.0240 Schutzrohr gelocht für Luftkanaleinbau Messing, LW 12, G1/2", L=200 mm**
Menge: 4,000 ST

**02.05.0250 Luftstromwächter, AC 230V aktiv, mit Schaltausgang**
Luftstromwächter, AC 230V
aktiv, mit Schaltausgang

Technische Daten:
Umschaltkontakt:  1 x 250 VAC, 5A, 300VA
Einstellbereich:  0,2...10,0 m/s
Anlaufüberbrückung:  1-3 min einstellbar
Betriebsspannung:  230 VAC
Anschluss:  4(5)-adrig
Schutzart:  IP65
Menge: 4,000 ST

**02.05.0260 Stromventil einphasig Schaltleistung 0,4...10 kW ohmsche Last**
Stromventil einphasig
Schaltleistung 0,4...10 kW ohmsche Last zum Steuern von elektrischen Heizelementen, Triac-Steuerung mit Nullspan-nungsschalter, Steuer-/Leistungsteil galvanisch getrennt, Montage auf DIN-Tragschiene

Technische Daten:
Steuerspannung:  24 VAC
Steuersignal:  24 VAC Puls-Pause
Leistungsaufnahme:  0,5 VA
Netzspannung:  42...660 VAC
Strom I effektiv:  25 A max bei 40 GradC
Umgebungstemp.:  -5...+70 GradC
Schutzart:  IP20
Menge: 12,000 ST

**02.05.0270 Signalwandler, zur Wandlung von 0..10 VDC in 24 VAC (PPM)**
Signalwandler, zur Wandlung
von 0..10 VDC in 24 VAC (PPM)
Zur Wandlung von 0...10 VDC -Signalen in 2Pkt.-Puls-Pausensignal 24 VAC.
Für Schaltschrankeinbau mittels Normschiene oder Wandaufbau
Signaleingang:  0...10 VDC
Signalausgang:  24 VAC, PPM
Betriebsspannung:  24 VAC, +/- 20%
Leistungsaufnahme:  1 VA
Menge: 4,000 ST

**02.05.0280 360 Decken-Bewegungsmelder 230V AC max. 3000W. Aufputz**
Menge: 4,000 ST

**02.05.0290 Wartungsschalter bis 11 kW 400 V 3-polig, mit Hilfskontakt**
Wartungsschalter bis 11 kW 400 V
3-polig, mit Hilfskontakt für Rückmeldung,
Ausführung als Lasttrennschalter,
Drehantrieb, rot/gelb

Anzahl der Hilfskontakte:  1Ö & 1S
Verriegelung in Null-Stellung,
Isolierstoffgehäuse  IP65;
nach IEC 60947-3, DIN VDE 0660 Teil 107 (EN 60947-3)
Menge: 4,000 ST

**02.05.0300 Wartungsschalter bis 2,2 kW 230 V 2-polig, mit Hilfskontakt**
Wartungsschalter bis 2,2 kW 230 V
2-polig, mit Hilfskontakt für Rückmeldung,
Ausführung als Lasttrennschalter,
Drehantrieb, rot/gelb

Anzahl der Hilfskontakte:  1Ö & 1S
Verriegelung in Null-Stellung,
Isolierstoffgehäuse  IP65;
nach IEC 60947-3, DIN VDE 0660 Teil 107 (EN 60947-3)
Menge: 1,000 ST

*Hinweis: RLT 07*

**02.05.0310 Kanaltemperaturfühler Ni1000, 400 mm**
Kanaltemperaturfühler
Ni1000, 400 mm
mit vollaktiver Fühlerrute für Mittelwertmessung

Technische Daten:
Schutzart:  IP42 IP54 mit Kabelverschraubung
Verwendbereich:  -50...+80 GrdC
Messelement:  Ni 1000 Ohm
Anschluss:  2-adrig
Menge: 6,000 ST

**02.05.0320 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.05.0330 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.05.0340 Differenzdruckwächter Einstellbereich 20...300 Pa**
Differenzdruckwächter
Einstellbereich 20...300 Pa
zur Strömungs und Filterüberwachung in Luftkanälen

Technische Daten:
Schaltdifferenz:  einstellbar
Ausgang:  EPU 250 V, 1(0,5) A
Menge: 3,000 ST

**02.05.0350 Differenzdruckwächter Einstellbereich 50...500 Pa**
Differenzdruckwächter
Einstellbereich 50...500 Pa
zur Strömungs- und Filterüberwachung in Luftkanälen

Technische Daten:
Schaltdifferenz:  einstellbar
Ausgang:  EPU 250 V, 1(0,5) A
Menge: 4,000 ST

**02.05.0360 Tauchtemperaturfühler mit Schutzrohr Ni1000, Eintauchtiefe 100 mm**
Tauchtemperaturfühler mit Schutzrohr
Ni1000, Eintauchtiefe 100 mm

Schutzart:  IP42
Gewindenippel:  PN 10, G 1/2A
Messelement:  Ni 1000 Ohm
Verwendbereich:  -30...+130 GradC
Zul. Umgebungstemperaturbereich
am Anschlußkopf:  -40...+70 GradC
Anschluss:  2-adrig
Menge: 8,000 ST

**02.05.0370 Frostwächter Kapillare 6000 mm inkl. Zubehör**
Frostwächter Kapillare 6000 mm inkl. Zubehör für Kanalbefestigung, mit Kapillarrohrdurchführung, Montageflansch, Kapillarrohrhalter und Abstandshalter, automatische oder manuelle Rückstellung LED-Anzeige für Frostgefahr drei Funktionen:

- stetige P- Regelung
- Grenzwertkontakte zur Anlagensteuerung
- stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.05.0380 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.05.0390 Luftkanaldruckdifferenzfühler**
Luftkanaldruckdifferenzfühler lin., 0...1000Pa, 0...1500Pa, 0...3000Pa

Luftkanaldruckdifferenz für Luft und nicht aggressive Gase

Technische Daten:
Ausgangssignal:  0...10 V DC
3 Druckmessbereiche:
  0...1000 Pa
  0...1500 Pa
  0...3000 Pa
Betriebsspannung:  24 V AC oder
  13,5 ...33 V DC
Leistungsaufnahme:  < 0,5 VA
Schutzart:  IP42 nach IEC60529
Menge: 2,000 ST

**02.05.0400 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 2,000 ST

**02.05.0410 Ventilantrieb elektromotorisch AC/DC 24 V, stetiges Stellsignal**
Ventilantrieb elektromotorisch AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb:  IEC 60721-3-3, Klasse 3K5
  Temperatur  -5...55 Grad C
- Transport:  IEC 60721-3-2, Klasse 2K3
- Lagerung:  IEC 60721-3-1
EMV-Richtlinie:  2004/108/EG
Elektrische Sicherheit:  EN 60730-1
Niederspannungsrichtlinie:  2006/95/EG
C-tick:  N474
UL-Konformität:  UL 873
Menge: 2,000 ST

**02.05.0420 Dreiwegventil PN 16, Flansch DN 40 kvs 25 m3/h, Nennhub 20 mm**
Dreiwegventil PN 16, Flansch DN 40 kvs 25 m3/h, Nennhub 20 mm

- Gehäuse aus Grauguss EN-GJL-250
- Stössel aus nichtrostendem Stahl
- Kegel aus Messing/Rotguss
- Stopfbuchse Messing
- Stösseldichtung Messing, EPDM O-Ringe
- gleichprozentige Ventilkennlinie
- Flanschanschluss nach ISO 7005

Medien: Kalt-, Warm- und Heisswasser, Wasser mit Frostschutzmittel, Solen, demineralisiertes Wasser nach VDI2035 Mediumstemperatur -10..+150 GradC
Menge: 1,000 ST

**02.05.0430 Ventilantrieb 1000N 20mm Hub 0...10 VDC stetig, Notstellfunktion**
Ventilantrieb 1000N 20mm Hub
0...10 VDC stetig, Notstellfunktion Ventilantrieb elektrohydraulisch
0...10 VDC stetig, Notstellfunktion
- Wartungsfreie Elektrohydraulik
- Handverstellung und Stellungsanzeige
- Einbauplätze: 2 Zusatzbausteine
- In Kombination mit Siemens Building
Technologies-Ventilen als Stellgerät mit Sicherheitsfunktion nach DIN 32730 erhältlich

Technische Daten:
Laufzeit (Regelbetrieb)
öffnen:  30 s
schließen:  15 s
Notstellzeit:  15 s schließen
Nennhub:  20 mm
Nennkraft:  1000 N
Betriebsspannung:  24 VAC
Leistungsaufnahme:  18 VA
Steuerausgang:  0...10 VDC (0...100 %)
Gehäuseschutzart:  IP54 IEC529
Menge: 1,000 ST

**02.05.0440 Wartungsschalter bis 5,5 kW 400 V 3-polig, mit Hilfskontakt**
Wartungsschalter bis 5,5 kW 400 V
3-polig, mit Hilfskontakt
für Rückmeldung,
Ausführung als Lasttrennschalter,
Drehantrieb, rot/gelb

Anzahl der Hilfskontakte:  1Ö & 1S
Verriegelung in Null-Stellung,
Isolierstoffgehäuse  IP65;
nach IEC 60947-3, DIN VDE 0660 Teil 107 (EN 60947-3)
Menge: 4,000 ST

*Hinweis: Bereiche RLT07*

**02.05.0450 Raumfühler für Luftqualität CO2, Temperatur (aktiv)**
Raumfühler für Luftqualität CO2, Temperatur (aktiv) Raumfühler zur Erfassung der CO2-Konzentration in der Raumluft und der Temperatur
ropotionale
Messsignalausgänge:  0...10 VDC entsprechend 0...2000 ppm CO2
  0...10 VDC entsprechen ....Grd. C

Technische Daten:
Betriebsspannung:  24 VAC
Leistungsaufnahme:  6 VA
Verwendungsbereich:  0...2000 ppm CO2 ... Grd. C
Anschluss:  4(5)-adrig
Menge: 1,000 ST

**02.05.0460 Drehantrieb für Luftklappen, 230V AC 4 Nm, Federrücklauf, 2-P**
Drehantrieb für Luftklappen,  230V AC 4 Nm, Federrücklauf, 2-P, Hilfsschalter
- Wartungsfreier Gleichstrommotor
- wählbare Drehrichtung
- mit Notstellfunktion
- robustes und leichtes Kunststoffgehäuse

Technische Daten:
Schliesszeit mit Federrücklauf:  15 s
Nenndrehwinkel:  90 Grad
Max. Drehwinkel:  < 95 Grad
Ansteuerung:  2 Pkt.
Betriebsspannung:  230 V AC
Leistungsaufnahme:  6,9 VA
Gehäuseschutzart:  IP 54 (EN 60529) CE-geprüft
Menge: 1,000 ST

#### Untertitel 02.06 ASP04

*Hinweis: RLT 08*

**02.06.0010 Kanaltemperaturfühler Ni1000, 400 mm**
Kanaltemperaturfühler
Ni1000, 400 mm
mit vollaktiver Fühlerrute für Mittelwertmessung

Technische Daten:
Schutzart: IP42 IP54 mit Kabelverschraubung
Verwendbereich: -50...+80 GrdC
Messelement: Ni 1000 Ohm
Anschluss: 2-adrig
Menge: 6,000 ST

**02.06.0020 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.06.0030 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.06.0040 Differenzdruckwächter Einstellbereich 20...300 Pa**
Differenzdruckwächter
Einstellbereich 20...300 Pa
zur Strömungs und Filterüberwachung in Luftkanälen

Technische Daten:
Schaltdifferenz:  einstellbar
Ausgang:  EPU 250 V, 1(0,5) A
Menge: 2,000 ST

**02.06.0050 Differenzdruckwächter Einstellbereich 50...500 Pa**
Differenzdruckwächter
Einstellbereich 50...500 Pa
zur Strömungs- und Filterüberwachung in Luftkanälen

Technische Daten:
Schaltdifferenz:  einstellbar
Ausgang:  EPU 250 V, 1(0,5) A
Menge: 4,000 ST

**02.06.0060 Tauchtemperaturfühler mit Schutzrohr Ni1000, Eintauchtiefe 100 mm**
Tauchtemperaturfühler mit Schutzrohr
Ni1000, Eintauchtiefe 100 mm
Schutzart:  IP42
Gewindenippel:  PN 10, G 1/2A
Messelement:  Ni 1000 Ohm
Verwendbereich:  -30...+130 GradC
Zul. Umgebungstemperaturbereich
am Anschlußkopf:  -40...+70 GradC
Anschluss:  2-adrig
Menge: 2,000 ST

**02.06.0070 Frostwächter Kapillare 6000 mm inkl. Zubehör**
Frostwächter Kapillare 6000 mm inkl. Zubehör
für Kanalbefestigung, mit Kapillarrohrdurchführung, Montageflansch, Kapillarrohrhalter und Abstandshalter, automatische oder manuelle Rückstellung LED-Anzeige für Frostgefahr drei Funktionen:

  - stetige P- Regelung
  - Grenzwertkontakte zur Anlagensteuerung
  - stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.06.0080 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.06.0090 Luftkanaldruckdifferenzfühler**
Luftkanaldruckdifferenzfühler lin., 0...1000Pa, 0...1500Pa, 0...3000Pa

Luftkanaldruckdifferenz für Luft und nicht aggressive Gase

Technische Daten:
Ausgangssignal:  0...10 V DC
3 Druckmessbereiche:
  0...1000 Pa
  0...1500 Pa
  0...3000 Pa
Betriebsspannung:  24 V AC oder
  13,5 ...33 V DC
Leistungsaufnahme:  < 0,5 VA
Schutzart:  IP42 nach IEC60529
Menge: 2,000 ST

**02.06.0100 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.06.0110 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb:  IEC 60721-3-3, Klasse 3K5
  Temperatur  -5...55 Grad C
- Transport:  IEC 60721-3-2, Klasse 2K3
- Lagerung:  IEC 60721-3-1
EMV-Richtlinie:  2004/108/EG
Elektrische Sicherheit:  EN 60730-1
Niederspannungsrichtlinie:  2006/95/EG
C-tick:  N474
UL-Konformität:  UL 873
Menge: 1,000 ST

**02.06.0120 Wartungsschalter bis 5,5 kW 400 V 3-polig, mit Hilfskontakt**
Wartungsschalter bis 5,5 kW 400 V
3-polig, mit Hilfskontakt für Rückmeldung,
Ausführung als Lasttrennschalter,
Drehantrieb, rot/gelb

Anzahl der Hilfskontakte:  1Ö & 1S
Verriegelung in Null-Stellung,
Isolierstoffgehäuse  IP65;
nach IEC 60947-3, DIN VDE 0660 Teil 107 (EN 60947-3)
Menge: 2,000 ST

*Hinweis: RLT 08.1*

**02.06.0130 Drehantrieb für Luftklappen, 230V AC 4 Nm, Federrücklauf, 2-P**
Drehantrieb für Luftklappen,  230V AC 4 Nm, Federrücklauf, 2-P, Hilfsschalter
- Wartungsfreier Gleichstrommotor
- wählbare Drehrichtung
- mit Notstellfunktion
- robustes und leichtes Kunststoffgehäuse

Technische Daten:
Schliesszeit mit Federrücklauf:  15 s
Nenndrehwinkel:  90 Grad
Max. Drehwinkel:  < 95 Grad
Ansteuerung:  2 Pkt.
Betriebsspannung:  230 V AC
Leistungsaufnahme:  6,9 VA
Gehäuseschutzart:  IP 54 (EN 60529) CE-geprüft
Menge: 3,000 ST

**02.06.0140 Wartungsschalter bis 5,5 kW 400 V 3-polig, mit Hilfskontakt**
Wartungsschalter bis 5,5 kW 400 V
3-polig, mit Hilfskontakt für Rückmeldung,
Ausführung als Lasttrennschalter,
Drehantrieb, rot/gelb

Anzahl der Hilfskontakte:  1Ö & 1S
Verriegelung in Null-Stellung,
Isolierstoffgehäuse  IP65;
nach IEC 60947-3, DIN VDE 0660 Teil 107 (EN 60947-3)
Menge: 1,000 ST

*Hinweis: RLT 09*

**02.06.0150 Kanaltemperaturfühler Ni1000, 400 mm**
Kanaltemperaturfühler
Ni1000, 400 mm
mit vollaktiver Fühlerrute für Mittelwertmessung

Technische Daten:
Schutzart:  IP42 IP54 mit Kabelverschraubung
Verwendbereich:  -50...+80 GrdC
Messelement:  Ni 1000 Ohm
Anschluss:  2-adrig
Menge: 6,000 ST

**02.06.0160 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.06.0170 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.06.0180 Differenzdruckwächter Einstellbereich 20...300 Pa**
Differenzdruckwächter
Einstellbereich 20...300 Pa
zur Strömungs und Filterüberwachung in Luftkanälen
Technische Daten:

Schaltdifferenz:  einstellbar
Ausgang:  EPU 250 V, 1(0,5) A
Menge: 2,000 ST

**02.06.0190 Differenzdruckwächter Einstellbereich 50...500 Pa**
Differenzdruckwächter
Einstellbereich 50...500 Pa
zur Strömungs- und Filterüberwachung in Luftkanälen

Technische Daten:
Schaltdifferenz:  einstellbar
Ausgang:  EPU 250 V, 1(0,5) A
Menge: 4,000 ST

**02.06.0200 Tauchtemperaturfühler mit Schutzrohr Ni1000, Eintauchtiefe 100 mm**
Tauchtemperaturfühler mit Schutzrohr
Ni1000, Eintauchtiefe 100 mm

Schutzart:  IP42
Gewindenippel:  PN 10, G 1/2A
Messelement:  Ni 1000 Ohm
Verwendbereich:  -30...+130 GradC
Zul. Umgebungstemperaturbereich
am Anschlußkopf:  -40...+70 GradC
Anschluss:  2-adrig
Menge: 2,000 ST

**02.06.0210 Frostwächter Kapillare 6000 mm inkl. Zubehör**
Frostwächter Kapillare 6000 mm inkl. Zubehör
für Kanalbefestigung, mit Kapillarrohrdurchführung, Montageflansch, Kapillarrohrhalter und Abstandshalter, automatische oder manuelle Rückstellung LED-Anzeige für Frostgefahr drei Funktionen:

  - stetige P- Regelung
  - Grenzwertkontakte zur Anlagensteuerung
  - stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  AC 230 V  6(2)A, DC 24V, 6A
Schutzart:  IP42
Menge: 1,000 ST

**02.06.0220 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.06.0230 Luftkanaldruckdifferenzfühler**
Luftkanaldruckdifferenzfühler lin., 0...1000Pa, 0...1500Pa, 0...3000P
a
Luftkanaldruckdifferenz für Luft und nicht aggressive Gase

Technische Daten:
Ausgangssignal:  0...10 V DC
3 Druckmessbereiche:
  0...1000 Pa
  0...1500 Pa
  0...3000 Pa
Betriebsspannung:  24 V AC oder 13,5 ...33 V DC
Leistungsaufnahme:  < 0,5 VA
Schutzart:  IP42 nach IEC60529
Menge: 2,000 ST

**02.06.0240 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.06.0250 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb:  IEC 60721-3-3, Klasse 3K5
  Temperatur  -5...55 Grad C
- Transport:  IEC 60721-3-2, Klasse 2K3
- Lagerung:  IEC 60721-3-1
EMV-Richtlinie:  2004/108/EG
Elektrische Sicherheit:  EN 60730-1
Niederspannungsrichtlinie:  2006/95/EG
C-tick:  N474
UL-Konformität:  UL 873
Menge: 1,000 ST

**02.06.0260 Wartungsschalter bis 5,5 kW 400 V 3-polig, mit Hilfskontakt**
Wartungsschalter bis 5,5 kW 400 V
3-polig, mit Hilfskontakt für Rückmeldung,
Ausführung als Lasttrennschalter,
Drehantrieb, rot/gelb

Anzahl der Hilfskontakte:  1Ö & 1S
Verriegelung in Null-Stellung,
Isolierstoffgehäuse  IP65;
nach IEC 60947-3, DIN VDE 0660 Teil 107 (EN 60947-3)
Menge: 2,000 ST

*Hinweis: Bereiche RLT09*

**02.06.0270 Raumtemperaturfühler Nickel 1000 Ohm**
Raumtemperaturfühler Nickel 1000 Ohm

Technische Daten:
Farbe:  weiß RAL 9010
Verwendungsbereich  0...50 GradC
Anschluss:  2-adrig
Menge: 4,000 ST

**02.06.0280 Wartungsschalter bis 5,5 kW 400 V 3-polig, mit Hilfskontakt**
Wartungsschalter bis 5,5 kW 400 V
3-polig, mit Hilfskontakt für Rückmeldung,
Ausführung als Lasttrennschalter,
Drehantrieb, rot/gelb

Anzahl der Hilfskontakte:  1Ö & 1S
Verriegelung in Null-Stellung,
Isolierstoffgehäuse  IP65;
nach IEC 60947-3, DIN VDE 0660 Teil 107 (EN 60947-3)
Menge: 3,000 ST

*Hinweis: RLT 10*

**02.06.0290 Kanaltemperaturfühler Ni1000, 400 mm**
Kanaltemperaturfühler
Ni1000, 400 mm
mit vollaktiver Fühlerrute für Mittelwertmessung

Technische Daten:
Schutzart:  IP42 IP54 mit Kabelverschraubung
Verwendbereich:  -50...+80 GrdC
Messelement:  Ni 1000 Ohm
Anschluss:  2-adrig
Menge: 6,000 ST

**02.06.0300 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.06.0310 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.06.0320 Differenzdruckwächter Einstellbereich 20...300 Pa**
Differenzdruckwächter
Einstellbereich 20...300 Pa
zur Strömungs und Filterüberwachung in Luftkanälen

Technische Daten:
Schaltdifferenz:  einstellbar
Ausgang:  EPU 250 V, 1(0,5) A
Menge: 2,000 ST

**02.06.0330 Differenzdruckwächter Einstellbereich 50...500 Pa**
Differenzdruckwächter
Einstellbereich 50...500 Pa
zur Strömungs- und Filterüberwachung in Luftkanälen

Technische Daten:
Schaltdifferenz:  einstellbar
Ausgang:  EPU 250 V, 1(0,5) A
Menge: 4,000 ST

**02.06.0340 Tauchtemperaturfühler mit Schutzrohr Ni1000, Eintauchtiefe 100 mm**
Tauchtemperaturfühler mit Schutzrohr
Ni1000, Eintauchtiefe 100 mm

Schutzart:  IP42
Gewindenippel:  PN 10, G 1/2A
Messelement:  Ni 1000 Ohm
Verwendbereich:  -30...+130 GradC
Zul. Umgebungstemperaturbereich
am Anschlußkopf:  -40...+70 GradC
Anschluss:  2-adrig
Menge: 2,000 ST

**02.06.0350 Frostwächter Kapillare 6000 mm inkl. Zubehör**
Frostwächter Kapillare 6000 mm
inkl. Zubehör
für Kanalbefestigung, mit Kapillarrohrdurchführung, Montageflansch, Kapillarrohrhalter und Abstandshalter, automatische oder manuelle Rückstellung LED-Anzeige für Frostgefahr drei Funktionen:
  - stetige P- Regelung
  - Grenzwertkontakte zur Anlagensteuerung
  - stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  C 230 V  6(2)A, DC 24V, 6A
Schutzart:  IP42
Menge: 1,000 ST

**02.06.0360 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.06.0370 Luftkanaldruckdifferenzfühler**
Luftkanaldruckdifferenzfühler lin., 0...1000Pa, 0...1500Pa, 0...3000Pa

Luftkanaldruckdifferenz für Luft und nicht aggressive Gase

Technische Daten:
Ausgangssignal:  0...10 V DC
3 Druckmessbereiche:
  0...1000 Pa
  0...1500 Pa
  0...3000 Pa
Betriebsspannung:  24 V AC oder 13,5 ...33 V DC
Leistungsaufnahme:  < 0,5 VA
Schutzart:  IP42 nach IEC60529
Menge: 2,000 ST

**02.06.0380 Dreiwegventil PN 16, Flansch DN 15 kvs 1,6 m3/h, Nennhub 20 mm**
Dreiwegventil PN 16, Flansch DN 15 kvs 1,6 m3/h, Nennhub 20 mm

- Gehäuse aus Grauguss EN-GJL-250
- Stössel aus nichtrostendem Stahl
- Kegel aus Messing/Rotguss
- Stopfbuchse Messing
- Stösseldichtung Messing, EPDM O-Ringe
- gleichprozentige Ventilkennlinie
- Flanschanschluss nach ISO 7005

Medien: Kalt-, Warm- und Heisswasser, Wasser mit Frostschutzmittel, Solen, demineralisiertes Wasser nach VDI2035 Mediumstemperatur -10..+150 GradC
Menge: 1,000 ST

**02.06.0390 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb:  IEC 60721-3-3, Klasse 3K5
  Temperatur  -5...55 Grad C
- Transport:  IEC 60721-3-2, Klasse 2K3
- Lagerung:  IEC 60721-3-1
EMV-Richtlinie:  2004/108/EG
Elektrische Sicherheit:  EN 60730-1
Niederspannungsrichtlinie:  2006/95/EG
C-tick:  N474
UL-Konformität:  UL 873
Menge: 1,000 ST

**02.06.0400 Wartungsschalter bis 5,5 kW 400 V 3-polig, mit Hilfskontakt**
Wartungsschalter bis 5,5 kW 400 V
3-polig, mit Hilfskontakt für Rückmeldung,
Ausführung als Lasttrennschalter,
Drehantrieb, rot/gelb

Anzahl der Hilfskontakte:  1Ö & 1S
Verriegelung in Null-Stellung,
Isolierstoffgehäuse  IP65;
nach IEC 60947-3, DIN VDE 0660 Teil 107 (EN 60947-3)
Menge: 2,000 ST

*Hinweis: Bereiche RLT 10*

**02.06.0410 Raumtemperaturfühler Nickel 1000 Ohm**
Raumtemperaturfühler Nickel 1000 Ohm

Technische Daten:
Farbe:  weiß RAL 9010
Verwendungsbereich  0...50 GradC
Anschluss:  2-adrig
Menge: 15,000 ST

**02.06.0420 Kanaltemperaturfühler Ni1000, 400 mm**
Kanaltemperaturfühler
Ni1000, 400 mm
mit vollaktiver Fühlerrute für Mittelwertmessung

Technische Daten:
Schutzart:  IP42 IP54 mit Kabelverschraubung
Verwendbereich:  -50...+80 GrdC
Messelement:  Ni 1000 Ohm
Anschluss:  2-adrig
Menge: 2,000 ST

**02.06.0430 Feuerschutzthermostat, 350 mm Kapillare Einstellbereich 20...120 GradC**
Feuerschutzthermostat, 350 mm Kapillare
Einstellbereich 20...120 GradC
in Stahlblechgehäuse, für Kanalmontage, mit Handrückstellung, als Temperatur-Sicherheitsbegrenzer

Technische Daten:
Meßelement: Flüssigkeit
Fühlerlänge:  350 mm
Einstellbereich:  20...120 GradC
Schaltdifferenz:  8 K fest
Ausgangssignal:  1 x 2-Punkt EPU
Schaltleistung:  220 V, 15 (8) A
Max.-Temperatur:  200 GradC
Montagelage:  beliebig
Bauart:  TÜV geprüft n. DIN 3440 und 4794
Menge: 2,000 ST

**02.06.0440 Anlege-Temperaturwächter Sollwertbereich 15...95 GradC**
Anlege-Temperaturwächter
Sollwertbereich 15...95 GradC mit 330 mm Spannband
TÜV-geprüft nach DIN 3440

Technische Daten:
Kontakt 1-2:  AC24..250 V, 10(2,5)A
Kontakt 1-3:  AC24..250 V, 6(2,5)A
Anschluss:  3-adrig
Schutzart:  IP43
Menge: 2,000 ST

**02.06.0450 Schutzrohr gelocht für Luftkanaleinbau Messing, LW 12, G1/2", L=200 mm**
Menge: 2,000 ST

**02.06.0460 Luftstromwächter, AC 230V aktiv, mit Schaltausgang**
Luftstromwächter, AC 230V
aktiv, mit Schaltausgang

Technische Daten:
Umschaltkontakt:  1 x 250 VAC, 5A, 300VA
Einstellbereich:  0,2...10,0 m/s
Anlaufüberbrückung:  1-3 min einstellbar
Betriebsspannung:  230 VAC
Anschluss:  4(5)-adrig
Schutzart:  IP65
Menge: 2,000 ST

**02.06.0470 Stromventil einphasig Schaltleistung 0,4...10 kW ohmsche Last**
Stromventil einphasig
Schaltleistung 0,4...10 kW ohmsche Last zum Steuern von elektrischen Heizelementen, Triac-Steuerung mit Nullspannungsschalter, Steuer-/Leistungsteil galvanisch getrennt, Montage auf DIN-Tragschiene

Technische Daten:
Steuerspannung:  24 VAC
Steuersignal:  24 VAC Puls-Pause
Leistungsaufnahme:  0,5 VA
Netzspannung:  42...660 VAC
Strom I effektiv:  25 A max bei 40 GradC
Umgebungstemp.:  -5...+70 GradC
Schutzart:  IP20
Menge: 6,000 ST

**02.06.0480 Signalwandler, zur Wandlung von 0..10 VDC in 24 VAC (PPM)**
Signalwandler, zur Wandlung von 0..10 VDC in 24 VAC (PPM)
Zur Wandlung von 0...10 VDC -Signalen in 2Pkt.-Puls-Pausensignal 24 VAC.
Für Schaltschrankeinbau mittels Normschiene oder Wandaufbau

Signaleingang:  0...10 VDC
Signalausgang:  24 VAC, PPM
Betriebsspannung:  24 VAC, +/- 20%
Leistungsaufnahme:  1 VA
Menge: 2,000 ST

**02.06.0490 360 Decken-Bewegungsmelder 230V AC max. 3000W. Aufputz**
Menge: 4,000 ST

**02.06.0500 Zweiwegventil PN 16, kvs = 6,3 m3/h mit Gewindeanschluss, DN 20**
Zweiwegventil PN 16, kvs = 6,3 m3/h
mit Gewindeanschluss, DN 20, Rotguss
- Kegel, Sitz und Spindel aus CrNi-Stahl
- lineare Ventilkennlinie
- Außengewindeanschluss nach ISO 228/1
Medien: Wasser bis 120 GradC, Wasser mit max. 50 % Glykol (als Frostschutz)
Nennhub:  5,5 mm
kvs-Wert:  6,3 m3/h
Menge: 2,000 ST

**02.06.0510 2er-Set Tempergussverschraubungen Anschluss: Ventil G 1 1/4, Rohr Rp**
2er-Set Tempergussverschraubungen Anschluss: Ventil G 1 1/4, Rohr Rp 3/4
Bestehend aus:
- 2 Überwurfmuttern
- 2 Einlegeteilen
- 2 Flachdichtungen
Menge: 2,000 ST

**02.06.0520 Ventilantrieb elektromotorisch, 30 s, AC/DC24 V, stetig**
Ventilantrieb elektromotorisch, 30 s,
AC/DC24 V, stetig
- Wartungsfreier Stellantrieb mit kraftabhängiger Sitzerkennung
- Handverstellung, Stellungs- und
  Statusanzeige
- Einbauplatz: 1 Hilfsschalter

Technische Daten:
Nennhub:  5,5 mm
Stellkraft:  400 N
Stellzeit:  30 s
Betriebsspannung:  AC/DC 24 V
Stellsignal:  DC 0..10 V, DC 4..20 mA,
  0..1000 Ohm
Leistungsaufnahme:  5,3 VA
Gehäuseschutzart:  IP54 (EN 60529)
Menge: 2,000 ST

**02.06.0530 Wartungsschalter bis 11 kW 400 V 3-polig, mit Hilfskontakt**
Wartungsschalter bis 11 kW 400 V
3-polig, mit Hilfskontakt für Rückmeldung,
Ausführung als Lasttrennschalter,
Drehantrieb, rot/gelb

Anzahl der Hilfskontakte:  1Ö & 1S
Verriegelung in Null-Stellung,
Isolierstoffgehäuse  IP65;
nach IEC 60947-3, DIN VDE 0660 Teil 107 (EN 60947-3)
Menge: 2,000 ST

#### Untertitel 02.07 ASP04.1

*Hinweis: Bereiche RLT09*

**02.07.0010 Raumtemperaturfühler Nickel 1000 Ohm**
Raumtemperaturfühler Nickel 1000 Ohm

Technische Daten:
Farbe:  weiß RAL 9010
Verwendungsbereich  0...50 GradC
Anschluss:  2-adrig
Menge: 4,000 ST

**02.07.0020 Wartungsschalter bis 5,5 kW 400 V 3-polig, mit Hilfskontakt**
Wartungsschalter bis 5,5 kW 400 V
3-polig, mit Hilfskontakt für Rückmeldung,
Ausführung als Lasttrennschalter,
Drehantrieb, rot/gelb

Anzahl der Hilfskontakte:  1Ö & 1S
Verriegelung in Null-Stellung,
Isolierstoffgehäuse  IP65;
nach IEC 60947-3, DIN VDE 0660 Teil 107(EN 60947-3)
Menge: 4,000 ST

#### Untertitel 02.08 ASP05

*Hinweis: RLT 15*

**02.08.0010 Kanaltemperaturfühler Ni1000, 400 mm**
Kanaltemperaturfühler
Ni1000, 400 mm
mit vollaktiver Fühlerrute für Mittelwertmessung

Technische Daten:
Schutzart:  IP42 IP54 mit Kabelverschraubung
Verwendbereich:  -50...+80 GrdC
Messelement:  Ni 1000 Ohm
Anschluss:  2-adrig
Menge: 4,000 ST

**02.08.0020 Kanalfühler für rel. Feuchte/Temperatur 2 x DC 0...10 V**
Kanalfühler für rel. Feuchte/Temperatur 2 x DC 0...10 V
für Kanaleinbau mit Montageflansch

Technische Daten:
Messelemente
-Temperatur:  aktiv
-Feuchte:  kapazitiver Feuchtesensor
Betriebsspanung:  24 VAC oder 13,5...35 VDC
Leistungsaufnahme:  <1 VA
Ausgangssignale
-Temperatur:  0...10 VDC
  (0...50 GrdC oder -35...+35 GrdC)
-Feuchte:  0...10 VDC (0...90%rF)
Anschluss:  4-adrig
Schutzart:  IP54
Menge: 2,000 ST

**02.08.0030 Drehantrieb für Luftklappen, 230 VAC 2-Punkt, 7 Nm, Federrückläufer**
Drehantrieb für Luftklappen, 230 VAC 2-Punkt, 7 Nm, Federrückläufer, Schalter

- Wartungsfreier, bürstenloser Gleichstrommotor mit Drehmomentüberwachung
- Gehäuse aus Aluminiumdruckguss
- Selbstzentrierender Achsadapter für Achsdurchmesser 6,4 bis 20,5
  mm
- Dreh- und Notstellfunktionsrichtung bei der Montage wählbar
- Arretierbare Handverstellung mit automatischer Entriegelung bei
  Rückkehr in den Automatikbetrieb
- Stellungsanzeige
- Eingebautes, einstellbares Hilfsschalterpaar

Technische Daten:
Laufzeit für 90 Grad Drehwinkel:
öffnen:  90 s
schließen:  15 s
Nenndrehwinkel:  90 Grad
Max. Drehwinkel:  95 Grad
Drehmoment:  7 Nm
Betriebsspannung:  230 VAC +10 %/-15 %
Leistungsaufnahme öffnen:  6 VA

Hilfsschalter:
Einstellbereich:  0...90 Grad
Schaltleistung:  230 VAC, 6 A
Gehäuseschutzart:  IP54 (DIN 60529) CE-geprüft
Menge: 2,000 ST

**02.08.0040 Drehantrieb für Luftklappen, 5 Nm, AC/DC 24 V, Stetig**
Drehantrieb für Luftklappen, 5 Nm, AC/DC 24 V, Stetig - Bürstenloser Gleichstrommotor

- überlastsicher
- Selbstadaption des Drehwinkelbereiches
- wartungsfrei und geräuscharm
- Handverstellung und Stellungsanzeige
- Drehrichtungsschalter

Technische Daten:
Stellsignaleingang:  DC 0/2..10 V
Betriebsspannung:  AC 24 V, 50/60Hz
  DC 24 V..48V
Leistungsaufnahme Betrieb:  2,1 VA /1,2 W
Nenndrehmoment:  5 Nm
Nenndrehwinkel:  90 Grad
Laufzeit:  150 s
Schallleistungspegel:  28 dB(A)
Kabellänge:  0,9 m
Leiterquerschnitt:  0,75 mm2
Zul. Länge für Signalleitungen:  300 m
Geräteschutzklasse:  III (EN 60730)
Gehäuseschutzgrad:  IP 54 (EN 60529)
Menge: 1,000 ST

**02.08.0050 Differenzdruckwächter Einstellbereich 20...300 Pa**
Differenzdruckwächter
Einstellbereich 20...300 Pa
zur Strömungs und Filterüberwachung in Luftkanälen

Technische Daten:
Schaltdifferenz:  einstellbar
Ausgang:  EPU 250 V, 1(0,5) A
Menge: 2,000 ST

**02.08.0060 Differenzdruckwächter Einstellbereich 50...500 Pa**
Differenzdruckwächter
Einstellbereich 50...500 Pa
zur Strömungs- und Filterüberwachung in Luftkanälen

Technische Daten:
Schaltdifferenz:  einstellbar
Ausgang:  EPU 250 V, 1(0,5) A
Menge: 4,000 ST

**02.08.0070 Tauchtemperaturfühler mit Schutzrohr Ni1000, Eintauchtiefe 100 mm**
Tauchtemperaturfühler mit Schutzrohr
Ni1000, Eintauchtiefe 100 mm
Schutzart:  IP42
Gewindenippel:  PN 10, G 1/2A
Messelement:  Ni 1000 Ohm
Verwendbereich:  -30...+130 GradC
Zul. Umgebungstemperaturbereich
am Anschlußkopf:  -40...+70 GradC
Anschluss: 2-adrig
Menge: 4,000 ST

**02.08.0080 Frostwächter Kapillare 6000 mm inkl. Zubehör**
Frostwächter Kapillare 6000 mm
inkl. Zubehör
für Kanalbefestigung, mit Kapillarrohrdurchführung, Montageflansch, Kapillarrohrhalter und Abstandshalter, automatische oder manuelle Rückstellung LED-Anzeige für Frostgefahr drei Funktionen:
  - stetige P- Regelung
  - Grenzwertkontakte zur Anlagensteuerung
  - stetiges Ausgangsignal entsprechend der Fühlertemperatur

Technische Daten:
Betriebsspannung:  24 VAC
Leistungsaufnahme:  max. 6,6 VA
Einstellbereich:  1...10 GradC
Schaltdifferenz:  ca. 2 K
Messbereich:  0...15 GradC
P-Band:  6 K über Einstellwert
Eingang:  0...10 VDC (Reglersignal)
Ausgänge:  0..10 VDC (Ventilsteuersignal)
  0...10 VDC (Temperaturmeßsignal)
min. Schaltleistung:  AC/DC 12V, 100mA
max. Schaltleistung:  C 230 V  6(2)A, DC 24V, 6A
Schutzart:  IP42
Menge: 1,000 ST

**02.08.0090 Kanalrauchmelder 230V KRM-1X-DZ 0.6 bauteilgeprüft, DIBt-Zulassung**
Kanalrauchmelder 230V KRM-1X-DZ 0.6 bauteilgeprüft, DIBt-Zulassung Bauteilgeprüft in Verbindung mit Brand- und Rauchschutz-klappen DIBt-Zulassung Nr.Z-78.6-249 für jährliche Wartung Für den Einsatz in Lüftungskanälen zur frühzeitigen Erkennung von Schwelbränden und Bränden mit Rauchentwicklung. Der Sensor arbeitet nach dem Streulichtprinzip. Mit Alarmschwellen-nachführung, dadurch längere Standzeit. Kontinuierliche Anzeige der Verschmutzung durch 2-stellige LED-Anzeige im Klartext. Bei Verschmutzung > 70% fällt das Relais ab.
Anzeige von Rauchalarm, fehlender Luftströmung, Systemstörung und Betriebsbereitschaft durch LED's Entriegelung und Funktionsprüfung durch Taster. Rauchalarmrelais mit pot.-freiem Umschalt-/Öffnerkontakt. Eine Überprüfung mit Testspray ist ohne Öffnung des Deckels möglich. Lieferung mit Luftkanalentnahmerohr 600 mm lang
.
Anschlussverschraubung:  3 x M 16
Abmessungen ohne Rohr:  166 x 257 x 77 mm
(BxHxT) Umgebungstemperatur:  -20...+50°
C, Zulässige Luftfeuchtigkeit:  10 - 95%
nicht kondensierend
Strömungsgeschwindigkeit:  1-20m/s
Schutzart:  IP 65, mit WDG IP 65
Menge: 2,000 ST

**02.08.0100 Luftkanaldruckdifferenzfühler**
Luftkanaldruckdifferenzfühler lin., 0...1000Pa, 0...1500Pa, 0...3000Pa

Luftkanaldruckdifferenz für Luft und nicht aggressive Gase

Technische Daten:
Ausgangssignal:  0...10 V DC
3 Druckmessbereiche:
  0...1000 Pa
  0...1500 Pa
  0...3000 Pa
Betriebsspannung:  24 V AC oder 13,5 ...33 V DC
Leistungsaufnahme:  < 0,5 VA
Schutzart:  IP42 nach IEC60529
Menge: 2,000 ST

**02.08.0110 Dreiwegventil PN 16, Flansch DN 25 kvs 10 m3/h, Nennhub 20 mm**
Dreiwegventil PN 16, Flansch DN 25 kvs 10 m3/h, Nennhub 20 mm
- Gehäuse aus Grauguss EN-GJL-250
- Stössel aus nichtrostendem Stahl
- Kegel aus Messing/Rotguss
- Stopfbuchse Messing
- Stösseldichtung Messing, EPDM O-Ringe
- gleichprozentige Ventilkennlinie
- Flanschanschluss nach ISO 7005

Medien: Kalt-, Warm- und Heisswasser, Wasser mit Frostschutzmittel, Solen, demineralisiertes Wasser nach VDI2035 Mediumstemperatur -10..+150 GradC
Menge: 1,000 ST

**02.08.0120 Dreiwegventil PN 16, Flansch DN 32 kvs 16 m3/h, Nennhub 20 mm**
Dreiwegventil PN 16, Flansch DN 32 kvs 16 m3/h, Nennhub 20 mm
- Gehäuse aus Grauguss EN-GJL-250
- Stössel aus nichtrostendem Stahl
- Kegel aus Messing/Rotguss
- Stopfbuchse Messing
- Stösseldichtung Messing, EPDM O-Ringe
- gleichprozentige Ventilkennlinie
- Flanschanschluss nach ISO 7005
Medien: Kalt-, Warm- und Heisswasser, Wasser mit Frostschutzmittel, Solen, demineralisiertes Wasser nach VDI2035 Mediumstemperatur -10..+150 GradC
Menge: 1,000 ST

**02.08.0130 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb:  IEC 60721-3-3, Klasse 3K5
  Temperatur  -5...55 Grad C
- Transport:  IEC 60721-3-2, Klasse 2K3
- Lagerung:  IEC 60721-3-1
EMV-Richtlinie:  2004/108/EG
Elektrische Sicherheit:  EN 60730-1
Niederspannungsrichtlinie:  2006/95/EG
C-tick:  N474
UL-Konformität:  UL 873
Menge: 2,000 ST

**02.08.0140 Wartungsschalter bis 5,5 kW 400 V 3-polig, mit Hilfskontakt**
Wartungsschalter bis 5,5 kW 400 V
3-polig, mit Hilfskontakt für Rückmeldung,
Ausführung als Lasttrennschalter,
Drehantrieb, rot/gelb

Anzahl der Hilfskontakte:  1Ö & 1S
Verriegelung in Null-Stellung,
Isolierstoffgehäuse  IP65;
nach IEC 60947-3, DIN VDE 0660 Teil 107 (EN 60947-3)
Menge: 2,000 ST

*Hinweis: Bereiche RLT 15, 11,12,13*

**02.08.0150 Raumtemperaturfühler Nickel 1000 Ohm**
Raumtemperaturfühler Nickel 1000 Ohm

Technische Daten:
Farbe:  weiß RAL 9010
Verwendungsbereich  0...50 GradC
Anschluss:  2-adrig
Menge: 15,000 ST

**02.08.0160 Kanaltemperaturfühler Ni1000, 400 mm**
Kanaltemperaturfühler
Ni1000, 400 mm
mit vollaktiver Fühlerrute für Mittelwertmessung

Technische Daten:
Schutzart:  IP42 IP54 mit Kabelverschraubung
Verwendbereich:  -50...+80 GrdC
Messelement:  Ni 1000 Ohm
Anschluss:  2-adrig
Menge: 1,000 ST

**02.08.0170 Feuerschutzthermostat, 350 mm Kapillare Einstellbereich 20...120 GradC**
Feuerschutzthermostat, 350 mm Kapillare
Einstellbereich 20...120 GradC
in Stahlblechgehäuse, für Kanalmontage,
mit Handrückstellung, als Temperatur-Sicherheitsbegrenzer

Technische Daten:
Meßelement:  Flüssigkeit
Fühlerlänge:  350 mm
Einstellbereich:  20...120 GradC
Schaltdifferenz:  8 K fest
Ausgangssignal:  1 x 2-Punkt EPU
Schaltleistung:  220 V, 15 (8) A
Max.-Temperatur:  200 GradC
Montagelage:  beliebig
Bauart:  TÜV geprüft n. DIN 3440 und 4794
Menge: 1,000 ST

**02.08.0180 Anlege-Temperaturwächter Sollwertbereich 15...95 GradC**
Anlege-Temperaturwächter
Sollwertbereich 15...95 GradC
mit 330 mm Spannband
TÜV-geprüft nach DIN 3440

Technische Daten:
Kontakt 1-2:  AC24..250 V, 10(2,5)A
Kontakt 1-3:  AC24..250 V, 6(2,5)A
Anschluss:  3-adrig
Schutzart:  IP43
Menge: 1,000 ST

**02.08.0190 Schutzrohr gelocht für Luftkanaleinbau Messing, LW 12, G1/2", L=200 mm**
Menge: 1,000 ST

**02.08.0200 Luftstromwächter, AC 230V aktiv, mit Schaltausgang**
Luftstromwächter, AC 230V
aktiv, mit Schaltausgang

Technische Daten:
Umschaltkontakt:  1 x 250 VAC, 5A, 300VA
Einstellbereich:  0,2...10,0 m/s
Anlaufüberbrückung:  1-3 min einstellbar
Betriebsspannung:  230 VAC
Anschluss:  4(5)-adrig
Schutzart:  IP65
Menge: 1,000 ST

**02.08.0210 Stromventil einphasig Schaltleistung 0,4...10 kW ohmsche Last**
Stromventil einphasig
Schaltleistung 0,4...10 kW ohmsche Last zum Steuern von elektrischen Heizelementen, Triac-Steuerung mit Nullspannungsschalter, Steuer-/Leistungsteil galvanisch getrennt, Montage auf DIN-Tragschiene

Technische Daten:
Steuerspannung:  24 VAC
Steuersignal:  24 VAC Puls-Pause
Leistungsaufnahme:  0,5 VA
Netzspannung:  42...660 VAC
Strom I effektiv:  25 A max bei 40 GradC
Umgebungstemp.:  -5...+70 GradC
Schutzart:  IP20
Menge: 3,000 ST

**02.08.0220 Signalwandler, zur Wandlung von 0..10 VDC in 24 VAC (PPM)**
Signalwandler, zur Wandlung
von 0..10 VDC in 24 VAC (PPM)
Zur Wandlung von 0...10 VDC -Signalen in 2Pkt.-Puls-Pausensignal 24 VAC.
Für Schaltschrankeinbau mittels Normschiene oder Wandaufbau
Signaleingang:  0...10 VDC
Signalausgang:  24 VAC, PPM
Betriebsspannung:  24 VAC, +/- 20%
Leistungsaufnahme:  1 VA
Menge: 1,000 ST

**02.08.0230 360 Decken-Bewegungsmelder 230V AC max. 3000W. Aufputz**
Menge: 2,000 ST

**02.08.0240 Zweiwegventil PN 16, kvs = 6,3 m3/h mit Gewindeanschluss, DN 20**
Zweiwegventil PN 16, kvs = 6,3 m3/h
mit Gewindeanschluss, DN 20, Rotguss
- Kegel, Sitz und Spindel aus CrNi-Stahl
- lineare Ventilkennlinie

- Außengewindeanschluss nach ISO 228/1
Medien: Wasser bis 120 GradC, Wasser mit max. 50 % Glykol (als Frostschutz)
Nennhub:  5,5 mm
kvs-Wert:  6,3 m3/h
Menge: 2,000 ST

**02.08.0250 2er-Set Tempergussverschraubungen, Anschluss: Ventil G 1 1/4, Rohr Rp**
2er-Set Tempergussverschraubungen,
Anschluss: Ventil G 1 1/4, Rohr Rp 3/4
Bestehend aus:
- 2 Überwurfmuttern
- 2 Einlegeteilen
- 2 Flachdichtungen
Menge: 2,000 ST

**02.08.0260 Ventilantrieb elektromotorisch, 30 s, AC/DC24 V, stetig**
Ventilantrieb elektromotorisch, 30 s,
AC/DC24 V, stetig
- Wartungsfreier Stellantrieb mit kraftabhängiger Sitzerkennung
- Handverstellung, Stellungs- und Statusanzeige
- Einbauplatz: 1 Hilfsschalter

Technische Daten:
Nennhub:  5,5 mm
Stellkraft:  400 N
Stellzeit:  30 s
Betriebsspannung:  AC/DC 24 V
Stellsignal:  DC 0..10 V, DC 4..20 mA,
  0..1000 Ohm
Leistungsaufnahme:  5,3 VA
Gehäuseschutzart:  IP54 (EN 60529)
Menge: 2,000 ST

**02.08.0270 Wartungsschalter bis 5,5 kW 400 V 3-polig, mit Hilfskontakt**
Wartungsschalter bis 5,5 kW 400 V
3-polig, mit Hilfskontakt
für Rückmeldung,
Ausführung als Lasttrennschalter,
Drehantrieb, rot/gelb

Anzahl der Hilfskontakte:  1Ö & 1S
Verriegelung in Null-Stellung,
Isolierstoffgehäuse  IP65;
nach IEC 60947-3, DIN VDE 0660 Teil 107 (EN 60947-3)
Menge: 6,000 ST

#### Untertitel 02.09 ASP06

*Hinweis: Verteiler Kälte*

**02.09.0010 Tauchtemperaturfühler mit Schutzrohr Ni1000, Eintauchtiefe 150 mm**
Tauchtemperaturfühler mit Schutzrohr Ni1000, Eintauchtiefe 150 mm

Gewindenippel:  G1/2A, PN10
Schutzart:  IP 42
  IP 54 mit Kabelverschraubung
Messelement:  Ni 1000 Ohm
Verwendbereich:  -30...+130 GradC
Anschluss:  2-adrig
Menge: 6,000 ST

**02.09.0020 Dreiwegventil PN 16, Flansch DN 65 kvs 63 m3/h, Nennhub 20 mm**
Dreiwegventil PN 16, Flansch DN 65 kvs 63 m3/h, Nennhub 20 mm

- Gehäuse aus Grauguss EN-GJL-250
- Stössel aus nichtrostendem Stahl
- Kegel aus Messing/Rotguss
- Stopfbuchse Messing
- Stösseldichtung Messing, EPDM O-Ringe
- gleichprozentige Ventilkennlinie
- Flanschanschluss nach ISO 7005

Medien: Kalt-, Warm- und Heisswasser, Wasser mit Frostschutzmittel, Solen, demineralisiertes Wasser nach VDI2035 Mediumstemperatur -10..+150 GradC
Menge: 1,000 ST

**02.09.0030 Dreiwegventil PN 16, Flansch DN 40 kvs 25 m3/h, Nennhub 20 mm**
Dreiwegventil PN 16, Flansch DN 40 kvs 25 m3/h, Nennhub 20 mm

- Gehäuse aus Grauguss EN-GJL-250
- Stössel aus nichtrostendem Stahl
- Kegel aus Messing/Rotguss
- Stopfbuchse Messing
- Stösseldichtung Messing, EPDM O-Ringe
- gleichprozentige Ventilkennlinie
- Flanschanschluss nach ISO 7005

Medien: Kalt-, Warm- und Heisswasser, Wasser mit Frostschutzmittel, Solen, demineralisiertes Wasser nach VDI2035 Mediumstemperatur -10..+150 GradC
Menge: 1,000 ST

**02.09.0040 Ventilantrieb 1000N 20mm Hub 0...10 VDC stetig, Notstellfunktion**
Ventilantrieb 1000N 20mm Hub 0...10 VDC stetig, Notstellfunktion Ventilantrieb elektrohydraulisch 0...10 VDC stetig, Notstellfunktion

- Wartungsfreie Elektrohydraulik
- Handverstellung und Stellungsanzeige
- Einbauplätze: 2 Zusatzbausteine
- In Kombination mit Siemens Building Technologies-Ventilen als
  Stellgerät mit Sicherheitsfunktion nach DIN 32730 erhältlich

Technische Daten:
Laufzeit (Regelbetrieb)
öffnen:  30 s
schließen:  15 s
Notstellzeit:  15 s schließen
Nennhub:  20 mm
Nennkraft:  1000 N
Betriebsspannung:  24 VAC
Leistungsaufnahme:  18 VA
Steuerausgang:  0...10 VDC (0...100 %)
Gehäuseschutzart:  IP54 IEC529
Menge: 2,000 ST

**02.09.0050 K2 Wärmemengenzähler Kälte UMK**
*** Leitbeschreibung
Menge: 1,000 ST
*Unterbeschreibung 1 Ultraschall-Kombizähler 40,0 m3/h, 300mm, PN25, DN 80*
Ultraschall-Kombizähler 40,0 m3/h, 300mm, PN25, DN 80

Vollständige Typen-/Bestellbezeichnung:
UH50-C74D-XX06-E 0Q-0000-M2B Wärme-Kälte für Einbau im Rücklauf, Fühleranschluß 2 Leiter, Nenndurchfluss 40,0 m3/h, Baulänge 300mm, Nenndruck PN25, Anschluss DN 80, Splitausführung mit 3,0m Kabel, Steuerleitung fest, Zifferblatt: für Deutschland, Fühler für den externen Einbau, Fühler Pt500, austauschbar, Fühlerdurchmesser LW6,0, Eintauchlänge 150mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.09.0060 K3 Wärmemengenzähler RLT**
*** Leitbeschreibung
Menge: 1,000 ST
*Unterbeschreibung 1 Ultraschall-Kombizähler 15,0 m3/h, 270mm, PN25, DN 50*
Ultraschall-Kombizähler 15,0 m3/h, 270mm, PN25, DN 50

Vollständige Typen-/Bestellbezeichnung:
UH50-C65D-XX06-E 0N-0000-M2B Wärme-Kälte für Einbau im Rücklauf, Fühleranschluß 2 Leiter, Nenndurchfluss 15,0 m3/h, Baulänge 270mm, Nenndruck PN25, Anschluss DN 50, Splitausführung mit 3,0m Kabel, Steuerleitung fest, Zifferblatt: für Deutschland, Fühler für den externen Einbau, Fühler Pt500, austauschbar, Fühlerdurchmesser LW6,0, Eintauchlänge 100mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

#### Untertitel 02.10 ASP07

**02.10.0010 Wärmemengenzähler Pelletkessel**
*** Leitbeschreibung
Menge: 2,000 ST
*Unterbeschreibung 1 Ultraschall-Wärmezähler 25,0 m3/h, 300mm, PN25, DN 65*
Ultraschall-Wärmezähler 25,0 m3/h, 300mm, PN25, DN 65

Vollständige Typen-/Bestellbezeichnung:
UH50-A70D-XX06-E 0N-0000-M2B für Einbau im Rücklauf, Fühleranschluß 2 Leiter, Nenndurchfluss 25,0 m3/h, Baulänge 300mm, Nenndruck PN25, Anschluss DN 65, Splitausführung mit 3,0m Kabel, Steuerleitung fest, Zifferblatt: für Deutschland, Fühler für den externen Einbau, Fühler Pt500, austauschbar, Fühlerdurchmesser LW6,0, Eintauchlänge 100mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0020 Wärmemengenzähler Wärmepumpe**
*** Leitbeschreibung
Menge: 1,000 ST
*Unterbeschreibung 1 Ultraschall-Wärmezähler 60,0 m3/h, 360mm, PN25, DN100*
Ultraschall-Wärmezähler 60,0 m3/h, 360mm, PN25, DN100

Vollständige Typen-/Bestellbezeichnung:
UH50-A83D-XX06-E 0Q-0000-M2B für Einbau im Rücklauf, Fühleranschluß 2 Leiter, Nenndurchfluss 60,0 m3/h, Baulänge 360mm, Nenndruck PN25, Anschluss DN100, Splitausführung mit 3,0m Kabel, Steuerleitung fest, Zifferblatt: für Deutschland, Fühler für den externen Einbau, Fühler Pt500, austauschbar, Fühlerdurchmesser LW6,0, Eintauchlänge 150mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 150 mm, Edelstahl mit Flachdichtung (G 1/2), Kupfer
Menge: 2,000 ST
*Unterbeschreibung 5 Universalbatterie*
Universalbatterie

die Batterielebensdauer ist abhängig von der Zählerkonfiguration (6 oder 16 Jahre)
Menge: 1,000 ST

**02.10.0030 Wärmemengenzähler H2**
*** Leitbeschreibung
Menge: 1,000 ST
*Unterbeschreibung 1 Ultraschall-Wärmezähler 40,0 m3/h, 300mm, PN25, DN 80*
Ultraschall-Wärmezähler 40,0 m3/h, 300mm, PN25, DN 80

Vollständige Typen-/Bestellbezeichnung:
UH50-A74D-XX06-E 0Q-0000-M2B für Einbau im Rücklauf, Fühleranschluß 2 Leiter, Nenndurchfluss 40,0 m3/h, Baulänge 300mm, Nenndruck PN25, Anschluss DN 80, Splitausführung mit 3,0m Kabel, Steuerleitung fest, Zifferblatt: für Deutschland, Fühler für den externen Einbau, Fühler Pt500, austauschbar, Fühlerdurchmesser LW6,0, Eintauchlänge 150mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0040 Wärmemengenzähler H3**
*** Leitbeschreibung
Menge: 1,000 ST
*Unterbeschreibung 1 Ultraschall-Wärmezähler 25,0 m3/h, 300mm, PN25, DN 65*
Ultraschall-Wärmezähler 25,0 m3/h, 300mm, PN25, DN 65

Vollständige Typen-/Bestellbezeichnung:
UH50-A70D-XX06-E 0N-0000-M2B für Einbau im Rücklauf, Fühleranschluß 2 Leiter, Nenndurchfluss 25,0 m3/h, Baulänge 300mm, Nenndruck PN25, Anschluss DN 65, Splitausführung mit 3,0m Kabel, Steuerleitung fest, Zifferblatt: für Deutschland, Fühler für den externen Einbau, Fühler Pt500, austauschbar, Fühlerdurchmesser LW6,0, Eintauchlänge 100mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0050 Wärmemengenzähler H4**
*** Leitbeschreibung
Menge: 1,000 ST
*Unterbeschreibung 1 Ultraschall-Wärmezähler 10,0 m3/h, 300mm, PN25, DN 40*
Ultraschall-Wärmezähler 10,0 m3/h, 300mm, PN25, DN 40

Vollständige Typen-/Bestellbezeichnung:
UH50-A61C-XX06-E 0N-0000-M2A für Einbau im Rücklauf, Fühleranschluß 2 Leiter, Nenndurchfluss 10,0 m3/h, Baulänge 300mm, Nenndruck PN25, Anschluss DN 40, Splitausführung mit 1,5m Kabel, Steuerleitung fest, Zifferblatt: für Deutschland, Fühler für den externen Einbau, Fühler Pt500, austauschbar, Fühlerdurchmesser LW6,0, Eintauchlänge 100mm, Kabellänge 5m, Maximaltemperatur Fühler 180 Grad C, Maximaldruck Fühler 25bar, ohne Spannungsversorgung, 2 Kommunikationsmodule nachrüstbar, konform gemäß MID Klasse 2, Anzeige kWh (bis qp 10) - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0060 Wärmemengenzähler H5**
*** Leitbeschreibung
Menge: 1,000 ST
*Unterbeschreibung 1 Ultraschall-Wärmezähler 15,0 m3/h, 270mm, PN25, DN 50*
Ultraschall-Wärmezähler 15,0 m3/h, 270mm, PN25, DN 50

Vollständige Typen-/Bestellbezeichnung:
UH50-A65D-XX06-E 0N-0000-M2B für Einbau im Rücklauf, Fühleranschluß 2 Leiter, Nenndurchfluss 15,0 m3/h, Baulänge 270mm, Nenndruck PN25, Anschluss DN 50, Splitausführung mit 3,0m Kabel, Steuerleitung fest, Zifferblatt: für Deutschland, Fühler für den externen Einbau, Fühler Pt500, austauschbar, Fühlerdurchmesser LW6,0, Eintauchlänge 100mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0070 Wärmemengenzähler H6**
*** Leitbeschreibung
Menge: 1,000 ST
*Unterbeschreibung 1 Ultraschall-Wärmezähler 15,0 m3/h, 270mm, PN25, DN 50*
Ultraschall-Wärmezähler 15,0 m3/h, 270mm, PN25, DN 50

Vollständige Typen-/Bestellbezeichnung:
UH50-A65D-XX06-E 0N-0000-M2B für Einbau im Rücklauf, Fühleranschluß 2 Leiter, Nenndurchfluss 15,0 m3/h, Baulänge 270mm, Nenndruck PN25, Anschluss DN 50, Splitausführung mit 3,0m Kabel, Steuerleitung fest, Zifferblatt: für Deutschland, Fühler für den externen Einbau, Fühler Pt500, austauschbar, Fühlerdurchmesser LW6,0, Eintauchlänge 100mm, Kabellänge 5m, Maximaltemperatur Fühler 180 Grad C, Maximaldruck Fühler 25bar, ohne Spannungsversorgung, 2 Kommunikationsmodule nachrüstbar, konform gemäß MID Klasse 2, Anzeige MWh - statisch
Menge: 1,000 ST
*Unterbeschreibung 2 M-Bus Modul 4 Generation nach EN 13757 und DIN 1434-3*
M-Bus Modul 4 Generation nach EN 13757 und DIN 1434-3

1x M-Bus Modul nach EN 13757 und DIN 1434-3 (G4 - Generation 4 - ab FW 5.15)
Menge: 1,000 ST
*Unterbeschreibung 3 Netzmodul AC 230 V*
Menge: 1,000 ST
*Unterbeschreibung 4 Tauchhülse (G 1/2 B x G 1/4)*
Tauchhülse (G 1/2 B x G 1/4)

Einbaulänge 100 mm, Edelstahl mit Flachdichtung (G 1/2), Kupfer
Menge: 2,000 ST
*Unterbeschreibung 5 Universalbatterie*
Universalbatterie

die Batterielebensdauer ist abhängig von der Zählerkonfiguration (6 oder 16 Jahre)
Menge: 1,000 ST

**02.10.0080 Raumfühler für rel. Feuchte / Temperatur Ausgang 2 x 0...10 V**
Raumfühler für rel. Feuchte / Temperatur Ausgang 2 x 0...10 V

Betriebsspannung:  24 VAC, 13,5...35 VDC
Ausgang Feuchte:  0...10 VDC bei 0...100 %rF
Ausgang Temp.:  0...10 VDC bei 0...50 GradC oder
  bei 0...70 GradC oder bei -35...35 GradC
Schutzart:  IP65
Menge: 1,000 ST

**02.10.0090 Strahlungsschutz für QFA3160 bei Aussenmontage**
Menge: 1,000 ST

**02.10.0100 Tauchtemperaturfühler mit Schutzrohr Ni1000, Eintauchtiefe 150 mm**
Tauchtemperaturfühler mit Schutzrohr Ni1000, Eintauchtiefe 150 mm

Gewindenippel:  G1/2A, PN10
Schutzart:  IP 42
  IP 54 mit Kabelverschraubung
Messelement:  Ni 1000 Ohm
Verwendbereich:  -30...+130 GradC
Anschluss:  2-adrig
Menge: 12,000 ST

**02.10.0110 Tauch- und Anlege-Temperaturwächter Sollwertbereich 15...95 GradC**
Tauch- und Anlege-Temperaturwächter Sollwertbereich 15...95 GradC, 100 mm mit Ms-Schutzrohr geprüft nach DIN14597

Technische Daten:
Druck:  PN10
Gewinde:  R 1/2"
Kontakt 1-2:  AC24..250 V, 0,1...16(2,5)A
Kontakt 1-3:  AC24..250 V, 0,1...6(2,5)A
Anschluss:  3-adrig
Schutzart:  IP54
Menge: 1,000 ST

**02.10.0120 Dreiwegventil PN 16, Flansch DN 50 kvs 40 m3/h, Nennhub 20 mm**
Dreiwegventil PN 16, Flansch DN 50 kvs 40 m3/h, Nennhub 20 mm

- Gehäuse aus Grauguss EN-GJL-250
- Stössel aus nichtrostendem Stahl
- Kegel aus Messing/Rotguss
- Stopfbuchse Messing
- Stösseldichtung Messing, EPDM O-Ringe
- gleichprozentige Ventilkennlinie
- Flanschanschluss nach ISO 7005

Medien: Kalt-, Warm- und Heisswasser, Wasser mit Frostschutzmittel, Solen, demineralisiertes Wasser nach VDI2035 Mediumstemperatur -10..+150 GradC
Menge: 1,000 ST

**02.10.0130 Dreiwegventil PN 16, Flansch DN 40 kvs 25 m3/h, Nennhub 20 mm**
Dreiwegventil PN 16, Flansch DN 40 kvs 25 m3/h, Nennhub 20 mm

- Gehäuse aus Grauguss EN-GJL-250
- Stössel aus nichtrostendem Stahl
- Kegel aus Messing/Rotguss
- Stopfbuchse Messing
- Stösseldichtung Messing, EPDM O-Ringe
- gleichprozentige Ventilkennlinie
- Flanschanschluss nach ISO 7005

Medien: Kalt-, Warm- und Heisswasser, Wasser mit Frostschutzmittel, Solen, demineralisiertes Wasser nach VDI2035 Mediumstemperatur -10..+150 GradC
Menge: 2,000 ST

**02.10.0140 Dreiwegventil PN 16, Flansch DN 40 kvs 16 m3/h, Nennhub 20 mm**
Dreiwegventil PN 16, Flansch DN 40 kvs 16 m3/h, Nennhub 20 mm

- Gehäuse aus Grauguss EN-GJL-250
- Stössel aus nichtrostendem Stahl
- Kegel aus Messing/Rotguss
- Stopfbuchse Messing
- Stösseldichtung Messing, EPDM O-Ringe
- gleichprozentige Ventilkennlinie
- Flanschanschluss nach ISO 7005

Medien: Kalt-, Warm- und Heisswasser, Wasser mit Frostschutzmittel, Solen, demineralisiertes Wasser nach VDI2035 Mediumstemperatur -10..+150 GradC
Menge: 1,000 ST

**02.10.0150 Ventilantrieb 1000N 20mm Hub 0...10 VDC stetig, Notstellfunktion**
Ventilantrieb 1000N 20mm Hub 0...10 VDC stetig, Notstellfunktion Ventilantrieb elektrohydraulisch 0...10 VDC stetig, Notstellfunktion

- Wartungsfreie Elektrohydraulik
- Handverstellung und Stellungsanzeige
- Einbauplätze: 2 Zusatzbausteine
- In Kombination mit Siemens Building Technologies-Ventilen als
  Stellgerät mit Sicherheitsfunktion nach DIN 32730 erhältlich

Technische Daten:
Laufzeit (Regelbetrieb)
öffnen:  30 s
schließen:  15 s
Notstellzeit:  15 s schließen
Nennhub:  20 mm
Nennkraft:  1000 N
Betriebsspannung:  24 VAC
Leistungsaufnahme:  18 VA
Steuerausgang:  0...10 VDC (0...100 %)
Gehäuseschutzart:  IP54 IEC529
Menge: 1,000 ST

**02.10.0160 Ventilantrieb elektromotorisch AC/DC 24 V, stetiges Stellsignal**
Ventilantrieb elektromotorisch AC/DC 24 V, stetiges Stellsignal

Betriebsspannung:  AC 24 V +/-20 %
  DC 24 V +20/-15 %
Frequenz:  45...65 HZ
Leistungsaufnahme bei 50 Hz:  8 VA/3,75 W
Stellzeit:  30 s
Stellkraft:  800 N
Nennhub:  20 mm
zul. Mediumstemperatur:  150 Grad C
Y-Stellsignal:  DC 0...10 V, DC 4...20 mA
Stellungsrückmeldung U:  DC 0...10 V
Gehäuseschutzart:  IP 54 nach EN 60529
Isolationsschutzklasse:  II nach EN 60730

Klimatische Bedingungen
- Betrieb: IEC 60721-3-3, Klasse 3K5 Temperatur -5...55 Grad C
- Transport: IEC 60721-3-2, Klasse 2K3
- Lagerung: IEC 60721-3-1

EMV-Richtlinie:  2004/108/EG
Elektrische Sicherheit:  EN 60730-1
Niederspannungsrichtlinie:  2006/95/EG
C-tick:  N474
UL-Konformität:  UL 873
Menge: 3,000 ST

**02.10.0170 Durchgangs-Kleinventil PN 16, DN 20, kvs 4 m3/h**
Durchgangs-Kleinventil PN 16, DN 20, kvs 4 m3/h zum wasserseitigen Regeln von Luftnachbehandlungsgeräten in Lüftungs- und Klimaanlagen sowie Heizzonen in Heizungsanlagen.

Technische Daten:
Gehäusewerkstoff:  Rotguss (RG5) Kegel
Ventilsitz:  Messing
Gewindeanschluss:  G 1/2B
Mediumstemperatur:  1...110 GradC
Einbaulage:  stehend oder liegend
max. zul. Differenzdruck:  100 kPa
Menge: 2,000 ST

**02.10.0180 2er-Set Tempergussverschraubungen, Anschluss: Ventil G 1, Rohr Rp 1/2**
2er-Set Tempergussverschraubungen, Anschluss: Ventil G 1, Rohr Rp 1/2

Bestehend aus:
- 2 Überwurfmuttern
- 2 Einlegeteilen
- 2 Flachdichtungen
Menge: 2,000 ST

**02.10.0190 Elektromotorischer Stellantrieb AC/DC 24 V, 0...10 V**
Elektromotorischer Stellantrieb AC/DC 24 V, 0...10 V

Betriebsspannung AC/DC 24 V, Stellsignal DC 0...10 V Selbstkalibrierung zum Ventilhub Direkte Montage mit Kupplungsmutter, keine Werkzeuge erforderlich Antriebsstössels- position, manuell einstellbar, Stellungs- und Stellantriebs- bewegungsanzeige (LED) Stellkraft 200 N Paralleler Betrieb mehrerer Stellantriebe möglich Laufgeschwindigkeit 5 s/mm Hubbereich 1,2...6,5 mm Auflösung 1:100 Zulässige Mediumstemperatur 1..120 GradC Entfernbares Kabel
Menge: 2,000 ST

**02.10.0200 Raumtemperaturfühler Nickel 1000 Ohm**
Raumtemperaturfühler Nickel 1000 Ohm

Technische Daten:
Farbe:  weiß RAL 9010
Verwendungsbereich:  0...50 GradC
Anschluss:  2-adrig
Menge: 2,000 ST

#### Untertitel 02.11 ASP07.1

**02.11.0010 Tauchtemperaturfühler mit Schutzrohr Ni1000, Eintauchtiefe 150 mm**
Tauchtemperaturfühler mit Schutzrohr
Ni1000, Eintauchtiefe 150 mm
Gewindenippel:  G1/2A, PN10
Schutzart:  IP 42 IP 54 mit Kabelverschraubung
Messelement:  Ni 1000 Ohm
Verwendbereich:  -30...+130 GradC
Anschluss:  2-adrig
Menge: 10,000 ST

**02.11.0020 Tauch- und Anlege-Temperaturwächter Sollwertbereich 15...95 GradC**
Tauch- und Anlege-Temperaturwächter
Sollwertbereich 15...95 GradC, 100 mm
mit Ms-Schutzrohr
geprüft nach DIN14597
Technische Daten:
Druck:  PN10
Gewinde:  R 1/2"
Kontakt 1-2:  AC24..250 V, 0,1...16(2,5)A
Kontakt 1-3:  AC24..250 V, 0,1...6(2,5)A
Anschluss:  3-adrig
Schutzart:  IP54
Menge: 1,000 ST

**02.11.0030 Dreiwegventil PN 16, Flansch DN 25 kvs 10 m3/h, Nennhub 20 mm**
Dreiwegventil PN 16, Flansch DN 25
kvs 10 m3/h, Nennhub 20 mm
- Gehäuse aus Grauguss EN-GJL-250
- Stössel aus nichtrostendem Stahl
- Kegel aus Messing/Rotguss
- Stopfbuchse Messing
- Stösseldichtung Messing, EPDM O-Ringe
- gleichprozentige Ventilkennlinie
- Flanschanschluss nach ISO 7005

Medien: Kalt-, Warm- und Heisswasser, Wasser mit Frostschutzmittel, Solen, demineralisiertes Wasser nach VDI2035 Mediumstemperatur -10..+150 GradC
Menge: 1,000 ST

**02.11.0040 Dreiwegventil PN 16, Flansch DN 40 kvs 25 m3/h, Nennhub 20 mm**
Dreiwegventil PN 16, Flansch DN 40
kvs 25 m3/h, Nennhub 20 mm
- Gehäuse aus Grauguss EN-GJL-250
- Stössel aus nichtrostendem Stahl
- Kegel aus Messing/Rotguss
- Stopfbuchse Messing
- Stösseldichtung Messing, EPDM O-Ringe
- gleichprozentige Ventilkennlinie
- Flanschanschluss nach ISO 7005

Medien: Kalt-, Warm- und Heisswasser, Wasser mit Frostschutzmittel, Solen, demineralisiertes Wasser nach VDI2035 Mediumstemperatur -10..+150 GradC
Menge: 1,000 ST

**02.11.0050 Dreiwegventil PN 16, Flansch DN 40 kvs 16 m3/h, Nennhub 20 mm**
Dreiwegventil PN 16, Flansch DN 40
kvs 16 m3/h, Nennhub 20 mm
- Gehäuse aus Grauguss EN-GJL-250
- Stössel aus nichtrostendem Stahl
- Kegel aus Messing/Rotguss
- Stopfbuchse Messing
- Stösseldichtung Messing, EPDM O-Ringe
- gleichprozentige Ventilkennlinie
- Flanschanschluss nach ISO 7005

Medien: Kalt-, Warm- und Heisswasser, Wasser mit Frostschutzmittel, Solen, demineralisiertes Wasser nach VDI2035 Mediumstemperatur -10..+150 GradC
Menge: 1,000 ST

**02.11.0060 Durchgangsventil PN 16, Flansch DN 25 kvs 10 m3/h, Nennhub 20 mm**
Durchgangsventil PN 16, Flansch DN 25
kvs 10 m3/h, Nennhub 20 mm
- Gehäuse aus Grauguss EN-GJL-250
- Stössel aus nichtrostendem Stahl
- Kegel aus Messing/Rotguss
- Stopfbuchse Messing
- Stösseldichtung Messing, EPDM O-Ringe
- gleichprozentige Ventilkennlinie
- Flanschanschluss nach ISO 7005

Medien: Kalt-, Warm- und Heisswasser, Wasser mit Frostschutzmittel, Solen, demineralisiertes Wasser nach VDI2035 Mediumstemperatur -10..+150 GradC
Menge: 1,000 ST

**02.11.0070 Ventilantrieb 1000N 20mm Hub 0...10 VDC stetig, Notstellfunktion**
Ventilantrieb 1000N 20mm Hub
0...10 VDC stetig, Notstellfunktion
Ventilantrieb elektrohydraulisch
0...10 VDC stetig, Notstellfunktion
- Wartungsfreie Elektrohydraulik
- Handverstellung und Stellungsanzeige
- Einbauplätze: 2 Zusatzbausteine
- In Kombination mit Siemens Building
Technologies-Ventilen als Stellgerät mit Sicherheitsfunktion nach DIN 32730 erhältlich
Technische Daten:
Laufzeit (Regelbetrieb)
öffnen:  30 s
schließen:  15 s
Notstellzeit:  15 s schließen
Nennhub:  20 mm
Nennkraft:  1000 N
Betriebsspannung:  24 VAC
Leistungsaufnahme:  18 VA
Steuerausgang:  0...10 VDC (0...100 %)
Gehäuseschutzart:  IP54 IEC529
Menge: 1,000 ST

**02.11.0080 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb: IEC 60721-3-3, Klasse 3K5
  Temperatur -5...55 Grad C
- Transport: IEC 60721-3-2, Klasse 2K3
- Lagerung: IEC 60721-3-1
EMV-Richtlinie:  2004/108/EG
Elektrische Sicherheit:  EN 60730-1
Niederspannungsrichtlinie:  2006/95/EG
C-tick:  N474
UL-Konformität:  UL 873
Menge: 3,000 ST

**02.11.0090 Kabeltemperaturfühler Verwendbereich -30...+130 GradC**
Kabeltemperaturfühler
Verwendbereich -30...+130 GradC
Technische Daten:
Kabellänge:  1,5 m
Messelement:  Ni 1000 Ohm
Anschluss:  2-adrig
Menge: 3,000 ST

**02.11.0100 Schutzrohr PN16 Edelst. (St)1.4571, LW 7, G1/2", L=280mm**
Menge: 3,000 ST

**02.11.0110 Gehäuse für Schutzrohraufbau**
Menge: 3,000 ST

**02.11.0120 Wärmemengenzähler FFW2; FFW3**
*** Leitbeschreibung
Menge: 2,000 ST
*Unterbeschreibung 1 Ultraschall-Wärmezähler 3,5 m3/h, 260mm, PN16, G1 1/4 B*
Ultraschall-Wärmezähler
3,5 m3/h, 260mm, PN16, G1 1/4 B
Vollständige Typen-/Bestellbezeichnung:
UH50-A45C-XX06-F 0D-0000-M2A
für Einbau im Rücklauf,
Fühleranschluß 2 Leiter,
Nenndurchfluss 3,5 m3/h,
Baulänge 260mm,
Nenndruck PN16,
Anschluss G1 1/4 B,
Splitausführung mit 1,5m Kabel,
Steuerleitung fest,
Zifferblatt: für Deutschland,
Fühler im Volumenmessteil
direkt integriert, Fühler Pt500,
oder für den externen Einbau,
austauschbar,
direkt im Wasser,
Fühlerdurchmesser M10x1,
Eintauchlänge 38mm,
Kabellänge 1,5m,
Maximaltemperatur Fühler 150 Grad C,
Maximaldruck Fühler 25bar,
ohne Spannungsversorgung,
2 Kommunikationsmodule nachrüstbar,
konform gemäß MID Klasse 2,
Anzeige kWh (bis qp 10) - statisch
Menge: 1,000 ST
*Unterbeschreibung 2 Paar Verschraubung G 1 1/4 x R 1 Zoll*
Paar Verschraubung
G 1  1/4 x R 1 Zoll
Einbausatz bestehend aus:
2x Verschraubungen (G 1 1/4 x R1)
2x Überwurfmutter (G 1 1/4)
4x Dichtungen
Menge: 1,000 ST
*Unterbeschreibung 3 M-Bus Modul 4 Generation nach EN 13757 und DIN 1434-3*
M-Bus Modul 4 Generation
nach EN 13757 und DIN 1434-3
1x M-Bus Modul nach EN 13757
und DIN 1434-3 (G4 - Generation 4 - ab FW 5.15)
Menge: 1,000 ST
*Unterbeschreibung 4 Netzmodul AC 230 V*
Menge: 1,000 ST
*Unterbeschreibung 5 Adapter (M 10 x 1 mm x G 1/2 B), für Direct Short-Fühler*
Adapter (M 10 x 1 mm x G 1/2 B),
für Direct Short-Fühler,
Messing mit Flachdichtung (G 1/2),
Kupfer
Menge: 1,000 ST
*Unterbeschreibung 6 Universalbatterie*
Universalbatterie
die Batterielebensdauer ist abhängig von der Zählerkonfiguration
(6 oder 16 Jahre)
Menge: 1,000 ST

**02.11.0130 Wärmemengenzähler FFW4**
*** Leitbeschreibung
Menge: 1,000 ST
*Unterbeschreibung 1 Ultraschall-Wärmezähler 10,0 m3/h, 300mm, PN25, DN 40*
Ultraschall-Wärmezähler
10,0 m3/h, 300mm, PN25, DN 40
Vollständige Typen-/Bestellbezeichnung:
UH50-A61C-XX06-E 0N-0000-M2A
für Einbau im Rücklauf,
Fühleranschluß 2 Leiter,
Nenndurchfluss 10,0 m3/h,
Baulänge 300mm,
Nenndruck PN25,
Anschluss DN 40,
Splitausführung mit 1,5m Kabel,
Steuerleitung fest,
Zifferblatt: für Deutschland,
Fühler für den externen Einbau,
Fühler Pt500,
austauschbar,
Fühlerdurchmesser LW6,0,
Eintauchlänge 100mm,
Kabellänge 5m,
Maximaltemperatur Fühler 180 Grad C,
Maximaldruck Fühler 25bar,
ohne Spannungsversorgung,
2 Kommunikationsmodule nachrüstbar,
konform gemäß MID Klasse 2,
Anzeige kWh (bis qp 10) - statisch
Menge: 1,000 ST
*Unterbeschreibung 2 M-Bus Modul 4 Generation nach EN 13757 und DIN 1434-3*
M-Bus Modul 4 Generation
nach EN 13757 und DIN 1434-3
1x M-Bus Modul nach EN 13757
und DIN 1434-3 (G4 - Generation 4 - ab FW 5.15)
Menge: 1,000 ST
*Unterbeschreibung 3 Netzmodul AC 230 V*
Menge: 1,000 ST
*Unterbeschreibung 4 Tauchhülse (G 1/2 B x G 1/4)*
Tauchhülse
(G 1/2 B x G 1/4),
Einbaulänge 100 mm,
Edelstahl mit Flachdichtung (G 1/2),
Kupfer
Menge: 2,000 ST
*Unterbeschreibung 5 Universalbatterie*
Universalbatterie
die Batterielebensdauer ist abhängig von der Zählerkonfiguration
(6 oder 16 Jahre)
Menge: 1,000 ST

**02.11.0140 Wärmemengenzähler FFW5**
*** Leitbeschreibung
Menge: 1,000 ST
*Unterbeschreibung 1 Ultraschall-Wärmezähler 15,0 m3/h, 270mm, PN25, DN 50*
Ultraschall-Wärmezähler
15,0 m3/h, 270mm, PN25, DN 50
Vollständige Typen-/Bestellbezeichnung:
UH50-A65D-XX06-E 0N-0000-M2B
für Einbau im Rücklauf,
Fühleranschluß 2 Leiter,
Nenndurchfluss 15,0 m3/h,
Baulänge 270mm,
Nenndruck PN25,
Anschluss DN 50,
Splitausführung mit 3,0m Kabel,
Steuerleitung fest,
Zifferblatt: für Deutschland,
Fühler für den externen Einbau,
Fühler Pt500,
austauschbar,
Fühlerdurchmesser LW6,0,
Eintauchlänge 100mm,
Kabellänge 5m,
Maximaltemperatur Fühler 180 Grad C,
Maximaldruck Fühler 25bar,
ohne Spannungsversorgung,
2 Kommunikationsmodule nachrüstbar,
konform gemäß MID Klasse 2,
Anzeige MWh - statisch
Menge: 1,000 ST
*Unterbeschreibung 2 M-Bus Modul 4 Generation nach EN 13757 und DIN 1434-3*
M-Bus Modul 4 Generation
nach EN 13757 und DIN 1434-3
1x M-Bus Modul nach EN 13757
und DIN 1434-3 (G4 - Generation 4 - ab FW 5.15)
Menge: 1,000 ST
*Unterbeschreibung 3 Netzmodul AC 230 V*
Menge: 1,000 ST
*Unterbeschreibung 4 Tauchhülse (G 1/2 B x G 1/4)*
Tauchhülse
(G 1/2 B x G 1/4),
Einbaulänge 100 mm,
Edelstahl mit Flachdichtung (G 1/2),
Kupfer
Menge: 2,000 ST
*Unterbeschreibung 5 Universalbatterie*
Universalbatterie
die Batterielebensdauer ist abhängig von der Zählerkonfiguration
(6 oder 16 Jahre)
Menge: 1,000 ST

#### Untertitel 02.12 ASP07.2

**02.12.0010 Tauchtemperaturfühler mit Schutzrohr Ni1000, Eintauchtiefe 150 mm**
Tauchtemperaturfühler mit Schutzrohr
Ni1000, Eintauchtiefe 150 mm
Gewindenippel:  G1/2A, PN10
Schutzart:  IP 42
  IP 54 mit Kabelverschraubung
Messelement:  Ni 1000 Ohm
Verwendbereich:  -30...+130 GradC
Anschluss:  2-adrig
Menge: 10,000 ST

**02.12.0020 Tauch- und Anlege-Temperaturwächter Sollwertbereich 15...95 GradC**
Tauch- und Anlege-Temperaturwächter
Sollwertbereich 15...95 GradC, 100 mm
mit Ms-Schutzrohr geprüft nach DIN14597

Technische Daten:
Druck:  PN10
Gewinde:  R 1/2"
Kontakt 1-2:  AC24..250 V, 0,1...16(2,5)A
Kontakt 1-3:  AC24..250 V, 0,1...6(2,5)A
Anschluss:  3-adrig
Schutzart:  IP54
Menge: 1,000 ST

**02.12.0030 Dreiwegventil PN 16, Flansch DN 25 kvs 10 m3/h, Nennhub 20 mm**
Dreiwegventil PN 16, Flansch DN 25
kvs 10 m3/h, Nennhub 20 mm
- Gehäuse aus Grauguss EN-GJL-250
- Stössel aus nichtrostendem Stahl
- Kegel aus Messing/Rotguss
- Stopfbuchse Messing
- Stösseldichtung Messing, EPDM O-Ringe
- gleichprozentige Ventilkennlinie
- Flanschanschluss nach ISO 7005
Medien: Kalt-, Warm- und Heisswasser, Wasser mit Frostschutzmittel, Solen, demineralisiertes Wasser nach VDI2035 Mediumstemperatur -10..+150 GradC
Menge: 2,000 ST

**02.12.0040 Dreiwegventil PN 16, Flansch DN 32 kvs 16 m3/h, Nennhub 20 mm**
Dreiwegventil PN 16, Flansch DN 32
kvs 16 m3/h, Nennhub 20 mm
- Gehäuse aus Grauguss EN-GJL-250
- Stössel aus nichtrostendem Stahl
- Kegel aus Messing/Rotguss
- Stopfbuchse Messing
- Stösseldichtung Messing, EPDM O-Ringe
- gleichprozentige Ventilkennlinie
- Flanschanschluss nach ISO 7005
Medien: Kalt-, Warm- und Heisswasser, Wasser mit Frostschutzmittel, Solen, demineralisiertes Wasser nach VDI2035 Mediumstemperatur -10..+150 GradC
Menge: 1,000 ST

**02.12.0050 Durchgangsventil PN 16, Flansch DN 25 kvs 10 m3/h, Nennhub 20 mm**
Durchgangsventil PN 16, Flansch DN 25
kvs 10 m3/h, Nennhub 20 mm
- Gehäuse aus Grauguss EN-GJL-250
- Stössel aus nichtrostendem Stahl
- Kegel aus Messing/Rotguss
- Stopfbuchse Messing
- Stösseldichtung Messing, EPDM O-Ringe
- gleichprozentige Ventilkennlinie
- Flanschanschluss nach ISO 7005
Medien: Kalt-, Warm- und Heisswasser, Wasser mit Frostschutzmittel, Solen, demineralisiertes Wasser nach VDI2035 Mediumstemperatur -10..+150 GradC
Menge: 1,000 ST

**02.12.0060 Ventilantrieb 1000N 20mm Hub 0...10 VDC stetig, Notstellfunktion**
Ventilantrieb 1000N 20mm Hub
0...10 VDC stetig, Notstellfunktion
Ventilantrieb elektrohydraulisch
0...10 VDC stetig, Notstellfunktion
- Wartungsfreie Elektrohydraulik
- Handverstellung und Stellungsanzeige
- Einbauplätze: 2 Zusatzbausteine
- In Kombination mit Siemens Building
Technologies-Ventilen als Stellgerät mit Sicherheitsfunktion nach DIN 32730 erhältlich

Technische Daten:
Laufzeit (Regelbetrieb)
öffnen:  30 s
schließen:  15 s
Notstellzeit:  15 s schließen
Nennhub:  20 mm
Nennkraft:  1000 N
Betriebsspannung:  24 VAC
Leistungsaufnahme:  18 VA
Steuerausgang:  0...10 VDC (0...100 %)
Gehäuseschutzart:  IP54 IEC529
Menge: 1,000 ST

**02.12.0070 Ventilantrieb elektromotorisch AC/DC 24 V, stetiges Stellsignal**
Ventilantrieb elektromotorisch
AC/DC 24 V, stetiges Stellsignal
Betriebsspannung:  AC 24 V +/-20 %
  DC 24 V +20/-15 %
Frequenz:  45...65 HZ
Leistungsaufnahme bei 50 Hz:  8 VA/3,75 W
Stellzeit:  30 s
Stellkraft:  800 N
Nennhub:  20 mm
zul. Mediumstemperatur:  150 Grad C
Y-Stellsignal:  DC 0...10 V, DC 4...20 mA
Stellungsrückmeldung U:  DC 0...10 V
Gehäuseschutzart:  IP 54 nach EN 60529
Isolationsschutzklasse:  II nach EN 60730
Klimatische Bedingungen
- Betrieb:  IEC 60721-3-3, Klasse 3K5
  Temperatur  -5...55 Grad C
- Transport:  IEC 60721-3-2, Klasse 2K3
- Lagerung:  IEC 60721-3-1
EMV-Richtlinie:  2004/108/EG
Elektrische Sicherheit:  EN 60730-1
Niederspannungsrichtlinie:  2006/95/EG
C-tick:  N474
UL-Konformität:  UL 873
Menge: 3,000 ST

**02.12.0080 Kabeltemperaturfühler Verwendbereich -30...+130 GradC**
Kabeltemperaturfühler
Verwendbereich -30...+130 GradC
Technische Daten:
Kabellänge:  1,5 m
Messelement:  Ni 1000 Ohm
Anschluss:  2-adrig
Menge: 3,000 ST

**02.12.0090 Schutzrohr PN16 Edelst. (St)1.4571, LW 7, G1/2", L=280mm**
Menge: 3,000 ST

**02.12.0100 Gehäuse für Schutzrohraufbau**
Menge: 3,000 ST

**02.12.0110 Wärmemengenzähler RW1**
*** Leitbeschreibung
Menge: 1,000 ST
*Unterbeschreibung 1 Ultraschall-Wärmezähler 15,0 m3/h, 270mm, PN25, DN 50*
Ultraschall-Wärmezähler
15,0 m3/h, 270mm, PN25, DN 50
Vollständige Typen-/Bestellbezeichnung:
UH50-A65D-XX06-E 0N-0000-M2B
für Einbau im Rücklauf,
Fühleranschluß 2 Leiter,
Nenndurchfluss 15,0 m3/h,
Baulänge 270mm,
Nenndruck PN25,
Anschluss DN 50,
Splitausführung mit 3,0m Kabel,
Steuerleitung fest,
Zifferblatt: für Deutschland,
Fühler für den externen Einbau,
Fühler Pt500,
austauschbar,
Fühlerdurchmesser LW6,0,
Eintauchlänge 100mm,
Kabellänge 5m,
Maximaltemperatur Fühler 180 Grad C,
Maximaldruck Fühler 25bar,
ohne Spannungsversorgung,
2 Kommunikationsmodule nachrüstbar,
konform gemäß MID Klasse 2,
Anzeige MWh - statisch
Menge: 1,000 ST
*Unterbeschreibung 2 M-Bus Modul 4 Generation nach EN 13757 und DIN 1434-3*
M-Bus Modul 4 Generation
nach EN 13757 und DIN 1434-3
1x M-Bus Modul nach EN 13757 und DIN 1434-3
(G4 - Generation 4 - ab FW 5.15)
Menge: 1,000 ST
*Unterbeschreibung 3 Netzmodul AC 230 V*
Menge: 1,000 ST
*Unterbeschreibung 4 Tauchhülse (G 1/2 B x G 1/4)*
Tauchhülse
(G 1/2 B x G 1/4),
Einbaulänge 100 mm,
Edelstahl mit Flachdichtung (G 1/2),
Kupfer
Menge: 2,000 ST
*Unterbeschreibung 5 Universalbatterie*
Universalbatterie
die Batterielebensdauer ist abhängig von der Zählerkonfiguration
(6 oder 16 Jahre)
Menge: 1,000 ST

**02.12.0120 Wärmemengenzähler RW2; RW3; RW4**
*** Leitbeschreibung
Menge: 3,000 ST
*Unterbeschreibung 1 Ultraschall-Wärmezähler 3,5 m3/h, 260mm, PN16, G1 1/4 B*
Ultraschall-Wärmezähler
3,5 m3/h, 260mm, PN16, G1 1/4 B
Vollständige Typen-/Bestellbezeichnung:
UH50-A45C-XX06-F 0D-0000-M2A
für Einbau im Rücklauf,
Fühleranschluß 2 Leiter,
Nenndurchfluss 3,5 m3/h,
Baulänge 260mm,
Nenndruck PN16,
Anschluss G1 1/4 B,
Splitausführung mit 1,5m Kabel,
Steuerleitung fest,
Zifferblatt: für Deutschland,
Fühler im Volumenmessteil
direkt integriert, Fühler Pt500,
oder für den externen Einbau,
austauschbar,
direkt im Wasser,
Fühlerdurchmesser M10x1,
Eintauchlänge 38mm,
Kabellänge 1,5m,
Maximaltemperatur Fühler 150 Grad C,
Maximaldruck Fühler 25bar,
ohne Spannungsversorgung,
2 Kommunikationsmodule nachrüstbar,
konform gemäß MID Klasse 2,
Anzeige kWh (bis qp 10) - statisch
Menge: 1,000 ST
*Unterbeschreibung 2 Paar Verschraubung G 1 1/4 x R 1 Zoll*
Paar Verschraubung
G 1  1/4 x R 1 Zoll
Einbausatz bestehend aus:
2x Verschraubungen (G 1 1/4 x R1)
2x Überwurfmutter (G 1 1/4)
4x Dichtungen
Menge: 1,000 ST
*Unterbeschreibung 3 M-Bus Modul 4 Generation nach EN 13757 und DIN 1434-3*
M-Bus Modul 4 Generation
nach EN 13757 und DIN 1434-3
1x M-Bus Modul nach EN 13757
und DIN 1434-3 (G4 - Generation 4 - ab FW 5.15)
Menge: 1,000 ST
*Unterbeschreibung 4 Netzmodul AC 230 V*
Menge: 1,000 ST
*Unterbeschreibung 5 Adapter (M 10 x 1 mm x G 1/2 B), für Direct Short-Fühler*
Adapter (M 10 x 1 mm x G 1/2 B),
für Direct Short-Fühler,
Messing mit Flachdichtung (G 1/2),
Kupfer
Menge: 1,000 ST
*Unterbeschreibung 6 Universalbatterie*
Universalbatterie
die Batterielebensdauer ist abhängig von der Zählerkonfiguration
(6 oder 16 Jahre)
Menge: 1,000 ST

**02.12.0130 Wärmemengenzähler RW5**
*** Leitbeschreibung
Menge: 1,000 ST
*Unterbeschreibung 1 Ultraschall-Wärmezähler 10,0 m3/h, 300mm, PN25, DN 40*
Ultraschall-Wärmezähler 10,0 m3/h, 300mm, PN25, DN 40
Vollständige Typen-/Bestellbezeichnung:
UH50-A61C-XX06-E 0N-0000-M2A
für Einbau im Rücklauf,
Fühleranschluß 2 Leiter,
Nenndurchfluss 10,0 m3/h,
Baulänge 300mm,
Nenndruck PN25,
Anschluss DN 40,
Splitausführung mit 1,5m Kabel,
Steuerleitung fest,
Zifferblatt: für Deutschland,
Fühler für den externen Einbau,
Fühler Pt500, austauschbar,
Fühlerdurchmesser LW6,0,
Eintauchlänge 100mm,
Kabellänge 5m,
Maximaltemperatur Fühler 180 Grad C,
Maximaldruck Fühler 25bar,
ohne Spannungsversorgung,
2 Kommunikationsmodule nachrüstbar,
konform gemäß MID Klasse 2,
Anzeige kWh (bis qp 10) - statisch
Menge: 1,000 ST
*Unterbeschreibung 2 M-Bus Modul 4 Generation nach EN 13757 und DIN 1434-3*
M-Bus Modul 4 Generation
nach EN 13757 und DIN 1434-3
1x M-Bus Modul nach EN 13757
und DIN 1434-3 (G4 - Generation 4 - ab FW 5.15)
Menge: 1,000 ST
*Unterbeschreibung 3 Netzmodul AC 230 V*
Menge: 1,000 ST
*Unterbeschreibung 4 Tauchhülse (G 1/2 B x G 1/4)*
Tauchhülse
(G 1/2 B x G 1/4),
Einbaulänge 100 mm,
Edelstahl mit Flachdichtung (G 1/2),
Kupfer
Menge: 2,000 ST
*Unterbeschreibung 5 Universalbatterie*
Universalbatterie
die Batterielebensdauer ist abhängig von der Zählerkonfiguration
(6 oder 16 Jahre)
Menge: 1,000 ST

### Titel 03 BSK Bussystem

#### Untertitel 03.01 BSK Bussystem

**03.01.0010 RKZ/S-BACnet Zentrale mit intergiertem Display**
RKZ/S-BACnet Zentrale mit intergiertem Display
Steuereinheit:  Bus-Controller
Systemsoftware:  auf EEPROM
Übertragungsrate:  9600 Baud
Schnittstellen:  RS232, RS485 (RK512-3964R / MOD-Bus und BACnet)
Anzeigemöglichkeit der letzten 100 Meldungen über Integriertes Display
Versorgung:  24 VDC
Menge: 2,000 ST

**03.01.0020 RK/Soft Anwendersoftware**
RK/Soft Anwendersoftware zur Überwachung von Störmeldungen und zur Ansteuerung von motorisierten Brandschutz- und Entrauchungsklappen.
Software, die es dem Benutzer ermöglicht, alle Werte, Zustände und Parameter, der über die Module angeschlossenen Anlagenteile, anzuzeigen und auf einem Drucker auszugeben. Das gleiche gilt für angeschlossene BSK- Motoren.Die Software besteht im Wesentlichen aus folgenden Funktionsblöcken mit folgenden Mindestanforderungen:
Betriebssystem:
Standartbetriebssystem für den Verbindungsaufbau zu den über das Bussystem angeschlossenen Motormodulen bzw. Melde- bzw. Schaltbausteinen. Automatische Selbstüberwachung der angeschlossenen Hardwarekomponenten und der Busleitung mit Meldungsausgabe im Klartext und an den Schnittstellen im ASCI-Format.
Parametrierung:
Jedem Datenpunkt müssen Texte und Parameter zugeordnet werden können:
- Klartextbezeichnung der Nutzeradresse mit bis zu 50 Zeichen
- Statusanzeige,
- Datum und Uhrzeit der ankommenden Meldungen.
- Datum und Uhrzeit der ausgelösten Schaltvorgänge.
- Schnittstellen Parameter mit SPS-Bezeichnungen (Datenwort, Datenbaustein und BacNet-Objekten)

Bedienerführung:
- Bedienungsfunktionen über Menüsteuerung
- Editierbarkeit von Texten
- Menüauswahl durch Mausbedienung
- Bedienerschutz durch Passwort

Automatische Inbetriebnahme:
- automatisches Einlesen der Modul-Seriennummern
- automatische Erkennung des Modultyps
- automatische Auflistung der Modulreihenfolge im Bus
Menge: 2,000 ST

**03.01.0030 RK/Wart**
RK/Wart
Wartungssoftware zur automatischen Wartung von motorisierten Brandschutz-  und Entrauchungsklappen.
Software, in Verbindung mit RKSoft für Microsoft WindowsT, die es dem Benutzer ermöglicht alle am Bus angeschlossenen motorisierten BSK / ERK- Motoren auf ihre Laufzeit zu überprüfen. Es müssen zwei verschiedene Laufzeitfenster (eines für BSK und eines für ERK) parametriert werden können welche den gängigen Klappenmotoren angepasst sind. Das Programm muss die Möglichkeit bieten einzeln Wartungsgruppen anzulegen.
Des Weiteren müssen für alle Wartungsgruppen Verknüpfungen hinterlegt werden können die z.B Sicherheitsabschaltungen der RLT Anlagen vor dem Wartungslauf realisieren können. Auch muss der Zeitpunkt für die nächste Wartung aktiviert werden können, so dass man eine vollautomatisierte Wartung ohne Personal vor Ort starten lassen kann. Je Wartungslauf muss ein Ausdruck mit einer Auflistung der einzelnen Klappenlaufzeiten und deren Status möglich sein.
Die Software besteht im wesentlichen aus folgenden Funktions-blöcken:
Einstellung der Wartungsparameter:
Laufzeit 1  Min. / Max. Laufzeit (für BSK/ERK)
Laufzeit 2  Min. / Max. Laufzeit (für BSK/ERK)
Timeout Zeit:  Rückkehr zum Normalbetrieb bei
Laufzeitüberschreitung
Status: Laufzeit in Ordnung (i.O.), Laufzeit nicht in Ordnung (n.i.O.)
Wartungsmodus:
Anzeige der Laufenden
Nummer der Prüfung
Laufzeitanzeige Laufzeit 1
Laufzeitanzeige Laufzeit 2
Status der Messung:
Status der Klappenlaufzeit
Datum des Wartungslaufs
Menge: 2,000 ST

**03.01.0040 RKC/M Rauchklappenkontroller**
RKC/M Rauchklappenkontroller
Motormodul im Aufputz IP 65 Gehäuse
zur Aufnahme  von 2 pot. freien AUF/ZU Endlagenschaltern zum Schalten eines BSK / ERK - Motors, zur Überwachung des Motorstroms,
2 x 3 Klemmen für die Busleitung
2 x 2 Klemmen für pot. freie Eingänge
1 x 2 Klemmen für pot. freien Motorausgang
2 x 2 Klemmen für die  Motorspeisespannung
1 x 2 Klemmen für pot. freien Thermoauslöser
Klemmen bis max. 2,5 mm²
Menge: 36,000 ST

**03.01.0050 RKC/M2 Rauchklappenkontroller**
RKC/M2 Rauchklappenkontroller
Motormodul im Aufputz IP 65 Gehäuse zum Anschluss von 2
BSK/ERK
zur Aufnahme  von 4 pot. freien AUF/ZU Endlagenschaltern zum Schalten zweier BSK / ERK - Motoren, zur Überwachung des Motorstroms,
2 x 3 Klemmen für die Busleitung
4 x 2 Klemmen für pot. freie Eingänge
2 x 2 Klemmen für pot. freien Motorausgang
2 x 2 Klemmen für die  Motorspeisespannung
2 x 2 Klemmen für pot. freien Thermoauslöser
Klemmen bis max. 2,5 mm²
Menge: 100,000 ST

**03.01.0060 RKC/A2Ph**
RKC/A2Ph
Schalt / Meldemodul im Schaltschrankgehäuse IP 21
zur Hutschienenmontage, zur Aufnahme von 2 pot. freien Eingängen,und zum Schalten von 2 pot. freien Ausgängen,
2 x 3 Klemmen für die Busleitung
2 x 2 Klemmen für pot. freie Eingänge
2 x 2 Klemmen für pot. freie Ausgänge
Klemmen bis max. 2,5 mm²
Menge: 10,000 ST

**03.01.0070 Montage, Inbetriebnahme, Programmierung 1:1 Test**
Montage, Inbetriebnahme, Programmierung 1:1 Test
inklusive Beschriftung und Parametrierung der Schnittstelle zur GLT, der Modultypen: RKC/M(2), an fertig verlegten und beschrifteten Anschlussleitungen, bis zu einer Montagehöhe von 3m (Leitermontage) bei entsprechender Baufreiheit, inklusive Montagezubehör und geeignetem Befestigungsmaterial zur sicheren Befestigung mit dem Baukörper  nach DIN EN 1998-1 in Erdbebenzone 2 Verschraubungen. Anschluss der fertig verlegten Endlagenschalter am Modul.
Menge: 236,000 ST

**03.01.0080 Anschluß der bauseits verlegten Kabel**
Anschluß der bauseits verlegten Kabel
Anklemmen der gemäß Schaltplan bezeichneten und verlegten Elektroleitungen an die Klemmleiste der BSK Module. Von der Elektrofirma werden die Leitungen dauerhaft mit Kabelmarkern gekennzeichnet.
Eine Überprüfung der bauseits erlegten Elektroleitungen hat von der Lieferfirma des BSK Bussystemesl zu erfolgen.
Menge: 236,000 ST

**03.01.0090 BACNet Kopplung des BSK-Bussystem**
BACNet Kopplung des BSK-Bussystem mit den DDC Unterstationen und der GLT
Menge: 2,000 PSC

### Titel 04 Schaltschränke

*Hinweis: Hinweis*
Hinweis: Anlieferung und Aufstellung gem. Logistikkonzept

#### Untertitel 04.01 ASP01

**04.01.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT max 2400 x 2000 x 400 mm
Schutzart:  IP 43
Bauart. Standschrank
Lackierung: RAL 7035

Montageort: Lüftungszentrale C-3.004

- Klemmleiste:
- Kabeleinführung:
- Beleuchtung
- 25 % Platzreserve

Für jeden Schutzleiter ist dem entsprechen- den Anschluss zugeordnet eine Reihenklemme vorzusehen.
Alle MP-Leiter sind mit Null-Leiter Trennklemmen zu versehen. Einschließlich allem erforderlichen Zubehör wie Sammel- schienen, Verdrahtungs-, und Kleinmaterial auf Klemmleiste verdrahtet sowie werkseitig funktionsgeprüft

Einschließlich Satz Schaltpläne  inkl.  Klemmenpläne, mit allen erforderlichen Eintragungen

  Einspeisung

1  Hauptschalter 3-polig als Lastschalter
  max. 100 A
1  Hauptsicherung 3-polig max. 100 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

3 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

3 Stück Si. Netzabgang
  für Rohrbegleitheizung
  Stromart: 1 x 230 V, 50 Hz
  bestehend aus je:
  1 Stück 1-poliger SI-Automat mit Hi Schalter
  1 Stück Betriebmeldung optisch
  1 Stück Störmeldung optisch
  1 Stück Hilfsrelais 4s/4ö für Störmeldung
  5 Stück Reihenklemmen

4 komplette Schützkombination
  für: Ventilator
  Stromart: 3 x 400 V, 50Hz
  Leistung: max 5,5 kW
  Schaltung: Drehzahlregelbar
  bestehend aus je:
  1 Stück 3-polig Schraubsicherung
  1 Stück Leistungsschütz mit Bi.- Relais
  inkl. Wiedereinschaltsperre
  1 Stück Betriebmeldung optisch
  1 Stück Störmeldung optisch
  1 Stück Hilfsrelais für Störmeldung
  1 Stück Hilfsrelais für Verriegelungen
  4 Stück Reihenklemmen

4 komplette Schützkombination
  für: Ventilator
  Stromart: 3 x 400 V, 50Hz
  Leistung: max 4 kW
  Schaltung: Drehzahlregelbar
  bestehend aus je:
  1 Stück 3-polig Schraubsicherung
  1 Stück Leistungsschütz mit Bi.- Relais
  inkl. Wiedereinschaltsperre
  1 Stück Betriebmeldung optisch
  1 Stück Störmeldung optisch
  1 Stück Hilfsrelais für Störmeldung
  1 Stück Hilfsrelais für Verriegelungen
  4 Stück Reihenklemmen

5 komplette Schützkombination
  für: Pumpen
  Stromart: 3 x 400 V, 50Hz
  Leistung: max 4 KW
  Schaltung: direkt
  bestehend aus je:
  1 Stück 3-polig Schraubsicherung
  1 Stück Leistungsschütz mit Bi.- Relais
  inkl. Wiedereinschaltsperre
  1 Stück Betriebmeldung optisch
  1 Stück Störmeldung optisch
  1 Stück Hilfsrelais für Störmeldung
  1 Stück Hilfsrelais für Verriegelungen
  4 Stück Reihenklemmen

2 komplette Schützkombination
  für: Elektroerhitzer
  Stromart: 1 x 230 V, 50Hz
  Leistung: max 4 KW
  Schaltung: Stetig
  bestehend aus je:
  1 Stück 1-polig Schraubsicherung Lastversorgung
  1 Stück Leistungsschütz
  1 Stück 1-polig Schraubsicherung Steuerungsversorgung
  1 Stück Betriebmeldung optisch
  1 Stück Störmeldung optisch
  1 Stück Hilfsrelais für Störmeldung
  1 Stück Hilfsrelais für Verriegelungen
11 Stück Reihenklemmen

1 komplette Schützkombination
  für: Elektroerhitzer
  Stromart: 3 x 400 V, 50Hz
  Leistung: max 10 KW
  Schaltung: Stetig
  bestehend aus je:
  1 Stück 3-polig Schraubsicherung Lastversorgung
  1 Stück Leistungsschütz
  1 Stück 1-polig Schraubsicherung Steuerungsversorgung
  1 Stück Betriebmeldung optisch
  1 Stück Störmeldung optisch
  1 Stück Hilfsrelais für Störmeldung
  1 Stück Hilfsrelais für Verriegelungen
13 Stück Reihenklemmen

3 Aufschaltung von Fassadenbewässerung
  bestehend aus je:
  1 Stück Freigabe
  1 Stück Betriebmeldung optisch
  1 Stück Störmeldung optisch
  1 Stück Hilfsrelais für Störmeldung
  1 Stück Hilfsrelais für Verriegelungen
  8 Stück Reihenklemmen

3 Aufschaltung von RLT-Kompaktanlagen
  bestehend aus je:
  1 Stück Freigabe
  1 Stück Betriebmeldung optisch
  1 Stück Störmeldung optisch
  1 Stück Hilfsrelais für Störmeldung
  1 Stück Hilfsrelais für Verriegelungen
  8 Stück Reihenklemmen

2 Aufschaltung von Steuerungen für Adiabate Kühlung
  bestehend aus je:
  1 Stück Freigabe
  1 Stück Sollwertvorgabe
  1 Stück Betriebmeldung optisch
  1 Stück Störmeldung optisch
  1 Stück Hilfsrelais für Störmeldung
  1 Stück Hilfsrelais für Verriegelungen
11 Stück Reihenklemmen
  1 Stück Netzwerkanschluß RJ 45

16 Aufschaltung von ULK
  bestehend aus je:
  1 Stück Freigabe
  1 Stück Betriebmeldung optisch
  1 Stück Störmeldung optisch
  1 Stück Hilfsrelais für Störmeldung
  1 Stück Hilfsrelais für Verriegelungen
11 Stück Reihenklemmen

3 Stück Klappensteuerung Auf/Zu mit Rückmeldungen
  bestehend aus je:
  1 Stück Hilfsrelais 4s/4ö
  7 Stück Reihenklemmen

6 Stück Klappensteuerung stetig 24 V, 50 Hz
  bestehend aus je:
  4 Stück Reihenklemmen

8 Stück Rep.Schalter Überwachung
  bestehend aus je:
  1 Stück Hilfsrelais 4s/4ö für Verriegelungen
  1 Stück Hilfsrelais 4s/4ö für Störmeldung
  1 Stück Störmeldung optisch
  3 Stück Reihenklemmen

2 Stück BMA-Steuerung
  bestehend aus je:
  1 Stück Hilfsrelais 4s/4ö für Verriegelungen
  1 Stück Hilfsrelais 4s/4ö für Störmeldung
  1 Stück Störmeldung optisch
  3 Stück Reihenklemmen

3 Stück Frostwächtersteuerung
  bestehend aus je:
  1 Stück Hilfsrelais 4s/4ö für Verriegelungen
  1 Stück Hilfsrelais 4s/4ö für Störmeldung
  1 Stück Drucktaster ( Entriegelung )
  1 Stück Störmeldung optisch
  3 Stück Reihenklemmen

6 Stück Rauchmelderüberwachung
  bestehend aus je:
  1 Stück Hilfsrelais 4s/4ö für Verriegelungen
  1 Stück Hilfsrelais 4s/4ö für Störmeldung
  1 Stück Drucktaster ( Entriegelung )
  1 Stück Störmeldung optisch
  3 Stück Reihenklemmen

3 Stück STB-Steuerung
  bestehend aus je:
  1 Stück Hilfsrelais 4s/4ö für Verriegelungen
  1 Stück Hilfsrelais 4s/4ö für Störmeldung
  1 Stück Drucktaster ( Entriegelung )
  1 Stück Störmeldung optisch
  3 Stück Reihenklemmen

3 Stück Temperaturwächtersteuerung
  bestehend aus je:
  1 Stück Hilfsrelais 4s/4ö für Verriegelungen
  1 Stück Hilfsrelais 4s/4ö für Störmeldung
  1 Stück Störmeldung optisch
  3 Stück Reihenklemmen

3 Stück Strömungswächtersteuerung
  bestehend aus je:
  1 Stück Hilfsrelais 4s/4ö für Verriegelungen
  1 Stück Hilfsrelais 4s/4ö für Störmeldung
  1 Stück Störmeldung optisch
  3 Stück Reihenklemmen

10 Stück Filterüberwachung
  bestehend aus je:
  1 Stück Hilfsrelais 4s/4ö für Verriegelungen
  1 Stück Hilfsrelais 4s/4ö für Störmeldung
  1 Stück Störmeldung optisch
  3 Stück Reihenklemmen

6 Stück Drucküberwachung
  bestehend aus je:
  1 Stück Hilfsrelais 4s/4ö für Verriegelungen
  1 Stück Hilfsrelais 4s/4ö für Störmeldung
  1 Stück Drucktaster ( Entriegelung )
  1 Stück Störmeldung optisch
  3 Stück Reihenklemmen

2 Stück Vereisungsschutzüberwachung
  bestehend aus je:
  1 Stück Hilfsrelais 4s/4ö für Verriegelungen
  1 Stück Hilfsrelais 4s/4ö für Störmeldung
  1 Stück Störmeldung optisch
  3 Stück Reihenklemmen

4 Stück Präsenzmelder
  bestehend aus je:
  1 Stück Hilfsrelais 4s/4ö für Verriegelungen
  4 Stück Reihenklemmen

1 Stück externe Anforderungen Spülmaschine
  bestehend aus je:
  1 Stück Hilfsrelais 4s/4ö
  3 Stück Reihenklemmen

8 Stück externe Betriebs/Störmeldungen
  bestehend aus je:
  1 Stück Hilfsrelais 4s/4ö
  3 Stück Reihenklemmen

6 Stück Ventilsteuerung  24 V, 50 Hz
  bestehend aus je:
  4 Stück Reihenklemmen

22 Stück Volumenstromreglersteuerung  24 V, 50 Hz
  bestehend aus je:
  1 Stück Hilfsrelais 4s/4ö
  5 Stück Reihenklemmen

4 Stück Aufschaltung Tableau
  bestehend aus je:
  2 Stück Hilfsrelais 4s/4ö
  8 Stück Reihenklemmen

104 Stück Messwertaufschaltung
  bestehend aus je:
  3 Stück Reihenklemmen

  1 Stück Einbau BSK Busmodulhardware
  für den ISP 01 aus dem Titel BSK Bussystem
  allem notwendigen Zubehör

  1 Stück Einbau der aufgeführten DDC Hardware
  für den ISP 01 aus dem Titel Automationsstationen inkl.
  allem notwendigen Zubehör
Menge: 1,000 Stck

**04.01.0020 Fernbedientableau im a.P. Gehäuse Aluminiumfrontplatte**
mit folgenden Einbauten:
-1 Ein-Aus-Automatik
-2 Leuchtmelder
Menge: 4,000 Stck

**04.01.0030 Ingenieurbearbeitung Schaltschrank**
Erstellen aller Schaltplanunterlagen entsprechend den Ausführungs-richtlinien. Die Schaltpläne sind mit dem CAD System EPLAN zu erstellen. Eine Ausführung auf Datenträger ist Bestandteil der Dokumentation. Teilnahme an den erforderlichen Baubesprechungen. Koordination der Verkabelung mit der Elektrofirma. Herstellung der Revisionsunterlagen.
Menge: 1,000 Stck

**04.01.0040 Schaltschrankmontage**
Montage am Aufstellort mit Nebenarbeiten, für Transport, Verladung und Aufstellung der Anlage einschließlich Befestigungsmaterial für die Befestigung mit dem Baukörper nach DIN EN 1998-1 in Erdbebenzone 2.
Menge: 1,000 Stck

**04.01.0050 Kabelauflegen**
Anklemmen der bauseits gemäß Schaltplan bezeichneten und verlegten Elektroleitungen an die Klemmleiste des Schaltschrankes. Von der Elektrofirma werden die Leitungen dauerhaft mit Kabelmarkern gekennzeichnet.
Menge: 1,000 psch

**04.01.0060 Inbetriebnahme Leistungsteil**
Inbetriebnahme Schaltschrank mit Überprüfung der einzelnen Verriegelungen, Messen der Motornennströme und Einstellung der thermischen Motorschutzrelais. Überprüfung der Drehrichtung, Funktionsprüfung der einzelnen Anlagen. Einweisung des Bedienungspersonals
Menge: 1,000 psch

**04.01.0070 Inbetriebnahme Regelungsteil**
Funktionsprobe und Einregulierung der Regelkreise, sowie den Meß-und Überwachungseinrichtungen. Einstellen und Justieren von Geräten entsprechend den Sollwertangaben des Auftraggebers.
Menge: 1,000 psch

#### Untertitel 04.02 ASP01.1

**04.02.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT  max 1000 x 1000 x 300 mm
Schutzart:  IP 43
Bauart. Wandschrank
Lackierung: RAL 7035

Montageort: Technikraum C-2.045.3

- Klemmleiste:
- Kabeleinführung:
- Beleuchtung
- 25 % Platzreserve

Für jeden Schutzleiter ist dem entsprechen- den Anschluss zugeordnet eine Reihenklemme vorzusehen.
Alle MP-Leiter sind mit Null-Leiter Trennklemmen zu versehen. Einschließlich allem erforderlichen Zubehör wie Sammel- schienen, Verdrahtungs-, und Kleinmaterial auf Klemmleiste verdrahtet  sowie werkseitig funktionsgeprüft

Einschließlich Satz Schaltpläne  inkl.  Klemmenpläne, mit allen erforderlichen Eintragungen

  Einspeisung

1  Hauptschalter 3-polig als Lastschalter
  max. 25 A
1  Hauptsicherung 3-polig max. 25 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

3  Sicherungsautomaten mit Hilfskontakt
  für die Steuerung und Regelung

4  Stück Hilfsrelais 4s/4ö
  für Steuerung und Verriegelung

1  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

1 Stück Si. Netzabgang
  Stromart: 1 x 230 V, 50 Hz
  bestehend aus je:
  1 Stück 1-poliger Schraubsicherung
  1 Stück 1-poligem Schalter ( Ein - Aus)
  1 Stück Betriebmeldung optisch
  1 Stück Störmeldung optisch
  1 Stück Hilfsrelais 4s/4ö
  5 Stück Reihenklemmen

1 Stück Si. Netzabgang
  Stromart: 3 x 400 V, 50 Hz
  bestehend aus je:
  1 Stück 3-poliger Schraubsicherung
  1 Stück 3-poligem Schalter ( Ein - Aus)
  1 Stück Betriebmeldung optisch
  1 Stück Störmeldung optisch
  1 Stück Hilfsrelais 4s/4ö
  5 Stück Reihenklemmen

2 Stück BMA-Steuerung
  bestehend aus je:
  1 Stück Hilfsrelais 4s/4ö für Verriegelungen
  1 Stück Hilfsrelais 4s/4ö für Störmeldung
  1 Stück Störmeldung optisch
  3 Stück Reihenklemmen

8  Stück Volumenstromreglersteuerung  24 V, 50 Hz
  bestehend aus je:
  1 Stück Hilfsrelais 4s/4ö
  5 Stück Reihenklemmen

8 Stück externe Betriebs/Störmeldungen
  bestehend aus je:
  1 Stück Hilfsrelais 4s/4ö
  3 Stück Reihenklemmen

14 Stück Messwertaufschaltung
  bestehend aus je:
  3 Stück Reihenklemmen

  1 Stück Einbau BSK I/O Module
  allem notwendigen Zubehör

  1 Stück Einbau der aufgeführten DDC Hardware
  für den ISP 01.1 aus dem Titel Automationsstationen inkl.
  allem notwendigen Zubehör
Menge: 1,000 Stck

**04.02.0020 Fernbedientableau im a.P. Gehäuse Aluminiumfrontplatte**
mit folgenden Einbauten:
-1 Ein-Aus-Automatik
-2 Leuchtmelder
Menge: 4,000 Stck

**04.02.0030 Ingenieurbearbeitung Schaltschrank**
Erstellen aller Schaltplanunterlagen entsprechend den Ausführungs-richtlinien. Die Schaltpläne sind mit dem CAD System EPLAN zu erstellen. Eine Ausführung auf Datenträger ist Bestandteil der Dokumentation. Teilnahme an den erforderlichen Baubesprechungen. Koordination der Verkabelung mit der Elektrofirma. Herstellung der Revisionsunterlagen.
Menge: 1,000 Stck

**04.02.0040 Schaltschrankmontage**
Montage am Aufstellort mit Nebenarbeiten, für Transport, Verladung und Aufstellung der Anlage einschließlich Befestigungsmaterial für die Befestigung mit dem Baukörper nach DIN EN 1998-1 in Erdbebenzone 2.
Menge: 1,000 Stck

**04.02.0050 Kabelauflegen**
Anklemmen der bauseits gemäß Schaltplan bezeichneten und verlegten Elektroleitungen an die Klemmleiste des Schaltschrankes. Von der Elektrofirma werden die Leitungen dauerhaft mit Kabelmarkern gekennzeichnet.
Menge: 1,000 psch

**04.02.0060 Inbetriebnahme Leistungsteil**
Inbetriebnahme Schaltschrank mit Überprüfung der einzelnen Verriegelungen, Messen der Motornennströme und Einstellung der thermischen Motorschutzrelais. Überprüfung der Drehrichtung, Funktionsprüfung der einzelnen Anlagen. Einweisung des Bedienungspersonals
Menge: 1,000 psch

**04.02.0070 Inbetriebnahme Regelungsteil**
Funktionsprobe und Einregulierung der Regelkreise, sowie den Meß-und Überwachungseinrichtungen. Einstellen und Justieren von Geräten entsprechend den Sollwertangaben des Auftraggebers.
Menge: 1,000 psch

#### Untertitel 04.03 ASP01.2

**04.03.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT  max 1000 x 1000 x 300 mm
Schutzart:  IP 43
Bauart. Wandschrank
Lackierung: RAL 7035

Montageort: Lager A-0.006

- Klemmleiste:
- Kabeleinführung:
- Beleuchtung
- 25 % Platzreserve

Für jeden Schutzleiter ist dem entsprechen- den Anschluss zugeordnet eine Reihenklemme vorzusehen.
Alle MP-Leiter sind mit Null-Leiter Trennklemmen zu versehen. Einschließlich allem erforderlichen Zubehör wie Sammel- schienen, Verdrahtungs-, und Kleinmaterial auf Klemmleiste verdrahtet sowie werkseitig funktionsgeprüft

Einschließlich Satz Schaltpläne  inkl.  Klemmenpläne, mit allen erforderlichen Eintragungen

  Einspeisung

1  Hauptschalter 3-polig als Lastschalter
  max. 25 A
1  Hauptsicherung 3-polig max. 25 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

3  Sicherungsautomaten mit Hilfskontakt
  für die Steuerung und Regelung

4  Stück Hilfsrelais 4s/4ö
  für Steuerung und Verriegelung

1  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

1 Stück Si. Netzabgang
  Stromart: 1 x 230 V, 50 Hz
  bestehend aus je:
  1 Stück 1-poliger Schraubsicherung
  1 Stück 1-poligem Schalter ( Ein - Aus)
  1 Stück Betriebmeldung optisch
  1 Stück Störmeldung optisch
  1 Stück Hilfsrelais 4s/4ö
  5 Stück Reihenklemmen

1 Stück Si. Netzabgang
  Stromart: 3 x 400 V, 50 Hz
  bestehend aus je:
  1 Stück 3-poliger Schraubsicherung
  1 Stück 3-poligem Schalter ( Ein - Aus)
  1 Stück Betriebmeldung optisch
  1 Stück Störmeldung optisch
  1 Stück Hilfsrelais 4s/4ö
  5 Stück Reihenklemmen

7 Aufschaltung von RLT-Kompaktanlagen
  bestehend aus je:
  1 Stück Freigabe
  1 Stück Betriebmeldung optisch
  1 Stück Störmeldung optisch
  1 Stück Hilfsrelais für Störmeldung
  1 Stück Hilfsrelais für Verriegelungen
  8 Stück Reihenklemmen

2 Stück BMA-Steuerung
  bestehend aus je:
  1 Stück Hilfsrelais 4s/4ö für Verriegelungen
  1 Stück Hilfsrelais 4s/4ö für Störmeldung
  1 Stück Störmeldung optisch
  3 Stück Reihenklemmen

3  Stück Ventilsteuerung  24 V, 50 Hz
  bestehend aus je:
  5 Stück Reihenklemmen

29 Stück externe Betriebs/Störmeldungen
  bestehend aus je:
  1 Stück Hilfsrelais 4s/4ö
  3 Stück Reihenklemmen

6 Stück Messwertaufschaltung
  bestehend aus je:
  3 Stück Reihenklemmen

  1 Stück Einbau BSK I/O Module
  allem notwendigen Zubehör

  1 Stück Einbau der aufgeführten DDC Hardware
  für den ISP 01.2 aus dem Titel Automationsstationen inkl.
  allem notwendigen Zubehör
Menge: 1,000 Stck

**04.03.0020 Fernbedientableau im a.P. Gehäuse Aluminiumfrontplatte**
mit folgenden Einbauten:
-1 Ein-Aus-Automatik
-2 Leuchtmelder
Menge: 4,000 Stck

**04.03.0030 Ingenieurbearbeitung Schaltschrank**
Erstellen aller Schaltplanunterlagen entsprechend den Ausführungs-richtlinien. Die Schaltpläne sind mit dem CAD System EPLAN zu erstellen. Eine Ausführung auf Datenträger ist Bestandteil der Dokumentation. Teilnahme an den erforderlichen Baubesprechungen. Koordination der Verkabelung mit der Elektrofirma. Herstellung der Revisionsunterlagen.
Menge: 1,000 Stck

**04.03.0040 Schaltschrankmontage**
Montage am Aufstellort mit Nebenarbeiten, für Transport, Verladung und Aufstellung der Anlage einschließlich Befestigungsmaterial für die Befestigung mit dem Baukörper nach DIN EN 1998-1 in Erdbebenzone 2.
Menge: 1,000 Stck

**04.03.0050 Kabelauflegen**
Anklemmen der bauseits gemäß Schaltplan bezeichneten und verlegten Elektroleitungen an die Klemmleiste des Schaltschrankes. Von der Elektrofirma werden die Leitungen dauerhaft mit Kabelmarkern gekennzeichnet.
Menge: 1,000 psch

**04.03.0060 Inbetriebnahme Leistungsteil**
Inbetriebnahme Schaltschrank mit Überprüfung der einzelnen Verriegelungen, Messen der Motornennströme und Einstellung der thermischen Motorschutzrelais. Überprüfung der Drehrichtung, Funktionsprüfung der einzelnen Anlagen. Einweisung des Bedienungspersonals
Menge: 1,000 psch

**04.03.0070 Inbetriebnahme Regelungsteil**
Funktionsprobe und Einregulierung der Regelkreise, sowie den Meß-und Überwachungseinrichtungen. Einstellen und Justieren von Geräten entsprechend den Sollwertangaben des Auftraggebers.
Menge: 1,000 psch

#### Untertitel 04.04 ASP02

**04.04.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT max 2000 x 2000 x 400 mm
Schutzart:  IP 43
Bauart. Standschrank
Lackierung: RAL 7035

Montageort: Lüftungszentrale D-3.007

- Klemmleiste:
- Kabeleinführung:
- Beleuchtung
- 25 % Platzreserve

Für jeden Schutzleiter ist dem entsprechen- den Anschluss zugeordnet eine Reihenklemme vorzusehen.
Alle MP-Leiter sind mit Null-Leiter Trennklemmen zu versehen. Einschließlich allem erforderlichen Zubehör wie Sammel- schienen, Verdrahtungs-,  und Kleinmaterial auf  Klemmleiste  verdrahtet  sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

2 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

2 Stück Si. Netzabgang
  für Rohrbegleitheizung
  Stromart: 1 x 230 V, 50 Hz
  bestehend aus je:
  1 Stück 1-poliger SI-Automat mit Hi Schalter
  1 Stück Betriebmeldung optisch
  1 Stück Störmeldung optisch
  1 Stück Hilfsrelais 4s/4ö für Störmeldung
  5 Stück Reihenklemmen

2 komplette Schützkombination
  für: Ventilator
  Stromart: 3 x 400 V, 50Hz
  Leistung: max 5,5 kW
  Schaltung: Drehzahlregelbar
  bestehend aus je:
  1 Stück 3-polig Schraubsicherung
  1 Stück Leistungsschütz mit Bi.- Relais
  inkl. Wiedereinschaltsperre
  1 Stück Betriebmeldung optisch
  1 Stück Störmeldung optisch
  1 Stück Hilfsrelais für Störmeldung
  1 Stück Hilfsrelais für Verriegelungen
  4 Stück Reihenklemmen

3 komplette Schützkombination
  für: Ventilator
  Stromart: 3 x 400 V, 50Hz
  Leistung: max 4 kW
  Schaltung: Drehzahlregelbar
  bestehend aus je:
  1 Stück 3-polig Schraubsicherung
  1 Stück Leistungsschütz mit Bi.- Relais
  inkl. Wiedereinschaltsperre
  1 Stück Betriebmeldung optisch
  1 Stück Störmeldung optisch
  1 Stück Hilfsrelais für Störmeldung
  1 Stück Hilfsrelais für Verriegelungen
  4 Stück Reihenklemmen

3 komplette Schützkombination
  für: Pumpen
  Stromart: 3 x 400 V, 50Hz
  Leistung: max 4 KW
  Schaltung: direkt
  bestehend aus je:
  1 Stück 3-polig Schraubsicherung
  1 Stück Leistungsschütz mit Bi.- Relais
  inkl. Wiedereinschaltsperre
  1 Stück Betriebmeldung optisch
  1 Stück Störmeldung optisch
  1 Stück Hilfsrelais für Störmeldung
  1 Stück Hilfsrelais für Verriegelungen
  4 Stück Reihenklemmen

2 komplette Schützkombination
  für: Elektroerhitzer
  Stromart: 1 x 230 V, 50Hz
  Leistung: max 4 KW
  Schaltung: Stetig
  bestehend aus je:
  1 Stück 1-polig Schraubsicherung Lastversorgung
  1 Stück Leistungsschütz
  1 Stück 1-polig Schraubsicherung Steuerungsversorgung
  1 Stück Betriebmeldung optisch
  1 Stück Störmeldung optisch
  1 Stück Hilfsrelais für Störmeldung
  1 Stück Hilfsrelais für Verriegelungen
11 Stück Reihenklemmen

2 Aufschaltung von Steuerungen für Adiabate Kühlung
  bestehend aus je:
  1 Stück Freigabe
  1 Stück Sollwertvorgabe
  1 Stück Betriebmeldung optisch
  1 Stück Störmeldung optisch
  1 Stück Hilfsrelais für Störmeldung
  1 Stück Hilfsrelais für Verriegelungen
11 Stück Reihenklemmen
  1 Stück Netzwerkanschluß RJ 45

25 Aufschaltung von ULK
  bestehend aus je:
  1 Stück Freigabe
  1 Stück Betriebmeldung optisch
  1 Stück Störmeldung optisch
  1 Stück Hilfsrelais für Störmeldung
  1 Stück Hilfsrelais für Verriegelungen
11 Stück Reihenklemmen

6 Stück Klappensteuerung stetig 24 V, 50 Hz
  bestehend aus je:
  4 Stück Reihenklemmen

5 Stück Rep.Schalter Überwachung
  bestehend aus je:
  1 Stück Hilfsrelais 4s/4ö für Verriegelungen
  1 Stück Hilfsrelais 4s/4ö für Störmeldung
  1 Stück Störmeldung optisch
  3 Stück Reihenklemmen

2 Stück BMA-Steuerung
  bestehend aus je:
  1 Stück Hilfsrelais 4s/4ö für Verriegelungen
  1 Stück Hilfsrelais 4s/4ö für Störmeldung
  1 Stück Störmeldung optisch
  3 Stück Reihenklemmen

2 Stück Frostwächtersteuerung
  bestehend aus je:
  1 Stück Hilfsrelais 4s/4ö für Verriegelungen
  1 Stück Hilfsrelais 4s/4ö für Störmeldung
  1 Stück Drucktaster ( Entriegelung )
  1 Stück Störmeldung optisch
  3 Stück Reihenklemmen

4 Stück Rauchmelderüberwachung
  bestehend aus je:
  1 Stück Hilfsrelais 4s/4ö für Verriegelungen
  1 Stück Hilfsrelais 4s/4ö für Störmeldung
  1 Stück Drucktaster ( Entriegelung )
  1 Stück Störmeldung optisch
  3 Stück Reihenklemmen

2 Stück STB-Steuerung
  bestehend aus je:
  1 Stück Hilfsrelais 4s/4ö für Verriegelungen
  1 Stück Hilfsrelais 4s/4ö für Störmeldung
  1 Stück Drucktaster ( Entriegelung )
  1 Stück Störmeldung optisch
  3 Stück Reihenklemmen

3 Stück Temperaturwächtersteuerung
  bestehend aus je:
  1 Stück Hilfsrelais 4s/4ö für Verriegelungen
  1 Stück Hilfsrelais 4s/4ö für Störmeldung
  1 Stück Störmeldung optisch
  3 Stück Reihenklemmen

2 Stück Strömungswächtersteuerung
  bestehend aus je:
  1 Stück Hilfsrelais 4s/4ö für Verriegelungen
  1 Stück Hilfsrelais 4s/4ö für Störmeldung
  1 Stück Störmeldung optisch
  3 Stück Reihenklemmen

 6 Stück Filterüberwachung
  bestehend aus je:
  1 Stück Hilfsrelais 4s/4ö für Verriegelungen
  1 Stück Hilfsrelais 4s/4ö für Störmeldung
  1 Stück Störmeldung optisch
  3 Stück Reihenklemmen

4 Stück Drucküberwachung
  bestehend aus je:
  1 Stück Hilfsrelais 4s/4ö für Verriegelungen
  1 Stück Hilfsrelais 4s/4ö für Störmeldung
  1 Stück Drucktaster ( Entriegelung )
  1 Stück Störmeldung optisch
  3 Stück Reihenklemmen

2 Stück Vereisungsschutzüberwachung
  bestehend aus je:
  1 Stück Hilfsrelais 4s/4ö für Verriegelungen
  1 Stück Hilfsrelais 4s/4ö für Störmeldung
  1 Stück Störmeldung optisch
  3 Stück Reihenklemmen

5 Stück Präsenzmelder
  bestehend aus je:
  1 Stück Hilfsrelais 4s/4ö für Verriegelungen
  4 Stück Reihenklemmen

2 Stück externe Betriebs/Störmeldungen
  bestehend aus je:
  1 Stück Hilfsrelais 4s/4ö
  3 Stück Reihenklemmen

6 Stück Ventilsteuerung  24 V, 50 Hz
  bestehend aus je:
  4 Stück Reihenklemmen

16 Stück Volumenstromreglersteuerung  24 V, 50 Hz
  bestehend aus je:
  1 Stück Hilfsrelais 4s/4ö
  5 Stück Reihenklemmen

2 Stück Aufschaltung Tableau
  bestehend aus je:
  2 Stück Hilfsrelais 4s/4ö
  8 Stück Reihenklemmen

97 Stück Messwertaufschaltung
  bestehend aus je:
  3 Stück Reihenklemmen

  2 Stück Einbau BSK I/O Module
  allem notwendigen Zubehör

  1 Stück Einbau der aufgeführten DDC Hardware
  für den ISP 02 aus dem Titel Automationsstationen inkl.
  allem notwendigen Zubehör
Menge: 1,000 Stck

**04.04.0020 Fernbedientableau im a.P. Gehäuse Aluminiumfrontplatte**
mit folgenden Einbauten:
-1 Ein-Aus-Automatik
-2 Leuchtmelder
Menge: 2,000 Stck

**04.04.0030 Ingenieurbearbeitung Schaltschrank**
Erstellen aller Schaltplanunterlagen entsprechend den Ausführungs-richtlinien. Die Schaltpläne sind mit dem CAD System EPLAN zu erstellen. Eine Ausführung auf Datenträger ist Bestandteil der Dokumentation. Teilnahme an den erforderlichen Baubesprechungen. Koordination der Verkabelung mit der Elektrofirma. Herstellung der Revisionsunterlagen.
Menge: 1,000 Stck

**04.04.0040 Schaltschrankmontage**
Montage am Aufstellort mit Nebenarbeiten, für Transport, Verladung und Aufstellung der Anlage einschließlich Befestigungsmaterial für die Befestigung mit dem Baukörper nach DIN EN 1998-1 in Erdbebenzone 2.
Menge: 1,000 Stck

**04.04.0050 Kabelauflegen**
Anklemmen der bauseits gemäß Schaltplan bezeichneten und verlegten Elektroleitungen an die Klemmleiste des Schaltschrankes. Von der Elektrofirma werden die Leitungen dauerhaft mit Kabelmarkern gekennzeichnet.
Menge: 1,000 psch

**04.04.0060 Inbetriebnahme Leistungsteil**
Inbetriebnahme Schaltschrank mit Überprüfung der einzelnen Verriegelungen, Messen der Motornennströme und Einstellung der thermischen Motorschutzrelais. Überprüfung der Drehrichtung, Funktionsprüfung der einzelnen Anlagen. Einweisung des Bedienungspersonals
Menge: 1,000 psch

**04.04.0070 Inbetriebnahme Regelungsteil**
Funktionsprobe und Einregulierung der Regelkreise, sowie den Meß-und Überwachungseinrichtungen. Einstellen und Justieren von Geräten entsprechend den Sollwertangaben des Auftraggebers.
Menge: 1,000 psch

#### Untertitel 04.05 ASP03

**04.05.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT max 1600 x 2000 x 400 mm
Schutzart:  IP 43
Bauart. Standschrank
Lackierung: RAL 7035

Montageort: Lüftungszentrale A-2.011

- Klemmleiste:
- Kabeleinführung:
- Beleuchtung
- 25 % Platzreserve

Für jeden Schutzleiter ist dem entsprechen- den Anschluss zugeordnet eine Reihenklemme vorzusehen.
Alle MP-Leiter sind mit Null-Leiter Trennklemmen zu versehen. Einschließlich allem erforderlichen Zubehör wie Sammel- schienen, Verdrahtungs-,und Kleinmaterial auf  Klemmleiste  verdrahtet  sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

2 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

2 komplette Schützkombination
  für: Ventilator
  Stromart: 3 x 400 V, 50Hz
  Leistung: max 5,5 kW
  Schaltung: Drehzahlregelbar
  bestehend aus je:
  1 Stück 3-polig Schraubsicherung
  1 Stück Leistungsschütz mit Bi.- Relais
  inkl. Wiedereinschaltsperre
  1 Stück Betriebmeldung optisch
  1 Stück Störmeldung optisch
  1 Stück Hilfsrelais für Störmeldung
  1 Stück Hilfsrelais für Verriegelungen
  4 Stück Reihenklemmen

3 komplette Schützkombination
  für: Ventilator
  Stromart: 3 x 400 V, 50Hz
  Leistung: max 4 kW
  Schaltung: Drehzahlregelbar
  bestehend aus je:
  1 Stück 3-polig Schraubsicherung
  1 Stück Leistungsschütz mit Bi.- Relais
  inkl. Wiedereinschaltsperre
  1 Stück Betriebmeldung optisch
  1 Stück Störmeldung optisch
  1 Stück Hilfsrelais für Störmeldung
  1 Stück Hilfsrelais für Verriegelungen
  4 Stück Reihenklemmen

3 komplette Schützkombination
  für: Pumpen
  Stromart: 3 x 400 V, 50Hz
  Leistung: max 4 KW
  Schaltung: direkt
  bestehend aus je:
  1 Stück 3-polig Schraubsicherung
  1 Stück Leistungsschütz mit Bi.- Relais
  inkl. Wiedereinschaltsperre
  1 Stück Betriebmeldung optisch
  1 Stück Störmeldung optisch
  1 Stück Hilfsrelais für Störmeldung
  1 Stück Hilfsrelais für Verriegelungen
  4 Stück Reihenklemmen

3 komplette Schützkombination
  für: Elektroerhitzer
  Stromart: 1 x 230 V, 50Hz
  Leistung: max 4 KW
  Schaltung: Stetig
  bestehend aus je:
  1 Stück 1-polig Schraubsicherung Lastversorgung
  1 Stück Leistungsschütz
  1 Stück 1-polig Schraubsicherung Steuerungsversorgung
  1 Stück Betriebmeldung optisch
  1 Stück Störmeldung optisch
  1 Stück Hilfsrelais für Störmeldung
  1 Stück Hilfsrelais für Verriegelungen
11 Stück Reihenklemmen

1 komplette Schützkombination
  für: Elektroerhitzer
  Stromart: 3 x 400 V, 50Hz
  Leistung: max 10 KW
  Schaltung: Stetig
  bestehend aus je:
  1 Stück 3-polig Schraubsicherung Lastversorgung
  1 Stück Leistungsschütz
  1 Stück 1-polig Schraubsicherung Steuerungsversorgung
  1 Stück Betriebmeldung optisch
  1 Stück Störmeldung optisch
  1 Stück Hilfsrelais für Störmeldung
  1 Stück Hilfsrelais für Verriegelungen
13 Stück Reihenklemmen

3 Aufschaltung von Fassadenbewässerung
  bestehend aus je:
  1 Stück Freigabe
  1 Stück Betriebmeldung optisch
  1 Stück Störmeldung optisch
  1 Stück Hilfsrelais für Störmeldung
  1 Stück Hilfsrelais für Verriegelungen
  8 Stück Reihenklemmen

1 Stück Aufschaltung von ULK
  bestehend aus je:
  1 Stück Freigabe
  1 Stück Betriebmeldung optisch
  1 Stück Störmeldung optisch
  1 Stück Hilfsrelais für Störmeldung
  1 Stück Hilfsrelais für Verriegelungen
11 Stück Reihenklemmen

3 Stück Klappensteuerung Auf/Zu mit Rückmeldungen
  bestehend aus je:
  1 Stück Hilfsrelais 4s/4ö
  7 Stück Reihenklemmen

3 Stück Klappensteuerung stetig 24 V, 50 Hz
  bestehend aus je:
  4 Stück Reihenklemmen

5 Stück Rep.Schalter Überwachung
  bestehend aus je:
  1 Stück Hilfsrelais 4s/4ö für Verriegelungen
  1 Stück Hilfsrelais 4s/4ö für Störmeldung
  1 Stück Störmeldung optisch
  3 Stück Reihenklemmen

2 Stück BMA-Steuerung
  bestehend aus je:
  1 Stück Hilfsrelais 4s/4ö für Verriegelungen
  1 Stück Hilfsrelais 4s/4ö für Störmeldung
  1 Stück Störmeldung optisch
  3 Stück Reihenklemmen

2 Stück Frostwächtersteuerung
  bestehend aus je:
  1 Stück Hilfsrelais 4s/4ö für Verriegelungen
  1 Stück Hilfsrelais 4s/4ö für Störmeldung
  1 Stück Drucktaster ( Entriegelung )
  1 Stück Störmeldung optisch
  3 Stück Reihenklemmen

4 Stück Rauchmelderüberwachung
  bestehend aus je:
  1 Stück Hilfsrelais 4s/4ö für Verriegelungen
  1 Stück Hilfsrelais 4s/4ö für Störmeldung
  1 Stück Drucktaster ( Entriegelung )
  1 Stück Störmeldung optisch
  3 Stück Reihenklemmen

4 Stück STB-Steuerung
  bestehend aus je:
  1 Stück Hilfsrelais 4s/4ö für Verriegelungen
  1 Stück Hilfsrelais 4s/4ö für Störmeldung
  1 Stück Drucktaster ( Entriegelung )
  1 Stück Störmeldung optisch
  3 Stück Reihenklemmen

4 Stück Temperaturwächtersteuerung
  bestehend aus je:
  1 Stück Hilfsrelais 4s/4ö für Verriegelungen
  1 Stück Hilfsrelais 4s/4ö für Störmeldung
  1 Stück Störmeldung optisch
  3 Stück Reihenklemmen

4 Stück Strömungswächtersteuerung
  bestehend aus je:
  1 Stück Hilfsrelais 4s/4ö für Verriegelungen
  1 Stück Hilfsrelais 4s/4ö für Störmeldung
  1 Stück Störmeldung optisch
  3 Stück Reihenklemmen

 7 Stück Filterüberwachung
  bestehend aus je:
  1 Stück Hilfsrelais 4s/4ö für Verriegelungen
  1 Stück Hilfsrelais 4s/4ö für Störmeldung
  1 Stück Störmeldung optisch
  3 Stück Reihenklemmen

4 Stück Drucküberwachung
  bestehend aus je:
  1 Stück Hilfsrelais 4s/4ö für Verriegelungen
  1 Stück Hilfsrelais 4s/4ö für Störmeldung
  1 Stück Drucktaster ( Entriegelung )
  1 Stück Störmeldung optisch
  3 Stück Reihenklemmen

1 Stück Vereisungsschutzüberwachung
  bestehend aus je:
  1 Stück Hilfsrelais 4s/4ö für Verriegelungen
  1 Stück Hilfsrelais 4s/4ö für Störmeldung
  1 Stück Störmeldung optisch
  3 Stück Reihenklemmen

4 Stück Präsenzmelder
  bestehend aus je:
  1 Stück Hilfsrelais 4s/4ö für Verriegelungen
  4 Stück Reihenklemmen

1 Stück externe Anforderungen Spülmaschine
  bestehend aus je:
  1 Stück Hilfsrelais 4s/4ö
  3 Stück Reihenklemmen

2 Stück externe Betriebs/Störmeldungen
  bestehend aus je:
  1 Stück Hilfsrelais 4s/4ö
  3 Stück Reihenklemmen

6 Stück Ventilsteuerung  24 V, 50 Hz
  bestehend aus je:
  4 Stück Reihenklemmen

14 Stück Volumenstromreglersteuerung  24 V, 50 Hz
  bestehend aus je:
  1 Stück Hilfsrelais 4s/4ö
  5 Stück Reihenklemmen

1 Stück Aufschaltung Tableau
  bestehend aus je:
  2 Stück Hilfsrelais 4s/4ö
  8 Stück Reihenklemmen

73 Stück Messwertaufschaltung
  bestehend aus je:
  3 Stück Reihenklemmen

  1 Stück Einbau BSK I/O Module
  allem notwendigen Zubehör

  1 Stück Einbau der aufgeführten DDC Hardware
  für den ISP 03 aus dem Titel Automationsstationen inkl.
  allem notwendigen Zubehör
Menge: 1,000 Stck

**04.05.0020 Fernbedientableau im a.P. Gehäuse Aluminiumfrontplatte**
mit folgenden Einbauten:
-1 Ein-Aus-Automatik
-2 Leuchtmelder
Menge: 1,000 Stck

**04.05.0030 Ingenieurbearbeitung Schaltschrank**
Erstellen aller Schaltplanunterlagen entsprechend den Ausführungs-richtlinien. Die Schaltpläne sind mit dem CAD System EPLAN zu erstellen. Eine Ausführung auf Datenträger ist Bestandteil der Dokumentation. Teilnahme an den erforderlichen Baubesprechungen. Koordination der Verkabelung mit der Elektrofirma. Herstellung der Revisionsunterlagen.
Menge: 1,000 Stck

**04.05.0040 Schaltschrankmontage**
Montage am Aufstellort mit Nebenarbeiten, für Transport, Verladung und Aufstellung der Anlage einschließlich Befestigungsmaterial für die Befestigung mit dem Baukörper nach DIN EN 1998-1 in Erdbebenzone 2.
Menge: 1,000 Stck

**04.05.0050 Kabelauflegen**
Anklemmen der bauseits gemäß Schaltplan bezeichneten und verlegten Elektroleitungen an die Klemmleiste des Schaltschrankes. Von der Elektrofirma werden die Leitungen dauerhaft mit Kabelmarkern gekennzeichnet.
Menge: 1,000 psch

**04.05.0060 Inbetriebnahme Leistungsteil**
Inbetriebnahme Schaltschrank mit Überprüfung der einzelnen Verriegelungen, Messen der Motornennströme und Einstellung der thermischen Motorschutzrelais. Überprüfung der Drehrichtung, Funktionsprüfung der einzelnen Anlagen. Einweisung des Bedienungspersonals
Menge: 1,000 psch

**04.05.0070 Inbetriebnahme Regelungsteil**
Funktionsprobe und Einregulierung der Regelkreise, sowie den Meß-und Überwachungseinrichtungen. Einstellen und Justieren von Geräten entsprechend den Sollwertangaben des Auftraggebers.
Menge: 1,000 psch

#### Untertitel 04.06 ASP04

**04.06.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs-  Bohrungen und Metall-verschraubungen

Technische Daten :
Abmessungen:
Gehäuse: BHT max 2000 x 2000 x 400 mm
Schutzart:  IP 43
Bauart. Standschrank
Lackierung: RAL 7035

Montageort: Lüftungszentrale B-2.001

- Klemmleiste:
- Kabeleinführung:
- Beleuchtung
- 25 % Platzreserve

Für jeden Schutzleiter ist dem entsprechen- den Anschluss zugeordnet eine Reihenklemme vorzusehen.
Alle MP-Leiter sind mit Null-Leiter Trennklemmen zu versehen. Einschließlich allem erforderlichen Zubehör wie Sammel- schienen, Verdrahtungs-, und Kleinmaterial auf  Klemmleiste verdrahtet  sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

2 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

2 komplette Schützkombination
  für: Ventilator
  Stromart: 3 x 400 V, 50Hz
  Leistung: max 5,5 kW
  Schaltung: Drehzahlregelbar
  bestehend aus je:
  1 Stück 3-polig Schraubsicherung
  1 Stück Leistungsschütz mit Bi.- Relais
  inkl. Wiedereinschaltsperre
  1 Stück Betriebmeldung optisch
  1 Stück Störmeldung optisch
  1 Stück Hilfsrelais für Störmeldung
  1 Stück Hilfsrelais für Verriegelungen
 14 Stück Reihenklemmen

5 komplette Schützkombination
  für: Ventilator
  Stromart: 3 x 400 V, 50Hz
  Leistung: max 4 kW
  Schaltung: Drehzahlregelbar
  bestehend aus je:
  1 Stück 3-polig Schraubsicherung
  1 Stück Leistungsschütz mit Bi.- Relais
  inkl. Wiedereinschaltsperre
  1 Stück Betriebmeldung optisch
  1 Stück Störmeldung optisch
  1 Stück Hilfsrelais für Störmeldung
  1 Stück Hilfsrelais für Verriegelungen
 14 Stück Reihenklemmen

1 komplette Schützkombination
  für: Ventilator
  Stromart: 3 x 400 V, 50Hz
  Leistung: max 4 KW
  Schaltung: 2-Stufig
  bestehend aus je:
  2 Stück 3-polig Schraubsicherung
  2 Stück Leistungsschütz mit Bi.- Relais
  inkl. Wiedereinschaltsperre
  1 Stück Leistungsschütz
  2 Stück Betriebmeldung optisch
  1 Stück Störmeldung optisch
  1 Stück Hilfsrelais für Störmeldung
  2 Stück Hilfsrelais für Verriegelungen
  7 Stück Reihenklemmen

3 komplette Schützkombination
  für: Pumpen
  Stromart: 3 x 400 V, 50Hz
  Leistung: max 4 KW
  Schaltung: direkt
  bestehend aus je:
  1 Stück 3-polig Schraubsicherung
  1 Stück Leistungsschütz mit Bi.- Relais
  inkl. Wiedereinschaltsperre
  1 Stück Betriebmeldung optisch
  1 Stück Störmeldung optisch
  1 Stück Hilfsrelais für Störmeldung
  1 Stück Hilfsrelais für Verriegelungen
  4 Stück Reihenklemmen

2 komplette Schützkombination
  für: Elektroerhitzer
  Stromart: 1 x 230 V, 50Hz
  Leistung: max 4 KW
  Schaltung: Stetig
  bestehend aus je:
  1 Stück 1-polig Schraubsicherung Lastversorgung
  1 Stück Leistungsschütz
  1 Stück 1-polig Schraubsicherung Steuerungsversorgung
  1 Stück Betriebmeldung optisch
  1 Stück Störmeldung optisch
  1 Stück Hilfsrelais für Störmeldung
  1 Stück Hilfsrelais für Verriegelungen
11 Stück Reihenklemmen

1 Aufschaltung von Fassadenbewässerung
  bestehend aus je:
  1 Stück Freigabe
  1 Stück Betriebmeldung optisch
  1 Stück Störmeldung optisch
  1 Stück Hilfsrelais für Störmeldung
  1 Stück Hilfsrelais für Verriegelungen
  8 Stück Reihenklemmen

4 Stück Aufschaltung von ULK
  bestehend aus je:
  1 Stück Freigabe
  1 Stück Betriebmeldung optisch
  1 Stück Störmeldung optisch
  1 Stück Hilfsrelais für Störmeldung
  1 Stück Hilfsrelais für Verriegelungen
11 Stück Reihenklemmen

3 Stück Klappensteuerung Auf/Zu mit Rückmeldungen
  bestehend aus je:
  1 Stück Hilfsrelais 4s/4ö
  7 Stück Reihenklemmen

9 Stück Klappensteuerung stetig 24 V, 50 Hz
  bestehend aus je:
  4 Stück Reihenklemmen

8 Stück Rep.Schalter Überwachung
  bestehend aus je:
  1 Stück Hilfsrelais 4s/4ö für Verriegelungen
  1 Stück Hilfsrelais 4s/4ö für Störmeldung
  1 Stück Störmeldung optisch
  3 Stück Reihenklemmen

2 Stück BMA-Steuerung
  bestehend aus je:
  1 Stück Hilfsrelais 4s/4ö für Verriegelungen
  1 Stück Hilfsrelais 4s/4ö für Störmeldung
  1 Stück Störmeldung optisch
  3 Stück Reihenklemmen

3 Stück Frostwächtersteuerung
  bestehend aus je:
  1 Stück Hilfsrelais 4s/4ö für Verriegelungen
  1 Stück Hilfsrelais 4s/4ö für Störmeldung
  1 Stück Drucktaster ( Entriegelung )
  1 Stück Störmeldung optisch
  3 Stück Reihenklemmen

6 Stück Rauchmelderüberwachung
  bestehend aus je:
  1 Stück Hilfsrelais 4s/4ö für Verriegelungen
  1 Stück Hilfsrelais 4s/4ö für Störmeldung
  1 Stück Drucktaster ( Entriegelung )
  1 Stück Störmeldung optisch
  3 Stück Reihenklemmen

2 Stück STB-Steuerung
  bestehend aus je:
  1 Stück Hilfsrelais 4s/4ö für Verriegelungen
  1 Stück Hilfsrelais 4s/4ö für Störmeldung
  1 Stück Drucktaster ( Entriegelung )
  1 Stück Störmeldung optisch
  3 Stück Reihenklemmen

2 Stück Temperaturwächtersteuerung
  bestehend aus je:
  1 Stück Hilfsrelais 4s/4ö für Verriegelungen
  1 Stück Hilfsrelais 4s/4ö für Störmeldung
  1 Stück Störmeldung optisch
  3 Stück Reihenklemmen

2 Stück Strömungswächtersteuerung
  bestehend aus je:
  1 Stück Hilfsrelais 4s/4ö für Verriegelungen
  1 Stück Hilfsrelais 4s/4ö für Störmeldung
  1 Stück Störmeldung optisch
  3 Stück Reihenklemmen

9 Stück Filterüberwachung
  bestehend aus je:
  1 Stück Hilfsrelais 4s/4ö für Verriegelungen
  1 Stück Hilfsrelais 4s/4ö für Störmeldung
  1 Stück Störmeldung optisch
  3 Stück Reihenklemmen

7 Stück Drucküberwachung
  bestehend aus je:
  1 Stück Hilfsrelais 4s/4ö für Verriegelungen
  1 Stück Hilfsrelais 4s/4ö für Störmeldung
  1 Stück Drucktaster ( Entriegelung )
  1 Stück Störmeldung optisch
  3 Stück Reihenklemmen

3 Stück Vereisungsschutzüberwachung
  bestehend aus je:
  1 Stück Hilfsrelais 4s/4ö für Verriegelungen
  1 Stück Hilfsrelais 4s/4ö für Störmeldung
  1 Stück Störmeldung optisch
  3 Stück Reihenklemmen

5 Stück Präsenzmelder
  bestehend aus je:
  1 Stück Hilfsrelais 4s/4ö für Verriegelungen
  4 Stück Reihenklemmen

6 Stück externe Betriebs/Störmeldungen
  bestehend aus je:
  1 Stück Hilfsrelais 4s/4ö
  3 Stück Reihenklemmen

5 Stück Ventilsteuerung  24 V, 50 Hz
  bestehend aus je:
  4 Stück Reihenklemmen

17 Stück Volumenstromreglersteuerung  24 V, 50 Hz
  bestehend aus je:
  1 Stück Hilfsrelais 4s/4ö
  5 Stück Reihenklemmen

1 Stück Aufschaltung Tableau
  bestehend aus je:
  2 Stück Hilfsrelais 4s/4ö
  8 Stück Reihenklemmen

84 Stück Messwertaufschaltung
  bestehend aus je:
  3 Stück Reihenklemmen

  1 Stück Einbau BSK I/O Module
  allem notwendigen Zubehör

  1 Stück Einbau der aufgeführten DDC Hardware
  für den ISP 04 aus dem Titel Automationsstationen inkl.
  allem notwendigen Zubehör
Menge: 1,000 Stck

**04.06.0020 Fernbedientableau im a.P. Gehäuse Aluminiumfrontplatte**
mit folgenden Einbauten:
-1 Ein-Aus-Automatik
-2 Leuchtmelder
Menge: 1,000 Stck

**04.06.0030 Ingenieurbearbeitung Schaltschrank**
Erstellen aller Schaltplanunterlagen entsprechend den Ausführungs-richtlinien. Die Schaltpläne sind mit dem CAD System EPLAN zu erstellen. Eine Ausführung auf Datenträger ist Bestandteil der Dokumentation. Teilnahme an den erforderlichen Baubesprechungen. Koordination der Verkabelung mit der Elektrofirma. Herstellung der Revisionsunterlagen.
Menge: 1,000 Stck

**04.06.0040 Schaltschrankmontage**
Montage am Aufstellort mit Nebenarbeiten, für Transport, Verladung und Aufstellung der Anlage einschließlich Befestigungsmaterial für die Befestigung mit dem Baukörper nach DIN EN 1998-1 in Erdbebenzone 2.
Menge: 1,000 Stck

**04.06.0050 Kabelauflegen**
Anklemmen der bauseits gemäß Schaltplan bezeichneten und verlegten Elektroleitungen an die Klemmleiste des Schaltschrankes. Von der Elektrofirma werden die Leitungen dauerhaft mit Kabelmarkern gekennzeichnet.
Menge: 1,000 psch

**04.06.0060 Inbetriebnahme Leistungsteil**
Inbetriebnahme Schaltschrank mit Überprüfung der einzelnen Verriegelungen, Messen der Motornennströme und Einstellung der thermischen Motorschutzrelais. Überprüfung der Drehrichtung, Funktionsprüfung der einzelnen Anlagen. Einweisung des Bedienungspersonals
Menge: 1,000 psch

**04.06.0070 Inbetriebnahme Regelungsteil**
Funktionsprobe und Einregulierung der Regelkreise, sowie den Meß-und Überwachungseinrichtungen. Einstellen und Justieren von Geräten entsprechend den Sollwertangaben des Auftraggebers.
Menge: 1,000 psch

#### Untertitel 04.07 ASP04.1

**04.07.0010 Schaltschrank**
Schaltschrank  in verwindungssteifer
Stahlblechkonstruktion. Türen sind mit Schlüssel verriegelbar. 2 Schlüssel sind mitzu-liefern. Aufbau des Schaltschrankes nach den z.Zt. gültigen VDE- bzw. örtlichen Bestimmungen und nach den vom Auftraggeber beigestellten  technischen Unterlagen und Richtlinien. Vorabzüge der vom Auftragnehmer zu erstellenden Stromlaufpläne sind dem Auftraggeber vor Montagebeginn zur  Prüfung vorzulegen.
Verdrahtung in Kabelkanälen. Einbauteile sind ausschließlich auf herausnehmbaren Montageplatten zu montieren. Verdrahtung von den Einbauteilen zu den Frontgeräten ist flexibel vorzunehmen. Beschriftung der Geräte im Schaltschrank erfolgt mittels dauerhaft angebrachter Bezeichnungsschilder.
Beschriftung der Schalttafelfront mittels Resopalschilder selbst-klebend. einschließliche Kabeldurchführungs- Bohrungen und Metall-verschraubungen

Technische Daten :
Abmessungen:
Gehäuse: BHT  max 1000 x 2000 x 400 mm
Schutzart:  IP 43
Bauart. Standschrank
Lackierung: RAL 7035

Montageort: Lager B-0.008

- Klemmleiste:
- Kabeleinführung:
- Beleuchtung
- 25 % Platzreserve

Für jeden Schutzleiter ist dem entsprechen- den Anschluss zugeordnet eine Reihenklemme vorzusehen.
Alle MP-Leiter sind mit Null-Leiter Trennklemmen zu versehen. Einschließlich allem erforderlichen Zubehör wie Sammel- schienen, Verdrahtungs-,  und Kleinmaterial auf  Klemmleiste  verdrahtet  sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

4 komplette Schützkombination
  für: Ventilator
  Stromart: 3 x 400 V, 50Hz
  Leistung: max 4 kW
  Schaltung: Drehzahlregelbar
  bestehend aus je:
  1 Stück 3-polig Schraubsicherung
  1 Stück Leistungsschütz mit Bi.- Relais
  inkl. Wiedereinschaltsperre
  1 Stück Betriebmeldung optisch
  1 Stück Störmeldung optisch
  1 Stück Hilfsrelais für Störmeldung
  1 Stück Hilfsrelais für Verriegelungen
  4 Stück Reihenklemmen

4 Stück Aufschaltung von ULK
  bestehend aus je:
  1 Stück Freigabe
  1 Stück Betriebmeldung optisch
  1 Stück Störmeldung optisch
  1 Stück Hilfsrelais für Störmeldung
  1 Stück Hilfsrelais für Verriegelungen
11 Stück Reihenklemmen

4 Stück Rep.Schalter Überwachung
  bestehend aus je:
  1 Stück Hilfsrelais 4s/4ö für Verriegelungen
  1 Stück Hilfsrelais 4s/4ö für Störmeldung
  1 Stück Störmeldung optisch
  3 Stück Reihenklemmen

1 Stück BMA-Steuerung
  bestehend aus je:
  1 Stück Hilfsrelais 4s/4ö für Verriegelungen
  1 Stück Hilfsrelais 4s/4ö für Störmeldung
  1 Stück Störmeldung optisch
  3 Stück Reihenklemmen

4 Stück Drucküberwachung
  bestehend aus je:
  1 Stück Hilfsrelais 4s/4ö für Verriegelungen
  1 Stück Hilfsrelais 4s/4ö für Störmeldung
  1 Stück Drucktaster ( Entriegelung )
  1 Stück Störmeldung optisch
  3 Stück Reihenklemmen

8  Stück Volumenstromreglersteuerung  24 V, 50 Hz
  bestehend aus je:
  1 Stück Hilfsrelais 4s/4ö
  5 Stück Reihenklemmen

2 Stück externe Betriebs/Störmeldungen
  bestehend aus je:
  1 Stück Hilfsrelais 4s/4ö
  3 Stück Reihenklemmen

18 Stück Messwertaufschaltung
  bestehend aus je:
  3 Stück Reihenklemmen

  1 Stück Einbau BSK I/O Module
  allem notwendigen Zubehör

  1 Stück Einbau der aufgeführten DDC Hardware
  für den ISP 04.1 aus dem Titel Automationsstationen inkl.
  allem notwendigen Zubehör
Menge: 1,000 Stck

**04.07.0020 Fernbedientableau im a.P. Gehäuse Aluminiumfrontplatte**
mit folgenden Einbauten:
-1 Ein-Aus-Automatik
-2 Leuchtmelder
Menge: 4,000 Stck

**04.07.0030 Ingenieurbearbeitung Schaltschrank**
Erstellen aller Schaltplanunterlagen entsprechend den Ausführungs-richtlinien. Die Schaltpläne sind mit dem CAD System EPLAN zu erstellen. Eine Ausführung auf Datenträger ist Bestandteil der Dokumentation. Teilnahme an den erforderlichen Baubesprechungen. Koordination der Verkabelung mit der Elektrofirma. Herstellung der Revisionsunterlagen.
Menge: 1,000 Stck

**04.07.0040 Schaltschrankmontage**
Montage am Aufstellort mit Nebenarbeiten, für Transport, Verladung und Aufstellung der Anlage einschließlich Befestigungsmaterial für die Befestigung mit dem Baukörper nach DIN EN 1998-1 in Erdbebenzone 2.
Menge: 1,000 Stck

**04.07.0050 Kabelauflegen**
Anklemmen der bauseits gemäß Schaltplan bezeichneten und verlegten Elektroleitungen an die Klemmleiste des Schaltschrankes. Von der Elektrofirma werden die Leitungen dauerhaft mit Kabelmarkern gekennzeichnet.
Menge: 1,000 psch

**04.07.0060 Inbetriebnahme Leistungsteil**
Inbetriebnahme Schaltschrank mit Überprüfung der einzelnen Verriegelungen, Messen der Motornennströme und Einstellung der thermischen Motorschutzrelais. Überprüfung der Drehrichtung, Funktionsprüfung der einzelnen Anlagen. Einweisung des Bedienungspersonals
Menge: 1,000 psch

**04.07.0070 Inbetriebnahme Regelungsteil**
Funktionsprobe und Einregulierung der Regelkreise, sowie den Meß-und Überwachungseinrichtungen. Einstellen und Justieren von Geräten entsprechend den Sollwertangaben des Auftraggebers.
Menge: 1,000 psch

#### Untertitel 04.08 ASP05

**04.08.0010 Schaltschrank**
Schaltschrank  in verwindungssteifer
Stahlblechkonstruktion. Türen sind mit Schlüssel verriegelbar. 2 Schlüssel sind mitzu-liefern. Aufbau des Schaltschrankes nach den z.Zt. gültigen VDE- bzw. örtlichen Bestimmungen und nach den vom Auftraggeber beigestellten technischen Unterlagen und Richtlinien. Vorabzüge der vom Auftragnehmer zu erstellenden Stromlaufpläne sind dem Auftraggeber vor Montagebeginn zur Prüfung vorzulegen.
Verdrahtung in Kabelkanälen. Einbauteile sind ausschließlich auf herausnehmbaren Montageplatten zu montieren. Verdrahtung von den Einbauteilen zu den Frontgeräten ist flexibel vorzunehmen. Beschriftung der Geräte im Schaltschrank erfolgt  mittels dauerhaft angebrachter Bezeichnungsschilder.
Beschriftung der Schalttafelfront mittels Resopalschilder selbst-klebend. einschließliche Kabeldurchführungs- Bohrungen und Metall-verschraubungen

Technische Daten :
Abmessungen:
Gehäuse: BHT max 1600 x 2000 x 400 mm
Schutzart:  IP 43
Bauart. Standschrank
Lackierung: RAL 7035

Montageort: Lüftungszentrale A-U.022

- Klemmleiste:
- Kabeleinführung:
- Beleuchtung
- 25 % Platzreserve

Für jeden Schutzleiter ist dem entsprechen- den Anschluss zugeordnet eine Reihenklemme vorzusehen.
Alle  MP-Leiter sind mit Null-Leiter Trennklemmen zu versehen. Einschließlich allem erforderlichen Zubehör wie Sammel- schienen, Verdrahtungs-, und Kleinmaterial auf Klemmleiste verdrahtet sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

2 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

2 komplette Schützkombination
  für: Ventilator
  Stromart: 3 x 400 V, 50Hz
  Leistung: max 5,5 kW
  Schaltung: Drehzahlregelbar
  bestehend aus je:
  1 Stück 3-polig Schraubsicherung
  1 Stück Leistungsschütz mit Bi.- Relais
  inkl. Wiedereinschaltsperre
  1 Stück Betriebmeldung optisch
  1 Stück Störmeldung optisch
  1 Stück Hilfsrelais für Störmeldung
  1 Stück Hilfsrelais für Verriegelungen
  4 Stück Reihenklemmen

7 komplette Schützkombination
  für: Ventilator
  Stromart: 3 x 400 V, 50Hz
  Leistung: max 4 kW
  Schaltung: Drehzahlregelbar
  bestehend aus je:
  1 Stück 3-polig Schraubsicherung
  1 Stück Leistungsschütz mit Bi.- Relais
  inkl. Wiedereinschaltsperre
  1 Stück Betriebmeldung optisch
  1 Stück Störmeldung optisch
  1 Stück Hilfsrelais für Störmeldung
  1 Stück Hilfsrelais für Verriegelungen
  4 Stück Reihenklemmen

2 komplette Schützkombination
  für: Pumpen
  Stromart: 3 x 400 V, 50Hz
  Leistung: max 4 KW
  Schaltung: direkt
  bestehend aus je:
  1 Stück 3-polig Schraubsicherung
  1 Stück Leistungsschütz mit Bi.- Relais
  inkl. Wiedereinschaltsperre
  1 Stück Betriebmeldung optisch
  1 Stück Störmeldung optisch
  1 Stück Hilfsrelais für Störmeldung
  1 Stück Hilfsrelais für Verriegelungen
  4 Stück Reihenklemmen

1 komplette Schützkombination
  für: Elektroerhitzer
  Stromart: 1 x 230 V, 50Hz
  Leistung: max 4 KW
  Schaltung: Stetig
  bestehend aus je:
  1 Stück 1-polig Schraubsicherung Lastversorgung
  1 Stück Leistungsschütz
  1 Stück 1-polig Schraubsicherung Steuerungsversorgung
  1 Stück Betriebmeldung optisch
  1 Stück Störmeldung optisch
  1 Stück Hilfsrelais für Störmeldung
  1 Stück Hilfsrelais für Verriegelungen
11 Stück Reihenklemmen

1 Aufschaltung von Fassadenbewässerung
  bestehend aus je:
  1 Stück Freigabe
  1 Stück Betriebmeldung optisch
  1 Stück Störmeldung optisch
  1 Stück Hilfsrelais für Störmeldung
  1 Stück Hilfsrelais für Verriegelungen
  8 Stück Reihenklemmen

4 Stück Klappensteuerung Auf/Zu mit Rückmeldungen
  bestehend aus je:
  1 Stück Hilfsrelais 4s/4ö
  7 Stück Reihenklemmen

3 Stück Klappensteuerung stetig 24 V, 50 Hz
  bestehend aus je:
  4 Stück Reihenklemmen

9 Stück Rep.Schalter Überwachung
  bestehend aus je:
  1 Stück Hilfsrelais 4s/4ö für Verriegelungen
  1 Stück Hilfsrelais 4s/4ö für Störmeldung
  1 Stück Störmeldung optisch
  3 Stück Reihenklemmen

2 Stück BMA-Steuerung
  bestehend aus je:
  1 Stück Hilfsrelais 4s/4ö für Verriegelungen
  1 Stück Hilfsrelais 4s/4ö für Störmeldung
  1 Stück Störmeldung optisch
  3 Stück Reihenklemmen

1 Stück Frostwächtersteuerung
  bestehend aus je:
  1 Stück Hilfsrelais 4s/4ö für Verriegelungen
  1 Stück Hilfsrelais 4s/4ö für Störmeldung
  1 Stück Drucktaster ( Entriegelung )
  1 Stück Störmeldung optisch
  3 Stück Reihenklemmen

2 Stück Rauchmelderüberwachung
  bestehend aus je:
  1 Stück Hilfsrelais 4s/4ö für Verriegelungen
  1 Stück Hilfsrelais 4s/4ö für Störmeldung
  1 Stück Drucktaster ( Entriegelung )
  1 Stück Störmeldung optisch
  3 Stück Reihenklemmen

1 Stück STB-Steuerung
  bestehend aus je:
  1 Stück Hilfsrelais 4s/4ö für Verriegelungen
  1 Stück Hilfsrelais 4s/4ö für Störmeldung
  1 Stück Drucktaster ( Entriegelung )
  1 Stück Störmeldung optisch
  3 Stück Reihenklemmen

1 Stück Temperaturwächtersteuerung
  bestehend aus je:
  1 Stück Hilfsrelais 4s/4ö für Verriegelungen
  1 Stück Hilfsrelais 4s/4ö für Störmeldung
  1 Stück Störmeldung optisch
  3 Stück Reihenklemmen

1 Stück Strömungswächtersteuerung
  bestehend aus je:
  1 Stück Hilfsrelais 4s/4ö für Verriegelungen
  1 Stück Hilfsrelais 4s/4ö für Störmeldung
  1 Stück Störmeldung optisch
  3 Stück Reihenklemmen

3 Stück Filterüberwachung
  bestehend aus je:
  1 Stück Hilfsrelais 4s/4ö für Verriegelungen
  1 Stück Hilfsrelais 4s/4ö für Störmeldung
  1 Stück Störmeldung optisch
  3 Stück Reihenklemmen

9 Stück Drucküberwachung
  bestehend aus je:
  1 Stück Hilfsrelais 4s/4ö für Verriegelungen
  1 Stück Hilfsrelais 4s/4ö für Störmeldung
  1 Stück Drucktaster ( Entriegelung )
  1 Stück Störmeldung optisch
  3 Stück Reihenklemmen

1 Stück Vereisungsschutzüberwachung
  bestehend aus je:
  1 Stück Hilfsrelais 4s/4ö für Verriegelungen
  1 Stück Hilfsrelais 4s/4ö für Störmeldung
  1 Stück Störmeldung optisch
  3 Stück Reihenklemmen

2 Stück Präsenzmelder
  bestehend aus je:
  1 Stück Hilfsrelais 4s/4ö für Verriegelungen
  4 Stück Reihenklemmen

11 Stück externe Betriebs/Störmeldungen
  bestehend aus je:
  1 Stück Hilfsrelais 4s/4ö
  3 Stück Reihenklemmen

3 Stück Ventilsteuerung  24 V, 50 Hz
  bestehend aus je:
  4 Stück Reihenklemmen

13 Stück Volumenstromreglersteuerung  24 V, 50 Hz
  bestehend aus je:
  1 Stück Hilfsrelais 4s/4ö
  5 Stück Reihenklemmen

5 Stück Aufschaltung Tableau
  bestehend aus je:
  2 Stück Hilfsrelais 4s/4ö
  8 Stück Reihenklemmen

51 Stück Messwertaufschaltung
  bestehend aus je:
  3 Stück Reihenklemmen

  1 Stück Einbau BSK Busmodulhardware
  für den ISP 05 aus dem Titel BSK Bussystem
  allem notwendigen Zubehör

  1 Stück Einbau der aufgeführten DDC Hardware
  für den ISP 05 aus dem Titel Automationsstationen inkl.
  allem notwendigen Zubehör
Menge: 1,000 Stck

**04.08.0020 Fernbedientableau im a.P. Gehäuse Aluminiumfrontplatte**
mit folgenden Einbauten:
-1 Ein-Aus-Automatik
-2 Leuchtmelder
Menge: 4,000 Stck

**04.08.0030 Ingenieurbearbeitung Schaltschrank**
Erstellen aller Schaltplanunterlagen entsprechend den Ausführungs-richtlinien. Die Schaltpläne sind mit dem CAD System EPLAN zu erstellen. Eine Ausführung auf Datenträger ist Bestandteil der Dokumentation. Teilnahme an den erforderlichen Baubesprechungen. Koordination der Verkabelung mit der Elektrofirma. Herstellung der Revisionsunterlagen.
Menge: 1,000 Stck

**04.08.0040 Schaltschrankmontage**
Montage am Aufstellort mit Nebenarbeiten, für Transport, Verladung und Aufstellung der Anlage einschließlich Befestigungsmaterial für die Befestigung mit dem Baukörper nach DIN EN 1998-1 in Erdbebenzone 2.
Menge: 1,000 Stck

**04.08.0050 Kabelauflegen**
Anklemmen der bauseits gemäß Schaltplan bezeichneten und verlegten Elektroleitungen an die Klemmleiste des Schaltschrankes. Von der Elektrofirma werden die Leitungen dauerhaft mit Kabelmarkern gekennzeichnet.
Menge: 1,000 psch

**04.08.0060 Inbetriebnahme Leistungsteil**
Inbetriebnahme Schaltschrank mit Überprüfung der einzelnen Verriegelungen, Messen der Motornennströme und Einstellung der thermischen Motorschutzrelais. Überprüfung der Drehrichtung, Funktionsprüfung der einzelnen Anlagen. Einweisung des Bedienungspersonals
Menge: 1,000 psch

**04.08.0070 Inbetriebnahme Regelungsteil**
Funktionsprobe und Einregulierung der Regelkreise, sowie den Meß-und Überwachungseinrichtungen. Einstellen und Justieren von Geräten entsprechend den Sollwertangaben des Auftraggebers.
Menge: 1,000 psch

#### Untertitel 04.09 ASP06

**04.09.0010 Schaltschrank**
Schaltschrank  in verwindungssteifer
Stahlblechkonstruktion. Türen sind mit Schlüssel verriegelbar. 2 Schlüssel sind mitzu-liefern. Aufbau des Schaltschrankes nach den z.Zt. gültigen VDE- bzw. örtlichen Bestimmungen und nach den vom Auftraggeber beigestellten  technischen Unterlagen und Richtlinien. Vorabzüge der vom Auftragnehmer zu erstellenden Stromlaufpläne sind dem Auftraggeber  vor Montagebeginn zur Prüfung vorzulegen.
Verdrahtung in Kabelkanälen. Einbauteile sind ausschließlich auf herausnehmbaren Montageplatten zu montieren. Verdrahtung von den Einbauteilen zu den Frontgeräten ist flexibel vorzunehmen. Beschriftung der Geräte im Schaltschrank erfolgt mittels dauerhaft angebrachter Bezeichnungsschilder.
Beschriftung der Schalttafelfront mittels Resopalschilder selbst-klebend. einschließliche Kabeldurchführungs- Bohrungen und Metall-verschraubungen

Technische Daten :
Abmessungen:
Gehäuse: BHT max 1200 x 2000 x 400 mm
Schutzart:  IP 43
Bauart. Standschrank
Lackierung: RAL 7035

Montageort: Heizzentrale D-U.003

- Klemmleiste:
- Kabeleinführung:
- Beleuchtung
- 25 % Platzreserve

Für jeden Schutzleiter ist dem entsprechen- den Anschluss zugeordnet eine Reihenklemme vorzusehen.
Alle MP-Leiter sind mit Null-Leiter Trennklemmen zu versehen. Einschließlich allem erforderlichen Zubehör wie Sammel- schienen, Verdrahtungs-, und Kleinmaterial auf Klemmleiste verdrahtet sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

3 Stück Si. Netzabgang
  für Nachspeisung/Fettabscheider/Rückspülung
  Stromart: 1 x 230 V, 50 Hz
  bestehend aus je:
  1 Stück 1-poliger SI-Automat mit Hi Schalter
  1 Stück Betriebmeldung optisch
  1 Stück Störmeldung optisch
  1 Stück Hilfsrelais 4s/4ö für Störmeldung
  5 Stück Reihenklemmen

1 Stück Si. Netzabgang
  für Druckhaltung
  Stromart: 3 x 400 V, 50 Hz
  bestehend aus je:
  1 Stück 3-poliger SI-Automat mit Hi Schalter
  1 Stück Betriebmeldung optisch
  1 Stück Störmeldung optisch
  1 Stück Hilfsrelais 4s/4ö für Störmeldung
  7 Stück Reihenklemmen

6 komplette Schützkombination
  für: Pumpen
  Stromart: 3 x 400 V, 50Hz
  Leistung: max 4 KW
  Schaltung: direkt
  bestehend aus je:
  1 Stück 3-polig Schraubsicherung
  1 Stück Leistungsschütz mit Bi.- Relais
  inkl. Wiedereinschaltsperre
  1 Stück Betriebmeldung optisch
  1 Stück Störmeldung optisch
  1 Stück Hilfsrelais für Störmeldung
  1 Stück Hilfsrelais für Verriegelungen
  4 Stück Reihenklemmen

1 Stück Si. Netzabgang
  für Magnetventil
  Stromart: 1 x 230 V, 50 Hz
  bestehend aus je:
  1 Stück 1-poliger SI-Automat mit Hi Schalter
  1 Stück Betriebmeldung optisch
  3 Stück Reihenklemmen

1 Stück BMA-Steuerung
  bestehend aus je:
  1 Stück Hilfsrelais 4s/4ö für Verriegelungen
  1 Stück Hilfsrelais 4s/4ö für Störmeldung
  1 Stück Störmeldung optisch
  3 Stück Reihenklemmen

5 Stück Niveausonden
  bestehend aus je:
  1 Stück Niveaurelais
  1 Stück Hilfsrelais 4s/4ö
  3 Stück Reihenklemmen

5 Stück externe Betriebs/Störmeldungen
  bestehend aus je:
  1 Stück Hilfsrelais 4s/4ö
  3 Stück Reihenklemmen

1 Stück Ventilsteuerung  24 V, 50 Hz
  bestehend aus je:
  4 Stück Reihenklemmen

9 Stück Messwertaufschaltung
  bestehend aus je:
  3 Stück Reihenklemmen

  1 Stück Einbau der aufgeführten DDC Hardware
  für den ISP 06 aus dem Titel Automationsstationen inkl.
  allem notwendigen Zubehör
Menge: 1,000 Stck

**04.09.0020 Fernbedientableau im a.P. Gehäuse Aluminiumfrontplatte**
mit folgenden Einbauten:
-1 Ein-Aus-Automatik
-2 Leuchtmelder
Menge: 4,000 Stck

**04.09.0030 Ingenieurbearbeitung Schaltschrank**
Erstellen aller Schaltplanunterlagen entsprechend den Ausführungs-richtlinien. Die Schaltpläne sind mit dem CAD System EPLAN zu erstellen. Eine Ausführung auf Datenträger ist Bestandteil der Dokumentation. Teilnahme an den erforderlichen Baubesprechungen. Koordination der Verkabelung mit der Elektrofirma. Herstellung der Revisionsunterlagen.
Menge: 1,000 Stck

**04.09.0040 Schaltschrankmontage**
Montage am Aufstellort mit Nebenarbeiten, für Transport, Verladung und Aufstellung der Anlage einschließlich Befestigungsmaterial für die Befestigung mit dem Baukörper nach DIN EN 1998-1 in Erdbebenzone 2.
Menge: 1,000 Stck

**04.09.0050 Kabelauflegen**
Anklemmen der bauseits gemäß Schaltplan bezeichneten und verlegten Elektroleitungen an die Klemmleiste des Schaltschrankes. Von der Elektrofirma werden die Leitungen dauerhaft mit Kabelmarkern gekennzeichnet.
Menge: 1,000 psch

**04.09.0060 Inbetriebnahme Leistungsteil**
Inbetriebnahme Schaltschrank mit Überprüfung der einzelnen Verriegelungen, Messen der Motornennströme und Einstellung der thermischen Motorschutzrelais. Überprüfung der Drehrichtung, Funktionsprüfung der einzelnen Anlagen. Einweisung des Bedienungspersonals
Menge: 1,000 psch

**04.09.0070 Inbetriebnahme Regelungsteil**
Funktionsprobe und Einregulierung der Regelkreise, sowie den Meß-und Überwachungseinrichtungen. Einstellen und Justieren von Geräten entsprechend den Sollwertangaben des Auftraggebers.
Menge: 1,000 psch

#### Untertitel 04.10 ASP07

**04.10.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist flexibel vorzunehmen. Beschriftung der Geräte im Schaltschrank erfolgt mittels dauerhaft angebrachter Bezeichnungsschilder.
Beschriftung der Schalttafelfront mittels Resopalschilder selbst-klebend. einschließliche Kabeldurchführungs- Bohrungen und Metall-verschraubungen

Technische Daten :
Abmessungen:
Gehäuse: BHT max 1200 x 2000 x 400 mm
Schutzart:  IP 43
Bauart. Standschrank
Lackierung: RAL 7035

Montageort: Heizzentrale D-U.003

- Klemmleiste:
- Kabeleinführung:
- Beleuchtung
- 25 % Platzreserve

Für jeden Schutzleiter ist dem entsprechen- den Anschluss zugeordnet eine Reihenklemme vorzusehen.
Alle MP-Leiter sind mit Null-Leiter Trennklemmen zu versehen. Einschließlich allem erforderlichen Zubehör wie Sammel- schienen, Verdrahtungs-, und Kleinmaterial auf  Klemmleiste  verdrahtet sowie werkseitig funktionsgeprüft.

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

1 Stück Si. Netzabgang
  für Nachspeisung
  Stromart: 1 x 230 V, 50 Hz
  bestehend aus je:
  1 Stück 1-poliger SI-Automat mit Hi Schalter
  1 Stück Betriebmeldung optisch
  1 Stück Störmeldung optisch
  1 Stück Hilfsrelais 4s/4ö für Störmeldung
  5 Stück Reihenklemmen

2 Stück Si. Netzabgang
  für Frischwasserstation
  Stromart: 1 x 230 V, 50 Hz
  bestehend aus je:
  1 Stück 1-poliger SI-Automat mit Hi Schalter
  1 Stück Betriebmeldung optisch
  1 Stück Störmeldung optisch
  1 Stück Hilfsrelais 4s/4ö für Störmeldung
  5 Stück Reihenklemmen

2 Stück Si. Netzabgang
  für Druckhaltung
  Stromart: 3 x 400 V, 50 Hz
  bestehend aus je:
  1 Stück 3-poliger SI-Automat mit Hi Schalter
  1 Stück Betriebmeldung optisch
  1 Stück Störmeldung optisch
  1 Stück Hilfsrelais 4s/4ö für Störmeldung
  7 Stück Reihenklemmen

1 Stück Si. Netzabgang
  für M-Bus Zählerversorgung
  Stromart: 1 x 230 V, 50 Hz
  bestehend aus je:
  1 Stück 1-poliger SI-Automat mit Hi Schalter
  3 Stück Reihenklemmen
  1 Stück M-Bus Pegelwandler mit Netzteil
1 komplette Schützkombination
  für: Ventilator
  Stromart: 3 x 400 V, 50Hz
  Leistung: max 4 kW
  Schaltung: Drehzahlregelbar
  bestehend aus je:
  1 Stück 3-polig Schraubsicherung
  1 Stück Leistungsschütz mit Bi.- Relais
  inkl. Wiedereinschaltsperre
  1 Stück Betriebmeldung optisch
  1 Stück Störmeldung optisch
  1 Stück Hilfsrelais für Störmeldung
  1 Stück Hilfsrelais für Verriegelungen
  4 Stück Reihenklemmen

6 komplette Schützkombination
  für: Pumpen
  Stromart: 3 x 400 V, 50Hz
  Leistung: max 4 KW
  Schaltung: direkt
  bestehend aus je:
  1 Stück 3-polig Schraubsicherung
  1 Stück Leistungsschütz mit Bi.- Relais
  inkl. Wiedereinschaltsperre
  1 Stück Betriebmeldung optisch
  1 Stück Störmeldung optisch
  1 Stück Hilfsrelais für Störmeldung
  1 Stück Hilfsrelais für Verriegelungen
  4 Stück Reihenklemmen

1 Aufschaltung von Zentraler Wärme/Kälteversorgung
  bestehend aus je:
  1 Stück Freigabe
  1 Stück Sollwertvorgabe
  1 Stück Betriebmeldung optisch
  1 Stück Störmeldung optisch
  1 Stück Hilfsrelais für Störmeldung
  1 Stück Hilfsrelais für Verriegelungen
11 Stück Reihenklemmen
  1 Stück Netzwerkanschluß RJ 45

1 Stück Klappensteuerung Auf/Zu mit Rückmeldungen
  bestehend aus je:
  1 Stück Hilfsrelais 4s/4ö
  7 Stück Reihenklemmen

1 Stück Rep.Schalter Überwachung
  bestehend aus je:
  1 Stück Hilfsrelais 4s/4ö für Verriegelungen
  1 Stück Hilfsrelais 4s/4ö für Störmeldung
  1 Stück Störmeldung optisch
  3 Stück Reihenklemmen

1 Stück BMA-Steuerung
  bestehend aus je:
  1 Stück Hilfsrelais 4s/4ö für Verriegelungen
  1 Stück Hilfsrelais 4s/4ö für Störmeldung
  1 Stück Störmeldung optisch
  3 Stück Reihenklemmen

1 Stück Frostwächtersteuerung
  bestehend aus je:
  1 Stück Hilfsrelais 4s/4ö für Verriegelungen
  1 Stück Hilfsrelais 4s/4ö für Störmeldung
  1 Stück Drucktaster ( Entriegelung )
  1 Stück Störmeldung optisch
  3 Stück Reihenklemmen

1 Stück Filterüberwachung
  bestehend aus je:
  1 Stück Hilfsrelais 4s/4ö für Verriegelungen
  1 Stück Hilfsrelais 4s/4ö für Störmeldung
  1 Stück Störmeldung optisch
  3 Stück Reihenklemmen

1 Stück Drucküberwachung
  bestehend aus je:
  1 Stück Hilfsrelais 4s/4ö für Verriegelungen
  1 Stück Hilfsrelais 4s/4ö für Störmeldung
  1 Stück Drucktaster ( Entriegelung )
  1 Stück Störmeldung optisch
  3 Stück Reihenklemmen

11 Stück externe Betriebs/Störmeldungen
  bestehend aus je:
  1 Stück Hilfsrelais 4s/4ö
  3 Stück Reihenklemmen

7 Stück Ventilsteuerung  24 V, 50 Hz
  bestehend aus je:
  4 Stück Reihenklemmen

29 Stück Messwertaufschaltung
  bestehend aus je:
  3 Stück Reihenklemmen

10 Stück M-Bus Zähler
  bestehend aus je:
  3 Stück Reihenklemmen

  1 Stück Einbau BSK I/O Module
  allem notwendigen Zubehör

  1 Stück Einbau der aufgeführten DDC Hardware
  für den ISP 07 aus dem Titel Automationsstationen inkl.
  allem notwendigen Zubehör
Menge: 1,000 Stck

**04.10.0020 Fernbedientableau im a.P. Gehäuse Aluminiumfrontplatte**
mit folgenden Einbauten:
-1 Ein-Aus-Automatik
-2 Leuchtmelder
Menge: 4,000 Stck

**04.10.0030 Ingenieurbearbeitung Schaltschrank**
Erstellen aller Schaltplanunterlagen entsprechend den Ausführungs-richtlinien. Die Schaltpläne sind mit dem CAD System EPLAN zu erstellen. Eine Ausführung auf Datenträger ist Bestandteil der Dokumentation. Teilnahme an den erforderlichen Baubesprechungen. Koordination der Verkabelung mit der Elektrofirma. Herstellung der Revisionsunterlagen.
Menge: 1,000 Stck

**04.10.0040 Schaltschrankmontage**
Montage am Aufstellort mit Nebenarbeiten, für Transport, Verladung und Aufstellung der Anlage einschließlich Befestigungsmaterial für die Befestigung mit dem Baukörper nach DIN EN 1998-1 in Erdbebenzone 2.
Menge: 1,000 Stck

**04.10.0050 Kabelauflegen**
Anklemmen der bauseits gemäß Schaltplan bezeichneten und verlegten Elektroleitungen an die Klemmleiste des Schaltschrankes. Von der Elektrofirma werden die Leitungen dauerhaft mit Kabelmarkern gekennzeichnet.
Menge: 1,000 psch

**04.10.0060 Inbetriebnahme Leistungsteil**
Inbetriebnahme Schaltschrank mit Überprüfung der einzelnen Verriegelungen, Messen der Motornennströme und Einstellung der thermischen Motorschutzrelais. Überprüfung der Drehrichtung, Funktionsprüfung der einzelnen Anlagen. Einweisung des Bedienungspersonals
Menge: 1,000 psch

**04.10.0070 Inbetriebnahme Regelungsteil**
Funktionsprobe und Einregulierung der Regelkreise, sowie den Meß-und Überwachungseinrichtungen. Einstellen und Justieren von Geräten entsprechend den Sollwertangaben des Auftraggebers.
Menge: 1,000 psch

#### Untertitel 04.11 ASP07.1

**04.11.0010 Schaltschrank**
Schaltschrank  in verwindungssteifer
Stahlblechkonstruktion. Türen sind mit Schlüssel verriegelbar. 2 Schlüssel sind mitzu-liefern. Aufbau des Schaltschrankes nach den z.Zt. gültigen VDE- bzw. örtlichen Bestimmungen und nach den vom Auftraggeber beigestellten technischen Unterlagen und Richtlinien. Vorabzüge der vom Auftragnehmer zu erstellenden Stromlaufpläne sind dem Auftraggeber vor Montagebeginn zur Prüfung vorzulegen. Verdrahtung in Kabelkanälen. Einbauteile sind ausschließlich auf herausnehmbaren Montageplatten zu montieren. Verdrahtung von den Einbauteilen zu den Frontgeräten ist flexibel vorzunehmen. Beschriftung der Geräte im Schaltschrank erfolgt mittels dauerhaft angebrachter Bezeichnungsschilder.
Beschriftung der Schalttafelfront mittels Resopalschilder selbst-klebend. einschließliche Kabeldurchführungs- Bohrungen und Metall-verschraubungen

Technische Daten :
Abmessungen:
Gehäuse: BHT max 1200 x 2000 x 400 mm
Schutzart:  IP 43
Bauart. Standschrank
Lackierung: RAL 7035

Montageort: Heizzentrale A-U.010

- Klemmleiste:
- Kabeleinführung:
- Beleuchtung
- 25 % Platzreserve

Für jeden Schutzleiter ist dem entsprechen- den Anschluss zugeordnet eine Reihenklemme vorzusehen.
Alle MP-Leiter sind mit Null-Leiter Trennklemmen zu versehen. Einschließlich allem erforderlichen Zubehör wie Sammel- schienen, Verdrahtungs-, und Kleinmaterial auf Klemmleiste verdrahtet sowie
werkseitig funktionsgeprüft

Einschließlich Satz Schaltpläne inkl. Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

1 LED-Langfeldleuchte 14,5 W für Schrankbeleuchtung
  mit Schalter Ein-Aus ( angeschlossen an den
  SI-Automaten der 230 V Steckdose vor dem
  Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

5 komplette Schützkombination
  für: Pumpen
  Stromart: 3 x 400 V, 50Hz
  Leistung: max 4 KW
  Schaltung: direkt
  bestehend aus je:
  1 Stück 3-polig Schraubsicherung
  1 Stück Leistungsschütz mit Bi.- Relais
  inkl. Wiedereinschaltsperre
  1 Stück Betriebmeldung optisch
  1 Stück Störmeldung optisch
  1 Stück Hilfsrelais für Störmeldung
  1 Stück Hilfsrelais für Verriegelungen
  4 Stück Reihenklemmen

1 Aufschaltung von Fassadenbewässerung
  bestehend aus je:
  1 Stück Freigabe
  1 Stück Betriebmeldung optisch
  1 Stück Störmeldung optisch
  1 Stück Hilfsrelais für Störmeldung
  1 Stück Hilfsrelais für Verriegelungen
  8 Stück Reihenklemmen

1 Stück BMA-Steuerung
  bestehend aus je:
  1 Stück Hilfsrelais 4s/4ö für Verriegelungen
  1 Stück Hilfsrelais 4s/4ö für Störmeldung
  1 Stück Störmeldung optisch
  3 Stück Reihenklemmen

2 Stück externe Betriebs/Störmeldungen
  bestehend aus je:
  1 Stück Hilfsrelais 4s/4ö
  3 Stück Reihenklemmen

4 Stück Ventilsteuerung  24 V, 50 Hz
  bestehend aus je:
  4 Stück Reihenklemmen

18 Stück Messwertaufschaltung
  bestehend aus je:
  3 Stück Reihenklemmen

  1 Stück Einbau der aufgeführten DDC Hardware
  für den ISP 07.1 aus dem Titel Automationsstationen inkl.
  allem notwendigen Zubehör
Menge: 1,000 Stck

**04.11.0020 Fernbedientableau im a.P. Gehäuse Aluminiumfrontplatte**
mit folgenden Einbauten:
-1 Ein-Aus-Automatik
-2 Leuchtmelder
Menge: 4,000 Stck

**04.11.0030 Ingenieurbearbeitung Schaltschrank**
Erstellen aller Schaltplanunterlagen entsprechend den Ausführungs-richtlinien. Die Schaltpläne sind mit dem CAD System EPLAN zu erstellen. Eine Ausführung auf Datenträger ist Bestandteil der Dokumentation. Teilnahme an den erforderlichen Baubesprechungen. Koordination der Verkabelung mit der Elektrofirma. Herstellung der Revisionsunterlagen.
Menge: 1,000 Stck

**04.11.0040 Schaltschrankmontage**
Montage am Aufstellort mit Nebenarbeiten, für Transport, Verladung und Aufstellung der Anlage einschließlich Befestigungsmaterial für die Befestigung mit dem Baukörper nach DIN EN 1998-1 in Erdbebenzone 2.
Menge: 1,000 Stck

**04.11.0050 Kabelauflegen**
Anklemmen der bauseits gemäß Schaltplan bezeichneten und verlegten Elektroleitungen an die Klemmleiste des Schaltschrankes. Von der Elektrofirma werden die Leitungen dauerhaft mit Kabelmarkern gekennzeichnet.
Menge: 1,000 psch

**04.11.0060 Inbetriebnahme Leistungsteil**
Inbetriebnahme Schaltschrank mit Überprüfung der einzelnen Verriegelungen, Messen der Motornennströme und Einstellung der thermischen Motorschutzrelais. Überprüfung der Drehrichtung, Funktionsprüfung der einzelnen Anlagen. Einweisung des Bedienungspersonals
Menge: 1,000 psch

**04.11.0070 Inbetriebnahme Regelungsteil**
Funktionsprobe und Einregulierung der Regelkreise, sowie den Meß-und Überwachungseinrichtungen. Einstellen und Justieren von Geräten entsprechend den Sollwertangaben des Auftraggebers.
Menge: 1,000 psch

#### Untertitel 04.12 ASP07.2

**04.12.0010 Schaltschrank**
Schaltschrank  in verwindungssteifer
Stahlblechkonstruktion. Türen sind mit Schlüssel verriegelbar. 2 Schlüssel sind mitzu-liefern. Aufbau des Schaltschrankes nach den z.Zt. gültigen VDE- bzw. örtlichen Bestimmungen und nach den vom Auftraggeber beigestellten  technischen Unterlagen und Richtlinien. Vorabzüge der vom Auftragnehmer zu erstellenden Stromlaufpläne sind dem Auftraggeber vor Montagebeginn zur Prüfung vorzulegen.
Verdrahtung in Kabelkanälen. Einbauteile sind ausschließlich auf herausnehmbaren Montageplatten zu montieren. Verdrahtung von den Einbauteilen zu den Frontgeräten ist  flexibel vorzunehmen. Beschriftung der Geräte im Schaltschrank erfolgt mittels dauerhaft angebrachter Bezeichnungsschilder.
Beschriftung der Schalttafelfront mittels Resopalschilder selbst-klebend. einschließliche Kabeldurchführungs-Bohrungen und Metall-verschraubungen

Technische Daten :
Abmessungen:
Gehäuse: BHT max 1200 x 2000 x 400 mm
Schutzart:  IP 43
Bauart. Standschrank
Lackierung: RAL 7035

Montageort: Heizzentrale B-1.008

- Klemmleiste:
- Kabeleinführung:
- Beleuchtung
- 25 % Platzreserve

Für jeden Schutzleiter ist dem entsprechen- den Anschluss zugeordnet eine Reihenklemme vorzusehen.
Alle MP-Leiter sind mit Null-Leiter Trennklemmen zu versehen. Einschließlich allem erforderlichen Zubehör wie Sammel- schienen, Verdrahtungs-, und Kleinmaterial auf  Klemmleiste  verdrahtet sowie werkseitig funktionsgeprüft

Einschließlich Satz Schaltpläne  inkl.  Klemmenpläne, mit allen erforderlichen Eintragungen

  Einspeisung

1  Hauptschalter 3-polig als Lastschalter
  max. 63 A
1  Hauptsicherung 3-polig max. 63 A

4  Überspannungsmittelschutz
  bestehend aus je:
  1-poliger schienenmontabler
  Überspannungsschutz in
  steckbarer Ausführung mit
  Fernmeldekontakt.
  Nennspannung: 400 VAC
  IEC Prüfklasse : II
  VDE Anforderungsklasse: C

1  Überspannungsgeräteschutz
  bestehend aus je:
  1-poliger schienenmontabler
  Überspannungsschutz mit
  Fernmeldekontakt.
  Nennspannung: 230 VAC
  IEC Prüfklasse : II
  VDE Anforderungsklasse: D

1  Phasenanzeige
  bestehend aus:
  3 Stück Phasenlampen incl.Netzsicherung 3 pol. 2 A

1  Phasenüberwachung
  bestehend aus:
  1 Stück Phasenwächter
  1 Stück Sicherung 3pol. 6 A

5  Sicherungsautomaten mit Hilfskontakt
  für die Steuerung und Regelung

6  Stück Hilfsrelais 4s/4ö
  für Steuerung und Verriegelung

2  Schutzkontaktsteckdose 230 V incl.
  FILS 16 A

2  Stck Cat 7 Dose RJ45 AP

1 LED-Langfeldleuchte 14,5 W für Schrankbeleuchtung
  mit Schalter Ein-Aus ( angeschlossen an den SI-Automaten der 230  V Steckdose vor dem Hauptschalter )

1  Transformator 230 V / 24 V, 50 Hz,
  für die Regelung
  Nennleistung: 800 VA

1  Transformator 400 V / 230 V, 50 Hz,
  für die Steuerung
  Nennleistung: 630 VA

1 Sammelstörmeldung mittels potentialfreier
  Kontakte auf Klemmleiste geführt zur
  optischen und akustischen Anzeige mit
  Quittiertaster bestehend aus:
  2 Hilfsrelais
  1 Drucktaster
  4 Reihenklemmen

1  Lampenprüfschaltung bestehend aus:
  1 Stück Drucktaster
  5 Stück Hilfsrelais 4ö/4s
  ( für jede Meldelampe ist ein
  potentialfreier Kontakt vorzusehen)

1  Steuerung zur Autom. Wiedereinschaltung
  nach kurzzeitigem Stromausfall für alle
  Antriebe mit Thermokontakten und
  Überwachungseinheiten im Ruhestromprinzip
  bestehend aus:
  1 Stück Wischrelais 0,5 sec. fest
  3 Stück Hilfsrelais 4s/4ö

1  Steuerung für Schaltschrankbelüftung
  bestehend aus :
  1 Stück 1-poliger Schraubsicherung
  1 Stück Thermostat 20 - 45 Grad Celsius
  1 Stück Filterlüfter mit Filterwatte
  1 Stück Austrittsfilter
  1 Stück Hilfsrelais 4s/4ö

2 Stück Si. Netzabgang
  Stromart: 1 x 230 V, 50 Hz
  bestehend aus je:
  1 Stück 1-poliger Schraubsicherung
  1 Stück 1-poligem Schalter ( Ein - Aus)
  1 Stück Betriebmeldung optisch
  1 Stück Störmeldung optisch
  1 Stück Hilfsrelais 4s/4ö
  5 Stück Reihenklemmen

2 Stück Si. Netzabgang
  Stromart: 3 x 400 V, 50 Hz
  bestehend aus je:
  1 Stück 3-poliger Schraubsicherung
  1 Stück 3-poligem Schalter ( Ein - Aus)
  1 Stück Betriebmeldung optisch
  1 Stück Störmeldung optisch
  1 Stück Hilfsrelais 4s/4ö
  5 Stück Reihenklemmen

5 komplette Schützkombination
  für: Pumpen
  Stromart: 3 x 400 V, 50Hz
  Leistung: max 4 KW
  Schaltung: direkt
  bestehend aus je:
  1 Stück 3-polig Schraubsicherung
  1 Stück Leistungsschütz mit Bi.- Relais
  inkl. Wiedereinschaltsperre
  1 Stück Betriebmeldung optisch
  1 Stück Störmeldung optisch
  1 Stück Hilfsrelais für Störmeldung
  1 Stück Hilfsrelais für Verriegelungen
  4 Stück Reihenklemmen

1 Stück BMA-Steuerung
  bestehend aus je:
  1 Stück Hilfsrelais 4s/4ö für Verriegelungen
  1 Stück Hilfsrelais 4s/4ö für Störmeldung
  1 Stück Störmeldung optisch
  3 Stück Reihenklemmen

2 Stück externe Betriebs/Störmeldungen
  bestehend aus je:
  1 Stück Hilfsrelais 4s/4ö
  3 Stück Reihenklemmen

4 Stück Ventilsteuerung  24 V, 50 Hz
  bestehend aus je:
  4 Stück Reihenklemmen

16 Stück Messwertaufschaltung
  bestehend aus je:
  3 Stück Reihenklemmen

  1 Stück Einbau der aufgeführten DDC Hardware
  für den ISP 07.2 aus dem Titel Automationsstationen inkl.
  allem notwendigen Zubehör
Menge: 1,000 Stck

**04.12.0020 Fernbedientableau im a.P. Gehäuse Aluminiumfrontplatte**
mit folgenden Einbauten:
-1 Ein-Aus-Automatik
-2 Leuchtmelder
Menge: 4,000 Stck

**04.12.0030 Ingenieurbearbeitung Schaltschrank**
Erstellen aller Schaltplanunterlagen entsprechend den Ausführungs-richtlinien. Die Schaltpläne sind mit dem CAD System EPLAN zu erstellen. Eine Ausführung auf Datenträger ist Bestandteil der Dokumentation. Teilnahme an den erforderlichen Baubesprechungen. Koordination der Verkabelung mit der Elektrofirma. Herstellung der Revisionsunterlagen.
Menge: 1,000 Stck

**04.12.0040 Schaltschrankmontage**
Montage am Aufstellort mit Nebenarbeiten, für Transport, Verladung und Aufstellung der Anlage einschließlich Befestigungsmaterial für die Befestigung mit dem Baukörper nach DIN EN 1998-1 in Erdbebenzone 2.
Menge: 1,000 Stck

**04.12.0050 Kabelauflegen**
Anklemmen der bauseits gemäß Schaltplan bezeichneten und verlegten Elektroleitungen an die Klemmleiste des Schaltschrankes. Von der Elektrofirma werden die Leitungen dauerhaft mit Kabelmarkern gekennzeichnet.
Menge: 1,000 psch

**04.12.0060 Inbetriebnahme Leistungsteil**
Inbetriebnahme Schaltschrank mit Überprüfung der einzelnen Verriegelungen, Messen der Motornennströme und Einstellung der thermischen Motorschutzrelais. Überprüfung der Drehrichtung, Funktionsprüfung der einzelnen Anlagen. Einweisung des Bedienungspersonals
Menge: 1,000 psch

**04.12.0070 Inbetriebnahme Regelungsteil**
Funktionsprobe und Einregulierung der Regelkreise,
sowie den Meß- und Überwachungseinrichtungen. Einstellen und Justieren von Geräten entsprechend den Sollwertangaben des Auftraggebers.
Menge: 1,000 psch

### Titel 05 Elektroinstallation

#### Untertitel 05.01 Elektroinstallation

*Hinweis: Sämtliche nachstehend aufgeführten Kabel*
Anlieferung und Lagerung aller Materialien gem. Logistikkonzept.

Sämtliche nachstehend aufgeführten Kabel und Leitungen müssen, sollte in der Leistungsposition nichts anderes gefordert sein, mindestens der CPR-Leistungsklasse Eca nach EN 50575 entsprechen. Ausgenommen hiervon sind Kabel und Leitungen mit Funktionserhalt.
In die Einheitspreise sind sämtliche zur betriebsfertigen Montage erforderlichen Bohrungen in Mauerwerk, Beton, Fugen usw. bis zu einem Durchmesser von 30 mm sowie geeignetes Montage- und Verlegematerial, wie Schellen, Dübel, Schrauben, usw. für eine sichere Befestigung mit dem Baukörper nach DIN EN 1998-1 in Erdbebenzone 2, gemäß den nachfolgend beschriebenen erlegearten einzurechnen:
- Stegleitungen im Putz
- Kabel und Leitungen in vorhandene Mauerschlitze
- Kabel und Leitungen in vorhandene Rohre,
Installationssystemen, Zwischendecken mit Befestigung, Kabelkanälen, Kabelgräben, Hohlwänden Die Kabel und Leitungen sind in Teillängen zu liefern, auf Steigetrassen, Kabeltrassen, Kabelsammelhaltern oder in Leerrohr zu verlegen.
Nachdem die Leitungen verlegt wurden, ist gemäß DIN VDE 0100-600 die Durchgängigkeit der Leiter, insbesondere die des Schutzleiters, sowie der Isolationswiderstand zu prüfen. Nach Beendigung der Prüfung muss ein Prüfbericht der elektrischen Anlage erstellt werden
Die Kosten für die Messungen und Erstellung des Prüfberichtes sind in den Einheitspreisen zu berücksichtigen.
Einschl. Bohrungen für Trassenbefestigung und Einzel-durchführungen.

**05.01.0010 PVC-Mantelleitung DIN VDE 0250 3x1,5mm² halogenfrei**
PVC-Mantelleitung DIN VDE 0250 3x1,5mm² halogenfrei
in Teillängen liefern und auf vorhandene Pritschen und Wannen verlegen bzw. in Leitungsführungskanäle oder Leerrohre einziehen als NHXMH 3x1,5 qmm Cu 614
Menge: 2850,000 M

**05.01.0020 PVC-Mantelleitung DIN VDE 0250 3x2,5mm² halogenfrei**
PVC-Mantelleitung DIN VDE 0250 3x2,5mm² halogenfrei
in Teillängen liefern und auf vorhandene Pritschen und Wannen verlegen bzw. in Leitungsführungskanäle oder Leerrohre einziehen als.NHXMH 3x2,5 qmm Cu 614
Menge: 20,000 M

**05.01.0030 PVC-Mantelleitung DIN VDE 0250 4x1,5mm² halogenfrei**
PVC-Mantelleitung DIN VDE 0250 4x1,5mm² halogenfrei
in Teillängen liefern und auf vorhandene Pritschen und Wannen verlegen bzw. in Leitungsführungskanäle oder Leerrohre einziehen als NHXMH 4x1,5 qmm Cu 614
Menge: 2920,000 M

**05.01.0040 PVC-Mantelleitung DIN VDE 0250 4x2,5mm² halogenfrei**
PVC-Mantelleitung DIN VDE 0250 4x2,5mm² halogenfrei
in Teillängen liefern und auf vorhandene Pritschen und Wannen verlegen bzw. in Leitungsführungskanäle oder Leerrohre einziehen als NHXMH 4x2,5 qmm Cu 614
Menge: 6200,000 M

**05.01.0050 PVC-Mantelleitung DIN VDE 0250 5x1,5mm² halogenfrei**
PVC-Mantelleitung DIN VDE 0250 5x1,5mm² halogenfrei
in Teillängen liefern und auf vorhandene Pritschen und Wannen verlegen bzw. in Leitungsführungskanäle oder Leerrohre einziehen als NHXMH 5x1,5 qmm Cu 614
Menge: 650,000 M

**05.01.0060 PVC-Mantelleitung DIN VDE 0250 5x2,5mm² halogenfrei**
PVC-Mantelleitung DIN VDE 0250 5x2,5mm² halogenfrei
in Teillängen liefern und auf vorhandene Pritschen und Wannen verlegen bzw. in Leitungsführungskanäle oder Leerrohre einziehen als. NHXMH 5x2,5 qmm Cu 614
Menge: 250,000 M

**05.01.0070 PVC-Mantelleitung DIN VDE 0250 7x1,5mm² halogenfrei**
PVC-Mantelleitung DIN VDE 0250 7x1,5mm² halogenfrei
in Teillängen liefern und auf vorhandene Pritschen und Wannen verlegen bzw. in Leitungsführungskanäle oder Leerrohre einziehen als. NHXMH 7x1,5 qmm Cu 614
Menge: 3500,000 M

**05.01.0080 PVC-Mantelleitung DIN VDE 0250 7x2,5mm² halogenfrei**
PVC-Mantelleitung DIN VDE 0250 7x2,5mm² halogenfrei
in Teillängen liefern und auf vorhandene Pritschen und Wannen verlegen bzw. in Leitungsführungskanäle oder Leerrohre einziehen als. NHXMH 7x2,5 qmm Cu 614
Menge: 20,000 M

**05.01.0090 PVC-Mantelleitung DIN VDE 0250 12x1,5mm² halogenfrei**
PVC-Mantelleitung DIN VDE 0250 12x1,5mm² halogenfrei
in Teillängen liefern und auf vorhandene Pritschen und Wannen verlegen bzw. in Leitungsführungskanäle oder Leerrohre einziehen als NHXMH 12 x1,5 qmm Cu 614
Menge: 200,000 M

**05.01.0100 Erdkabel DIN VDE 0276 3x1,5mm² halogenfrei**
Erdkabel DIN VDE 0276 3x1,5mm² halogenfrei
in Teillängen liefern und in vorhandene Pritschen und Wannen verlegen bzw. in Leitungsführungskanäle oder Leerrohre einziehen als. N2XH-J 3x1,5 qmm Cu 614
Menge: 150,000 M

**05.01.0110 Erdkabel DIN VDE 0276 5x1,5mm² halogenfrei**
Erdkabel DIN VDE 0276 5x1,5mm² halogenfrei
in Teillängen liefern und in vorhandene Pritschen und Wannen verlegen bzw. in Leitungsführungskanäle oder Leerrohre einziehen als. N2XH-J 5x1,5 qmm Cu 614
Menge: 100,000 M

**05.01.0120 Erdkabel DIN VDE 0276 7x1,5mm² halogenfrei**
Erdkabel DIN VDE 0276 7x1,5mm² halogenfrei
in Teillängen liefern und in vorhandene Pritschen und Wannen verlegen bzw. in Leitungsführungskanäle oder Leerrohre einziehen als. N2XH-J 7x1,5 qmm Cu 614
Menge: 100,000 M

**05.01.0130 FM-Installationsleitung DIN VDE 0815 2x2 x0,8mm, halogenfrei**
FM-Installationsleitung DIN VDE 0815 2x2x0,8mm, halogenfrei
in Teillängen liefern und auf vorhandene Pritschen und Wannen verlegen bzw. in Leitungsführungskanäle oder Leerrohre einziehen als: J-H(St)H Gr. 2x2x0,8 mm Cu 21
Menge: 6200,000 M

**05.01.0140 FM-Installationsleitung DIN VDE 0815 4x2 x0,8mm, halogenfrei**
FM-Installationsleitung DIN VDE 0815 4x2 x0,8mm, halogenfrei
in Teillängen liefern und auf vorhandene Pritschen und Wannen  verlegen bzw. in Leitungsführungskanäle oder Leerrohre einziehen als: J-2Y(ST)H Gr. 4x2x0,8 mm Cu 21
Menge: 3800,000 M

**05.01.0150 FM-Installationsleitung DIN VDE 0815 6x2 x0,8mm, halogenfrei**
FM-Installationsleitung DIN VDE 0815 6x2 x0,8mm, halogenfrei
in Teillängen liefern und auf vorhandene Pritschen und Wannen  verlegen bzw. in Leitungsführungskanäle oder Leerrohre einziehen als: J-H(St)H Gr. 6x2x0,8 mm Cu 21
Menge: 78,000 M

**05.01.0160 FM-Installationsleitung DIN VDE 0815 10x 2x0,8mm, halogenfrei**
FM-Installationsleitung DIN VDE 0815 10x 2x0,8mm, halogenfrei
in Teillängen liefern und auf vorhandene Pritschen und Wannen verlegen bzw. in Leitungsführungskanäle oder Leerrohre einziehen als: J-H(St)H Gr. 10x2x0,8 mm  Cu 21
Menge: 20,000 M

**05.01.0170 FM-Aussenkabel DIN VDE 0816 2x2x0,8 mm halogenfrei**
FM-Aussenkabel DIN VDE 0816 2x2x0,8 mm halogenfrei
Fernmelde-Aussenkabel A-2Y(L)2Y 2 x 2 x 0,8 mm PE-isoliert und PE-Schichtenmantel gemäß VDE 0816 Liefern und verlegen.
Menge: 850,000 M

**05.01.0180 FM-Aussenkabel DIN VDE 0816 4x2x0,8 mm halogenfrei**
FM-Aussenkabel DIN VDE 0816 4x2x0,8 mm halogenfrei
Fernmelde-Aussenkabel A-2Y(L)2Y 4 x 2 x 0,8 mmPE-isoliert und  PE-Schichtenmantel gemäß VDE 0816 Liefern und verlegen.
Menge: 420,000 M

**05.01.0190 FM-Aussenkabel DIN VDE 0816 6x2x0,8 mm halogenfrei**
FM-Aussenkabel DIN VDE 0816 6x2x0,8 mm halogenfrei
Fernmelde-Aussenkabel A-2Y(L)2Y 6 x 2 x 0,8 mm PE-isoliert und PE-Schichtenmantel gemäß VDE 0816 Liefern und verlegen.
Menge: 100,000 M

**05.01.0200 FM-Aussenkabel DIN VDE 0816 10x2x0,8 mm halogenfrei**
FM-Aussenkabel DIN VDE 0816 10x2x0,8 mm halogenfrei
Fernmelde-Aussenkabel A-2Y(L)2Y 10 x 2 x 0,8 mm PE-isoliert und PE-Schichtenmantel gemäß VDE 0816 Liefern und verlegen.
Menge: 20,000 M

**05.01.0210 Abgeschirmte, EMV-gerechte Anschlußleitung**
Abgeschirmte, EMV-gerechte Anschlußleitung für Frequenzumformer 4 x 16 mm² + Schirm, sonst wie vor beschrieben Liefern und verlegen.
Menge: 50,000 M

**05.01.0220 Kabel (N)HXH E90 3x1,5 halogenfrei**
Kabel (N)HXH E90 3x1,5 halogenfrei
Funktionserhalt 90min im Brandfall
Halogenfreies Kabel DIN VDE 0266 (VDE 0266) NHXH -J FE 180 3 x 1,5 RE, Cu-Zahl 43, auf Putz mit Abstandsschellen, Feuerwiderstands-klasse E 90 DIN 4102-12, mit Funktionserhalt, Arbeitshöhe bis 4 m.
Menge: 380,000 M

**05.01.0230 Datenleitung (HF) CAT 7 halogenfrei**
Datenleitung (HF) CAT 7 halogenfrei
für Strukturale Verkabelungssysteme nach EIA/TIA-568; TSB 36 sowie ISO/IEC 11801 bzw EN 50171
Wellenwiderstand 100 Ohm +/-15% ungeschirmt in Teillängen liefern und auf vorhandene Pritschen und Wannen verlegen bzw. in Leitungsführungskanäle oder Leerrohre einziehen als: LAN-Innenkabel UPT/S, 200Mhz;
Cat:7 Klasse E 4x2x24 AWG
Menge: 1400,000 M

**05.01.0240 KNX/EIB-Busleitung EIB H-(ST)-HY 2x2x0,8**
KNX/EIB-Busleitung EIB H-(ST)-HY 2x2x0,8 nach VDE 0815 und EN 50090 halogenfrei
Prüfspannung: 4 kV
Aufbau: Kupferleiter, eindrähtig (massiv), PVC-Isolierung, 2 Aderpaare,
Aderfarben: rot und schwarz/weiß und gelb, zum Sternvierer verseilt,statischer Schirm aus Alu-kaschierter Kunstoff-Folie, FRNC-Mantel,
Mantelfarbe: grün
Verwendung: Für die Übertragung der BUS-Signale in der Gebäudesystemtechnik (spez. KNX/EIB), geeignet für die Verlegung auf, in und unter Putz, in Rohren und Installationskanälen, in trocknen und feuchten Räumen sowie im Freien - sofern dort keiner direkten Sonneneinstrahlung ausgesetzt
Menge: 880,000 M

**05.01.0250 Kunststoff-Panzersteckrohr, DIN 49016/2 M16 halogenfrei**
Kunststoff-Panzersteckrohr, DIN 49016/2 M16 halogenfrei
(ACF)  mittlere, starre, glatte und flammwidrige Ausführung, in offener Verlegeart, einschl. Muffen- und Tüllenanteil, mit systemgebundenem
Verlegematerial, liefern u. sichtbar verlegen,
Menge: 270,000 M

**05.01.0260 Kunststoff-Panzersteckrohr, DIN 49016/2 M20 halogenfrei**
Kunststoff-Panzersteckrohr, DIN 49016/2 M20 halogenfrei
(ACF)  mittlere, starre, glatte und flammwidrige Ausführung, in offener Verlegeart, einschl. Muffen- und Tüllenanteil, mit systemgebundenem
Verlegematerial, liefern u. sichtbar verlegen,
Menge: 240,000 M

**05.01.0270 Kunststoff-Panzersteckrohr, DIN 49016/2 M25 halogenfrei**
Kunststoff-Panzersteckrohr, DIN 49016/2 M25 halogenfrei
(ACF) mittlere, starre, glatte und flammwidrige Ausführung, in offener Verlegeart, einschl. Muffen-und Tüllenanteil, mit systemgebundenem Verlegematerial, liefern u. sichtbar verlegen, gleichw.: FPKuM M25
Menge: 120,000 M

**05.01.0280 Kunststoff-Panzersteckrohr, DIN 49016/2 M32 halogenfrei**
Kunststoff-Panzersteckrohr, DIN 49016/2 M32 halogenfrei
(ACF) mittlere, starre, glatte und flammwidrige Ausführung, in offener Verlegeart, einschl. Muffen- und Tüllenanteil, mit systemgebundenem  Verlegematerial, liefern u. sichtbar verlegen, gleichw.: FPKuM M32
Menge: 120,000 M

**05.01.0290 Kunststoff-Panzersteckrohr, DIN 49016/2 M40 halogenfrei**
Kunststoff-Panzersteckrohr, DIN 49016/2 M40 halogenfrei
(ACF)  mittlere, starre, glatte und flammwidrige Ausführung, in offener Verlegeart, einschl. Muffen-und Tüllenanteil, mit systemgebundenem Verlegematerial, liefern u. sichtbar verlegen, gleichw.: FPKuM M40
Menge: 120,000 M

**05.01.0300 Metallrohr Alu M16 a.P.**
Metallrohr Alu M16 a.P.
Elektroinstallationsrohr VDE 0605, als Metallrohr in Aluminium, Alu Steck-ES, Größe 16, einschließlich Bogen, Muffen, Endtüllen usw. liefern und einschl. Befestigungsmaterial a.P. verlegen.
liefern und verlegen
Menge: 150,000 M

**05.01.0310 Metallrohr Alu M20 a.P.**
Metallrohr Alu M20 a.P.
Elektroinstallationsrohr VDE 0605, als Metallrohr in Aluminium, Alu Steck-ES, Größe 20, einschließlich Bogen, Muffen, Endtüllen usw. liefern und einschl. Befestigungsmaterial a.P. verlegen.
liefern und verlegen
Menge: 200,000 M

**05.01.0320 Metallrohr Alu M25 a.P.**
Metallrohr Alu M25 a.P.
Elektroinstallationsrohr VDE 0605, als Metallrohr in Aluminium, Alu Steck-ES, Größe 25, einschließlich Bogen, Muffen, Endtüllen usw. liefern und einschl. Befestigungsmaterial a.P. verlegen.
liefern und verlegen
Menge: 200,000 M

**05.01.0330 Metallrohr Alu M32 a.P.**
Metallrohr Alu M32 a.P.
Elektroinstallationsrohr VDE 0605, als Metallrohr in Aluminium, Alu Steck-ES, Größe 32, einschließlich Bogen, Muffen, Endtüllen usw. liefern und einschl. Befestigungsmaterial a.P. verlegen.
liefern und verlegen
Menge: 150,000 M

**05.01.0340 Metallrohr Alu M40 a.P.**
Metallrohr Alu M40 a.P.
Elektroinstallationsrohr VDE 0605, als Metallrohr in Aluminium, Alu Steck-ES, Größe 40, einschließlich Bogen, Muffen, Endtüllen usw. liefern und einschl. Befestigungsmaterial a.P. verlegen.
liefern und verlegen
Menge: 100,000 M

**05.01.0350 Panzerwellrohr NW 16**
Panzerwellrohr NW 16
Schweres Kunststoffwellrohr für die Installation im Freien, UV-stabilisiert aus modifiziertem PVC mit hochgleitfähiger Innenschicht, Kunststoffmantel, schwarz, nicht flammenausbreitend und hoher Kälteschlagfestigkeit.
Temperaturbeständig von -25 bis +60 Grad C.
Mindestdruckfestigkeit 1250 N/5 cm
einschl. aller erforderlichen Steckmuffen, Endhüllen sowie Klein-, Isolier- und Befestigungsmaterial, liefern und verlegen
Menge: 150,000 M

**05.01.0360 Panzerwellrohr NW 20**
Panzerwellrohr NW 20
Panzerrohr - wie vor, jedoch NW 20
Menge: 150,000 M

**05.01.0370 Panzerwellrohr NW 25**
Panzerwellrohr NW 25
Panzerrohr - wie vor, jedoch NW 25
Menge: 150,000 M

*Hinweis: Zu den Kabelträgersystemen/Gerätekanäle*
Zu den Kabelträgersystemen/Gerätekanäle gehören die erforderlichen Befestigungswinkel, Klemmwinkel, Stahl-Spreizdübel, Schrauben mit Zubehör, Distanzstücke, Trägerklauen, Ankerbolzen, Verbindungs-stücke, Klemmstücke, Klemmschellen, Wandbügel, Trägerlaschen, Schutzkappen, Eckbleche, Anschlussstücke, Auflagewinkel, Überschubhülsen und -schmiegen, Gelenkstücke, Auflager, Anschlusslaschen, Abstandslaschen, Halterkupplungen, Leiterhalter und sonstige Kleinteile.
Ein systembedingter durchgängiger Potentialausgleich ist zu gewährleisten. Zudem ist die Potentialausleichsleitung an den mechanisch getrennten Systemen leitend zu verbinden.
Einschl. aller notwendigen Bohrungen für Befestigung.
Die Befestigungen sind entsprechend nach DIN EN 1998-1 für Anlagen in Erdbebenzone 2 auszulegen und einzukalkulieren.

**05.01.0380 Kabelrinne 100 mm, 60 mm, 0,9 kN/m, band verzinkt**
Kabelrinne 100 mm, 60 mm, 0,9 kN/m, band verzinkt
Kabelrinne gelocht, Nennbreite 100 mm, Seitenhöhe 60 mm, Material Stahlblech, Korrosionsschutz bandverzinkt nach DIN EN 10346, Tragfähigkeit bei Stützabstand von 1,5m mind. 0,9 kN/m.
liefern und montieren
Menge: 40,000 M

**05.01.0390 Kabelrinne 200 mm, 60 mm, 1,0 kN/m, band verzinkt**
Kabelrinne 200 mm, 60 mm, 1,0 kN/m, band verzinkt
Kabelrinne gelocht, Nennbreite 200 mm, Seitenhöhe 60 mm, Material Stahlblech, mit Trennsteg, Korrosionsschutz bandverzinkt nach DIN EN 10346, Tragfähigkeit bei Stützabstand von 1,5m mind. 1,0 kN/m
liefern und montieren
Menge: 120,000 M

**05.01.0400 Kabelrinne 300 mm, 60 mm, 1,0 kN/m, band verzinkt**
Kabelrinne 300 mm, 60 mm, 1,0 kN/m, band verzinkt
Kabelrinne gelocht, Nennbreite 300 mm, Seitenhöhe 60 mm, Material Stahlblech, mit Trennsteg, Korrosionsschutz bandverzinkt nach DIN EN 10346, Tragfähigkeit bei Stützabstand von 1,5m mind. 1,0 kN/m
liefern und montieren
Menge: 60,000 M

**05.01.0410 Kabelrinne 400 mm, 60 mm, 1,0 kN/m, band verzinkt**
Kabelrinne 400 mm, 60 mm, 1,0 kN/m, band verzinkt
Kabelrinne gelocht, Nennbreite 300 mm, Seitenhöhe 60 mm, Material Stahlblech, mit Trennsteg, Korrosionsschutz bandverzinkt nach DIN EN 10346, Tragfähigkeit bei Stützabstand von 1,5m mind. 1,0 kN/m
liefern und montieren
Menge: 30,000 M

**05.01.0420 Trennsteg für vorgenannte Kabelbahnen**
Trennsteg für vorgenannte Kabelbahnen mind. Höhe 60 mm, liefern und montieren
Menge: 260,000 M

**05.01.0430 Deckel für Kabelrinne 100mm**
Deckel für Kabelrinne 100mm
aus Stahlblech, in feuerverzinkter, geschlossener Ausführung, Blechstärke mindestens 1mm in Teillängen mit Zubehör
liefern und montieren
Menge: 10,000 M

**05.01.0440 Deckel für Kabelrinne 200mm**
Deckel für Kabelrinne 200mm
aus Stahlblech, in feuerverzinkter, geschlossener Ausführung,  Blechstärke mindestens 1mm in Teillängen mit Zubehör
liefern und montieren
Menge: 10,000 M

**05.01.0450 Deckel für Kabelrinne 300mm**
Deckel für Kabelrinne 300mm
aus Stahlblech, in feuerverzinkter, geschlossener Ausführung, Blechstärke mindestens 1mm in Teillängen mit Zubehör
liefern und montieren
Menge: 10,000 M

**05.01.0460 Deckel für Kabelrinne 400mm**
Deckel für Kabelrinne 400mm
aus Stahlblech, in feuerverzinkter, geschlossener Ausführung, Blechstärke mindestens 1mm in Teillängen mit Zubehör
liefern und montieren
Menge: 10,000 M

**05.01.0470 Bogen 90°, 100 mm, 60 mm, bandverzinkt**
Bogen 90°, 100 mm, 60 mm, bandverzinkt
Kabelrinnen-Formteil Bogen 90°, Nennbreite 100 mm,
Seitenhöhe 60 mm, Material Stahlblech, Korrosionsschutz
bandverzinkt nach DIN EN 10346, inkl. Verbinder
liefern und montieren
Menge: 10,000 ST

**05.01.0480 Bogen 90°, 200 mm, 60 mm, bandverzinkt**
Bogen 90°, 200 mm, 60 mm, bandverzinkt
Kabelrinnen-Formteil Bogen 90°, Nennbreite 200 mm,
Seitenhöhe 60 mm, Material Stahlblech, Korrosionsschutz
bandverzinkt nach DIN EN 10346, inkl. Verbinder
liefern und montieren
Menge: 10,000 ST

**05.01.0490 Bogen 90°, 300 mm, 60 mm, bandverzinkt**
Bogen 90°, 300 mm, 60 mm, bandverzinkt
Kabelrinnen-Formteil Bogen 90°, Nennbreite 300 mm,
Seitenhöhe 60 mm, Material Stahlblech, Korrosionsschutz
bandverzinkt nach DIN EN 10346, inkl. Verbinder
liefern und montieren
Menge: 10,000 ST

**05.01.0500 Bogen 90°, 400 mm, 60 mm, bandverzinkt**
Bogen 90°, 400 mm, 60 mm, bandverzinkt
Kabelrinnen-Formteil Bogen 90°, Nennbreite 300 mm,
Seitenhöhe 60 mm, Material Stahlblech, Korrosionsschutz
bandverzinkt nach DIN EN 10346, inkl. Verbinder
liefern und montieren
Menge: 10,000 ST

**05.01.0510 T-Abzweig, 100 mm, 60 mm, bandverzinkt**
T-Abzweig, 100 mm, 60 mm, bandverzinkt
Kabelrinnen-Formteil T-Abzweig, Nennbreite 100 mm,
Seitenhöhe 60 mm, Material Stahlblech, Korrosionsschutz
bandverzinkt nach DIN EN 10346, inkl. Verbinder
liefern und montieren
Menge: 10,000 ST

**05.01.0520 T-Abzweig, 200 mm, 60 mm, bandverzinkt**
T-Abzweig, 200 mm, 60 mm, bandverzinkt
Kabelrinnen-Formteil T-Abzweig, Nennbreite 200 mm,
Seitenhöhe 60 mm, Material Stahlblech, Korrosionsschutz
bandverzinkt nach DIN EN 10346, inkl. Verbinder
liefern und montieren
Menge: 10,000 ST

**05.01.0530 T-Abzweig, 300 mm, 60 mm, bandverzinkt**
T-Abzweig, 300 mm, 60 mm, bandverzinkt
Kabelrinnen-Formteil T-Abzweig, Nennbreite 300 mm,
Seitenhöhe 60 mm, Material Stahlblech, Korrosionsschutz
bandverzinkt nach DIN EN 10346, inkl. Verbinder
liefern und montieren
Menge: 10,000 ST

**05.01.0540 T-Abzweig, 400 mm, 60 mm, bandverzinkt**
T-Abzweig, 400 mm, 60 mm, bandverzinkt
Kabelrinnen-Formteil T-Abzweig, Nennbreite 300 mm,
Seitenhöhe 60 mm, Material Stahlblech, Korrosionsschutz
bandverzinkt nach DIN EN 10346, inkl. Verbinder
liefern und montieren
Menge: 10,000 ST

**05.01.0550 Hängestiel, 400 mm, 2,2 kN, tauchfeuerverzinkt**
Hängestiel, 400 mm, 2,2 kN, tauchfeuerverzinkt
Ausführung mit angeschweißter Kopfplatte, zur Befestigung an waagerechten Betondecken oder Stahlträgern, als Hängestiel für ein- oder beidseitige Auslegermontage Korrosionsschutz tauchfeuer-verzinkt nach DIN EN ISO 1461
Länge bis 400 mm, Tragfähigkeit mind. 2,2 kN bei Auslegerlänge bis 400 mm
liefern und montieren
Menge: 200,000 ST

**05.01.0560 Hängestiel, Zulage je 100 mm, tauchfeuerverzinkt**
Hängestiel, Zulage je 100 mm, tauchfeuerverzinkt
Stielmehrlänge für v. g. Hängestiele
Korrosionsschutz tauchfeuerverzinkt nach DIN EN ISO 1461
Menge: 200,000 ST

**05.01.0570 Stielausleger, 100 mm, 1,5 kN, tauchfeuerverzinkt**
Stielausleger, 100 mm, 1,5 kN, tauchfeuerverzinkt
Ausführung leicht, zur beidseitigen, stufenlosen Befestigung an Hängestiel-Systemen Korrosionsschutz tauchfeuerverzinkt nach DIN EN ISO1461
Nennbreite bis  100 mm, Tragfähigkeit mind. 1,5 kN
liefern und montieren
Menge: 28,000 ST

**05.01.0580 Stielausleger, 200 mm, 1,5 kN, tauchfeuerverzinkt**
Stielausleger, 200 mm, 1,5 kN, tauchfeue rverzinkt
Ausführung leicht, zur beidseitigen, stufenlosen Befestigung an Hängestiel- Systemen, Korrosionsschutz tauchfeuerverzinkt nach DIN EN ISO 1461, Nennbreite bis 200 mm, Tragfähigkeit mind. 1,5 kN
liefern und montieren
Menge: 80,000 ST

**05.01.0590 Stielausleger, 300 mm, 1,5 kN, tauchfeuerverzinkt**
Stielausleger, 300 mm, 1,5 kN, tauchfeue rverzinkt
Ausführung leicht, zur beidseitigen, stufenlosen Befestigung an Hängestiel-Systemen Korrosionsschutz tauchfeuerverzinkt nach DIN EN ISO 1461 Nennbreite bis  300 mm, Tragfähigkeit mind. 1,5 kN
liefern und montieren
Menge: 40,000 ST

**05.01.0600 Stielausleger, 400 mm, 1,5 kN, tauchfeuerverzinkt**
Stielausleger, 400 mm, 1,5 kN, tauchfeuerverzinkt
Ausführung leicht, zur beidseitigen, stufenlosen Befestigung an Hängestiel-Systemen Korrosionsschutz tauchfeuerverzinkt nach DIN EN ISO 1461 Nennbreite bis  300 mm, Tragfähigkeit mind. 1,5 kN
liefern und montieren
Menge: 20,000 ST

**05.01.0610 Wandausleger, 100 mm, 1.5 kN, tauchfeuerverzinkt**
Wandausleger, 100 mm, 1.5 kN, tauchfeuerverzinkt
Ausführung leicht, mit angeschweißter Kopfplatte, zur Befestigung an Wände und Konstruktionen, Korrosionsschutz:  tauchfeuerverzinkt nach DIN EN ISO 1461
Nennbreite bis  100 mm, Tragfähigkeit mind. 1,5 kN
liefern und montieren
Menge: 28,000 ST

**05.01.0620 Wandausleger, 200 mm, 1,5 kN, tauchfeuerverzinkt**
Wandausleger, 200 mm, 1,5 kN, tauchfeuer verzinkt
Ausführung leicht, mit angeschweißter Kopfplatte, zur Befestigung an Wände und Konstruktionen, Korrosionsschutz: tauchfeuerverzinkt nach DIN EN ISO 1461
Nennbreite bis  200 mm, Tragfähigkeit mind. 1,5 kN
liefern und montieren
Menge: 80,000 ST

**05.01.0630 Wandausleger, 300 mm, 1.5 kN, tauchfeuerverzinkt**
Wandausleger, 300 mm, 1.5 kN, tauchfeuerverzinkt
Ausführung leicht, mit angeschweißter Kopfplatte, zur Befestigung an Wände und Konstruktionen, Korrosionsschutz:  tauchfeuerverzinkt nach DIN EN ISO1461
Nennbreite bis  300 mm, Tragfähigkeit mind. 1,5 kN
liefern und montieren
Menge: 40,000 ST

**05.01.0640 Wandausleger, 400 mm, 1,5 kN, tauchfeuerverzinkt**
Wandausleger, 400 mm, 1,5 kN, tauchfeuerverzinkt
Ausführung leicht, zur beidseitigen, stufenlosen Befestigung an Hängestiel-Systemen Korrosionsschutz tauchfeuerverzinkt nach DIN EN ISO 1461 Nennbreite bis  300 mm, Tragfähigkeit mind. 1,5 kN
liefern und montieren
Menge: 20,000 ST

**05.01.0650 Schutzkappe**
Schutzkappe
für die Endabdeckung von v. g. Hängestielen, Farbe gelb oder orange,
liefern und montieren
Menge: 200,000 ST

**05.01.0660 Kabel-/Steigleiter, 300 mm, 60 mm, 1,75 kN/m, tauchfeuerverzinkt**
Kabel-/Steigleiter, 300 mm, 60 mm, 1,75 kN/m, tauchfeuerverzinkt
Kabel-/Steigleiter mit gelochtem Seitenholm, Nennbreite 300 mm mit nach oben offenen C-Profil-Sprossen, Sprossenabstand 600 mm, zur Befestigung von Kabeln und Leitungen mit Bügelschelle, Seitenhöhe 60 mm, Material Stahlblech, mit einem Trennsteg,
Korrosionsschutz: tauchfeuerverzinkt nach DIN EN ISO 1461
Tragfähigkeit bei Stützabstand von 1,5m mind. 1,75 kN/m
liefern und montieren
Menge: 40,000 M

**05.01.0670 Kabel-/Steigleiter, 400 mm, 60 mm, 1,75 kN/m, tauchfeuerverzinkt**
Kabel-/Steigleiter, 400 mm, 60 mm, 1,75 kN/m, tauchfeuerverzinkt
Kabel-/Steigleiter mit gelochtem Seitenholm, Nennbreite 400 mm mit nach oben offenen C-Profil-Sprossen, Sprossenabstand 600 mm, zur Befestigung von Kabeln und Leitungen mit Bügelschelle, Seitenhöhe 60 mm, Material Stahlblech, mit einem Trennsteg,
Korrosionsschutz: tauchfeuerverzinkt nach DIN EN ISO 1461 Tragfähigkeit bei Stützabstand von 1,5m mind. 1,75 kN/m
liefern und montieren
Menge: 45,000 M

**05.01.0680 Kabelträger als Sammelhalterung, 15 Leitungen**
Kabelträger als Sammelhalterung, 15 Leitungen
aus flammwidrigem, halogenfreiem Kunststoff, für 15 Leitungen, Befestigungsabstand 0,5 m, für Montage in Abhangdecken
liefern und montieren
Menge: 500,000 ST

**05.01.0690 Kabelträger als Sammelhalterung, 30 Leitungen**
Kabelträger als Sammelhalterung, 30 Leitungen
aus flammwidrigem, halogenfreiem Kunststoff, für 30 Leitungen, Befestigungsabstand 0,5 m, für Montage in Abhangdecken
liefern und montieren
Menge: 300,000 ST

**05.01.0700 Kabelträger Metall als Sammelhalterung für 8 Leitungen**
Kabelträger Metall als Sammelhalterung für 8 Leitungen,
Befestigungsabstand 0,5 m, zur Montage in Abhangdecken mit allen Teilen, liefern und montieren, inkl. Brandschutzdübel
Menge: 200,000 ST

**05.01.0710 Kabelträger Metall als Sammelhalterung für 15 Leitungen**
Kabelträger Metall als Sammelhalterung für 15 Leitungen,
Befestigungsabstand 0,5 m, zur Montage in Abhangdecken mit allen Teilen, liefern und montieren, inkl. Brandschutzdübel
Menge: 100,000 ST

**05.01.0720 Trapezblechhalter für Sammelhalter aus Metall**
Trapezblechhalter für Sammelhalter aus Metall zur Befestigung v.g. Kabelsammelhalter inkl. allen Klein- und Befestigungmaterial.
liefern und montieren.
Menge: 200,000 ST

**05.01.0730 Sonderstahlkonstruktion nach Aufmaß**
Sonderstahlkonstruktion nach Aufmaß
Die Konstruktionen sind nach den statischen Erfordernissen zu dimensionieren. Schnittkanten und Schweißnähte sind mit Zink nachzuarbeiten.
Ungeschützte Kanten und Gewindestangen sind so weit wie möglich abzulängen und gemäß UVV mittels passenden Kunststoffstopfen zu sichern. Einschl. des erforderlichen Zubehörs für eine betriebsfertige Montage. Montagehöhe bis 4,00 m.
Trag- und Montageschienen für Kabelwegausbau sind keine Sonderkonstruktionen und sind hier nicht berücksichtigt oder zu verrechnen. Lediglich Stahltrage konstruktionen, die über das Maß der konventionellen Halterungen für den Kabelwegausbau hinausgehen sind in dieser Position zu berücksichtigen.
liefern und montieren
Menge: 150,000 KG

**05.01.0740 C-Profilschiene**
C-Profilschiene für Bügelschellen aus Stahl feuerverzinkt.
Menge: 200,000 M

**05.01.0750 Gewindestange verzinkt**
Gewindestange  verzinkt abgehängt in Teillängen bis 250 mm,  einschließlich eines entsprechenden Ankerdübels mit mit Sechskantmutter u. 2 Scheiben. M8x1000 mm
Menge: 200,000 M

**05.01.0760 Kunstoff-Installationskanal 60x150 mm halogenfrei**
Kunstoff-Installationskanal 60x150 mm halogenfrei
Farbe grau oder weiß, bestehend aus Unterteil und aufschnappbarem Deckel geeignet zum Einbau von Trennstegen, einschl. Kabelhalteklammern und Befestigungsmaterial liefern und auf verlegefertigem Untergrund in Teillängen verlegen, gleichw. Tehalit
als: LF-Kanal ca. 60x150 mm, mit festem Trennsteg
Menge: 80,000 M

**05.01.0770 Kunststoff-Installationskanal 40x60 mm halogenfrei**
Kunststoff-Installationskanal 40x60 mm halogenfrei
Farbe grau oder weiß, bestehend aus Unterteil und aufschnappbarem Deckel geeignet zum Einbau von Trennstegen, einschl. Kabelhalte- klammern und Befestigungsmaterial liefern und auf verlegefertigem Untergrund in Teillängen verlegen, gleichw. Tehalit, als: LF-Kanal ca. 40x 60 mm
Menge: 100,000 M

**05.01.0780 Isolierstoff-Abzweigkasten halogenfrei**
Isolierstoff-Abzweigkasten halogenfrei
grau mit selbstdichtenden Einführungen, oder notwendigen Iso-Verschraubungen und dazugehörigem Klemmenmaterial in wassergeschützer Ausführung aus Duroplast,
liefern und montieren
Größe 92x92 mm
Menge: 300,000 ST

**05.01.0790 Bügelschelle 8-32mm**
Bügelschelle 8-32mm mit Wanne
liefern und fachgerecht montieren.
Menge: 250,000 ST

**05.01.0800 Kabelverschraubung halogenfrei**
Kabelverschraubung halogenfrei
aus Kunststoff für Kabeldurchführung einschl. herstellen der Durchführung liefern und fachgerecht montieren.
Menge: 400,000 ST

**05.01.0810 Kabelmarker Beschriftung der Kabel auf Folie**
Menge: 1400,000 ST

**05.01.0820 Bezeichnungsschild**
Bezeichnungsschild
Breite:  100mm
Höhe :  50mm
Farbe und Beschriftung nach Angaben des Auftraggebers, mit mehrzeiliger Beschriftung. Schild aus mehrschichtigem Kunststoff gefräst, Befestigung geschraubt.
liefern und fachgerecht montieren.
Menge: 12,000 ST

**05.01.0830 Bezeichnungsschild**
Bezeichnungsschild
Breite:  60mm
Höhe :  30mm
Farbe und Beschriftung nach Angaben des Auftraggebers, mit mehrzeiliger Beschriftung. Schild aus mehrschichtigem Kunststoff gefräst, Befestigung geschraubt.
liefern und fachgerecht montieren.
Menge: 1300,000 ST

**05.01.0840 Bohrungen an RLT-Geräten für Kabeleinführungen**
Bohrungen an RLT-Geräten für Kabeleinführungen,
einschließlich Kabelverschraubungen (z.B. Skintop Click
von Lapp Kabel) und Koordination mit dem Gewerk Lüftungstechnik
liefern und montieren
Menge: 120,000 ST

**05.01.0850 Bohrungen durch Mauerwerk, fachgerecht herstellen**
Bohrungen durch Mauerwerk, fachgerecht herstellen
-20mm Durchmesser,
-20 cm Wandstärke
Menge: 80,000 ST

*Hinweis: Potentialausgleich*
In den Potentialausgleich sind folgende Bauteile einzubeziehen:
1. Stark- und Schwachstromanlagen, Kabelrinnen, Brüstungskanäle
2. Ständerwerke, Metall-Türzargen
3. Heizungsrohre
4. Wasserrohre
5. Gasrohre
6. Duschtassen, Badewanne, Fußbodeneinläufe,  Einrichtungsgegenstände
7. Innen- und Außenstahltreppen

Der Potentialausgleich ist nach den gültigen VDE-Vorschriften und den Sonderbestimmungen des örtlichen EVU herzustellen.
Die Anlage ist nach Fertigstellung durchzumessen. Dem Bauherrn ist ein Prüf- und Messprotokoll vor der Abnahme vorzulegen.
Für alle Positionen gilt: liefern, incl. aller benötigten Kleinmaterialien und betriebsfertig herstellen.

**05.01.0860 Potentialausgleich-Schienen**
Potentialausgleich-Schienen
galvanisch verzinkt, mit schlagfester Kunstoffkappe,
Kontaktleiste Messing vernickelt, Abgänge sind zu
beschriften.
Mit Anschlussmöglichkeiten für:
1 x Rundleiter 8 - 10 mm2
1 x Flachband bis 30mm
7 x Ein- oder mehrdrähtiger Leiter bis 25m2
Menge: 11,000 ST

**05.01.0870 Bänderschellen**
Bänderschellen
messing-vernickelt, bis 100mm lang inkl. Kabelanschluss.
Menge: 140,000 ST

**05.01.0880 Erdungen herstellen**
Erdungen herstellen
nach den Anfordernissen mit entsprechenden Kunststoffader- leitungen.
Menge: 150,000 ST

**05.01.0890 Kunststoffaderleitung H07-Z-R 1 x 6mm²**
Kunststoffaderleitung H07-Z-R 1 x 6mm²
grün/gelb Halogenfrei nach DIN VDE 0472 Teil 813 u.P.,a.P., auf Kabelrinne, in Leerrohr, in abgeh. Decke oder in Ständerwänden, kompl. mit allen Befestigungsmaterialien betriebsfertig verlegen.
Menge: 500,000 M

**05.01.0900 Kunststoffaderleitung H07-Z-R 1 x 16mm²**
Kunststoffaderleitung H07-Z-R 1 x 16mm²
grün/gelb Halogenfrei nach DIN VDE 0472 Teil 813 u.P.,a.P., auf Kabelrinne, in Leerrohr, in abgeh. Decke oder in Ständerwänden, kompl. mit allen Befestigungsmaterialien betriebsfertig verlegen.
Menge: 250,000 M

*Hinweis: Anklemmen gemäß Schaltplan*
Anklemmen der gemäß Schaltplan bezeichneten und verlegten Elektroleitungen an die außerhalb des Schaltschrankes liegenden Motore, Geräte und Tableaus, sowie an die Klemmleiste des Schaltschrankes. Die Leitungen werden dauerhaft mit Kabelmarkern
gekennzeichnet.

**05.01.0910 Anschluss von Kabeln einseitig bis 3x2,5 mm²**
Anschluss von Kabeln einseitig bis 3x2,5 mm²
am Schaltschrank oder am Feldgerät max 3 Adern bis 2,5 qmm
Menge: 598,000 ST

**05.01.0920 Anschluss von Kabeln einseitig bis 5x2,5 mm²**
Anschluss von Kabeln einseitig bis 5x2,5 mm²
am Schaltschrank oder am Feldgerät max 5 Adern bis 2,5 qmm
Menge: 865,000 ST

**05.01.0930 Anschluss von Kabeln einseitig bis 7x2,5 mm²**
Anschluss von Kabeln einseitig bis 7x2,5 mm²
am Schaltschrank oder am Feldgerät max 7 Adern bis 2,5 qmm
Menge: 270,000 ST

**05.01.0940 Anschluss von Kabeln einseitig bis 12x2, 5mm²**
Anschluss von Kabeln einseitig bis 12x2, 5mm²
am Schaltschrank oder am Feldgerät max 12 Adern bis 2,5 qmm
Menge: 25,000 ST

**05.01.0950 Anschluss von Kabeln einseitig bis 5x16m m²**
Anschluss von Kabeln einseitig bis 5x16m m²
am Schaltschrank oder am Feldgerät max 5 Adern bis 16 qmm
Menge: 22,000 ST

**05.01.0960 Anschluss von Kabeln einseitig bis 4x0,8 mm**
Anschluss von Kabeln einseitig bis 4x0,8 mm
am Schaltschrank oder am Feldgerät max 4 Adern bis 0,8 mm
Menge: 1170,000 ST

**05.01.0970 Anschluss von Kabeln einseitig bis 8x0,8 mm**
Anschluss von Kabeln einseitig bis 8x0,8 mm
am Schaltschrank oder am Feldgerät max 8 Adern bis 0,8 mm
Menge: 30,000 ST

**05.01.0980 Anschluss von Kabeln einseitig bis 20x0, 8mm**
Anschluss von Kabeln einseitig bis 20x0, 8mm
am Schaltschrank oder am Feldgerät max 20 Adern bis 0,8 mm
Menge: 30,000 ST

**05.01.0990 Anschluss von Kabeln einseitig Cat 7**
Anschluss von Kabeln einseitig Cat 7 am Schaltschrank oder am Feldgerät max 8 Adern bis 0,8 mm
Menge: 70,000 ST

### Titel 06 Gebäudeleittechnik

#### Untertitel 06.01 Gebäudeleittechnik

**06.01.0010 Einzelplatzsystem Tower Large**
Einzelplatzsystem Tower Large
Lenovo ThinkStation P620, 3Y 24/7
Bedienrechner für GLT Software, incl. komplette
Installation der Betriebssystem- und Anwendersoftware
(ohne Lizenz).
Leistungsmerkmale:
- Core i7 oder AMD FX 6xxx min 3.5 GHz
- Hauptspeicher min 8 GB, DDR3-1333
- Festplatte SATA min 500 GB 24/7 Enterprise
- DVD-Brenner SATA
- 2 serielle, 1 parallele Schnittstellen
- Grafikkarte min 1024 MB
- 6 x USB 2.0 Schnittstelle
- 2 x USB 3.0 Schnittstelle
- 2 x Netzwerkkarte 1GB
- Tastatur
- Optical Maus,
- automatischer Hochlauf bei Spannungswiederkehr
- Windows 10 Professional 64Bit
- ATX Netzteil min 350 W 80 PLUS Gold
- USB 3.0 externes Datensicherungslaufwerk
kompatibel zum Industriestandard Qualitätsboard, ATX Standard Midi-Tower ATX mit geregeltem Lüfter
Anschlusswert: 230 Volt, 350 Watt
Liefern
Menge: 1,000 ST

**06.01.0020 Monitor 27 UHD - 3YR**
Monitor 27” UHD - 3YR
Lenovo 27” IPS ThinkVision T27p-30
Flachmonitor für GLT-Managmentstation
Leistungsmerkmale:
-  Flachmonitor min 28 Zoll a-SiTFT/TN
-  Auflösung min 3840 x 2160 bei 60 Hz
-  Horizontalfrequenz 30-81 kHz
-  Vertikalfrequenz 56-76 Hz
-  Anzahl Farben 16,7 Mio
-  Kontrast 5000:1
-  Helligkeit 250 cd/m2
-  Betrachtungswinkel 150/125 Grad
-  On Screen Display (OSD)
-  CE, TÜV GS, ISO 13406-2, TCO 99
-  Stromverbrauch max. 40 W
Liefern
Menge: 2,000 ST

**06.01.0030 Building Managementplattform Lizenz Grundfunktionen**
Building Managementplattform
Lizenz Grundfunktionen, 1 Bedienplatz
Basislizenz für die offene Gebäudemanagementplattform,
vorbereitet für die einheitlichen Bedienung und Überwachung aller technischen Systeme von Gebäudeautomation, Brandschutz und Sicherheitstechnik im Gebäude, bestehend aus den Applikationen:
- Anlagenbild als Vektorgrafik oder Grundrissplan/CAD zur vollständigen Bedienung aller Anlageninformationen z.B. mit dynamisierten Regelschemata (DIN19227) oder Brandmeldeübersichten
- System-Browser, Funktions- und Datenpunktbedienung im Explorer mit aufgabenorientierten Sichten
- Grafik Editor zur Erstellung von dynamischen Anlagebildern und Grundrissplänen mit vorbereiteten Grafikbibliotheken.
- Alarmmanagement zur schnellen oder detaillierten Bearbeitung von Ereignissen und Alarmen und Weiterleitung an Alarmdrucker
- Alarmweiterleitung-Funktionalität zur gezielten automatisierten Information vordefinierter Personen oder Personengruppen per Email oder SMS, inklusive zwei Eskalationsstufen.
- Zeitplaner und Jahreskalender zur Erstellung und Einrichtung zentraler sowie lokaler Zeitprogramme der Automation Trendapplikation zur Erstellung und Auswertung von Kurz- und Langzeitdaten sowie vergleichende Trendansichten
- Berichtseditor zur Auswertung aktueller und aufgezeichneter Betriebsdaten in Listen, Tabellen und Grafiken in freiem Layout
- Log Viewer <(>&<)> Detailed Log zur Anzeige historischer Daten zu Systemereignissen und Aktivitäten
Geführte Alarmbearbeitung für die sichere Abarbeitung eines Massnahmenkataloges entlang einer Abarbeitungssequenz beim Eintreffen von wichtigen und kritischen Ereignissen Reaktions- prozessor Funktionalität für die einfache Verarbeitung von Ereignissen. Zur Ausführung frei definierbarer und systemweiter Reaktionen.
- Bedienung der Gebäudemanagementplattform über die Web Schnittstelle für Mobile Apps OPC-Server Funktionalität nach Spezifikation Data Access 2.0
- Langzeitarchivierung in 4 Archivgruppen
- Benutzerverwaltung mit automatischem Systemzugriff über Windows-Login, individueller Zugriff auf Anlagen, Gewerke oder Adressbereiche sowie autom. Abmeldung bei Inaktivität
- Druckfunktion für alle Programme
- Bedienung in deutscher Sprache
- Elektronische Online Hilfe
Integrierte offene Kommunikation als OPC-Client sowie als BACnet-Client mit BACnet/SC und BACnet/IP nach DIN EN ISO 16484-5, zertifiziert gemäss BACnet Geräteprofil B-AWS.
Client-/Server Systemsoftware entwickelt für Windows 11 / Windows Server 64bit und Datenbanksystem MS SQL-Server für Alarme, Ereignisse, Trenddaten und Benutzeraktivität.
Geeignet für Virtualisierung.
Vollständiger Bedienzugriff über installierte oder Web-Clients.
Optimiert für Mulit-Monitorbetrieb.
Die Basislizenz beinhaltet eine Bedienplatzlizenz.
Funktional frei erweiterbar
Menge: 1,000 ST

**06.01.0040 Lizenzerweiterung**
1BP Lizenzerweiterung
1 zusätzlicher Bedienplatz
Lizenzerweiterung für Bedienplätze/Clients der Gebäudemanagementplattform um eine Bedienplatzlizenz, geeignet zum Betrieb von installierten Clients oder Web-Clients.
Menge: 1,000 ST

**06.01.0050 5kDP BACnet Lizenzerweiterung 5.000 Datenpunkte BACnet (Automation)**
5kDP BACnet Lizenzerweiterung
5.000 Datenpunkte BACnet (Automation)
BACnet (Automation)
5000DP BACnet Lizenzerweiterung zus. Datenpunkte BACnet (Automation) Lizenzerweiterung der Gebäudemanagementplattform um 5000 Datenpunkte für die Gebäudeautomation
Menge: 1,000 ST

**06.01.0060 500DP BACnet Lizenzerweiterung zus. Datenpunkte BACnet (Automation)**
500DP BACnet Lizenzerweiterung
zus. Datenpunkte BACnet (Automation)
BACnet (Automation)
500DP BACnet Lizenzerweiterung zus. Datenpunkte BACnet (Automation) Lizenzerweiterung der Gebäudemanagementplattform um 500 Datenpunkte für die Gebäudeautomation
Menge: 1,000 ST

**06.01.0070 100DP BACnet Lizenzerweiterung zus. Datenpunkte Automation**
100DP BACnet Lizenzerweiterung
zus. Datenpunkte Automation
Lizenzerweiterung der Gebäudemanagementplattform um 100 Datenpunkte für Automation (BACnet)
Menge: 2,000 ST

**06.01.0080 10 Zähler Lizenzerweiterung Zählermanagement**
10 Zähler Lizenzerweiterung
Zählermanagement
Erweiterte Funktionalität für Engineering- und Managementfunktionen für bis zu 10 Zähler
- Unterstützung bei Zählertausch und Zählerwertneustart
- Konvertierung von Einheiten
- Erkennung von Unregelmäßigkeiten bei Zählerwerten
- Klassifizierung von Medien und Mediengruppen
- Kontinuierliche Erfassung und Auswertung von Verbrauchswerten über den Lebenszyklus eines Zählers hinaus.
Menge: 5,000 ST

**06.01.0090 Softwareschutzstecker USB ohne Lizenz**
Softwareschutzstecker USB
ohne Lizenz
Softwareschutzstecker als Basis der Lizensierung und Träger der Lizenz
Menge: 1,000 ST

**06.01.0100 Einrichten eines weiteren Bedienplatz**
Einrichten eines weiteren Bedienplatz
Einrichtung eines zusätzlichen Bedienplatzes im Netzwerk zum Zugriff auf die GLT-Bedienung
Menge: 1,000 ST

**06.01.0110 Bearbeitung Web-Server**
Bearbeitung Web-Server
Sämtliche erforderlichen Dienstleistungen zur Bearbeitung des WEB Servers inkl. Einbindung ins bauseitige Netz sowie Einrichtung der Nutzer auf bauseitigem PC.
MERGEFIELD Feld12 #TA12BEARB-WEB
Menge: 1,000 PSC

**06.01.0120 Montage/Installation Leitsystem**
Montage/Installation Leitsystem,
sowie Test und Inbetriebnahme einschließlich folgender Leistungen:
-  Aufstellung der Hardware auf dem Bedienplatz
-  Stecken aller Verbindungskabel
-  Laden der Betriebssoftware
-  Laden aller Anwenderprogramme
-  Test aller Komponenten
-  Überprüfung der Kommunikationseinrichtungen
-  Inbetriebnahme der Kommunikation auf  der
Managementebene sowie mit der Automations- und Feldebene
Fabrikat: '..........'
Komplett liefern und betriebsfertig montieren
Menge: 1,000 PSC

**06.01.0130 Inbetriebnahme Netzwerk**
Inbetriebnahme Netzwerk
Inbetriebnahme von Datenbussystemen im Gesamtsystem zum Datenaustausch zwischen den Ebenen des GA-Systems für den Liefer- und Leistungsumfang. Voraussetzung für den Beginn der Inbetriebnahmearbeiten ist, dass die Installation der Datenbusleitungen entsprechend den Vorschriften des Herstellers erfolgt und abgeschlossen und dass die Inbetriebnahme der auf den Bus zu schaltenden Automationsstationen, Einzelraum-Regelsysteme und Schnittstellen zu anderen Systemen und der Gebäudeleit- zentrale abgeschlossen ist.
Menge: 1,000 ST

**06.01.0140 Einrichtung E-Mail Versand für Störmeldungen**
Menge: 1,000 PSC

**06.01.0150 Inbetriebnahme**
Inbetriebnahme
von Datenbussystemen im Gesamtsystem zum Datenaustausch zwischen den Ebenen des GA-Systems für den Liefer- und Leistungsumfang.
Voraussetzung für den Beginn der Inbetriebnahmearbeiten ist, dass die Installation der Datenbusleitungen entsprechend den Vorschriften des Herstellers erfolgt und abgeschlossen und dass die Inbetriebnahme der auf den Bus zu schaltenden Automations-stationen, Einzelraum-Regelsysteme und Schnittstelstellen zu anderen Systemen und der Gebäudeleitzentrale abgeschlossen ist.
Fabrikat: '..........'
Komplett liefern und betriebsfertig montieren
Menge: 1,000 PSC

**06.01.0160 Generierung dynamisches Anlagenbild mit importierten Bildelementen**
Generierung dynamisches Anlagenbild mit importierten Bildelementen
bestehend aus:
-  Erstellung und Eingabe der funktionalen, statischen Darstellung einer gebäudetechnischen Anlage oder eines Gebäudeteils mit farbigen Symbolen  oder Bildern auf Bedien- und Beobachtungseinrichtungen.
-  Import von Grafiken, Fotos oder CADDateien über Standard-Dateiformate
-  Erstellung von 20 dynamischen Bildelementen zur Darstellung und Bedienung von aktuellen Informationen (Zustand oder Wert) von Ein-/Ausgabeund/oder von Verarbeitungsfunktionen
Fabrikat: '..........'
Komplett liefern und betriebsfertig montieren
Menge: 182,000 ST

**06.01.0170 GA/GLT Aktualisierung**
GA/GLT  Aktualisierung dynamische Einblendungen
Je dynamische Information/Einblendung von physischen und fiktiven Adressen. Die dynamische Einblendung enthält für physische Eingänge mindestens:
-  Hauptwert analog / digital als Text,  Wert oder Symbol mit Farbumschlag
-  Alarmzustand (Anlagenstörung)
-  Störzustand (technische Störung) für physische Ausgänge zusätzlich:
-  Handzustand als Anzeige des lokalen  Fern-örtlich Schalters bzw. der Handbedienebene des IO-Moduls.

Fabrikat: '..........'
Komplett liefern und betriebsfertig montieren
Menge: 5709,000 ST

**06.01.0180 SCALANCE XB008 unmanaged Switch 8 x 10/100 Mbit/s, AC/DC 24V**
SCALANCE XB008 unmanaged Switch
8 x 10/100 Mbit/s, AC/DC 24V SCALANCE XB008 unmanaged Industrial Ethernet Switch für 10/100 Mbit/s; zum Aufbau von kleinen Stern- und Linienstrukturen; LED-Diagnose, IP20, AC/DC 24V Spannungsversorgung, mit 8x 10/100 Mbit/s Twisted Pair Ports mit RJ45-Buchsen; Handbuch als Download verfügbar
Menge: 1,000 ST

**06.01.0190 Einweisung des Bedienungspersonals**
Einweisung des Bedienungspersonals
in die Funktionen, Bedienung sowie Fehlerdiagnose, Wartung und Störbeseitigung des Lieferumfanges. Die Einweisung erfolgt nach der Inbetriebnahme und ggf. während des Probebetriebes und muss von qualifiziertem Fachpersonal vorgenommen werden. Die Dauer der Einweisung richtet sich nach der Komplexität der Anlagen sowie der herstellerspezifischen Merkmale und ist vom Bieter zu ermitteln. Die Einweisung ist durch ein Protokoll Nachzuweisen. Dauer der Einweisung ca. 6 Stunden
Menge: 1,000 ST

**06.01.0200 Zusätzliche Einweisung des Bedienerpersonals**
Zusätzliche Einweisung des Bedienerpersonals
in die Funktionen, Bedienung sowie Fehlerdiagnose, Wartung und Störbeseitigung des Lieferumfanges. Die Einweisung erfolgt nach der Inbetriebnahme und ggf. während des Probebetriebes und muss von qualifiziertem Fachpersonal vorgenommen werden. Die Dauer der Einweisung richtet sich nach der Komplexität der Anlagen sowie der herstellerspezifischen Merkmale und ist vom Bieter zu ermitteln. Die Einweisung ist durch ein Protokoll Nachzuweisen. Dauer der Einweisung ca. 6 Stunden
Menge: 1,000 ST

### Titel 07 Sonstige Leistungen

#### Untertitel 07.01 Sonstige Leistungen

**07.01.0010 Stunden für Regeltechniker**
Stunden für Regeltechniker
Stunden für Stemm- und Bohrarbeiten die auf Anordnung der Bauleitung im Zusammenhang mit der im LV beschriebenen Tätigkeiten durchzuführen sind und die nur nach bestätigten Stundenscheinen vergütet werden.
Sie sind unter Beachtung der preisrechtlichen Vorschriften ermittelt und gelten unabhängig von der Anzahl der abgerechneten Stunden für Gemeinkosten, Sozialbeiträgen, vermögenswirksame Leistungen sowie Lohn- und Gehaltsnebenkosten, einschl. aller Fahrtauslagen, Trennungsentschädigungen (Spesen-und Übernachtungsgeld).
Stunden für An- und Abreise werden nicht vergütet und sind mit den Einheitspreisen abgegolten.
Für Zuschläge für Stunden, die nachts, sonntags oder feiertags anfallen, gelten die tariflichen Festlegungen. Diese sind in Kopie dem Angebot beizufügen.
Menge: 15,000 STD

**07.01.0020 Obermonteurstunden**
Obermonteurstunden
Vergütung für Arbeiten in der Regelarbeitszeit je Stunde
Menge: 10,000 STD

**07.01.0030 Helferstunden**
Helferstunden
Vergütung für Arbeiten in der Regelarbeitszeit je Stunde
Menge: 10,000 STD

**07.01.0040 Dokumentationsunterlagen der kompletten MSR Anlage**
Dokumentationsunterlagen der kompletten
MSR Anlage,
getrennt nach ISP Schränken für den Liefer- und Leistungsumfang bestehend aus:
- topologische Systemübersicht
- regeltechnische Anlagenschemen
- Stücklisten
- Programmausdrucke aller projektspezifischen Anwenderprogramme
- vollständige Parameterlisten - Dokumentation der eingestellten Zeiten und Tempraturen etc.
- detaillierte Gerätebeschreibungen
- Stromlaufpläne mit Betriebsmittelkennzeichnung nach DIN 40719
- Belegungspläne
- Schaltschrankansicht (Außen)
- Revisionspläne
- Stücklisten
- Kabellisten und Klemmenplan
- Nachweis über die geeignete Befestigung in Erdbebenzone 2 nach DIN EN 1998-1
Revisionsunterlagen bei Übergabe entsprechend dem letzten aktuellen Stand und mit aktuellem Datum versehen
- in schriftlicher Ausführung 3-fach
- auf Datenträger (CD) 4-fach
Menge: 1,000 PSC

**07.01.0050 Eintragung bzw. Übernahme von AKS Nummer**
Eintragung bzw. Übernahme von AKS Nummer in die Bestandszeichnungen. In die Schemen und Grundrisse sind die Anlagenkennzeichnungs- nummern (AKS Nummern) des entsprechenden Gewerkes einzutragen.
Die AKS Nummern werden vom AG in Listenform zur Verfügung gestellt. Typischerweise werden z.B. folgende wartungspflichtige Bauteile mit AKS Nummern versehen.
-Kessel, Verteiler und Heizkreise
-Hebeanlagen, Druckerhöhungsanlagen, Durchlauferhitzer etc.
-Pumpen, Ventile, Stellantriebe, Fühler etc.
-Ventilatoren, RLT Anlagen etc.
-BSK, VSR
-Kälteerzeuger, Verdampfer, Kühler etc.
-Schaltschränke, abgesetzte Regler etc.
Menge: 1,000 PSC

**07.01.0060 Einweisung des Betreibers in die Funktion**
Einweisung des Betreibers in die Funktion und Betriebsweise sowie in Dokumentation und Bedienung (Betriebs- und Störungsfall) des kompletten Liefer und Leistungsumfanges. Die erfolgte Durchführung der Einweisung ist mit Unterschrift und Einweisungs Auflistung der Dokumentation beizufügen.
Die Einweisung soll folgende Kenntnisse vermitteln:
- Konsolenbedienung
- Systemeigenschaften
- Programmabläufe
- Datensicherung
- Änderung von Systemparametern- Änderung und Korrektur von Dateien
- Eingriffe in das Routineverfahren
- Behandlung von Alarmen und Ereignismeldungen
- Laden und Starten von Grund- und Anwenderprogrammen
- Bedienen, Warten und Instandhalten der Systemkomponenten
Menge: 1,000 PSC

**07.01.0070 Zusätzliche Einweisung**
Zusätzliche Einweisung ca. vier - sechs Wochen nach Übergabe der Anlage an den Benutzer:
Das Bedienungspersonal ist in die Bedienung aller Anlagen einzuweisen.
Ebenfalls ist das Personal in die Dokumentation der Revisionsunterlagen einzuweisen.
Die Einweisung muß sich der Auftragnehmer vom Bauherrn bzw. dessen Vertreter schriftlich bestätigen lassen.
Menge: 1,000 PSC

**07.01.0080 Koordination MSR-Technik mit Gewerk RLT/ Kälte/Heizung**
Koordination MSR-Technik mit Gewerk RLT/ Kälte/Heizung
Wegen der getrennten Vergabe von Anlagentechnik einerseits, Meß-, Steuer- und Regeltechnik andererseits, sind Leistungen erforderlich, um das Zusammenwirken zwischen beiden Gewerken sicherzustellen. Folgende Leistungen des Auftragnehmers sind insbesondere notwendig, damit die Gesamtfunktion der Anlage gewährleistet werden kann:
Überprüfung der erhaltenen Schemata und Daten auf Vollständigkeit und Übereinstimmung mit der Anlagentechnik.
Abstimmung mit der Gewerkefirma bzgl. Platzierung von Sensoren.
Übernahme von schriftlich freigegebenen Sollwertvorgaben und Regelkurven von der Gewerkeplanung. Einarbeitung der Angaben in
Regelschemata. Erstellen von Funktionsbeschreibungen unter Einbezug der Gewerketechnik nach abgeschlossener Einregulierung.
Technische Änderungen im Anlagenaufbau und/oder in der Auslegung der technischen Daten sind sind unverzüglich in Zusammenarbeit mit der Gewerkefirma abzustimmen und festzuschreiben.
Menge: 1,000 PSC

**07.01.0090 Koordination MSR-Technik mit Gewerk Elektro**
Koordination MSR-Technik mit Gewerk Elektro
Wegen der getrennten Vergabe der Elektrotechnik einerseits, und Mess-, Steuer- und Regeltechnik andererseits, sind Leistungen erforderlich, um das Zusammenwirken zwischen beiden Gewerken sicherzustellen. Folgende Abstimmungen/ Leistungen des Auftragnehmers sind insbesondere notwendig, damit die Gesamtfunktion der Anlage gewährleistet werden kann:
Elektrische Anschlussleistung Schaltschränke H/K/L Koordination gemeinsam genutzte Leitungs- und Kabelwege Schnittstellenkoordination der Betriebs- und Störmeldungen aus den Gewerken Starkstrom, Schwachstrom, Fördertechnik nach Art, Ort und Anzahl.
Technische Änderungen im Anlagenaufbau und/oder in der Auslegung der technischen Daten sind unverzüglich in Zusammenarbeit mit der Gewerkefirma abzustimmen und festzuschreiben
Menge: 1,000 PSC

**07.01.0100 Zielbezeichnung aller Feldgeräte**
Zielbezeichnung aller Feldgeräte
als Zuarbeit für die Elektroverkabelung
Es werden folgende Arbeiten ausgeführt:
Erstellen der Feldgerätebezeichnungsschilder
Eintragung der Zielbezeichnung in beigestellte Bestandspläne der TGA Anlage
Anbringung der Schilder an den Feldgeräten
Durchsprache/ Erläuterung mit Installateur
Der Kabelausbau/ die Endverlegung durch den NU Elektro erfolgt bis ca. 15-20 cm vor das jeweilige Feldgerät!!
Der MSR Lieferant stellt durch Anbringen von eindeutigen Bezeichnungen (als Klebeschild mit Angabe der Kabelnummer etc.) sicher, dass die Feldgeräte zweifelsfrei zu zu ordnen sind.
Menge: 1,000 PSC

**07.01.0110 Nachregulierung zur Inbetriebnahme**
Nachregulierung zur Inbetriebnahme
Die Nachregulierung dient der Anpassung der Parameter an die  veränderten Betriebsbedingungen. Sie erfolgt bei vorhandenen Versorgungsmedien. Eine erneute Einweisung des Bedienungs- personals ist zu berücksichtigen. Der endgültige Stand der Anlagen inkl. der Parameter, Meldungen usw. ist auf gängigen Datenträger CD/DVD zu sichern und zu übergeben.
Menge: 1,000 PSC

**07.01.0120 Abnahmeprüfung der kompletten MSR-Anlage**
Abnahmeprüfung der kompletten MSR-Anlage wie unter vorhergehenden Titeln beschrieben. Der Auftragnehmer hat geeignetes Personal für die Abnahmeprüfung bereitzustellen.
Diese ist wie folgt durchzuführen:
- Überprüfung der vorgelegten Inbetriebnahmeprotokolle.
- Stichprobenartige Prüfung von Automationsfunktionen.
- Stichprobenartige Einzelprüfung von Meldungen, Schaltbefehlen, Messwerte, Stellbefehlen, Zählwerten und virt. Informationen.
- Prüfung der Systemreaktionszeiten.
Menge: 1,000 PSC

**07.01.0130 Fernwartungssupport**
Fernwartungssupport
für die gelieferte Anlage mittels Teamviewer oder ähnlicher Software. Die notwendige Software ist auf dem gelieferten Touch PC installiert und konfiguriert.
Zugang über bauseitig zu stellenden Internetanschluss.
Für die Dauer der Gewährleistung.
Kosten je Jahr.
Menge: 4,000 ST

**07.01.0140 Probebetrieb**
Probebetrieb
Nach erfolgter Funktionsprüfung im Zuge der Inbetriebnahme und Erstellung der Programme sowie nach Behebung festgestellter Mängel erfolgt ein Probebetrieb gemeinsam mit den Lieferanten in Abstimmung mit dem Auftraggeber.
Beginn und Dauer müssen schriftlich vereinbart werden.
Bei diesem Probebetrieb werden Funktionsprüfungen nach DIN vorgenommen.
Abrechnung je Arbeitstag.
Nach erfolgtem Probebetrieb erfolgt die Abnahme sowie die Übergabe des Systems.
Menge: 3,000 ST

**07.01.0150 Befestigungsplanung**
Auslegung und Nachweisführung für die Befestigungssysteme aller Komponenten in Erdbebenzone 2 nach DIN EN 1998-1 inkl. Abstimmung mit anderen Baubeteiligten wie z. B. Tragwerksplanung, Objektplaner, Fremdgewerke, usw.
Die Befestigungsplanung ist mit der Montageplanung mindestens zwei Wochen vor Beginn der Montage einzureichen.
Menge: 1,000 PSC

### Titel 08 Wartung

#### Untertitel 08.01 Wartung

*Hinweis: Ausführungsbeschreibung 1 : Wartungskosten, Ausführung*
Ausführungsbeschreibung 1 :  Wartungskosten, Ausführung
Wartungskosten, Ausführungsbeschreibung
Für sämtliche in diesem Leistungsverzeichnis aufgeführten Positionen und Anlagen müssen die abgefragten Leistungen über den Gewährleistungszeitraum von 4 Jahren ausgeführt werden und beziehen sich auch auf elektronische, elektrische und bewegliche Teile.
Die Leistungen werden auf Grundlage der AMEV-Richtlinien (Arbeitskreis Maschinen- und Elektrotechnik staatlicher Verwaltungen) sowie auf Grundlage der VDMA-Einheitsblätter 24186-0 bis 24186-7 durchgeführt.
Sind für einzelne Gewerke oder Anlagenteile keine Leistungskataloge / Arbeitskarten in der AMEV enthalten, hat der Anbieter mit Angebotsabgabe gewerkespezifische, auf Herstellerangaben basierende Leistungskataloge bzw. Arbeitskarten (unter Angabe der zu Grunde liegenden technischen Richtlinien DIN / VDI/VDE etc.) zu erstellen und zu übergeben.
Wartungsumfang:
und Wartungsintervalle je Jahr sind zwingend anzugeben.
Der AG, der Bauherr oder ein Dritter sind berechtigt, die notwendigen Wartungs-, Inspektions-, Instandhaltungs- und Störungsbeseitigungsleistungen an einen Dritten Fachunternehmer zu beauftragen, ohne dass hieraus die Gewährleistungsansprüche des AG gegenüber dem AN eingeschränkt werden.
Inspektion und Wartung:
Die Wartung beinhaltet die Maßnahmen zur Bewahrung des Soll- Zustandes von technischen Mitteln eines Systems,insbesondere:
· Erstellung eines Wartungsplanes
· Vorbereitung der Durchführung
· Durchführung
· Rückmeldung
Als Einzelmaßnahmen, welche im Zuge der Wartung durchzuführen sind wird genannt: Prüfen, Nachstellen,Auswechseln, Ergänzen, Schmieren, Konservieren, Reinigen und Funktionsprüfung Die Inspektion dient zur Feststellung und Beurteilung des Ist-Zustandes von technischen Mitteln eines Systems.
Dazu gehören insbesondere:
· Erstellung eines Planes zur Feststellung des Ist-Zustandes
· Vorbereitung der Durchführung
· Durchführung
· Vorlage des Ergebnisses
· Ableitung der notwendigen Konsequenzen
Im Zusammenhang mit der Wartung sind diejenigen Instandsetzungs- arbeiten auszuführen, die zur Wiederherstellung des Sollzustandes unerlässlich sind, nicht ohnehin in der Arbeitskarte erfasst sind und den normalerweise zu erwartenden Zeitaufwand für die Wartung nicht erhöhen. Diese Instandsetzungsarbeiten, mit Lieferung von Kleinteilen / Ersatzteilen / Verschleißteilen und Schmierstoffen bis zu einem
Listenpreis von insgesamt 50,00 _ je Wartung und Anlage, sind seitens des Bieters mit zu berücksichtigen und einzukalkulieren.

*Hinweis: Vorbemerkung zum Wartungsvertrag*
Vorbemerkung zum Wartungsvertrag
Der Auftraggeber wünscht den Abschluß eines Wartungsvertrages für den kompletten Leistungsumfang dieser Leistungsbeschreibung Eine Auftragserteilung erfolgt jedoch erst nach Abnahme der Anlagen. Der Beginn der Wartung sowie die Wartungstermine richten sich nach dem Abnahmetermin.
Ein Anspruch auf Beauftragung besteht nicht.
Ein Pauschalpreis für die einmalige jährliche Wartung ist abzugeben.
Der Auftraggeber hat das Recht, mind. 4 Jahre lang denWartungsvertrag jeweils  um 1 Jahr zu verlängern.
Der Vertrag gilt um 1 Jahr verlängert, wenn er nicht 3 Monate vor Ablauf durch Einschreibebrief gekündigt wird.
Eine Kündigung durch den Auftragnehmer ist nur bei Vertragsverletzungen des Auftraggebers möglich.
Bei der Aufstellung des Wartungsvertrages sind nachstehend aufgeführte Punkte zu berücksichtigen:
Die Arbeiten sind einmal jährlich durchzuführen.
Der Auftragnehmer muss die Leistungen nach VDMA ausführen.
Über das Ergebnis der durchgeführten Arbeiten erhält der Auftraggeber einen schriftlichen Bericht
Die Inspektionen werden durch fachlich qualifiziertes Personal durchgeführt.
Die anfallenden Lohn- und Reisekosten, die im Rahmen der vereinbarten Wartung und Kontrolle entstehen, sind durch den Pauschalbetrag abgegolten.
Die Mängelbeseitigung erfolgt im Rahmen der Gewährleistung.
Ersatzteile, Schmiermittel usw. werden, soweit sie nicht der Garantie bzw. der Gewährleistung unterliegen, separat in Rechnung gestellt.

**08.01.0010 Wartung im 1.Betriebsjahr**
*** Bedarfsposition ohne GB
Wartung im 1.Betriebsjahr
Wartung/ wiederkehrende Prüfung im 1. Betriebsjahr Warten der Einrichtungen ( soweit zutreffend gemäß VDMA-Einheitsblatt / AMEV- Richtlinien), einschließlich Instandsetzung.
Dies beinhaltet sinngemäß entsprechend DIN 31501, Teil 1 alle Maßnahmen zur Wiederherstellung des Sollzustandes. Leistung einschließlich Abruf/ Begleitung und Dokumentation der erforderlichen Sachverständigenprüfungen bzw .  Sachkundigenprüfungen gemäß Genehmigungsbescheiden / Verordnungen ( z. B. LBO)
Menge: 1,000 PSC

**08.01.0020 Wartung im 2.Betriebsjahr**
*** Bedarfsposition ohne GB
Wartung im 2.Betriebsjahr
Wartung ab dem 2. Betriebsjahr
jährliche Wartung wie vor beschrieben innerhalb der Gewährleistung.
Menge: 1,000 PSC

**08.01.0030 Wartung im 3.Betriebsjahr**
*** Bedarfsposition ohne GB
Wartung im 3.Betriebsjahr
Wartung ab dem 3. Betriebsjahr
jährliche Wartung wie vor beschrieben innerhalb der Gewährleistung.
Menge: 1,000 PSC

**08.01.0040 Wartung im 4.Betriebsjahr**
*** Bedarfsposition ohne GB
Wartung im 4.Betriebsjahr
Wartung ab dem 4. Betriebsjahr
jährliche Wartung wie vor beschrieben innerhalb der Gewährleistung.
Menge: 1,000 PSC
